# PREFA_Dach-_und_Fassadensysteme_2019-08
Leistungsbeschreibung (GAEB DA XML 3.2, DA81)
Projekt: 190801
Währung: EUR
Vergabeart: Beschränkte Ausschreibung
Erstellt mit: GXML Toolbox V3.2 R20140604, ORCA OBJEKT 22.0 22.00.09, 09.09.2019

## 01 PREFA Dach- und Fassadensysteme
EP-Anteile: Lohn; Sonstiges

### Titel 01 PREFA Dachsysteme

#### Unbenannt 01.01 PREFA Dachplatte

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**01.01.1 Trennlage erhöht regensicher/Schallschutz**
Liefern und Montieren einer nahtselbstklebenden Polymerbitumen-Unterdeckbahn/Trennlage, bei Anforderungen erhöhter Regensicherheit und als Schallschutz.
Die Herstellerrichtlinien sind einzuhalten.

Angebotenes Erzeugnis: ........
Menge: 0,000 m²

**01.01.2 Trennlage regensicher mind. 0,9 mm**
Liefern und Montieren einer nahtselbstklebenden Polymerbitumen-Unterdeckbahn/Trennlage. Die Eigenschaften der Trennlage richten sich nach den Anforderungen.
Die Herstellerrichtlinien sind einzuhalten.

Angebotenes Erzeugnis: ........
Menge: 0,000 m²

**01.01.3 Dacheindeckung mit PREFA Dachplatten**
Liefern und Montieren einer rostfreien Aluminium Dacheindeckung mit PREFA Dachplatten, einschließlich PREFA Befestigungsmaterial (verdeckte Befestigung mittels Patenthafte und Rillennägel, 8 Stk/m²) auf vorhandener Vollschalung, mind. 24 mm dick oder Traglattung 30/50mm.
Die PREFA Verlegerichtlinien sind einzuhalten.

Ab einer Schneeregellast von 3,25 kN/m² oder in den Geländekategorien 0, I oder II ist eine Verlegung auf Vollschalung mit Bitumentrennlage erforderlich.

Mindestdachneigung:
ab 12° (Sparrenlänge bis 7 m)
ab 14° (Sparrenlänge von 7-12 m)
ab 16° (Sparrenlänge über 12 m)
Größe: 600 x 420 mm in verlegter Fläche (4 Stk/m²)
Materialdicke: 0,70 mm
Gewicht: 2,3 kg/m²
Material: Aluminium (vollständig recycelbar)
Legierung: EN AW 3005 oder EN AW 3105 gemäß EN 573-3
Vorderseite: P.10 Einbrennlackierung
Farbe: ........
(Standard nach gültiger PREFA Farbkarte)
Rückseite: Schutzlack
Oberfläche: stucco oder glatt
Brandverhaltensklasse: A1 gemäß EN 13501-1
Verhalten bei Beanspruchung durch Feuer von außen: ohne Prüfung entsprechend gemäß EN 13501-5 bzw. Entscheidung 2000/553/EG
UV-Beständigkeit gemäß ÖNORM EN 13523-10: 2017-04-01
Umwelt-Produktdeklaration nach ISO 14025 und EN 15804: EPD-GDA-20130260-IBG1-DE
Referenz-Nutzungsdauer laut Umweltproduktdeklaration: ≥ 70 Jahre
Bei dem Verwendungszweck von Kaltumformten Aluminiumblechen entsprechender Nutzung sind keine Wirkungsbeziehungen bzgl. Umwelt und Gesundheit bekannt.
Menge: 0,000 m²

**01.01.4 PREFA Saumstreifen (Traufstreifen) für Dachplatten**
Liefern und Montieren von PREFA Saumstreifen einschließlich Befestigungsmaterial und Anarbeiten an die PREFA Dacheindeckung.
Die PREFA Verlegerichtlinien sind einzuhalten.

Größe: 1806 x 150 mm
Materialdicke: 1,2 mm
Material: Aluminium
Menge: 0,000 m

**01.01.5 PREFA Einlaufblech Standard**
Liefern und Montieren von PREFA Einlaufblechen werksmäßig zweifach vorgekantet, einschließlich Befestigungsmaterial, konisch gekantet, dem Rinnengefälle angepasst.
Die PREFA Verlegerichtlinien sind einzuhalten.

Größe: 230 x 2000 mm
Materialdicke: 0,70 mm
Materialqualität: Aluminium
Legierung: AlMn1Mg0,5
Oberfläche: Zweischichteinbrennlackierung
Farbe: wie Hauptposition
Menge: 0,000 m

**01.01.6 Einlaufblech aus PREFALZ Ergänzungsband**
*** Bedarfsposition ohne GB
Liefern und Montieren von Einlaufblechen aus
PREFALZ Ergänzungsband, einschließlich. Befestigungsmaterial, konisch gekantet, dem Rinnengefälle angepasst.

Zuschnitt: .... mm
Abkantung: .... Stk.
Materialdicke: wie Hauptposition
Materialqualität: wie Hauptposition
Farbe: wie Hauptposition
Menge: 0,000 m

**01.01.7 PREFA Vogelschutzgitter zur Be- u. Entlüftung**
Liefern und Montieren von PREFA Vogelschutzgittern
mit Rundlochung, zur Be- u. Entlüftung und zum Insekten- und Vogelschutz der Belüftungsebene. Einschließlich Befestigungsmaterial.

Zuschnitt: 125 mm
Abkantung: nach Erfordernis
Länge: 2000 mm
Materialdicke: 0,70 mm
Material: Aluminium
Rundlochung: Ø 5 mm
Menge: 0,000 m

**01.01.8 Dachknick (Mansarde)**
Ausbildung eines Dachknickes eines Mansardendaches einschließlich Aluminiumkantteil und Saumstreifen, sowie Anarbeiten an die PREFA Dacheindeckung.

Dachübergang von ....° auf ....°
Menge: 0,000 m

**01.01.9 Dachknick**
Ausbildung eines Dachknickes aus einer Übergangsverblechung mit PREFALZ Ergänzungsband, einschließlich Befestigungsmaterial und Anarbeiten an die PREFA Dacheindeckung.

Dachübergang von .... ° auf .... °
Menge: 0,000 m

**01.01.10 PREFA Sicherheitskehle (werksmäßig hergestellt)**
Liefern und Montieren von PREFA Sicherheitskehlen mit Zusatzfalz, einschließlich Befestigungsmaterial und beidseitiges Anarbeiten aller Anschlüsse zur PREFA Dacheindeckung. Die Einzelstücke (max. 3000 mm) sind dehnungsgerecht zu verbinden.

Zuschnitt: 708 mm
Abkantung: 8 Stk.
Materialdicke: wie Hauptposition
Materialqualität: wie Hauptposition
Farbe: wie Hauptposition
Menge: 0,000 m

**01.01.11 Kehlenausbildung aus PREFALZ Ergänzungsband**
Liefern und Montieren von Kehlblechen aus PREFALZ Ergänzungsband einschließlich Befestigungsmaterial und beidseitigem Anarbeiten aller Anschlüsse zur PREFA Dacheindeckung. Die Einzelstücke (max. 3000 mm) sind dehnungsgerecht zu verbinden.

Zuschnitt: .... mm
Abkantung: .... Stk.
Materialdicke: wie Hauptposition
Materialqualität: wie Hauptposition
Farbe: wie Hauptposition
Menge: 0,000 m

**01.01.12 Kehlausbildung vertieft aus PREFALZ Ergänzungsband**
Liefern und Montieren einer vertieften Kehlausbildung als Kehlrinne aus PREFALZ Ergänzungsband, auf vorhandener, tiefergelegten Unterkonstruktion. Einschließlich Befestigungsmaterial und beidseitigem Anarbeiten aller Anschlüsse zur PREFA Dacheindeckung sowie aufbringen einer Lage Unterdeckban als zusätzliche Rückstausicherung. Die Einzelstücke (max. 3000 mm) sind dehnungsgerecht zu verbinden.

Zuschnitt: .... mm,
Abkantung: bis 5 Stk.
Materialdicke: wie Hauptposition
Materialqualität: wie Hauptposition
Farbe: wie Hauptposition
Menge: 0,000 m

**01.01.13 Kehlenausbildung (Kurvenkehlen)**
Liefern und Montieren einer runden bzw. gefalteten Kehlenausbildung bei Rundgauben aus PREFALZ Ergänzungsband. Die Einzelstücke (max. 3000 mm) sind dehnungsgerecht zu verbinden, einschließlich Befestigungsmaterial und beidseitigem Anarbeiten aller Anschlüsse zur PREFA Dacheindeckung.

Gaubenbreite: .... mm
Stichhöhe: .... mm
Hauptdachneigung: .... °
Materialdicke: wie Hauptposition
Farbe: wie Hauptposition
Materialqualität: wie Hauptposition
Menge: 0,000 m

**01.01.14 Wandanschlusskehle aus PREFALZ Ergänzungsband**
Liefern und Montieren von Kehlblechen aus PREFALZ Ergänzungsband für den seitlichen Wandanschluss,
einschließlich Befestigungsmaterial und Anarbeiten  aller Anschlüsse zur PREFA Dacheindeckung. Die Einzelstücke (max. 3000mm) sind dehnungsgerecht zu verbinden.

Zuschnitt: .... mm
Abkantung: .... Stk.
Materialdicke: wie Hauptposition
Materialqualität: wie Hauptposition
Farbe: wie Hauptposition
Menge: 0,000 m

**01.01.15 Fenster- /Wasserrutsche aus PREFALZ Ergänzungsband**
Liefern und Montieren von Fenster- /Wasserrutschen aus PREFALZ Ergänzungsband mit beidseitigem Steh- und Wasserfalz, einschließlich Befestigungsmaterial und Anarbeiten aller Anschlüsse zur PREFA Dacheindeckung.

Abmessung: .... x .... mm
Materialdicke: wie Hauptposition
Materialqualität: wie Hauptposition
Farbe: wie Hauptposition
Menge: 0,000 Stk

**01.01.16 Brustblech aus PREFALZ Ergänzungsband**
Liefern und Montieren von Brustblechen aus
PREFALZ Ergänzungsband zu firstseitigen
Anschlüssen an Dacheinbauten, einschließlich Befestigungsmaterial und Anarbeiten an die PREFA Dacheindeckung. Die Einzelstücke (max. 3000 mm) sind dehnungsgerecht zu verbinden.

Zuschnitt: .... mm
Abkantung: .... Stk.
Materialdicke: wie Hauptposition
Materialqualität: wie Hauptposition
Farbe: wie Hauptposition
Menge: 0,000 m

**01.01.17 PREFA Jetlüfter (First-/Gratentlüfter), selbsttragend**
Liefern und Montieren von PREFA Jetlüfter
selbsttragend, halbrund geformt, zur Entlüftung von Belüftungsebenen einschließlich Befestigungsmaterial
(NIRO-Schrauben 4,5/60 mm mit Dichtscheibe) und Anarbeiten an die PREFA Dacheindeckung. Die PREFA Verlegerichtlinien sind einzuhalten.

Stücklängen: 3000/ 1200 mm
Lüftungsquerschnitt: 250 cm²/ lfm
Materialdicke: 1,00 mm
Materialqualität: wie Hauptposition
Farbe: wie Hauptposition
Menge: 0,000 m

**01.01.18 PREFA Jetlüfter Anfangs/Endstück**
Liefern und Montieren von PREFA Jetlüfter Anfangs/Endstück, halbrund geformt, gerade geschnitten,
einschließlich Befestigungsmaterial und Anarbeiten an den Jetlüfter. Die PREFA Verlegerichtlinien sind einzuhalten.

Materialdicke: 1,00 mm
Materialqualität: wie Hauptposition
Farbe: wie Hauptposition
Menge: 0,000 Stk

**01.01.19 PREFA First-/Gratausbildung unbelüftet**
Liefern und Montieren von PREFA First/ Gratreiter
halbrund geformt, mit eingeprägter Sicke auf vorhandener Holzlatte, einschließlich Befestigungsmaterial (NIRO-Schrauben 4,5/45 mm mit Dichtscheibe) und beidseitiges Anarbeiten der PREFA Dacheindeckung an die First- oder Gratlatte sowie Ausschneiden der Dachplattenwellen. Die PREFA Verlegerichtlinien sind einzuhalten.

Länge: 500 mm
Materialdicke: 1,00 mm
Materialqualität: wie Hauptposition
Farbe: wie Hauptposition
Menge: 0,000 m

**01.01.20 PREFA First- /Gratreiter Anfangs/Endstück (Viertelkugel)**
Liefern und Montieren von PREFA Grat- /
Firstreiter Anfangs/Endstück, Viertelkugel, einschließlich Befestigungsmaterial und Anarbeiten an den Gratreiter. Die PREFA Verlegerichtlinien sind eizuhalten.

Materialstärke: 1,50 mm
Materialqualität: wie Hauptposition
Farbe: wie Hauptposition
Menge: 0,000 Stk

**01.01.21 First- und Gratausbildung aus PREFALZ Ergänzungsband**
Liefern und Montieren von First- /Gratblechen aus PREFALZ Ergänzungsband auf vorhandener Holzlatte, einschließlich Befestigungsmaterial und beidseitiges Anarbeiten aller Anschlüsse zur PREFA Dacheindeckung. Die Einzelstücke (max. 3000 mm) sind dehnungsgerecht zu verbinden.

Farbe: wie Hauptposition
Materialqualität: wie Hauptposition
Materialdicke: 0,70 mm
Zuschnitt: .... mm
Abkantung: .... Stk.
Menge: 0,000 m

**01.01.22 Wandentlüfter aus PREFALZ Ergänzungsband belüftet (Labyrinth)**
Liefern und Montieren von Wandentlüfter
mit Labyrinthentlüftung auf vorhandener Unterkonstruktion aus PREFALZ Ergänzungsband.
Die Anschlüsse an Grate, Kehlen, Ortgänge, Wände ect. sind einzukalkulieren.

Farbe: wie Hauptposition
Materialqualität: wie Hauptposition
Materialstärke: wie Hauptposition

Brustblech:
Zuschnitt: .... mm
Abkantung: .... Stk.
Materialdicke: wie Hauptposition
Materialqualität: wie Hauptposition
Farbe: wie Hauptposition

Haftstreifen:
Materialstärke: mind. 1 mm
Zuschnitt: bis 200 mm
Abkantung: 2 Stk.

Abdeckung:
Materialstärke: 0,7 mm
Zuschnitt: bis500 mm
Abkantung: 4 Stk.

Lochblech: Rundlochung Ø 5 mm
Materialstärke: 0,7 mm
Zuschnitt: bis 150 mm
Abkantung: bis 2 Stk.
Menge: 0,000

**01.01.23 PREFA Dachplatte mit Froschmaulluke (Entlüftungshaube)**
Liefern und Montieren von PREFA Dachplatten mit Froschmaulluken zur Be- u. Entlüftung der Hinterlüftungsebene, mit tiefgezogenem Oberteil und Perforierung, einschließlich ausschneiden der Öffnungen aus der Schalung.

Lüftungsquerschnitt: ca. 30 cm²
Größe: 300 x 420 mm
Materialdicke: wie Hauptposition
Materialqualität: wie Hauptposition
Farbe: wie Hauptposition
Menge: 0,000 Stk

**01.01.24 Pultdachabschluss aus PREFALZ Ergänzungsband**
Liefern und Montieren von Pultdachabschlüssen aus PREFALZ Ergänzungsband einschließlich Befestigungsmaterial, Haftstreifen und Lochblech sowie Anarbeiten an die PREFA Dacheindeckung. Die Einzelstücke (max. 3000 mm) sind dehnungsgerecht zu verbinden.

Abdeckprofil:
Zuschnitt: .... mm
Abkantung: .... Stk.
Materialdicke: wie Hauptposition
Farbe: wie Hauptposition
Menge: 0,000 m

**01.01.25 PREFA Ortgangstreifen (werkmäßig hergestellt)**
Liefern und Montieren von PREFA Ortgangstreifen mit Haftstreifen, einschließlich Befestigungsmaterial und Anarbeiten an die PREFA Dacheindeckung. Die Einzelstücke sind dehunungsgerecht zu verbinden. Die PREFA Verlegerichtlinien sind eizuhalten.

Ortgangstreifen:
Zuschnitt: 2000 x 95 mm
Abkantung: 4 Stk.
Materialdicke: 0,70 mm

Haftstreifen:
Zuschnitt: 2000 x 70 mm
Abkantung: 2 Stk.
Materialdicke: 1,0 mm

Materialqualität: wie Hauptposition
Farbe: wie Hauptposition
Menge: 0,000 m

**01.01.26 Ortgangstreifen aus PREFALZ Ergänzungsband**
Liefern und Montieren von Ortgangstreifen aus PREFALZ Ergänzungsband einschließlich Befestigungsmaterial und Anarbeiten an die PREFA Dacheindeckung. Die Einzelstücke (max. 3000 mm) sind dehnungsgerecht zu verbinden.

Ortgangstreifen:
Zuschnitt: .... mm
Abkantung: .... Stk.
Materialdicke: 0,70 mm

Haftstreifen:
Zuschnitt: .... mm
Abkantung: .... Stk.
Materialdicke: mind. 1,0 mm

Materialqualität: wie Hauptposition
Farbe: wie Hauptposition
Menge: 0,000 m

**01.01.27 Ortgangausbildung vertieft aus PREFALZ Ergänzungsband**
Liefern und Montieren einer vertieften Ortgangausbildung als Kehlrinne aus PREFALZ Ergänzungsband auf bauseits vorhandener, tiefergelegten Unterkonstruktion.
Die Einzelstücke (max. 3000 mm) sind dehnungsgerecht zu verbinden, inkl. Einhanghafte, Aufbringen einer Lage Vordeckbahn als zusätzliche Rückstausicherung und Anarbeiten an die PREFA Dacheindeckung.

Farbe: wie Hauptposition
Materialqualität: wie Hauptposition
Materialstärke: wie Hauptposition

Vertiefter Ortgang:
Zuschnitt:  .............. mm
Abkantung: 6 Stk.

Ortgangstreifen:
Zuschnitt: .... mm
Abkantung: .... Stk.
Materialdicke: 0,70 mm

Haftstreifen:
Zuschnitt: .... mm
Abkantung: .... Stk.
Materialdicke: mind. 1,0 mm
Menge: 0,000 m

**01.01.28 PREFA Einfassungsplatte für Dachplatte**
Liefern und Montieren von PREFA Einfassungsplatten
für Rohrdurchführungen einschließlich ausschneiden der Öffnung aus der Schalung und einarbeiten in die PREFA Dacheindeckung. Die PREFA Verlegerichtlinien sind einzuhalten.

Rohrdurchführungen: 80 bis 125 mm Ø
Dachneigung: 12° - 52°
Materialdicke: wie Hauptpositon
Materialqualität: wie Hauptposition
Farbe: wie Hauptposition
Menge: 0,000 Stk

**01.01.29 PREFA Universaleinfassung 2-teilig**
Liefern und Montieren von PREFA Universaleinfassungen 2-teilig ( z.B. für Antenneneinfassung) einschließlich einarbeiten in die PREFA Dacheindeckung. Die PREFA Verlegerichtlinien sind einzuhalten.

Rohrdurchführungen: 40 bis 120 mm Ø
Dachneigung: 12° - 52°
Materialdicke: 0,70 mm
Materialqualität: wie Hauptposition
Farbe: wie Hauptposition
Menge: 0,000 Stk

**01.01.30 PREFA Entlüftungsrohr**
Liefern und Montieren von PREFA Entlüftungsrohre mit Abdeckhut einschließlich Einbau in die Einfassungsplatte und abdichten der Rohrrosette. Die PREFA Verlegerichtlinien sind einzuhalten.

Gesamthöhe: 380 mm
Durchmesser: 100 mm Ø, 120 mm Ø
Materialdicke: 1,00 mm
Materialqualität: wie Hauptposition
Farbe: wie Hauptposition
Menge: 0,000 Stk

**01.01.31 PREFA Faltmanschette**
Liefern und Montieren von PREFA Faltmanschetten
aus dauerelastischen EPDM zur Einbindung von runden Dachdurchführungen im Unterdach. Die PREFA Verlegerichtlinien sind einzuhalten.

Durchmesser: 100 - 130 mm Ø
Menge: 0,000 Stk

**01.01.32 Kamin-, Entlüftungsschacht-, Lichtkuppel- oder Dachflächenfenstereinfassung**
Liefern und Montieren von Kamin-, Entlüftungsschacht-, Lichtkuppel- oder Dachflächenfenstereinfassungen aus PREFALZ Ergänzungsband, bestehend aus Seitenteilen, Brustblech und Nackenblech (hochgezogene Stehbleche ca. 200 mm) einschließlich Einbinden in die Längs- und Querfälze.
Bei Durchdringungen mit einer Breite > 1,0 m ist ein Gefällekeil (Sattel) im Nackenbereich herzustellen.

Materialdicke: 0,70 mm
Materialqualität: wie Hauptposition
Farbe: wie Hauptposition
Größe: .... x .... mm
Menge: 0,000 Stk

**01.01.33 Kamin-, Entlüftungsschacht-, Lichtkuppel- oder Dachflächenfenstereinfassung**
Liefern und Montieren von Kamin-, Entlüftungsschacht-, Lichtkuppel- oder Dachflächenfenstereinfassungen aus PREFALZ Ergänzungsband, bestehend aus Seitenteilen, Brustblech und Nackenblech (hochgezogene Stehbleche ca. 200 mm) einschließlich Einbinden in die Längs- und Querfälze.
Bei Durchdringungen mit einer Breite > 1,0 m ist ein Gefällekeil (Sattel) im Nackenbereich herzustellen.

Materialdicke: 0,70 mm
Materialqualität: wie Hauptposition
Farbe: wie Hauptposition
Menge: 0,000 m

**01.01.34 Kamin- und Entlüftungsschachtbekleidung**
Liefern und Montieren von Kamin- und
Entlüftungsschachtbekleidungen aus PREFALZ Ergänzungsband. Anfertigung der Bekleidungen in gefalzter Ausführung nach örtlichen Aufmaß bis zur Unterkante der Einmündung.

Farbe: wie Hauptposition
Materialqualität: wie Hauptposition
Materialstärke: 0,70 mm
Größe: .... x .... x .....mm
Menge: 0,000 Stk

**01.01.35 Kamin- und Entlüftungsschachtbekleidung**
Liefern und Montieren von Kamin- und
Entlüftungsschachtbekleidungen aus PREFALZ Ergänzungsband. Anfertigung der Bekleidungen in gefalzter Ausführung nach örtlichen Aufmaß bis zur Unterkante der Einmündung.

Farbe: wie Hauptposition
Materialqualität: wie Hauptposition
Materialstärke: 0,70 mm
Menge: 0,000 m²

**01.01.36 Kaminkopfabdeckung**
Liefern und Montieren von Kaminkopfabdeckungen aus PREFALZ Ergänzungsband einschließlich Ausschneiden, Aufbördeln und Abdichten der Öffnungen.

Größe: .... x .... mm
Materialdicke: 0,70 mm
Materialqualität: wie Hauptposition
Farbe: wie Hauptposition
Menge: 0,000 Stk

**01.01.37 PREFA Kaminhut**
Liefern und Montieren von PREFA Kaminhüte einschließlich Kaminstreben und Niro-Schrauben.

Materialdicke: 2 mm
Materialqualität: Al-Legierung, pulverbeschichtet
Farbe: wie Hauptposition

Größe: .... x .... mm
700 x 700 mm, 800 x 800 mm, 1000 x 700 mm, 1100 x 800 mm, 1500 x 800 mm
Menge: 0,000 Stk

**01.01.38 Kitt-/Steckkittleiste**
Liefern und Montieren von Kittleisten, wahlweise Steckkittleisten aus PREFALZ Ergänzungsband einschließlich Befestigungsmaterial (wenn erforderlich Dübelbefestigung) sowie abdichten mit einer dauerelastischer Dichtungsmasse und einlegen von Distanzhaltern bei Vollwärmeschutz. Die Einzelstücke (max. 3000 mm) sind dehnungsgerecht zu verbinden.

Zuschnitt: .... mm
Abkantung: bis 6 Stk.
Materialdicke: 0,70 mm
Materialqualität: wie Hauptposition
Farbe: wie Hauptposition
Menge: 0,000 m

**01.01.39 Putz-/Steckputzleiste**
Liefern und Montieren von Putzleisten, wahlweise Steckputzleisten aus PREFALZ Ergänzungsband einschließlich Befestigungsmaterial (wenn erforderlich Dübelbefestigung). Die Einzelstücke (max. 3000 mm) sind dehnungsgerecht zu verbinden.

Zuschnitt: .... mm
Abkantung: bis 4 Stk.
Materialdicke: 0,70 mm
Materialqualität: wie Hauptposition
Farbe: wie Hauptposition
Menge: 0,000 m

**01.01.40 PREFA Dachluke**
Liefern und Montieren von PREFA Dachluken für Kalt- und Dachbodenräume, mit Einfassung, Holzrahmen, Anspreizstange mit Federsplint und 6mm Doppelsteg-Lichtplatte mit Rahmendichtung.
Einschließlich Anarbeiten an die PREFA Dacheindeckung, ausschneiden der Durchstiegsöffnung aus der Vollschalung sowie befestigen des Holzrahmens. Die PREFA Verlegerichtlinien sind einzuhalten.

Größe: 595 x 595 mm Innenmaß
Farbe: wie Hauptposition
Menge: 0,000 Stk

**01.01.41 PREFA Einfassung für Velux Dachflächenfenster**
Liefern und Montieren von PREFA Einfassungen für Velux Dachflächenfenster einschließlich Anarbeiten an die PREFA Dacheindeckung. Die PREFA Verlegerichtlinien sind einzuhalten.

Fenster: mit Wärmedämmrahmen
Materialqualität: wie Hauptposition
Farbe: wie Hauptposition

Größe: ....
Standard Größen: CK02 55x78, CK04 55x98, CK06 55x118, FK04 66x98, FK06 66x118, FK08 66x140, MK04 78x98, MK06 78x118, MK08 78x140, MK10 78x160,MK12 78x180, PK04 94x98, PK06 94x118, PK08 94x140, PK10 94x160, SK06 114x118, SK08 114x140, SK10 114x160, UK04 134x98, UK08 134x140, UK10 134x160
Menge: 0,000 Stk

**01.01.42 PREFA Einfassung für Roto Dachflächenfenster**
Liefern und Montieren von PREFA Einfassungen für Roto Dachflächenfenster einschließlich Anarbeiten an die PREFA Dacheindeckung. Die PREFA Verlegerichtlinien sind einzuhalten.

Fenster: mit Wärmedämmrahmen
Materialqualität: wie Hauptposition
Farbe: wie Hauptposition

Größe: ....
Standard Größen: 5/7 54x78, 5/9 54x98, 5/11 54x118, 6/9 65x98, 6/11 65x118, 6/14 65x140, 7/7 74x78, 7/9 74x98, 7/11 74x118, 7/14 74x140, 7/16 74x160, 9/7 94x78, 9/9 94x98, 9/11 94x118, 9/14 94x140, 9/16 94x160, 11/7 114x78, 11/9 114x98, 11/11 114x118, 11/14 114x140, 11/16 114x160, 13/7 134x78, 13/9 134x98, 13/14 134x140
Menge: 0,000 Stk

**01.01.43 PREFA Einfassung für Roto-Q-Serie Dachflächenfenster**
Liefern und Montieren von PREFA Einfassungen für Roto-Q-Serie Dachflächenfenster einschließlich Anarbeiten an die PREFA Dacheindeckung.

Fenster: mit/ohne Wärmedämmrahmen
Materialqualität: wie Hauptposition
Farbe: wie Hauptposition

Größe: .......
Standard Größen: Q55/78, Q55/98, Q55/118, Q66/98, Q66/118, Q66/140, Q78/78, Q78/98, Q78/118, Q78/140, Q78/160, Q94/78, Q94/98, Q94/118, Q94/140, Q94/160, Q94/180, Q114/78, Q114/98, Q114/118, Q114/140, Q114/160, Q114/180, Q134/78, Q134/98, Q134/118, Q134/140, Q134/160
Menge: 0,000 Stk

**01.01.44 Wandbekleidung**
Liefern und Montieren von Wandbekleidungen
(Gauben-, Giebel-, und Stirnseiten) einschließlich Anarbeiten an die PREFA Dacheindeckung und aller An- u. Abschlüsse, mit PREFA Dachplatte oder PREFALZ Ergänzungsband (Winkelstehfalz).
Ausführung: ........

Materialdicke: wie Hauptposition
Materialqualität: wie Hauptposition
Farbe: wie Hauptposition
Menge: 0,000 m²

**01.01.45 Attikaabdeckung aus PREFALZ Ergänzungsband**
Liefern und Montieren von Attikaabdeckungen aus PREFALZ Ergänzungsband, einschließlich beidseitiger Haftstreifen und Befestigungsmaterial. Die einzelnen Elemente sind  in Längen zu max. 3000 mm je nach Zuschnitt anzufertigen.

Zuschnitt: .... mm
Abkantung: .... Stk.
Materialdicke: 0,70 mm
Materialqualität: wie Hauptposition
Farbe: wie Hauptposition

Verbindungsarten: Stehfalz, Hakenfalz, Überschubleiste oder Unterlagswellblech.
Ausführung: ........
Menge: 0,000 m

**01.01.46 Attikaabdeckung inkl. Wandentlüftung aus PREFALZ Ergänzungsband**
Liefern und Montieren von Attikaabdeckungen aus PREFALZ Ergänzungsband, inkl. Wandlüfter einschließlich beidseitiger Haftstreifen und Befestigungsmaterial.
Die einzelnen Elemente sind in Längen zu max. 3000 mm je Zuschnitt anzufertigen.
Die Anschlüsse an Grate, Kehlen, Ortgänge, Wände ect. sind ebenfalls einzukalkulieren.

Farbe: wie Hauptposition
Materialqualität: wie Hauptposition
Materialstärke: wie Hauptposition

Brustblech:
Zuschnitt: .... mm
Abkantung: .... Stk.
Materialdicke: wie Hauptposition
Materialqualität: wie Hauptposition
Farbe: wie Hauptposition

Attikaabdeckung:
Zuschnitt: .... mm
Abkantung: .... Stk.
Materialdicke: 0,70 mm
Materialqualität: wie Hauptposition
Farbe: wie Hauptposition

Haftstreifen:
Materialstärke: mind. 1 mm
Zuschnitt: bis 200 mm
Abkantung: 2 Stk.

Lochblech: Rundlochung Ø 5 mm
Materialstärke: 0,7 mm
Zuschnitt: bis 150 mm
Abkantung: bis 2 Stk.

Verbindungsarten: Stehfalz, Hakenfalz, Überschubleiste oder Unterlagswellblech.
Ausführung: ........
Menge: 0,000

**01.01.47 Aufzahlung Attika gerundet (Segmente)**
Aufzahlung auf die Position Attika für eine gerundete Ausführung in Segmenten.
Menge: 0,000 m

**01.01.48 Hochzugschutzblech aus PREFALZ Ergänzungsband**
Liefern und Montieren von Hochzugschutzblechen inkl. Befestigungsmaterial und aller Anschlüsse an Fassadenflächen und Attiken.
Befestigung indirekt mittels Haftstreifen oder direkt auf vorhandene Unterkonstruktion (über erforderlicher Hochzugshöhe).
Die Einzelstücke (max. 3000 mm) sind dehnungsgerecht zu verbinden.

Hochzugschutzblech:
Zuschnitt: .... mm
Abkantung: .... Stk.
Materialdicke: 0,70 mm
Materialqualität: wie Hauptposition
Farbe: wie Hauptposition
Menge: 0,000 m

**01.01.49 Winkelsaumabdeckung aus PREFALZ Ergänzungsband**
*** Bedarfsposition ohne GB
Liefern und Montieren von Winkelsaumabdeckungen aus PREFALZ Ergänzungsband, einschließlich Saumstreifen und Befestigungsmaterial. Die einzelnen Elemente sind  in Längen zu max. 3000 mm je nach Zuschnitt anzufertigen.

Zuschnitt: .... mm
Abkantung: .... Stk
Materialdicke: 0,70 mm
Materialqualität: wie Hauptposition
Farbe: wie Hauptposition
Menge: 0,000 m

**01.01.50 Gesimsabdeckung aus PREFALZ Ergänzungsband**
*** Bedarfsposition ohne GB
Liefern und Montieren von Gesimsabdeckungen aus PREFALZ Ergänzungsband, einschließlich Saumstreifen und Befestigungsmaterial. Die einzelnen Elemente sind  in Längen zu max. 3000 mm je nach Zuschnitt anzufertigen.

Zuschnitt: .... mm
Abkantung: .... Stk
Materialstärke: 0,70 mm
Materialqualität: wie Hauptposition
Farbe: wie Hauptposition
Menge: 0,000 m

**01.01.51 PREFA Schneestopper für PREFA Dachplatten**
Liefern und Montieren von PREFA Schneestopper für PREFA Dachplatten. Die Bestückung erfolgt immer von der Traufe Richtung First, die ersten zwei traufseitigen Reihen sind mit 2 Stk. Schneestopper pro Dachplatte zu versehen. Die Anzahl der Schneestopper erfolgt nach statischer Berechnung. Die PREFA Verlegerichtlinien sind einzuhalten.

Materialqualität: wie Hauptposition
Farbe: wie Hauptposition
Menge: 0,000 Stk

**01.01.52 PREFA Schneerechensystem**
Liefern und Montieren eines PREFA Schneerechensystemes, einschließlich Befestigungsmaterial und wenn erforderlich, Einbau einer Unterlagsplatte. Die Anordnung des Schneerechensystems erfolgt nach statischer Berechnung. Die PREFA Verlegerichtlinien sind einzuhalten.

Schneerechensystem: 205 x 50 x 300 mm (H x B x T) mit Fixierschieber, zwei Fußteilen mit Flächendichtung 87 mm Ø außen, Befestigungsmaterial und Abdeckkappen.
Durchzüge: Einlegeprofil mit Verbindungsmuffen, 3 Stk., 3000 mm lang.
An den Enden sind PREFA Abschlusselemente zu montieren.

Material: Aluminium, pulverbeschichtet
Farbe: wie Hauptposition
Menge: 0,000 m

**01.01.53 Aufzahlung für PREFA Eiskrallen (Schneerechensystem)**
PREFA Eiskrallen für das Schneerechensystem, ca. 4 Stk./lfm.

Material: Aluminium, pulverbeschichtet
Farbe: wie Hauptposition
Menge: 0,000 m

**01.01.54 PREFA Schneerechenanlage**
Liefern und Montieren einer PREFA Schneerechenanlage
auf traufseitiger Vollschalung, einschließlich Befestigungs- u. Dichtungsmaterial und wenn erforderlich Einbau einer Unterlagsplatte. Die Anordnung der Schneerechenanlageerfolgt nach statischer Berechnung. Die PREFA Verlegerichtlinien sind einzuhalten.

Schneerechenhaken: 30/7 mm, gehärtet
Durchzüge: Rundstangen 15 mm Ø, 3 Stk., 3000 mm lang
Verbindungshülsen: 15 mm Ø innen
An den Enden sind PREFA Abschlusselemente zu montieren.

Material: Aluminium, pulverbeschichtet
Farbe: wie Hauptposition
Menge: 0,000 m

**01.01.55 PREFA Gebirgsschneefangstütze**
Liefern und Montieren einer PREFA Gebirgsschneefangstütze einschließlich Befestigungsmaterial und wenn erforderlich, Einbau einer Unterlagsplatte. Die Anordnung des Gebirgsschneefangstütze erfolgt nach statischer Berechnung. Die PREFA Verlegerichtlinien sind einzuhalten.

Gebirgsschneefangstütze 300 x 246 mm
mit zwei Fußteilen mit Flächendichtung 87 mm Ø außen, Befestigungsmaterial und Abdeckkappen.
Durchzüge: Rundholz ca. 140mm Ø

Material: Aluminium, pulverbeschichtet
Farbe: wie Hauptposition
Menge: 0,000 m

**01.01.56 PREFA Sicherheitsdachhaken EN 517B auf Fußteilen**
Liefern und Montieren von PREFA Sicherheitsdachhaken auf Fußteilen, geprüft nach EN 517B, zulässig für zwei Personen. Bestehend aus zwei Fußteilen mit Flächendichtung 87 mm Ø außen, Befestigungsmaterial und Abdeckkappen in hellgrau. Wenn erforderlich, Einbau einer Unterlagsplatte. Die PREFA Verlegerichtlinien sind einzuhalten.

Die Anordnung und Auslegung der Sicherheitsdachhaken erfolgt nach den Richtlinien der Unfallverhütungsvorschrift des jeweiligen Landes, bzw. nach den gestellten Anforderungen des Gebäudes.

Material: Edelstahl
Farbe: Edelstahl/hellgrau
Menge: 0,000 Stk

**01.01.57 PREFA Sicherheitsdachhaken EN 517B**
Liefern und Montieren von PREFA Sicherheitsdachhaken als Einzelanschlagspunkt, geprüft nach EN 517B, zulässig für eine Person. Einschließlich Abdeckkappen,  Befestigungs- u. Dichtungsmaterial. Wenn erforderlich, Einbau einer Unterlagsplatte. Die PREFA Verlegerichtlinien sind einzuhalten.

Die Anordnung und Auslegung der Dachsicherheitshaken erfolgt nach den Richtlinien der Unfallverhütungsvorschrift des jeweiligen Landes, bzw. nach den gestellten Anforderungen des Gebäudes.

Material: Stahl verzinkt, pulverbeschichtet
Farbe: wie Hauptposition
Menge: 0,000 Stk

**01.01.58 PREFA Laufsteganlage**
Liefern und Montieren einer PREFA Laufsteganlage,
einschließlich Abdeckkappe, Befestigungs- u. Dichtungsmaterial. Wenn erforderlich, Einbau einer Unterlagsplatte. Die PREFA Verlegerichtlinien sind einzuhalten.

Laufstegstütze: 250 mm, 360 mm (Stützenabstand max. 900 mm) mit Abdeckkappe, verstellbar für Dachneigungen von 12°- 55°.
Laufsteg: 250 x 420/600/800/1200 mm, 360 x 800/1200 mm
mit Befestigungsmaterial und Verbinder für Laufstege.

Material: Stahl verzinkt, pulverbeschichtet
Farbe: wie Hauptposition
Menge: 0,000 m

**01.01.59 PREFA Laufstegstützen (Dachtritte)**
Liefern und Montieren von PREFA Laufstegstützen als Dachtritte, einschließlich Abdeckkappe, Befestigungs- u. Dichtungsmaterial. Wenn erforderlich, Einbau einer Unterlagsplatte. Die PREFA Verlegerichtlinien sind einzuhalten.

Laufstegstütze: 2 Stk. 250 mm oder 2 Stk. 360 mm (Stützenabstand max. 900 mm) mit Abdeckkappe, verstellbar für Dachneigungen von 12°-55°.
Laufsteg: 250 x 420/600/800 mm oder 360 x 800 mm mit Befestigungsmaterial.
Material: Stahl verzinkt, pulverbeschichtet
Farbe: wie Hauptposition
Menge: 0,000 Stk

**01.01.60 PREFA Einzeltritt**
Liefern und Montieren von PREFA Einzeltritten,
bestehend aus zwei Fußteilen mit Flächendichtung 87 mm Ø außen, Befestigungsmaterial und Abdeckkappen, verstellbar für Dachneigungen von 12°- 60°. Die PREFA Verlegerichtlinien sind einzuhalten.

Material: Aluminium, pulverbeschichtet
Farbe: wie Hauptposition
Menge: 0,000 Stk

**01.01.61 PREFA Montagesystem PS.13**
Liefern und Montieren des PREFA Montagesystemes PS.13 auf vorhandener Unterkonstruktion. Das PS. 13 Montagesystem ist an die regionalen Wind- u. Schneelasten anzupassen.
Bei der Montage sind Unterlagsplatten entsprechend der Sparrenlage einzukalkulieren.

PREFA Montagesystem bestehend aus:

xxx Stk ... PREFA Solarhalter Vario/Fix (Sparren)
xxx Stk ... PREFA Solarhalter Vario/Fix (Schalung)
xxx Stk ... PREFA Solarhalter Sunny
xxx Stk ... PREFA Spezialklebeset
xxx Stk ... PREFA Solarhalter Sunny Spezial
xxx Stk ... PREFA Solarhalter inkl. Abdeckkappe

xxx Stk ... PREFA Profilschiene
xxx Stk ... PREFA Profilschienenverbinder
xxx Stk ... PREFA Profilschieneabdeckung
xxx Stk ... PREFA Kabelclip
xxx Stk ... PREFA Modulanbindung Mittelklemme 30-50mm
xxx Stk ... PREFA Modulanbindung Endklemme 30-50mm

xxx Stk ... PREFA Kreuzverbinder Sunny
xxx Stk ... PREFA Kruezverbinder Solarhalter

xxx Stk ... PREFA Kreuz/Erdungsklemme
xxx Stk ... PREFA Modulabsturzsicherung
xxx Stk ... PREFA Profilschienenanbindung
xxx Stk ... PREFA Solarluke

Die PREFA Verlegerichtlinien sowie die Verlegerichtlinien der Modulhersteller sind einzuhalten.
Menge: 0,000 psch

**01.01.62 PREFA Solarhalter**
Liefern und Montieren von PREFA Solarhaltern als Befestigungspunkt von Solaranlagen auf PREFA Dächern, einschließlich Abdeckkappe, Befestigungs- u. Dichtungsmaterial. Wenn erforderlich, Einbau einer Unterlagsplatte.
Anzahl und Stützweiten laut statischer Berechnung.
Die PREFA Verlegerichtlinien sind einzuhalten.

Größe: 63 x 260 mm
Materialdicke: 5 mm
Material: Aluminium
Farbe: wie Hauptposition, pulverbeschichtet
Menge: 0,000 Stk

**01.01.63 PREFA Solarhalter Vario/Fix**
Liefern und Montieren von PREFA Solarhaltern Vario oder Fix als Befestigungspunkt von Solaranlagen auf PREFA Dächern, einschließlich Befestigungsmaterial. Wenn erforderlich, Einbau einer Unterlagsplatte.
Anzahl und Stützweiten laut statischer Berechnung.
Die PREFA Verlegerichtlinien sind einzuhalten.

Material: Aluminium
Farbe: anthrazit
Menge: 0,000 Stk

**01.01.64 PREFA Solarhalter Sunny**
Liefern und Montieren von PREFA Sunny Solarhaltern als Befestigungspunkt von Solaranlagen auf PREFA Dächern, einschließlich PREFA Spezialkleber zur Einbindung der Abdeckung. Wenn erforderlich, Einbau einer Unterlagsplatte.
Anzahl und Stützweiten laut statischer Berechnung.
Die PREFA Verlegerichtlinien sind einzuhalten.

Befestigungsschraube: STS M12 350mm, blank
Abdeckung:
Farbe: zinkgrau, pulverbeschichtet
Material: Aluminium 1,20 mm
Menge: 0,000 Stk

**01.01.65 PREFA Solarhalter Sunny Spezial**
Liefern und Montieren von PREFA Solarhalter Sunny Spezial als Befestigungspunkt von Solaranlagen auf PREFA Dachplattenrillen. Einbindung der Abdeckung erfolgt mittels Klebeverbindung (PREFA Spezialkleber).
Anzahl und Stützweiten nach statischen Erfordernis.
Die PREFA Verlegerichtlinien sind einzuhalten.

Dachsystem: PREFA Dachplatte

Befestigungsschraube: STS M12 350mm
Abdeckung:
Farbe: wie Hauptposition, pulverbeschichtet
Materialqualität: Aluminium 2,00 mm
Menge: 0,000 Stk

**01.01.66 PREFA Solarluke**
Liefern und Montieren von PREFA Solarluken zur fachgerechten Einführung von PV-Leitungen bei PREFA Dächern, einschließlich PREFA Spezialkleber zur Einbindung in die Dacheindeckung.

PREFA Solarluke:
inkl. Rohrmanschette und Montageschablone
Durchführungen: 2 x 10mm, 1 x 32-35mm
Innendurchmesser: 26,5mm
Außendurchmesser: 32,8mm
Farbe: Standard nach gültiger PREFA Farbkarte
Menge: 0,000 Stk

**01.01.67 PREFA Unterlagsplatte**
Liefern und Montieren von PREFA Unterlagsplatten, inkl. fachgerechtes Einbinden aller vier Seiten in die PREFA Dacheindeckung.

Farbe: wie Hauptposition,
Materialqualität: wie Hauptposition,
Materialstärke: 0,70 mm,

Gewählte Größe:....
Standard Größen: 540x125mm; 680x125mm
Menge: 0,000 Stk

#### Unbenannt 01.02 PREFA Dachplatte R.16

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**01.02.1 Trennlage erhöht regensicher/Schallschutz**
Liefern und Montieren einer nahtselbstklebenden Polymerbitumen-Unterdeckbahn/Trennlage, bei Anforderungen erhöhter Regensicherheit und als Schallschutz.
Die Herstellerrichtlinien sind einzuhalten.

Angebotenes Erzeugnis: ........
Menge: 0,000 m²

**01.02.2 Trennlage regensicher mind. 0,9 mm**
Liefern und Montieren einer nahtselbstklebenden Polymerbitumen-Unterdeckbahn/Trennlage. Die Eigenschaften der Trennlage richten sich nach den Anforderungen.
Die Herstellerrichtlinien sind einzuhalten.

Angebotenes Erzeugnis: ................
Menge: 0,000 m²

**01.02.3 Dacheindeckung mit PREFA Dachplatten R.16**
Liefern und Montieren einer rostfreien Aluminium Dacheindeckung mit PREFA Dachplatten R.16, einschließlich PREFA Befestigungsmaterial (verdeckte Befestigung mittels 3 Stk. Rillennägel pro Platte) auf Vollschalung mind. 24 mm dick.
Die PREFA Verlegerichtlinien sind einzuhalten.

Ab einer Schneeregellast von 3,25 kN/m² oder in den Geländekategorien 0, I oder II ist eine Verlegung auf Vollschalung mit Bitumentrennlage erforderlich.

Mindestdachneigung: 17°
17-25° Verlegung auf Trennlage
Verlegung: von rechts nach links
Größe: 700 x 420 mm in verlegter Fläche (3,4 Stk/m²)
Materialdicke: 0,70 mm
Gewicht: 2,5 kg/m²
Materialqualität: Aluminium (vollständig recycelbar)
Legierung: EN AW 3005 oder EN AW 3105 gemäß EN 573-3
Vorderseite: P.10 Einbrennlackierung
Farbe: ........
(Standard nach gültiger PREFA Farbkarte)
Rückseite: Schutzlack
Oberfläche: stucco oder glatt
Brandverhaltensklasse: A1 gemäß EN 13501-1
Verhalten bei Beanspruchung durch Feuer von außen: ohne Prüfung entsprechend gemäß EN 13501-5 bzw. Entscheidung 2000/553/EG
UV-Beständigkeit gemäß ÖNORM EN 13523-10: 2017-04-01
Umwelt-Produktdeklaration nach ISO 14025 und EN 15804: EPD-GDA-20130260-IBG1-DE
Referenz-Nutzungsdauer laut Umweltproduktdeklaration: ≥ 70 Jahre
Bei dem Verwendungszweck von Kaltumformten Aluminiumblechen entsprechender Nutzung sind keine Wirkungsbeziehungen bzgl. Umwelt und Gesundheit bekannt.
Menge: 0,000 m²

**01.02.4 PREFA Saumstreifen (Traufstreifen)**
Liefern und Montieren von PREFA Saumstreifen, einschließlich Befestigungsmaterial und anarbeiten an die PREFA Dacheindeckung. Die PREFA Verlegerichtlinien sind einzuhalten.

Größe: 1800 x 158 mm
Materialdicke: 1,0 mm
Materialqualität: Aluminium
Menge: 0,000 m

**01.02.5 PREFA Einlaufblech Standard**
Liefern und Montieren von PREFA Einlaufblechen werksmäßig zweifach vorgekantet, einschließlich Befestigungsmaterial, konisch gekantet, dem Rinnengefälle angepasst.
Die PREFA Verlegerichtlinien sind einzuhalten.

Größe: 230 x 2000 mm
Materialdicke: 0,70 mm
Materialqualität: Aluminium
Legierung: AlMn1Mg0,5
Oberfläche: Zweischichteinbrennlackierung
Farbe: wie Hauptposition
Menge: 0,000 m

**01.02.6 Einlaufblech aus PREFALZ Ergänzungsband**
*** Bedarfsposition ohne GB
Liefern und Montieren von Einlaufblechen aus
PREFALZ Ergänzungsband, einschließlich. Befestigungsmaterial, konisch gekantet, dem Rinnengefälle angepasst.

Zuschnitt: .... mm
Abkantung: .... Stk.
Materialdicke: wie Hauptposition
Materialqualität: wie Hauptposition
Farbe: wie Hauptposition
Menge: 0,000 m

**01.02.7 PREFA Vogelschutzgitter zur Be- u. Entlüftung**
Liefern und Montieren von PREFA Vogelschutzgittern
mit Rundlochung, zur Be- u. Entlüftung und zum Insekten- und Vogelschutz der Belüftungsebene. Einschließlich Befestigungsmaterial.

Zuschnitt: 125 mm
Abkantung: nach Erfordernis
Länge: 2000 mm
Materialdicke: 0,70 mm
Material: Aluminium
Rundlochung: Ø 5 mm
Menge: 0,000 m

**01.02.8 Dachknick (Mansarde)**
Ausbildung eines Dachknickes eines Mansardendaches einschließlich Aluminiumkantteil und Saumstreifen, sowie Anarbeiten an die PREFA Dacheindeckung.

Dachübergang von ....° auf ....°
Menge: 0,000 m

**01.02.9 Dachknick**
Ausbildung eines Dachknickes aus einer Übergangsverblechung mit PREFALZ Ergänzungsband, einschließlich Befestigungsmaterial und Anarbeiten an die PREFA Dacheindeckung.

Dachübergang von .... ° auf .... °
Menge: 0,000 m

**01.02.10 PREFA Sicherheitskehle (werksmäßig hergestellt)**
Liefern und Montieren von PREFA Sicherheitskehlen mit Zusatzfalz, einschließlich Befestigungsmaterial und beidseitiges Anarbeiten aller Anschlüsse zur PREFA Dacheindeckung. Die Einzelstücke (max. 3000 mm) sind dehnungsgerecht zu verbinden.

Zuschnitt: 708 mm
Abkantung: 8 Stk.
Materialdicke: wie Hauptposition
Materialqualität: wie Hauptposition
Farbe: wie Hauptposition
Menge: 0,000 m

**01.02.11 Kehlenausbildung aus PREFALZ Ergänzungsband**
Liefern und Montieren von Kehlblechen aus PREFALZ Ergänzungsband einschließlich Befestigungsmaterial und beidseitigem Anarbeiten aller Anschlüsse zur PREFA Dacheindeckung. Die Einzelstücke (max. 3000 mm) sind dehnungsgerecht zu verbinden.

Zuschnitt: .... mm
Abkantung: .... Stk.
Materialdicke: wie Hauptposition
Materialqualität: wie Hauptposition
Farbe: wie Hauptposition
Menge: 0,000 m

**01.02.12 Kehlausbildung vertieft aus PREFALZ Ergänzungsband**
Liefern und Montieren einer vertieften Kehlausbildung als Kehlrinne aus PREFALZ Ergänzungsband, auf vorhandener, tiefergelegten Unterkonstruktion. Einschließlich Befestigungsmaterial und beidseitigem Anarbeiten aller Anschlüsse zur PREFA Dacheindeckung sowie aufbringen einer Lage Unterdeckban als zusätzliche Rückstausicherung. Die Einzelstücke (max. 3000 mm) sind dehnungsgerecht zu verbinden.

Zuschnitt: .... mm,
Abkantung: bis 5 Stk.
Materialdicke: wie Hauptposition
Materialqualität: wie Hauptposition
Farbe: wie Hauptposition
Menge: 0,000 m

**01.02.13 Kehlenausbildung (Kurvenkehlen)**
Liefern und Montieren einer runden bzw. gefalteten Kehlenausbildung bei Rundgauben aus PREFALZ Ergänzungsband. Die Einzelstücke (max. 3000 mm) sind dehnungsgerecht zu verbinden, einschließlich Befestigungsmaterial und beidseitigem Anarbeiten aller Anschlüsse zur PREFA Dacheindeckung.

Gaubenbreite: .... mm
Stichhöhe: .... mm
Hauptdachneigung: .... °
Materialdicke: wie Hauptposition
Farbe: wie Hauptposition
Materialqualität: wie Hauptposition
Menge: 0,000 m

**01.02.14 Wandanschlusskehle aus PREFALZ Ergänzungsband**
Liefern und Montieren von Kehlblechen aus PREFALZ Ergänzungsband für den seitlichen Wandanschluss,
einschließlich Befestigungsmaterial und Anarbeiten  aller Anschlüsse zur PREFA Dacheindeckung. Die Einzelstücke (max. 3000mm) sind dehnungsgerecht zu verbinden.

Zuschnitt: .... mm
Abkantung: .... Stk.
Materialdicke: wie Hauptposition
Materialqualität: wie Hauptposition
Farbe: wie Hauptposition
Menge: 0,000 m

**01.02.15 Fenster- /Wasserrutsche aus PREFALZ Ergänzungsband**
Liefern und Montieren von Fenster- /Wasserrutschen aus PREFALZ Ergänzungsband mit beidseitigem Steh- und Wasserfalz, einschließlich Befestigungsmaterial und Anarbeiten aller Anschlüsse zur PREFA Dacheindeckung.

Abmessung: .... x .... mm
Materialdicke: wie Hauptposition
Materialqualität: wie Hauptposition
Farbe: wie Hauptposition
Menge: 0,000 Stk

**01.02.16 Brustblech aus PREFALZ Ergänzungsband**
Liefern und Montieren von Brustblechen aus
PREFALZ Ergänzungsband zu firstseitigen
Anschlüssen an Dacheinbauten, einschließlich Befestigungsmaterial und Anarbeiten an die PREFA Dacheindeckung. Die Einzelstücke (max. 3000 mm) sind dehnungsgerecht zu verbinden.

Zuschnitt: .... mm
Abkantung: .... Stk.
Materialdicke: wie Hauptposition
Materialqualität: wie Hauptposition
Farbe: wie Hauptposition
Menge: 0,000 m

**01.02.17 PREFA Jetlüfter (First-/Gratentlüfter), selbsttragend**
Liefern und Montieren von PREFA Jetlüfter
selbsttragend, halbrund geformt, zur Entlüftung von Belüftungsebenen einschließlich Befestigungsmaterial
(NIRO-Schrauben 4,5/60 mm mit Dichtscheibe) und Anarbeiten an die PREFA Dacheindeckung. Die PREFA Verlegerichtlinien sind einzuhalten.

Stücklängen: 3000/ 1200 mm
Lüftungsquerschnitt: 250 cm²/ lfm
Materialdicke: 1,00 mm
Materialqualität: wie Hauptposition
Farbe: wie Hauptposition
Menge: 0,000 m

**01.02.18 PREFA Jetlüfter Anfangs/Endstück**
Liefern und Montieren von PREFA Jetlüfter Anfangs/Endstück, halbrund geformt, gerade geschnitten,
einschließlich Befestigungsmaterial und Anarbeiten an den Jetlüfter. Die PREFA Verlegerichtlinien sind einzuhalten.

Materialdicke: 1,00 mm
Materialqualität: wie Hauptposition
Farbe: wie Hauptposition
Menge: 0,000 Stk

**01.02.19 PREFA First-/Gratausbildung unbelüftet**
Liefern und Montieren von PREFA First/ Gratreiter
halbrund geformt, mit eingeprägter Sicke auf vorhandener Holzlatte, einschließlich Befestigungsmaterial (NIRO-Schrauben 4,5/45 mm mit Dichtscheibe) und beidseitiges Anarbeiten der PREFA Dacheindeckung an die First- oder Gratlatte sowie Ausschneiden der Dachplattenwellen. Die PREFA Verlegerichtlinien sind einzuhalten.

Länge: 500 mm
Materialdicke: 1,00 mm
Materialqualität: wie Hauptposition
Farbe: wie Hauptposition
Menge: 0,000 m

**01.02.20 PREFA First- /Gratreiter Anfangs/Endstück (Viertelkugel)**
Liefern und Montieren von PREFA Grat- /
Firstreiter Anfangs/Endstück, Viertelkugel, einschließlich Befestigungsmaterial und Anarbeiten an den Gratreiter. Die PREFA Verlegerichtlinien sind eizuhalten.

Materialstärke: 1,50 mm
Materialqualität: wie Hauptposition
Farbe: wie Hauptposition
Menge: 0,000 Stk

**01.02.21 First- und Gratausbildung aus PREFALZ Ergänzungsband**
Liefern und Montieren von First- /Gratblechen aus PREFALZ Ergänzungsband auf vorhandener Holzlatte, einschließlich Befestigungsmaterial und beidseitiges Anarbeiten aller Anschlüsse zur PREFA Dacheindeckung. Die Einzelstücke (max. 3000 mm) sind dehnungsgerecht zu verbinden.

Farbe: wie Hauptposition
Materialqualität: wie Hauptposition
Materialdicke: 0,70 mm
Zuschnitt: .... mm
Abkantung: .... Stk.
Menge: 0,000 m

**01.02.22 Wandentlüfter aus PREFALZ Ergänzungsband belüftet (Labyrinth)**
Liefern und Montieren von Wandentlüfter
mit Labyrinthentlüftung auf vorhandener Unterkonstruktion aus PREFALZ Ergänzungsband.
Die Anschlüsse an Grate, Kehlen, Ortgänge, Wände ect. sind einzukalkulieren.

Farbe: wie Hauptposition
Materialqualität: wie Hauptposition
Materialstärke: wie Hauptposition

Brustblech:
Zuschnitt: .... mm
Abkantung: .... Stk.
Materialdicke: wie Hauptposition
Materialqualität: wie Hauptposition
Farbe: wie Hauptposition

Haftstreifen:
Materialstärke: mind. 1 mm
Zuschnitt: bis 200 mm
Abkantung: 2 Stk.

Abdeckung:
Materialstärke: 0,7 mm
Zuschnitt: bis500 mm
Abkantung: 4 Stk.

Lochblech: Rundlochung Ø 5 mm
Materialstärke: 0,7 mm
Zuschnitt: bis 150 mm
Abkantung: bis 2 Stk.
Menge: 0,000

**01.02.23 PREFA Froschmaullukenhaube**
Liefern und Montieren von PREFA Froschmaullukenhauben für die Be- u. Entlüftung der Hinterlüftungsebene,
mit tiefgezogenem Oberteil und Perforierung, Einbau mittels Niet- bzw. Klebeverbindung einschließlich ausschneiden der erforderlichen Öffnungen aus Dacheindeckung und Schalung.

Materialdicke: 1,20 mm
Materialqualität: wie Hauptposition
Lüftungsquerschnitt: ca. 30 cm ²
Farbe: wie Hauptposition
Menge: 0,000 Stk

**01.02.24 Pultdachabschluss aus PREFALZ Ergänzungsband**
Liefern und Montieren von Pultdachabschlüssen aus PREFALZ Ergänzungsband einschließlich Befestigungsmaterial, Haftstreifen und Lochblech sowie Anarbeiten an die PREFA Dacheindeckung. Die Einzelstücke (max. 3000 mm) sind dehnungsgerecht zu verbinden.

Abdeckprofil:
Zuschnitt: .... mm
Abkantung: .... Stk.
Materialdicke: wie Hauptposition
Farbe: wie Hauptposition
Menge: 0,000 m

**01.02.25 PREFA Ortgangstreifen (werkmäßig hergestellt)**
Liefern und Montieren von PREFA Ortgangstreifen mit Haftstreifen, einschließlich Befestigungsmaterial und Anarbeiten an die PREFA Dacheindeckung. Die Einzelstücke sind dehunungsgerecht zu verbinden. Die PREFA Verlegerichtlinien sind eizuhalten.

Ortgangstreifen:
Zuschnitt: 2000 x 95 mm
Abkantung: 4 Stk.
Materialdicke: 0,70 mm

Haftstreifen:
Zuschnitt: 2000 x 70 mm
Abkantung: 2 Stk.
Materialdicke: 1,0 mm

Materialqualität: wie Hauptposition
Farbe: wie Hauptposition
Menge: 0,000 m

**01.02.26 Ortgangstreifen aus PREFALZ Ergänzungsband**
Liefern und Montieren von Ortgangstreifen aus PREFALZ Ergänzungsband einschließlich Befestigungsmaterial und Anarbeiten an die PREFA Dacheindeckung. Die Einzelstücke (max. 3000 mm) sind dehnungsgerecht zu verbinden.

Ortgangstreifen:
Zuschnitt: .... mm
Abkantung: .... Stk.
Materialdicke: 0,70 mm

Haftstreifen:
Zuschnitt: .... mm
Abkantung: .... Stk.
Materialdicke: mind. 1,0 mm

Materialqualität: wie Hauptposition
Farbe: wie Hauptposition
Menge: 0,000 m

**01.02.27 Ortgangausbildung vertieft aus PREFALZ Ergänzungsband**
Liefern und Montieren einer vertieften Ortgangausbildung als Kehlrinne aus PREFALZ Ergänzungsband auf bauseits vorhandener, tiefergelegten Unterkonstruktion.
Die Einzelstücke (max. 3000 mm) sind dehnungsgerecht zu verbinden, inkl. Einhanghafte, Aufbringen einer Lage Vordeckbahn als zusätzliche Rückstausicherung und Anarbeiten an die PREFA Dacheindeckung.

Farbe: wie Hauptposition
Materialqualität: wie Hauptposition
Materialstärke: wie Hauptposition

Vertiefter Ortgang:
Zuschnitt:  .............. mm
Abkantung: 6 Stk.

Ortgangstreifen:
Zuschnitt: .... mm
Abkantung: .... Stk.
Materialdicke: 0,70 mm

Haftstreifen:
Zuschnitt: .... mm
Abkantung: .... Stk.
Materialdicke: mind. 1,0 mm
Menge: 0,000 m

**01.02.28 PREFA Einfassungsplatte für Dachplatte R.16**
Liefern und Montieren von PREFA Einfassungsplatten
für Rohrdurchführungen einschließlich ausschneiden der Öffnung aus der Schalung und einarbeiten in die PREFA Dacheindeckung. Die PREFA Verlegerichtlinien sind einzuhalten.

Rohrdurchführungen: 80 bis 125 mm Ø
Dachneigung: 12° - 52°
Materialdicke: wie Hauptpositon
Materialqualität: wie Hauptposition
Farbe: wie Hauptposition
Menge: 0,000 Stk

**01.02.29 PREFA Universaleinfassung 2-teilig**
Liefern und Montieren von PREFA Universaleinfassungen 2-teilig ( z.B. für Antenneneinfassung) einschließlich einarbeiten in die PREFA Dacheindeckung. Die PREFA Verlegerichtlinien sind einzuhalten.

Rohrdurchführungen: 40 bis 120 mm Ø
Dachneigung: 12° - 52°
Materialdicke: 0,70 mm
Materialqualität: wie Hauptposition
Farbe: wie Hauptposition
Menge: 0,000 Stk

**01.02.30 PREFA Entlüftungsrohr**
Liefern und Montieren von PREFA Entlüftungsrohre mit Abdeckhut einschließlich Einbau in die Einfassungsplatte und abdichten der Rohrrosette. Die PREFA Verlegerichtlinien sind einzuhalten.

Gesamthöhe: 380 mm
Durchmesser: 100 mm Ø, 120 mm Ø
Materialdicke: 1,00 mm
Materialqualität: wie Hauptposition
Farbe: wie Hauptposition
Menge: 0,000 Stk

**01.02.31 PREFA Faltmanschette**
Liefern und Montieren von PREFA Faltmanschetten
aus dauerelastischen EPDM zur Einbindung von runden Dachdurchführungen im Unterdach. Die PREFA Verlegerichtlinien sind einzuhalten.

Durchmesser: 100 - 130 mm Ø
Menge: 0,000 Stk

**01.02.32 Kamin-, Entlüftungsschacht-, Lichtkuppel- oder Dachflächenfenstereinfassung**
Liefern und Montieren von Kamin-, Entlüftungsschacht-, Lichtkuppel- oder Dachflächenfenstereinfassungen aus PREFALZ Ergänzungsband, bestehend aus Seitenteilen, Brustblech und Nackenblech (hochgezogene Stehbleche ca. 200 mm) einschließlich Einbinden in die Längs- und Querfälze.
Bei Durchdringungen mit einer Breite > 1,0 m ist ein Gefällekeil (Sattel) im Nackenbereich herzustellen.

Materialdicke: 0,70 mm
Materialqualität: wie Hauptposition
Farbe: wie Hauptposition
Größe: .... x .... mm
Menge: 0,000 Stk

**01.02.33 Kamin-, Entlüftungsschacht-, Lichtkuppel- oder Dachflächenfenstereinfassung**
Liefern und Montieren von Kamin-, Entlüftungsschacht-, Lichtkuppel- oder Dachflächenfenstereinfassungen aus PREFALZ Ergänzungsband, bestehend aus Seitenteilen, Brustblech und Nackenblech (hochgezogene Stehbleche ca. 200 mm) einschließlich Einbinden in die Längs- und Querfälze.
Bei Durchdringungen mit einer Breite > 1,0 m ist ein Gefällekeil (Sattel) im Nackenbereich herzustellen.

Materialdicke: 0,70 mm
Materialqualität: wie Hauptposition
Farbe: wie Hauptposition
Menge: 0,000 m

**01.02.34 Kamin- und Entlüftungsschachtbekleidung**
Liefern und Montieren von Kamin- und
Entlüftungsschachtbekleidungen aus PREFALZ Ergänzungsband. Anfertigung der Bekleidungen in gefalzter Ausführung nach örtlichen Aufmaß bis zur Unterkante der Einmündung.

Farbe: wie Hauptposition
Materialqualität: wie Hauptposition
Materialstärke: 0,70 mm
Größe: .... x .... x .....mm
Menge: 0,000 Stk

**01.02.35 Kamin- und Entlüftungsschachtbekleidung**
Liefern und Montieren von Kamin- und
Entlüftungsschachtbekleidungen aus PREFALZ Ergänzungsband. Anfertigung der Bekleidungen in gefalzter Ausführung nach örtlichen Aufmaß bis zur Unterkante der Einmündung.

Farbe: wie Hauptposition
Materialqualität: wie Hauptposition
Materialstärke: 0,70 mm
Menge: 0,000 m²

**01.02.36 Kaminkopfabdeckung**
Liefern und Montieren von Kaminkopfabdeckungen aus PREFALZ Ergänzungsband einschließlich Ausschneiden, Aufbördeln und Abdichten der Öffnungen.

Größe: .... x .... mm
Materialdicke: 0,70 mm
Materialqualität: wie Hauptposition
Farbe: wie Hauptposition
Menge: 0,000 Stk

**01.02.37 PREFA Kaminhut**
Liefern und Montieren von PREFA Kaminhüte einschließlich Kaminstreben und Niro-Schrauben.

Materialdicke: 2 mm
Materialqualität: Al-Legierung, pulverbeschichtet
Farbe: wie Hauptposition

Größe: .... x .... mm
700 x 700 mm, 800 x 800 mm, 1000 x 700 mm, 1100 x 800 mm, 1500 x 800 mm
Menge: 0,000 Stk

**01.02.38 Kitt-/Steckkittleiste**
Liefern und Montieren von Kittleisten, wahlweise Steckkittleisten aus PREFALZ Ergänzungsband einschließlich Befestigungsmaterial (wenn erforderlich Dübelbefestigung) sowie abdichten mit einer dauerelastischer Dichtungsmasse und einlegen von Distanzhaltern bei Vollwärmeschutz. Die Einzelstücke (max. 3000 mm) sind dehnungsgerecht zu verbinden.

Zuschnitt: .... mm
Abkantung: bis 6 Stk.
Materialdicke: 0,70 mm
Materialqualität: wie Hauptposition
Farbe: wie Hauptposition
Menge: 0,000 m

**01.02.39 Putz-/Steckputzleiste**
Liefern und Montieren von Putzleisten, wahlweise Steckputzleisten aus PREFALZ Ergänzungsband einschließlich Befestigungsmaterial (wenn erforderlich Dübelbefestigung). Die Einzelstücke (max. 3000 mm) sind dehnungsgerecht zu verbinden.

Zuschnitt: .... mm
Abkantung: bis 4 Stk.
Materialdicke: 0,70 mm
Materialqualität: wie Hauptposition
Farbe: wie Hauptposition
Menge: 0,000 m

**01.02.40 PREFA Dachluke**
Liefern und Montieren von PREFA Dachluken für Kalt- und Dachbodenräume, mit Einfassung, Holzrahmen, Anspreizstange mit Federsplint und 6mm Doppelsteg-Lichtplatte mit Rahmendichtung.
Einschließlich Anarbeiten an die PREFA Dacheindeckung, ausschneiden der Durchstiegsöffnung aus der Vollschalung sowie befestigen des Holzrahmens. Die PREFA Verlegerichtlinien sind einzuhalten.

Größe: 595 x 595 mm Innenmaß
Farbe: wie Hauptposition
Menge: 0,000 Stk

**01.02.41 PREFA Einfassung für Velux Dachflächenfenster**
Liefern und Montieren von PREFA Einfassungen für Velux Dachflächenfenster einschließlich Anarbeiten an die PREFA Dacheindeckung. Die PREFA Verlegerichtlinien sind einzuhalten.

Fenster: mit Wärmedämmrahmen
Materialqualität: wie Hauptposition
Farbe: wie Hauptposition

Größe: ....
Standard Größen: CK02 55x78, CK04 55x98, CK06 55x118, FK04 66x98, FK06 66x118, FK08 66x140, MK04 78x98, MK06 78x118, MK08 78x140, MK10 78x160,MK12 78x180, PK04 94x98, PK06 94x118, PK08 94x140, PK10 94x160, SK06 114x118, SK08 114x140, SK10 114x160, UK04 134x98, UK08 134x140, UK10 134x160
Menge: 0,000 Stk

**01.02.42 PREFA Einfassung für Roto Dachflächenfenster**
Liefern und Montieren von PREFA Einfassungen für Roto Dachflächenfenster einschließlich Anarbeiten an die PREFA Dacheindeckung. Die PREFA Verlegerichtlinien sind einzuhalten.

Fenster: mit Wärmedämmrahmen
Materialqualität: wie Hauptposition
Farbe: wie Hauptposition

Größe: ....
Standard Größen: 5/7 54x78, 5/9 54x98, 5/11 54x118, 6/9 65x98, 6/11 65x118, 6/14 65x140, 7/7 74x78, 7/9 74x98, 7/11 74x118, 7/14 74x140, 7/16 74x160, 9/7 94x78, 9/9 94x98, 9/11 94x118, 9/14 94x140, 9/16 94x160, 11/7 114x78, 11/9 114x98, 11/11 114x118, 11/14 114x140, 11/16 114x160, 13/7 134x78, 13/9 134x98, 13/14 134x140
Menge: 0,000 Stk

**01.02.43 PREFA Einfassung für Roto-Q-Serie Dachflächenfenster**
Liefern und Montieren von PREFA Einfassungen für Roto-Q-Serie Dachflächenfenster einschließlich Anarbeiten an die PREFA Dacheindeckung.

Fenster: mit/ohne Wärmedämmrahmen
Materialqualität: wie Hauptposition
Farbe: wie Hauptposition

Größe: .......
Standard Größen: Q55/78, Q55/98, Q55/118, Q66/98, Q66/118, Q66/140, Q78/78, Q78/98, Q78/118, Q78/140, Q78/160, Q94/78, Q94/98, Q94/118, Q94/140, Q94/160, Q94/180, Q114/78, Q114/98, Q114/118, Q114/140, Q114/160, Q114/180, Q134/78, Q134/98, Q134/118, Q134/140, Q134/160
Menge: 0,000 Stk

**01.02.44 Wandbekleidung**
Liefern und Montieren von Wandbekleidungen
(Gauben-, Giebel-, und Stirnseiten) einschließlich Anarbeiten an die PREFA Dacheindeckung und aller An- u. Abschlüsse, mit PREFA Dachplatte R.16 oder PREFALZ Ergänzungsband (Winkelstehfalz).
Ausführung: ........

Materialdicke: wie Hauptposition
Materialqualität: wie Hauptposition
Farbe: wie Hauptposition
Menge: 0,000 m²

**01.02.45 Attikaabdeckung aus PREFALZ Ergänzungsband**
Liefern und Montieren von Attikaabdeckungen aus PREFALZ Ergänzungsband, einschließlich beidseitiger Haftstreifen und Befestigungsmaterial. Die einzelnen Elemente sind  in Längen zu max. 3000 mm je nach Zuschnitt anzufertigen.

Zuschnitt: .... mm
Abkantung: .... Stk.
Materialdicke: 0,70 mm
Materialqualität: wie Hauptposition
Farbe: wie Hauptposition

Verbindungsarten: Stehfalz, Hakenfalz, Überschubleiste oder Unterlagswellblech.
Ausführung: ........
Menge: 0,000 m

**01.02.46 Attikaabdeckung inkl. Wandentlüftung aus PREFALZ Ergänzungsband**
Liefern und Montieren von Attikaabdeckungen aus PREFALZ Ergänzungsband, inkl. Wandlüfter einschließlich beidseitiger Haftstreifen und Befestigungsmaterial.
Die einzelnen Elemente sind in Längen zu max. 3000 mm je Zuschnitt anzufertigen.
Die Anschlüsse an Grate, Kehlen, Ortgänge, Wände ect. sind ebenfalls einzukalkulieren.

Farbe: wie Hauptposition
Materialqualität: wie Hauptposition
Materialstärke: wie Hauptposition

Brustblech:
Zuschnitt: .... mm
Abkantung: .... Stk.
Materialdicke: wie Hauptposition
Materialqualität: wie Hauptposition
Farbe: wie Hauptposition

Attikaabdeckung:
Zuschnitt: .... mm
Abkantung: .... Stk.
Materialdicke: 0,70 mm
Materialqualität: wie Hauptposition
Farbe: wie Hauptposition

Haftstreifen:
Materialstärke: mind. 1 mm
Zuschnitt: bis 200 mm
Abkantung: 2 Stk.

Lochblech: Rundlochung Ø 5 mm
Materialstärke: 0,7 mm
Zuschnitt: bis 150 mm
Abkantung: bis 2 Stk.

Verbindungsarten: Stehfalz, Hakenfalz, Überschubleiste oder Unterlagswellblech.
Ausführung: ........
Menge: 0,000

**01.02.47 Aufzahlung Attika gerundet (Segmente)**
Aufzahlung auf die Position Attika für eine gerundete Ausführung in Segmenten.
Menge: 0,000 m

**01.02.48 Hochzugschutzblech aus PREFALZ Ergänzungsband**
Liefern und Montieren von Hochzugschutzblechen inkl. Befestigungsmaterial und aller Anschlüsse an Fassadenflächen und Attiken.
Befestigung indirekt mittels Haftstreifen oder direkt auf vorhandene Unterkonstruktion (über erforderlicher Hochzugshöhe).
Die Einzelstücke (max. 3000 mm) sind dehnungsgerecht zu verbinden.

Hochzugschutzblech:
Zuschnitt: .... mm
Abkantung: .... Stk.
Materialdicke: 0,70 mm
Materialqualität: wie Hauptposition
Farbe: wie Hauptposition
Menge: 0,000 m

**01.02.49 Winkelsaumabdeckung aus PREFALZ Ergänzungsband**
*** Bedarfsposition ohne GB
Liefern und Montieren von Winkelsaumabdeckungen aus PREFALZ Ergänzungsband, einschließlich Saumstreifen und Befestigungsmaterial. Die einzelnen Elemente sind  in Längen zu max. 3000 mm je nach Zuschnitt anzufertigen.

Zuschnitt: .... mm
Abkantung: .... Stk
Materialdicke: 0,70 mm
Materialqualität: wie Hauptposition
Farbe: wie Hauptposition
Menge: 0,000 m

**01.02.50 Gesimsabdeckung aus PREFALZ Ergänzungsband**
*** Bedarfsposition ohne GB
Liefern und Montieren von Gesimsabdeckungen aus PREFALZ Ergänzungsband, einschließlich Saumstreifen und Befestigungsmaterial. Die einzelnen Elemente sind  in Längen zu max. 3000 mm je nach Zuschnitt anzufertigen.

Zuschnitt: .... mm
Abkantung: .... Stk
Materialstärke: 0,70 mm
Materialqualität: wie Hauptposition
Farbe: wie Hauptposition
Menge: 0,000 m

**01.02.51 PREFA Schneestopper für PREFA Dachplatte R.16**
Liefern und Montieren von PREFA Schneestopper
für PREFA Dachplatte R.16. Die Bestückung erfolgt von der Traufe Richtung First, die ersten zwei traufseitigen Reihen sind mit 2 Stk. Schneestopper pro Dachplatte R.16 zu versehen. Die Anzahl der Schneestopper erfolgt nach statischer Berechnung. Die PREFA Verlegerichtlinien sind einzuhalten.

Materialqualität: wie Hauptposition
Farbe: wie Hauptposition
Menge: 0,000 Stk

**01.02.52 PREFA Schneerechensystem**
Liefern und Montieren eines PREFA Schneerechensystemes, einschließlich Befestigungsmaterial und wenn erforderlich, Einbau einer Unterlagsplatte. Die Anordnung des Schneerechensystems erfolgt nach statischer Berechnung. Die PREFA Verlegerichtlinien sind einzuhalten.

Schneerechensystem: 205 x 50 x 300 mm (H x B x T) mit Fixierschieber, zwei Fußteilen mit Flächendichtung 87 mm Ø außen, Befestigungsmaterial und Abdeckkappen.
Durchzüge: Einlegeprofil mit Verbindungsmuffen, 3 Stk., 3000 mm lang.
An den Enden sind PREFA Abschlusselemente zu montieren.

Material: Aluminium, pulverbeschichtet
Farbe: wie Hauptposition
Menge: 0,000 m

**01.02.53 Aufzahlung für PREFA Eiskrallen (Schneerechensystem)**
PREFA Eiskrallen für das Schneerechensystem, ca. 4 Stk./lfm.

Material: Aluminium, pulverbeschichtet
Farbe: wie Hauptposition
Menge: 0,000 m

**01.02.54 PREFA Schneerechenanlage**
Liefern und Montieren einer PREFA Schneerechenanlage
auf traufseitiger Vollschalung, einschließlich Befestigungs- u. Dichtungsmaterial und wenn erforderlich Einbau einer Unterlagsplatte. Die Anordnung der Schneerechenanlageerfolgt nach statischer Berechnung. Die PREFA Verlegerichtlinien sind einzuhalten.

Schneerechenhaken: 30/7 mm, gehärtet
Durchzüge: Rundstangen 15 mm Ø, 3 Stk., 3000 mm lang
Verbindungshülsen: 15 mm Ø innen
An den Enden sind PREFA Abschlusselemente zu montieren.

Material: Aluminium, pulverbeschichtet
Farbe: wie Hauptposition
Menge: 0,000 m

**01.02.55 PREFA Gebirgsschneefangstütze**
Liefern und Montieren einer PREFA Gebirgsschneefangstütze einschließlich Befestigungsmaterial und wenn erforderlich, Einbau einer Unterlagsplatte. Die Anordnung des Gebirgsschneefangstütze erfolgt nach statischer Berechnung. Die PREFA Verlegerichtlinien sind einzuhalten.

Gebirgsschneefangstütze 300 x 246 mm
mit zwei Fußteilen mit Flächendichtung 87 mm Ø außen, Befestigungsmaterial und Abdeckkappen.
Durchzüge: Rundholz ca. 140mm Ø

Material: Aluminium, pulverbeschichtet
Farbe: wie Hauptposition
Menge: 0,000 m

**01.02.56 PREFA Sicherheitsdachhaken EN 517B auf Fußteilen**
Liefern und Montieren von PREFA Sicherheitsdachhaken auf Fußteilen, geprüft nach EN 517B, zulässig für zwei Personen. Bestehend aus zwei Fußteilen mit Flächendichtung 87 mm Ø außen, Befestigungsmaterial und Abdeckkappen in hellgrau. Wenn erforderlich, Einbau einer Unterlagsplatte. Die PREFA Verlegerichtlinien sind einzuhalten.

Die Anordnung und Auslegung der Sicherheitsdachhaken erfolgt nach den Richtlinien der Unfallverhütungsvorschrift des jeweiligen Landes, bzw. nach den gestellten Anforderungen des Gebäudes.

Material: Edelstahl
Farbe: Edelstahl/hellgrau
Menge: 0,000 Stk

**01.02.57 PREFA Sicherheitsdachhaken EN 517B**
Liefern und Montieren von PREFA Sicherheitsdachhaken als Einzelanschlagspunkt, geprüft nach EN 517B, zulässig für eine Person. Einschließlich Abdeckkappen,  Befestigungs- u. Dichtungsmaterial. Wenn erforderlich, Einbau einer Unterlagsplatte. Die PREFA Verlegerichtlinien sind einzuhalten.

Die Anordnung und Auslegung der Dachsicherheitshaken erfolgt nach den Richtlinien der Unfallverhütungsvorschrift des jeweiligen Landes, bzw. nach den gestellten Anforderungen des Gebäudes.

Material: Stahl verzinkt, pulverbeschichtet
Farbe: wie Hauptposition
Menge: 0,000 Stk

**01.02.58 PREFA Laufsteganlage**
Liefern und Montieren einer PREFA Laufsteganlage,
einschließlich Abdeckkappe, Befestigungs- u. Dichtungsmaterial. Wenn erforderlich, Einbau einer Unterlagsplatte. Die PREFA Verlegerichtlinien sind einzuhalten.

Laufstegstütze: 250 mm, 360 mm (Stützenabstand max. 900 mm) mit Abdeckkappe, verstellbar für Dachneigungen von 12°- 55°.
Laufsteg: 250 x 420/600/800/1200 mm, 360 x 800/1200 mm
mit Befestigungsmaterial und Verbinder für Laufstege.

Material: Stahl verzinkt, pulverbeschichtet
Farbe: wie Hauptposition
Menge: 0,000 m

**01.02.59 PREFA Laufstegstützen (Dachtritte)**
Liefern und Montieren von PREFA Laufstegstützen als Dachtritte, einschließlich Abdeckkappe, Befestigungs- u. Dichtungsmaterial. Wenn erforderlich, Einbau einer Unterlagsplatte. Die PREFA Verlegerichtlinien sind einzuhalten.

Laufstegstütze: 2 Stk. 250 mm oder 2 Stk. 360 mm (Stützenabstand max. 900 mm) mit Abdeckkappe, verstellbar für Dachneigungen von 12°-55°.
Laufsteg: 250 x 420/600/800 mm oder 360 x 800 mm mit Befestigungsmaterial.
Material: Stahl verzinkt, pulverbeschichtet
Farbe: wie Hauptposition
Menge: 0,000 Stk

**01.02.60 PREFA Einzeltritt**
Liefern und Montieren von PREFA Einzeltritten,
bestehend aus zwei Fußteilen mit Flächendichtung 87 mm Ø außen, Befestigungsmaterial und Abdeckkappen, verstellbar für Dachneigungen von 12°- 60°. Die PREFA Verlegerichtlinien sind einzuhalten.

Material: Aluminium, pulverbeschichtet
Farbe: wie Hauptposition
Menge: 0,000 Stk

**01.02.61 PREFA Montagesystem PS.13**
Liefern und Montieren des PREFA Montagesystemes PS.13 auf vorhandener Unterkonstruktion. Das PS. 13 Montagesystem ist an die regionalen Wind- u. Schneelasten anzupassen.
Bei der Montage sind Unterlagsplatten entsprechend der Sparrenlage einzukalkulieren.

PREFA Montagesystem bestehend aus:

xxx Stk ... PREFA Solarhalter Vario/Fix (Sparren)
xxx Stk ... PREFA Solarhalter Vario/Fix (Schalung)
xxx Stk ... PREFA Solarhalter Sunny
xxx Stk ... PREFA Spezialklebeset
xxx Stk ... PREFA Solarhalter Sunny Spezial
xxx Stk ... PREFA Solarhalter inkl. Abdeckkappe

xxx Stk ... PREFA Profilschiene
xxx Stk ... PREFA Profilschienenverbinder
xxx Stk ... PREFA Profilschieneabdeckung
xxx Stk ... PREFA Kabelclip
xxx Stk ... PREFA Modulanbindung Mittelklemme 30-50mm
xxx Stk ... PREFA Modulanbindung Endklemme 30-50mm

xxx Stk ... PREFA Kreuzverbinder Sunny
xxx Stk ... PREFA Kruezverbinder Solarhalter

xxx Stk ... PREFA Kreuz/Erdungsklemme
xxx Stk ... PREFA Modulabsturzsicherung
xxx Stk ... PREFA Profilschienenanbindung
xxx Stk ... PREFA Solarluke

Die PREFA Verlegerichtlinien sowie die Verlegerichtlinien der Modulhersteller sind einzuhalten.
Menge: 0,000 psch

**01.02.62 PREFA Solarhalter**
Liefern und Montieren von PREFA Solarhaltern als Befestigungspunkt von Solaranlagen auf PREFA Dächern, einschließlich Abdeckkappe, Befestigungs- u. Dichtungsmaterial. Wenn erforderlich, Einbau einer Unterlagsplatte.
Anzahl und Stützweiten laut statischer Berechnung.
Die PREFA Verlegerichtlinien sind einzuhalten.

Größe: 63 x 260 mm
Materialdicke: 5 mm
Material: Aluminium
Farbe: wie Hauptposition, pulverbeschichtet
Menge: 0,000 Stk

**01.02.63 PREFA Solarhalter Vario/Fix**
Liefern und Montieren von PREFA Solarhaltern Vario oder Fix als Befestigungspunkt von Solaranlagen auf PREFA Dächern, einschließlich Befestigungsmaterial. Wenn erforderlich, Einbau einer Unterlagsplatte.
Anzahl und Stützweiten laut statischer Berechnung.
Die PREFA Verlegerichtlinien sind einzuhalten.

Material: Aluminium
Farbe: anthrazit
Menge: 0,000 Stk

**01.02.64 PREFA Solarhalter Sunny**
Liefern und Montieren von PREFA Sunny Solarhaltern als Befestigungspunkt von Solaranlagen auf PREFA Dächern, einschließlich PREFA Spezialkleber zur Einbindung der Abdeckung. Wenn erforderlich, Einbau einer Unterlagsplatte.
Anzahl und Stützweiten laut statischer Berechnung.
Die PREFA Verlegerichtlinien sind einzuhalten.

Befestigungsschraube: STS M12 350mm, blank
Abdeckung:
Farbe: zinkgrau, pulverbeschichtet
Material: Aluminium 1,20 mm
Menge: 0,000 Stk

**01.02.65 PREFA Solarluke**
Liefern und Montieren von PREFA Solarluken zur fachgerechten Einführung von PV-Leitungen bei PREFA Dächern, einschließlich PREFA Spezialkleber zur Einbindung in die Dacheindeckung.

PREFA Solarluke:
inkl. Rohrmanschette und Montageschablone
Durchführungen: 2 x 10mm, 1 x 32-35mm
Innendurchmesser: 26,5mm
Außendurchmesser: 32,8mm
Farbe: Standard nach gültiger PREFA Farbkarte
Menge: 0,000 Stk

**01.02.66 PREFA Unterlagsplatte**
Liefern und Montieren von PREFA Unterlagsplatten, inkl. fachgerechtes Einbinden aller vier Seiten in die PREFA Dacheindeckung.

Farbe: wie Hauptposition,
Materialqualität: wie Hauptposition,
Materialstärke: 0,70 mm,

Gewählte Größe:....
Standard Größen: 540x125mm; 680x125mm
Menge: 0,000 Stk

#### Unbenannt 01.03 PREFA Dachschindel

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**01.03.1 Trennlage erhöht regensicher/Schallschutz**
Liefern und Montieren einer nahtselbstklebenden Polymerbitumen-Unterdeckbahn/Trennlage, bei Anforderungen erhöhter Regensicherheit und als Schallschutz.
Die Herstellerrichtlinien sind einzuhalten.

Angebotenes Erzeugnis: ........
Menge: 0,000 m²

**01.03.2 Trennlage regensicher mind. 0,9 mm**
Liefern und Montieren einer nahtselbstklebenden Polymerbitumen-Unterdeckbahn/Trennlage. Die Eigenschaften der Trennlage richten sich nach den Anforderungen.
Die Herstellerrichtlinien sind einzuhalten.

Angebotenes Erzeugnis: ................
Menge: 0,000 m²

**01.03.3 Dacheindeckung mit PREFA Dachschindeln**
Liefern und Montieren einer rostfreien Aluminium Dacheindeckung mit PREFA Dachschindeln einschließlich PREFA Befestigungsmaterial (verdeckte Befestigung mittels Patenthafte und Rillennägel, 10 Stk/m²), auf Vollschalung, mind. 24 mm dick.
Die PREFA Verlegerichtlinien sind einzuhalten.

Ab einer Schneeregellast von 3,25 kN/m² oder in den Geländekategorien 0, I oder II ist eine Verlegung auf Vollschalung mit Bitumentrennlage erforderlich.

Verlegung: 1/3 Teilung
Mindestdachneigung: 25° (ca. 47%)
Größe: 420 x 240 mm in verlegter Dachfläche (10 Stk/m²)
Materialdicke: 0,70 mm
Gewicht: 2,5 kg/m²
Material: Aluminium (vollständig recycelbar)
Legierung: EN AW 3005 oder EN AW 3105 gemäß EN 573-3
Vorderseite: P.10 Einbrennlackierung
Farbe: ........
(Standard nach gültiger PREFA Farbkarte)
Rückseite: Schutzlack
Oberfläche: stucco oder glatt
Brandverhaltensklasse: A1 gemäß EN 13501-1
Verhalten bei Beanspruchung durch Feuer von außen: ohne Prüfung entsprechend gemäß EN 13501-5 bzw. Entscheidung 2000/553/EG
UV-Beständigkeit gemäß ÖNORM EN 13523-10: 2017-04-01
Umwelt-Produktdeklaration nach ISO 14025 und EN 15804: EPD-GDA-20130260-IBG1-DE
Referenz-Nutzungsdauer laut Umweltproduktdeklaration: ≥ 70 Jahre
Bei dem Verwendungszweck von Kaltumformten Aluminiumblechen entsprechender Nutzung sind keine Wirkungsbeziehungen bzgl. Umwelt und Gesundheit bekannt.
Menge: 0,000 m²

**01.03.4 PREFA Saumstreifen (Traufstreifen)**
Liefern und Montieren von PREFA Saumstreifen, einschließlich Befestigungsmaterial und anarbeiten an die PREFA Dacheindeckung. Die PREFA Verlegerichtlinien sind einzuhalten.

Größe: 1800 x 158 mm
Materialdicke: 1,0 mm
Materialqualität: Aluminium
Menge: 0,000 m

**01.03.5 PREFA Einlaufblech Standard**
Liefern und Montieren von PREFA Einlaufblechen werksmäßig zweifach vorgekantet, einschließlich Befestigungsmaterial, konisch gekantet, dem Rinnengefälle angepasst.
Die PREFA Verlegerichtlinien sind einzuhalten.

Größe: 230 x 2000 mm
Materialdicke: 0,70 mm
Materialqualität: Aluminium
Legierung: AlMn1Mg0,5
Oberfläche: Zweischichteinbrennlackierung
Farbe: wie Hauptposition
Menge: 0,000 m

**01.03.6 Einlaufblech aus PREFALZ Ergänzungsband**
*** Bedarfsposition ohne GB
Liefern und Montieren von Einlaufblechen aus
PREFALZ Ergänzungsband, einschließlich. Befestigungsmaterial, konisch gekantet, dem Rinnengefälle angepasst.

Zuschnitt: .... mm
Abkantung: .... Stk.
Materialdicke: wie Hauptposition
Materialqualität: wie Hauptposition
Farbe: wie Hauptposition
Menge: 0,000 m

**01.03.7 PREFA Vogelschutzgitter zur Be- u. Entlüftung**
Liefern und Montieren von PREFA Vogelschutzgittern
mit Rundlochung, zur Be- u. Entlüftung und zum Insekten- und Vogelschutz der Belüftungsebene. Einschließlich Befestigungsmaterial.

Zuschnitt: 125 mm
Abkantung: nach Erfordernis
Länge: 2000 mm
Materialdicke: 0,70 mm
Material: Aluminium
Rundlochung: Ø 5 mm
Menge: 0,000 m

**01.03.8 Dachknick (Mansarde)**
Ausbildung eines Dachknickes eines Mansardendaches einschließlich Aluminiumkantteil und Saumstreifen, sowie Anarbeiten an die PREFA Dacheindeckung.

Dachübergang von ....° auf ....°
Menge: 0,000 m

**01.03.9 Dachknick**
Ausbildung eines Dachknickes aus einer Übergangsverblechung mit PREFALZ Ergänzungsband, einschließlich Befestigungsmaterial und Anarbeiten an die PREFA Dacheindeckung.

Dachübergang von .... ° auf .... °
Menge: 0,000 m

**01.03.10 PREFA Sicherheitskehle (werksmäßig hergestellt)**
Liefern und Montieren von PREFA Sicherheitskehlen mit Zusatzfalz, einschließlich Befestigungsmaterial und beidseitiges Anarbeiten aller Anschlüsse zur PREFA Dacheindeckung. Die Einzelstücke (max. 3000 mm) sind dehnungsgerecht zu verbinden.

Zuschnitt: 708 mm
Abkantung: 8 Stk.
Materialdicke: wie Hauptposition
Materialqualität: wie Hauptposition
Farbe: wie Hauptposition
Menge: 0,000 m

**01.03.11 Kehlenausbildung aus PREFALZ Ergänzungsband**
Liefern und Montieren von Kehlblechen aus PREFALZ Ergänzungsband einschließlich Befestigungsmaterial und beidseitigem Anarbeiten aller Anschlüsse zur PREFA Dacheindeckung. Die Einzelstücke (max. 3000 mm) sind dehnungsgerecht zu verbinden.

Zuschnitt: .... mm
Abkantung: .... Stk.
Materialdicke: wie Hauptposition
Materialqualität: wie Hauptposition
Farbe: wie Hauptposition
Menge: 0,000 m

**01.03.12 Kehlausbildung vertieft aus PREFALZ Ergänzungsband**
Liefern und Montieren einer vertieften Kehlausbildung als Kehlrinne aus PREFALZ Ergänzungsband, auf vorhandener, tiefergelegten Unterkonstruktion. Einschließlich Befestigungsmaterial und beidseitigem Anarbeiten aller Anschlüsse zur PREFA Dacheindeckung sowie aufbringen einer Lage Unterdeckban als zusätzliche Rückstausicherung. Die Einzelstücke (max. 3000 mm) sind dehnungsgerecht zu verbinden.

Zuschnitt: .... mm,
Abkantung: bis 5 Stk.
Materialdicke: wie Hauptposition
Materialqualität: wie Hauptposition
Farbe: wie Hauptposition
Menge: 0,000 m

**01.03.13 Kehlenausbildung (Kurvenkehlen)**
Liefern und Montieren einer runden bzw. gefalteten Kehlenausbildung bei Rundgauben aus PREFALZ Ergänzungsband. Die Einzelstücke (max. 3000 mm) sind dehnungsgerecht zu verbinden, einschließlich Befestigungsmaterial und beidseitigem Anarbeiten aller Anschlüsse zur PREFA Dacheindeckung.

Gaubenbreite: .... mm
Stichhöhe: .... mm
Hauptdachneigung: .... °
Materialdicke: wie Hauptposition
Farbe: wie Hauptposition
Materialqualität: wie Hauptposition
Menge: 0,000 m

**01.03.14 Wandanschlusskehle aus PREFALZ Ergänzungsband**
Liefern und Montieren von Kehlblechen aus PREFALZ Ergänzungsband für den seitlichen Wandanschluss,
einschließlich Befestigungsmaterial und Anarbeiten  aller Anschlüsse zur PREFA Dacheindeckung. Die Einzelstücke (max. 3000mm) sind dehnungsgerecht zu verbinden.

Zuschnitt: .... mm
Abkantung: .... Stk.
Materialdicke: wie Hauptposition
Materialqualität: wie Hauptposition
Farbe: wie Hauptposition
Menge: 0,000 m

**01.03.15 Fenster- /Wasserrutsche aus PREFALZ Ergänzungsband**
Liefern und Montieren von Fenster- /Wasserrutschen aus PREFALZ Ergänzungsband mit beidseitigem Steh- und Wasserfalz, einschließlich Befestigungsmaterial und Anarbeiten aller Anschlüsse zur PREFA Dacheindeckung.

Abmessung: .... x .... mm
Materialdicke: wie Hauptposition
Materialqualität: wie Hauptposition
Farbe: wie Hauptposition
Menge: 0,000 m²

**01.03.16 Brustblech aus PREFALZ Ergänzungsband**
Liefern und Montieren von Brustblechen aus
PREFALZ Ergänzungsband zu firstseitigen
Anschlüssen an Dacheinbauten, einschließlich Befestigungsmaterial und Anarbeiten an die PREFA Dacheindeckung. Die Einzelstücke (max. 3000 mm) sind dehnungsgerecht zu verbinden.

Zuschnitt: .... mm
Abkantung: .... Stk.
Materialdicke: wie Hauptposition
Materialqualität: wie Hauptposition
Farbe: wie Hauptposition
Menge: 0,000 m

**01.03.17 PREFA Jetlüfter (First-/Gratentlüfter), selbsttragend**
Liefern und Montieren von PREFA Jetlüfter
selbsttragend, halbrund geformt, zur Entlüftung von Belüftungsebenen einschließlich Befestigungsmaterial
(NIRO-Schrauben 4,5/60 mm mit Dichtscheibe) und Anarbeiten an die PREFA Dacheindeckung. Die PREFA Verlegerichtlinien sind einzuhalten.

Stücklängen: 3000/ 1200 mm
Lüftungsquerschnitt: 250 cm²/ lfm
Materialdicke: 1,00 mm
Materialqualität: wie Hauptposition
Farbe: wie Hauptposition
Menge: 0,000 m

**01.03.18 PREFA Jetlüfter Anfangs/Endstück**
Liefern und Montieren von PREFA Jetlüfter Anfangs/Endstück, halbrund geformt, gerade geschnitten,
einschließlich Befestigungsmaterial und Anarbeiten an den Jetlüfter. Die PREFA Verlegerichtlinien sind einzuhalten.

Materialdicke: 1,00 mm
Materialqualität: wie Hauptposition
Farbe: wie Hauptposition
Menge: 0,000 Stk

**01.03.19 PREFA First-/Gratausbildung unbelüftet**
Liefern und Montieren von PREFA First/ Gratreiter
halbrund geformt, mit eingeprägter Sicke auf vorhandener Holzlatte, einschließlich Befestigungsmaterial (NIRO-Schrauben 4,5/45 mm mit Dichtscheibe) und beidseitiges Anarbeiten der PREFA Dacheindeckung an die First- oder Gratlatte sowie Ausschneiden der Dachplattenwellen. Die PREFA Verlegerichtlinien sind einzuhalten.

Länge: 500 mm
Materialdicke: 1,00 mm
Materialqualität: wie Hauptposition
Farbe: wie Hauptposition
Menge: 0,000 m

**01.03.20 PREFA First- /Gratreiter Anfangs/Endstück (Viertelkugel)**
Liefern und Montieren von PREFA Grat- /
Firstreiter Anfangs/Endstück, Viertelkugel, einschließlich Befestigungsmaterial und Anarbeiten an den Gratreiter. Die PREFA Verlegerichtlinien sind eizuhalten.

Materialstärke: 1,50 mm
Materialqualität: wie Hauptposition
Farbe: wie Hauptposition
Menge: 0,000 Stk

**01.03.21 First- und Gratausbildung aus PREFALZ Ergänzungsband**
Liefern und Montieren von First- /Gratblechen aus PREFALZ Ergänzungsband auf vorhandener Holzlatte, einschließlich Befestigungsmaterial und beidseitiges Anarbeiten aller Anschlüsse zur PREFA Dacheindeckung. Die Einzelstücke (max. 3000 mm) sind dehnungsgerecht zu verbinden.

Farbe: wie Hauptposition
Materialqualität: wie Hauptposition
Materialdicke: 0,70 mm
Zuschnitt: .... mm
Abkantung: .... Stk.
Menge: 0,000 m

**01.03.22 Wandentlüfter aus PREFALZ Ergänzungsband belüftet (Labyrinth)**
Liefern und Montieren von Wandentlüfter
mit Labyrinthentlüftung auf vorhandener Unterkonstruktion aus PREFALZ Ergänzungsband.
Die Anschlüsse an Grate, Kehlen, Ortgänge, Wände ect. sind einzukalkulieren.

Farbe: wie Hauptposition
Materialqualität: wie Hauptposition
Materialstärke: wie Hauptposition

Brustblech:
Zuschnitt: .... mm
Abkantung: .... Stk.
Materialdicke: wie Hauptposition
Materialqualität: wie Hauptposition
Farbe: wie Hauptposition

Haftstreifen:
Materialstärke: mind. 1 mm
Zuschnitt: bis 200 mm
Abkantung: 2 Stk.

Abdeckung:
Materialstärke: 0,7 mm
Zuschnitt: bis500 mm
Abkantung: 4 Stk.

Lochblech: Rundlochung Ø 5 mm
Materialstärke: 0,7 mm
Zuschnitt: bis 150 mm
Abkantung: bis 2 Stk.
Menge: 0,000

**01.03.23 PREFA Dachschindel mit Froschmaulluke (Entlüftungshaube)**
Liefern und Montieren von PREFA Dachschindeln mit Froschmaulluken zur Be- u. Entlüftung der Hinterlüftungsebene, mit tiefgezogenem Oberteil und Perforierung, einschließlich ausschneiden der Öffnungen aus der Schalung.

Lüftungsquerschnitt: 30 cm²
Größe: 420 x 240 mm
Materialdicke: 0,70 mm
Materialqualität: wie Hauptposition
Farbe: wie Hauptposition
Menge: 0,000 Stk

**01.03.24 Pultdachabschluss aus PREFALZ Ergänzungsband**
Liefern und Montieren von Pultdachabschlüssen aus PREFALZ Ergänzungsband einschließlich Befestigungsmaterial, Haftstreifen und Lochblech sowie Anarbeiten an die PREFA Dacheindeckung. Die Einzelstücke (max. 3000 mm) sind dehnungsgerecht zu verbinden.

Abdeckprofil:
Zuschnitt: .... mm
Abkantung: .... Stk.
Materialdicke: wie Hauptposition
Farbe: wie Hauptposition
Menge: 0,000 m

**01.03.25 PREFA Ortgangstreifen (werkmäßig hergestellt)**
Liefern und Montieren von PREFA Ortgangstreifen mit Haftstreifen, einschließlich Befestigungsmaterial und Anarbeiten an die PREFA Dacheindeckung. Die Einzelstücke sind dehunungsgerecht zu verbinden. Die PREFA Verlegerichtlinien sind eizuhalten.

Ortgangstreifen:
Zuschnitt: 2000 x 95 mm
Abkantung: 4 Stk.
Materialdicke: 0,70 mm

Haftstreifen:
Zuschnitt: 2000 x 70 mm
Abkantung: 2 Stk.
Materialdicke: 1,0 mm

Materialqualität: wie Hauptposition
Farbe: wie Hauptposition
Menge: 0,000 m

**01.03.26 Ortgangstreifen aus PREFALZ Ergänzungsband**
Liefern und Montieren von Ortgangstreifen aus PREFALZ Ergänzungsband einschließlich Befestigungsmaterial und Anarbeiten an die PREFA Dacheindeckung. Die Einzelstücke (max. 3000 mm) sind dehnungsgerecht zu verbinden.

Ortgangstreifen:
Zuschnitt: .... mm
Abkantung: .... Stk.
Materialdicke: 0,70 mm

Haftstreifen:
Zuschnitt: .... mm
Abkantung: .... Stk.
Materialdicke: mind. 1,0 mm

Materialqualität: wie Hauptposition
Farbe: wie Hauptposition
Menge: 0,000 m

**01.03.27 Ortgangausbildung vertieft aus PREFALZ Ergänzungsband**
Liefern und Montieren einer vertieften Ortgangausbildung als Kehlrinne aus PREFALZ Ergänzungsband auf bauseits vorhandener, tiefergelegten Unterkonstruktion.
Die Einzelstücke (max. 3000 mm) sind dehnungsgerecht zu verbinden, inkl. Einhanghafte, Aufbringen einer Lage Vordeckbahn als zusätzliche Rückstausicherung und Anarbeiten an die PREFA Dacheindeckung.

Farbe: wie Hauptposition
Materialqualität: wie Hauptposition
Materialstärke: wie Hauptposition

Vertiefter Ortgang:
Zuschnitt:  .............. mm
Abkantung: 6 Stk.

Ortgangstreifen:
Zuschnitt: .... mm
Abkantung: .... Stk.
Materialdicke: 0,70 mm

Haftstreifen:
Zuschnitt: .... mm
Abkantung: .... Stk.
Materialdicke: mind. 1,0 mm
Menge: 0,000 m

**01.03.28 PREFA Einfassungsplatte für Dachschindel**
Liefern und Montieren von PREFA Einfassungsplatten
für Rohrdurchführungen einschließlich ausschneiden der Öffnung aus der Schalung und einarbeiten in die PREFA Dacheindeckung. Die PREFA Verlegerichtlinien sind einzuhalten.

Rohrdurchführungen: 80 bis 125 mm Ø
Dachneigung: 25° - 52°
Materialdicke: wie Hauptpositon
Materialqualität: wie Hauptposition
Farbe: wie Hauptposition
Menge: 0,000 Stk

**01.03.29 PREFA Universaleinfassung 2-teilig**
Liefern und Montieren von PREFA Universaleinfassungen 2-teilig ( z.B. für Antenneneinfassung) einschließlich einarbeiten in die PREFA Dacheindeckung. Die PREFA Verlegerichtlinien sind einzuhalten.

Rohrdurchführungen: 40 bis 120 mm Ø
Dachneigung: 12° - 52°
Materialdicke: 0,70 mm
Materialqualität: wie Hauptposition
Farbe: wie Hauptposition
Menge: 0,000 Stk

**01.03.30 PREFA Entlüftungsrohr**
Liefern und Montieren von PREFA Entlüftungsrohre mit Abdeckhut einschließlich Einbau in die Einfassungsplatte und abdichten der Rohrrosette. Die PREFA Verlegerichtlinien sind einzuhalten.

Gesamthöhe: 380 mm
Durchmesser: 100 mm Ø, 120 mm Ø
Materialdicke: 1,00 mm
Materialqualität: wie Hauptposition
Farbe: wie Hauptposition
Menge: 0,000 Stk

**01.03.31 PREFA Faltmanschette**
Liefern und Montieren von PREFA Faltmanschetten
aus dauerelastischen EPDM zur Einbindung von runden Dachdurchführungen im Unterdach. Die PREFA Verlegerichtlinien sind einzuhalten.

Durchmesser: 100 - 130 mm Ø
Menge: 0,000 Stk

**01.03.32 Kamin-, Entlüftungsschacht-, Lichtkuppel- oder Dachflächenfenstereinfassung**
Liefern und Montieren von Kamin-, Entlüftungsschacht-, Lichtkuppel- oder Dachflächenfenstereinfassungen aus PREFALZ Ergänzungsband, bestehend aus Seitenteilen, Brustblech und Nackenblech (hochgezogene Stehbleche ca. 200 mm) einschließlich Einbinden in die Längs- und Querfälze.
Bei Durchdringungen mit einer Breite > 1,0 m ist ein Gefällekeil (Sattel) im Nackenbereich herzustellen.

Materialdicke: 0,70 mm
Materialqualität: wie Hauptposition
Farbe: wie Hauptposition
Größe: .... x .... mm
Menge: 0,000 Stk

**01.03.33 Kamin-, Entlüftungsschacht-, Lichtkuppel- oder Dachflächenfenstereinfassung**
Liefern und Montieren von Kamin-, Entlüftungsschacht-, Lichtkuppel- oder Dachflächenfenstereinfassungen aus PREFALZ Ergänzungsband, bestehend aus Seitenteilen, Brustblech und Nackenblech (hochgezogene Stehbleche ca. 200 mm) einschließlich Einbinden in die Längs- und Querfälze.
Bei Durchdringungen mit einer Breite > 1,0 m ist ein Gefällekeil (Sattel) im Nackenbereich herzustellen.

Materialdicke: 0,70 mm
Materialqualität: wie Hauptposition
Farbe: wie Hauptposition
Menge: 0,000 m

**01.03.34 Kamin- und Entlüftungsschachtbekleidung**
Liefern und Montieren von Kamin- und
Entlüftungsschachtbekleidungen aus PREFALZ Ergänzungsband. Anfertigung der Bekleidungen in gefalzter Ausführung nach örtlichen Aufmaß bis zur Unterkante der Einmündung.

Farbe: wie Hauptposition
Materialqualität: wie Hauptposition
Materialstärke: 0,70 mm
Größe: .... x .... x .....mm
Menge: 0,000 Stk

**01.03.35 Kamin- und Entlüftungsschachtbekleidung**
Liefern und Montieren von Kamin- und
Entlüftungsschachtbekleidungen aus PREFALZ Ergänzungsband. Anfertigung der Bekleidungen in gefalzter Ausführung nach örtlichen Aufmaß bis zur Unterkante der Einmündung.

Farbe: wie Hauptposition
Materialqualität: wie Hauptposition
Materialstärke: 0,70 mm
Menge: 0,000 m²

**01.03.36 Kaminkopfabdeckung**
Liefern und Montieren von Kaminkopfabdeckungen aus PREFALZ Ergänzungsband einschließlich Ausschneiden, Aufbördeln und Abdichten der Öffnungen.

Größe: .... x .... mm
Materialdicke: 0,70 mm
Materialqualität: wie Hauptposition
Farbe: wie Hauptposition
Menge: 0,000 Stk

**01.03.37 PREFA Kaminhut**
Liefern und Montieren von PREFA Kaminhüte einschließlich Kaminstreben und Niro-Schrauben.

Materialdicke: 2 mm
Materialqualität: Al-Legierung, pulverbeschichtet
Farbe: wie Hauptposition

Größe: .... x .... mm
700 x 700 mm, 800 x 800 mm, 1000 x 700 mm, 1100 x 800 mm, 1500 x 800 mm
Menge: 0,000 Stk

**01.03.38 Kitt-/Steckkittleiste**
Liefern und Montieren von Kittleisten, wahlweise Steckkittleisten aus PREFALZ Ergänzungsband einschließlich Befestigungsmaterial (wenn erforderlich Dübelbefestigung) sowie abdichten mit einer dauerelastischer Dichtungsmasse und einlegen von Distanzhaltern bei Vollwärmeschutz. Die Einzelstücke (max. 3000 mm) sind dehnungsgerecht zu verbinden.

Zuschnitt: .... mm
Abkantung: bis 6 Stk.
Materialdicke: 0,70 mm
Materialqualität: wie Hauptposition
Farbe: wie Hauptposition
Menge: 0,000 m

**01.03.39 Putz-/Steckputzleiste**
Liefern und Montieren von Putzleisten, wahlweise Steckputzleisten aus PREFALZ Ergänzungsband einschließlich Befestigungsmaterial (wenn erforderlich Dübelbefestigung). Die Einzelstücke (max. 3000 mm) sind dehnungsgerecht zu verbinden.

Zuschnitt: .... mm
Abkantung: bis 4 Stk.
Materialdicke: 0,70 mm
Materialqualität: wie Hauptposition
Farbe: wie Hauptposition
Menge: 0,000 m

**01.03.40 PREFA Dachluke**
Liefern und Montieren von PREFA Dachluken für Kalt- und Dachbodenräume, mit Einfassung, Holzrahmen, Anspreizstange mit Federsplint und 6mm Doppelsteg-Lichtplatte mit Rahmendichtung.
Einschließlich Anarbeiten an die PREFA Dacheindeckung, ausschneiden der Durchstiegsöffnung aus der Vollschalung sowie befestigen des Holzrahmens. Die PREFA Verlegerichtlinien sind einzuhalten.

Größe: 595 x 595 mm Innenmaß
Farbe: wie Hauptposition
Menge: 0,000 Stk

**01.03.41 PREFA Einfassung für Velux Dachflächenfenster**
Liefern und Montieren von PREFA Einfassungen für Velux Dachflächenfenster einschließlich Anarbeiten an die PREFA Dacheindeckung. Die PREFA Verlegerichtlinien sind einzuhalten.

Fenster: mit Wärmedämmrahmen
Materialqualität: wie Hauptposition
Farbe: wie Hauptposition

Größe: ....
Standard Größen: CK02 55x78, CK04 55x98, CK06 55x118, FK04 66x98, FK06 66x118, FK08 66x140, MK04 78x98, MK06 78x118, MK08 78x140, MK10 78x160,MK12 78x180, PK04 94x98, PK06 94x118, PK08 94x140, PK10 94x160, SK06 114x118, SK08 114x140, SK10 114x160, UK04 134x98, UK08 134x140, UK10 134x160
Menge: 0,000 Stk

**01.03.42 PREFA Einfassung für Roto Dachflächenfenster**
Liefern und Montieren von PREFA Einfassungen für Roto Dachflächenfenster einschließlich Anarbeiten an die PREFA Dacheindeckung. Die PREFA Verlegerichtlinien sind einzuhalten.

Fenster: mit Wärmedämmrahmen
Materialqualität: wie Hauptposition
Farbe: wie Hauptposition

Größe: ....
Standard Größen: 5/7 54x78, 5/9 54x98, 5/11 54x118, 6/9 65x98, 6/11 65x118, 6/14 65x140, 7/7 74x78, 7/9 74x98, 7/11 74x118, 7/14 74x140, 7/16 74x160, 9/7 94x78, 9/9 94x98, 9/11 94x118, 9/14 94x140, 9/16 94x160, 11/7 114x78, 11/9 114x98, 11/11 114x118, 11/14 114x140, 11/16 114x160, 13/7 134x78, 13/9 134x98, 13/14 134x140
Menge: 0,000 Stk

**01.03.43 PREFA Einfassung für Roto-Q-Serie Dachflächenfenster**
Liefern und Montieren von PREFA Einfassungen für Roto-Q-Serie Dachflächenfenster einschließlich Anarbeiten an die PREFA Dacheindeckung.

Fenster: mit/ohne Wärmedämmrahmen
Materialqualität: wie Hauptposition
Farbe: wie Hauptposition

Größe: .......
Standard Größen: Q55/78, Q55/98, Q55/118, Q66/98, Q66/118, Q66/140, Q78/78, Q78/98, Q78/118, Q78/140, Q78/160, Q94/78, Q94/98, Q94/118, Q94/140, Q94/160, Q94/180, Q114/78, Q114/98, Q114/118, Q114/140, Q114/160, Q114/180, Q134/78, Q134/98, Q134/118, Q134/140, Q134/160
Menge: 0,000 Stk

**01.03.44 Wandbekleidung**
Liefern und Montieren von Wandbekleidungen
(Gauben-, Giebel-, und Stirnseiten) einschließlich Anarbeiten an die PREFA Dacheindeckung und aller An- u. Abschlüsse, mit PREFA Dachschindel oder PREFALZ Ergänzungsband (Winkelstehfalz).
Ausführung: ........

Materialdicke: wie Hauptposition
Materialqualität: wie Hauptposition
Farbe: wie Hauptposition
Menge: 0,000 m²

**01.03.45 Attikaabdeckung aus PREFALZ Ergänzungsband**
Liefern und Montieren von Attikaabdeckungen aus PREFALZ Ergänzungsband, einschließlich beidseitiger Haftstreifen und Befestigungsmaterial. Die einzelnen Elemente sind  in Längen zu max. 3000 mm je nach Zuschnitt anzufertigen.

Zuschnitt: .... mm
Abkantung: .... Stk.
Materialdicke: 0,70 mm
Materialqualität: wie Hauptposition
Farbe: wie Hauptposition

Verbindungsarten: Stehfalz, Hakenfalz, Überschubleiste oder Unterlagswellblech.
Ausführung: ........
Menge: 0,000 m

**01.03.46 Attikaabdeckung inkl. Wandentlüftung aus PREFALZ Ergänzungsband**
Liefern und Montieren von Attikaabdeckungen aus PREFALZ Ergänzungsband, inkl. Wandlüfter einschließlich beidseitiger Haftstreifen und Befestigungsmaterial.
Die einzelnen Elemente sind in Längen zu max. 3000 mm je Zuschnitt anzufertigen.
Die Anschlüsse an Grate, Kehlen, Ortgänge, Wände ect. sind ebenfalls einzukalkulieren.

Farbe: wie Hauptposition
Materialqualität: wie Hauptposition
Materialstärke: wie Hauptposition

Brustblech:
Zuschnitt: .... mm
Abkantung: .... Stk.
Materialdicke: wie Hauptposition
Materialqualität: wie Hauptposition
Farbe: wie Hauptposition

Attikaabdeckung:
Zuschnitt: .... mm
Abkantung: .... Stk.
Materialdicke: 0,70 mm
Materialqualität: wie Hauptposition
Farbe: wie Hauptposition

Haftstreifen:
Materialstärke: mind. 1 mm
Zuschnitt: bis 200 mm
Abkantung: 2 Stk.

Lochblech: Rundlochung Ø 5 mm
Materialstärke: 0,7 mm
Zuschnitt: bis 150 mm
Abkantung: bis 2 Stk.

Verbindungsarten: Stehfalz, Hakenfalz, Überschubleiste oder Unterlagswellblech.
Ausführung: ........
Menge: 0,000

**01.03.47 Aufzahlung Attika gerundet (Segmente)**
Aufzahlung auf die Position Attika für eine gerundete Ausführung in Segmenten.
Menge: 0,000 m

**01.03.48 Hochzugschutzblech aus PREFALZ Ergänzungsband**
Liefern und Montieren von Hochzugschutzblechen inkl. Befestigungsmaterial und aller Anschlüsse an Fassadenflächen und Attiken.
Befestigung indirekt mittels Haftstreifen oder direkt auf vorhandene Unterkonstruktion (über erforderlicher Hochzugshöhe).
Die Einzelstücke (max. 3000 mm) sind dehnungsgerecht zu verbinden.

Hochzugschutzblech:
Zuschnitt: .... mm
Abkantung: .... Stk.
Materialdicke: 0,70 mm
Materialqualität: wie Hauptposition
Farbe: wie Hauptposition
Menge: 0,000 m

**01.03.49 Winkelsaumabdeckung aus PREFALZ Ergänzungsband**
*** Bedarfsposition ohne GB
Liefern und Montieren von Winkelsaumabdeckungen aus PREFALZ Ergänzungsband, einschließlich Saumstreifen und Befestigungsmaterial. Die einzelnen Elemente sind  in Längen zu max. 3000 mm je nach Zuschnitt anzufertigen.

Zuschnitt: .... mm
Abkantung: .... Stk
Materialdicke: 0,70 mm
Materialqualität: wie Hauptposition
Farbe: wie Hauptposition
Menge: 0,000 m

**01.03.50 Gesimsabdeckung aus PREFALZ Ergänzungsband**
*** Bedarfsposition ohne GB
Liefern und Montieren von Gesimsabdeckungen aus PREFALZ Ergänzungsband, einschließlich Saumstreifen und Befestigungsmaterial. Die einzelnen Elemente sind  in Längen zu max. 3000 mm je nach Zuschnitt anzufertigen.

Zuschnitt: .... mm
Abkantung: .... Stk
Materialstärke: 0,70 mm
Materialqualität: wie Hauptposition
Farbe: wie Hauptposition
Menge: 0,000 m

**01.03.51 PREFA Schneestopper für PREFA Dachschindel**
Liefern und Montieren von PREFA Schneestopper für PREFA Dachschindeln. Die Bestückung erfolgt immer von der Traufe Richtung First, die ersten zwei traufseitigen Reihen sind mit 1 Stk. Schneestopper pro Dachschindel zu versehen. Die Anzahl der Schneestopper erfolgt nach statischer Berechnung. Die PREFA Verlegerichtlinien sind einzuhalten.

Materialqualität: wie Hauptposition
Farbe: wie Hauptposition
Menge: 0,000 Stk

**01.03.52 PREFA Schneerechensystem**
Liefern und Montieren eines PREFA Schneerechensystemes, einschließlich Befestigungsmaterial und wenn erforderlich, Einbau einer Unterlagsplatte. Die Anordnung des Schneerechensystems erfolgt nach statischer Berechnung. Die PREFA Verlegerichtlinien sind einzuhalten.

Schneerechensystem: 205 x 50 x 300 mm (H x B x T) mit Fixierschieber, zwei Fußteilen mit Flächendichtung 87 mm Ø außen, Befestigungsmaterial und Abdeckkappen.
Durchzüge: Einlegeprofil mit Verbindungsmuffen, 3 Stk., 3000 mm lang.
An den Enden sind PREFA Abschlusselemente zu montieren.

Material: Aluminium, pulverbeschichtet
Farbe: wie Hauptposition
Menge: 0,000 m

**01.03.53 Aufzahlung für PREFA Eiskrallen (Schneerechensystem)**
PREFA Eiskrallen für das Schneerechensystem, ca. 4 Stk./lfm.

Material: Aluminium, pulverbeschichtet
Farbe: wie Hauptposition
Menge: 0,000 m

**01.03.54 PREFA Schneerechenanlage**
Liefern und Montieren einer PREFA Schneerechenanlage
auf traufseitiger Vollschalung, einschließlich Befestigungs- u. Dichtungsmaterial und wenn erforderlich Einbau einer Unterlagsplatte. Die Anordnung der Schneerechenanlageerfolgt nach statischer Berechnung. Die PREFA Verlegerichtlinien sind einzuhalten.

Schneerechenhaken: 30/7 mm, gehärtet
Durchzüge: Rundstangen 15 mm Ø, 3 Stk., 3000 mm lang
Verbindungshülsen: 15 mm Ø innen
An den Enden sind PREFA Abschlusselemente zu montieren.

Material: Aluminium, pulverbeschichtet
Farbe: wie Hauptposition
Menge: 0,000 m

**01.03.55 PREFA Gebirgsschneefangstütze**
Liefern und Montieren einer PREFA Gebirgsschneefangstütze einschließlich Befestigungsmaterial und wenn erforderlich, Einbau einer Unterlagsplatte. Die Anordnung des Gebirgsschneefangstütze erfolgt nach statischer Berechnung. Die PREFA Verlegerichtlinien sind einzuhalten.

Gebirgsschneefangstütze 300 x 246 mm
mit zwei Fußteilen mit Flächendichtung 87 mm Ø außen, Befestigungsmaterial und Abdeckkappen.
Durchzüge: Rundholz ca. 140mm Ø

Material: Aluminium, pulverbeschichtet
Farbe: wie Hauptposition
Menge: 0,000 m

**01.03.56 PREFA Sicherheitsdachhaken EN 517B auf Fußteilen**
Liefern und Montieren von PREFA Sicherheitsdachhaken auf Fußteilen, geprüft nach EN 517B, zulässig für zwei Personen. Bestehend aus zwei Fußteilen mit Flächendichtung 87 mm Ø außen, Befestigungsmaterial und Abdeckkappen in hellgrau. Wenn erforderlich, Einbau einer Unterlagsplatte. Die PREFA Verlegerichtlinien sind einzuhalten.

Die Anordnung und Auslegung der Sicherheitsdachhaken erfolgt nach den Richtlinien der Unfallverhütungsvorschrift des jeweiligen Landes, bzw. nach den gestellten Anforderungen des Gebäudes.

Material: Edelstahl
Farbe: Edelstahl/hellgrau
Menge: 0,000 Stk

**01.03.57 PREFA Sicherheitsdachhaken EN 517B**
Liefern und Montieren von PREFA Sicherheitsdachhaken als Einzelanschlagspunkt, geprüft nach EN 517B, zulässig für eine Person. Einschließlich Abdeckkappen,  Befestigungs- u. Dichtungsmaterial. Wenn erforderlich, Einbau einer Unterlagsplatte. Die PREFA Verlegerichtlinien sind einzuhalten.

Die Anordnung und Auslegung der Dachsicherheitshaken erfolgt nach den Richtlinien der Unfallverhütungsvorschrift des jeweiligen Landes, bzw. nach den gestellten Anforderungen des Gebäudes.

Material: Stahl verzinkt, pulverbeschichtet
Farbe: wie Hauptposition
Menge: 0,000 Stk

**01.03.58 PREFA Laufsteganlage**
Liefern und Montieren einer PREFA Laufsteganlage,
einschließlich Abdeckkappe, Befestigungs- u. Dichtungsmaterial. Wenn erforderlich, Einbau einer Unterlagsplatte. Die PREFA Verlegerichtlinien sind einzuhalten.

Laufstegstütze: 250 mm, 360 mm (Stützenabstand max. 900 mm) mit Abdeckkappe, verstellbar für Dachneigungen von 12°- 55°.
Laufsteg: 250 x 420/600/800/1200 mm, 360 x 800/1200 mm
mit Befestigungsmaterial und Verbinder für Laufstege.

Material: Stahl verzinkt, pulverbeschichtet
Farbe: wie Hauptposition
Menge: 0,000 m

**01.03.59 PREFA Laufstegstützen (Dachtritte)**
Liefern und Montieren von PREFA Laufstegstützen als Dachtritte, einschließlich Abdeckkappe, Befestigungs- u. Dichtungsmaterial. Wenn erforderlich, Einbau einer Unterlagsplatte. Die PREFA Verlegerichtlinien sind einzuhalten.

Laufstegstütze: 2 Stk. 250 mm oder 2 Stk. 360 mm (Stützenabstand max. 900 mm) mit Abdeckkappe, verstellbar für Dachneigungen von 12°-55°.
Laufsteg: 250 x 420/600/800 mm oder 360 x 800 mm mit Befestigungsmaterial.
Material: Stahl verzinkt, pulverbeschichtet
Farbe: wie Hauptposition
Menge: 0,000 Stk

**01.03.60 PREFA Einzeltritt**
Liefern und Montieren von PREFA Einzeltritten,
bestehend aus zwei Fußteilen mit Flächendichtung 87 mm Ø außen, Befestigungsmaterial und Abdeckkappen, verstellbar für Dachneigungen von 12°- 60°. Die PREFA Verlegerichtlinien sind einzuhalten.

Material: Aluminium, pulverbeschichtet
Farbe: wie Hauptposition
Menge: 0,000 Stk

**01.03.61 PREFA Montagesystem PS.13**
Liefern und Montieren des PREFA Montagesystemes PS.13 auf vorhandener Unterkonstruktion. Das PS. 13 Montagesystem ist an die regionalen Wind- u. Schneelasten anzupassen.
Bei der Montage sind Unterlagsplatten entsprechend der Sparrenlage einzukalkulieren.

PREFA Montagesystem bestehend aus:

xxx Stk ... PREFA Solarhalter Vario/Fix (Sparren)
xxx Stk ... PREFA Solarhalter Vario/Fix (Schalung)
xxx Stk ... PREFA Solarhalter Sunny
xxx Stk ... PREFA Spezialklebeset
xxx Stk ... PREFA Solarhalter Sunny Spezial
xxx Stk ... PREFA Solarhalter inkl. Abdeckkappe

xxx Stk ... PREFA Profilschiene
xxx Stk ... PREFA Profilschienenverbinder
xxx Stk ... PREFA Profilschieneabdeckung
xxx Stk ... PREFA Kabelclip
xxx Stk ... PREFA Modulanbindung Mittelklemme 30-50mm
xxx Stk ... PREFA Modulanbindung Endklemme 30-50mm

xxx Stk ... PREFA Kreuzverbinder Sunny
xxx Stk ... PREFA Kruezverbinder Solarhalter

xxx Stk ... PREFA Kreuz/Erdungsklemme
xxx Stk ... PREFA Modulabsturzsicherung
xxx Stk ... PREFA Profilschienenanbindung
xxx Stk ... PREFA Solarluke

Die PREFA Verlegerichtlinien sowie die Verlegerichtlinien der Modulhersteller sind einzuhalten.
Menge: 0,000 psch

**01.03.62 PREFA Solarhalter**
Liefern und Montieren von PREFA Solarhaltern als Befestigungspunkt von Solaranlagen auf PREFA Dächern, einschließlich Abdeckkappe, Befestigungs- u. Dichtungsmaterial. Wenn erforderlich, Einbau einer Unterlagsplatte.
Anzahl und Stützweiten laut statischer Berechnung.
Die PREFA Verlegerichtlinien sind einzuhalten.

Größe: 63 x 260 mm
Materialdicke: 5 mm
Material: Aluminium
Farbe: wie Hauptposition, pulverbeschichtet
Menge: 0,000 Stk

**01.03.63 PREFA Solarhalter Vario/Fix**
Liefern und Montieren von PREFA Solarhaltern Vario oder Fix als Befestigungspunkt von Solaranlagen auf PREFA Dächern, einschließlich Befestigungsmaterial. Wenn erforderlich, Einbau einer Unterlagsplatte.
Anzahl und Stützweiten laut statischer Berechnung.
Die PREFA Verlegerichtlinien sind einzuhalten.

Material: Aluminium
Farbe: anthrazit
Menge: 0,000 Stk

**01.03.64 PREFA Solarhalter Sunny**
Liefern und Montieren von PREFA Sunny Solarhaltern als Befestigungspunkt von Solaranlagen auf PREFA Dächern, einschließlich PREFA Spezialkleber zur Einbindung der Abdeckung. Wenn erforderlich, Einbau einer Unterlagsplatte.
Anzahl und Stützweiten laut statischer Berechnung.
Die PREFA Verlegerichtlinien sind einzuhalten.

Befestigungsschraube: STS M12 350mm, blank
Abdeckung:
Farbe: zinkgrau, pulverbeschichtet
Material: Aluminium 1,20 mm
Menge: 0,000 Stk

**01.03.65 PREFA Solarluke**
Liefern und Montieren von PREFA Solarluken zur fachgerechten Einführung von PV-Leitungen bei PREFA Dächern, einschließlich PREFA Spezialkleber zur Einbindung in die Dacheindeckung.

PREFA Solarluke:
inkl. Rohrmanschette und Montageschablone
Durchführungen: 2 x 10mm, 1 x 32-35mm
Innendurchmesser: 26,5mm
Außendurchmesser: 32,8mm
Farbe: Standard nach gültiger PREFA Farbkarte
Menge: 0,000 Stk

**01.03.66 PREFA Unterlagsplatte**
Liefern und Montieren von PREFA Unterlagsplatten, inkl. fachgerechtes Einbinden aller vier Seiten in die PREFA Dacheindeckung.

Farbe: wie Hauptposition,
Materialqualität: wie Hauptposition,
Materialstärke: 0,70 mm,

Gewählte Größe:....
Standard Größen: 540x125mm; 680x125mm
Menge: 0,000 Stk

#### Unbenannt 01.04 PREFA Dachschindel DS.19

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**01.04.1 Trennlage erhöht regensicher/Schallschutz**
Liefern und Montieren einer nahtselbstklebenden Polymerbitumen-Unterdeckbahn/Trennlage, bei Anforderungen erhöhter Regensicherheit und als Schallschutz.
Die Herstellerrichtlinien sind einzuhalten.

Angebotenes Erzeugnis: ........
Menge: 0,000 m²

**01.04.2 Trennlage regensicher mind. 0,9 mm**
Liefern und Montieren einer nahtselbstklebenden Polymerbitumen-Unterdeckbahn/Trennlage. Die Eigenschaften der Trennlage richten sich nach den Anforderungen.
Die Herstellerrichtlinien sind einzuhalten.

Angebotenes Erzeugnis: ................
Menge: 0,000 m²

**01.04.3 Dacheindeckung mit PREFA Dachschindeln DS.19**
Liefern und Montieren einer rostfreien Aluminium Dacheindeckung mit PREFA Dachschindeln DS.19 einschließlich PREFA Befestigungsmaterial (verdeckte Befestigung mittels Patenthafte und Rillennägel, 8 Stk/m²), auf Vollschalung, mind. 24 mm dick.
Die PREFA Verlegerichtlinien sind einzuhalten.

Ab einer Schneeregellast von 3,25 kN/m² oder in den Geländekategorien 0, I oder II ist eine Verlegung auf Vollschalung mit Bitumentrennlage erforderlich.

Verlegung: 1/3 Teilung
Mindestdachneigung: 17°
17-25° Verlegung auf Trennlage
Größe: 480 x 262 mm in verlegter Dachfläche (8 Stk/m²)
Materialdicke: 0,70 mm
Gewicht: 2,75 kg/m²
Material: Aluminium (vollständig recycelbar)
Legierung: EN AW 3005 oder EN AW 3105 gemäß EN 573-3
Vorderseite: P.10 Einbrennlackierung
Farbe: ........
(Standard nach gültiger PREFA Farbkarte)
Rückseite: Schutzlack
Oberfläche: stucco oder glatt
Brandverhaltensklasse: A1 gemäß EN 13501-1
Verhalten bei Beanspruchung durch Feuer von außen: ohne Prüfung entsprechend gemäß EN 13501-5 bzw. Entscheidung 2000/553/EG
UV-Beständigkeit gemäß ÖNORM EN 13523-10: 2017-04-01
Umwelt-Produktdeklaration nach ISO 14025 und EN 15804: EPD-GDA-20130260-IBG1-DE
Referenz-Nutzungsdauer laut Umweltproduktdeklaration: ≥ 70 Jahre
Bei dem Verwendungszweck von Kaltumformten Aluminiumblechen entsprechender Nutzung sind keine Wirkungsbeziehungen bzgl. Umwelt und Gesundheit bekannt.
Menge: 0,000 m²

**01.04.4 PREFA Saumstreifen (Traufstreifen)**
Liefern und Montieren von PREFA Saumstreifen, einschließlich Befestigungsmaterial und anarbeiten an die PREFA Dacheindeckung. Die PREFA Verlegerichtlinien sind einzuhalten.

Größe: 1800 x 158 mm
Materialdicke: 1,0 mm
Materialqualität: Aluminium
Menge: 0,000 m

**01.04.5 PREFA Einlaufblech Standard**
Liefern und Montieren von PREFA Einlaufblechen werksmäßig zweifach vorgekantet, einschließlich Befestigungsmaterial, konisch gekantet, dem Rinnengefälle angepasst.
Die PREFA Verlegerichtlinien sind einzuhalten.

Größe: 230 x 2000 mm
Materialdicke: 0,70 mm
Materialqualität: Aluminium
Legierung: AlMn1Mg0,5
Oberfläche: Zweischichteinbrennlackierung
Farbe: wie Hauptposition
Menge: 0,000 m

**01.04.6 Einlaufblech aus PREFALZ Ergänzungsband**
*** Bedarfsposition ohne GB
Liefern und Montieren von Einlaufblechen aus
PREFALZ Ergänzungsband, einschließlich. Befestigungsmaterial, konisch gekantet, dem Rinnengefälle angepasst.

Zuschnitt: .... mm
Abkantung: .... Stk.
Materialdicke: wie Hauptposition
Materialqualität: wie Hauptposition
Farbe: wie Hauptposition
Menge: 0,000 m

**01.04.7 PREFA Vogelschutzgitter zur Be- u. Entlüftung**
Liefern und Montieren von PREFA Vogelschutzgittern
mit Rundlochung, zur Be- u. Entlüftung und zum Insekten- und Vogelschutz der Belüftungsebene. Einschließlich Befestigungsmaterial.

Zuschnitt: 125 mm
Abkantung: nach Erfordernis
Länge: 2000 mm
Materialdicke: 0,70 mm
Material: Aluminium
Rundlochung: Ø 5 mm
Menge: 0,000 m

**01.04.8 Dachknick (Mansarde)**
Ausbildung eines Dachknickes eines Mansardendaches einschließlich Aluminiumkantteil und Saumstreifen, sowie Anarbeiten an die PREFA Dacheindeckung.

Dachübergang von ....° auf ....°
Menge: 0,000 m

**01.04.9 Dachknick**
Ausbildung eines Dachknickes aus einer Übergangsverblechung mit PREFALZ Ergänzungsband, einschließlich Befestigungsmaterial und Anarbeiten an die PREFA Dacheindeckung.

Dachübergang von .... ° auf .... °
Menge: 0,000 m

**01.04.10 PREFA Sicherheitskehle (werksmäßig hergestellt)**
Liefern und Montieren von PREFA Sicherheitskehlen mit Zusatzfalz, einschließlich Befestigungsmaterial und beidseitiges Anarbeiten aller Anschlüsse zur PREFA Dacheindeckung. Die Einzelstücke (max. 3000 mm) sind dehnungsgerecht zu verbinden.

Zuschnitt: 708 mm
Abkantung: 8 Stk.
Materialdicke: wie Hauptposition
Materialqualität: wie Hauptposition
Farbe: wie Hauptposition
Menge: 0,000 m

**01.04.11 Kehlenausbildung aus PREFALZ Ergänzungsband**
Liefern und Montieren von Kehlblechen aus PREFALZ Ergänzungsband einschließlich Befestigungsmaterial und beidseitigem Anarbeiten aller Anschlüsse zur PREFA Dacheindeckung. Die Einzelstücke (max. 3000 mm) sind dehnungsgerecht zu verbinden.

Zuschnitt: .... mm
Abkantung: .... Stk.
Materialdicke: wie Hauptposition
Materialqualität: wie Hauptposition
Farbe: wie Hauptposition
Menge: 0,000 m

**01.04.12 Kehlausbildung vertieft aus PREFALZ Ergänzungsband**
Liefern und Montieren einer vertieften Kehlausbildung als Kehlrinne aus PREFALZ Ergänzungsband, auf vorhandener, tiefergelegten Unterkonstruktion. Einschließlich Befestigungsmaterial und beidseitigem Anarbeiten aller Anschlüsse zur PREFA Dacheindeckung sowie aufbringen einer Lage Unterdeckban als zusätzliche Rückstausicherung. Die Einzelstücke (max. 3000 mm) sind dehnungsgerecht zu verbinden.

Zuschnitt: .... mm,
Abkantung: bis 5 Stk.
Materialdicke: wie Hauptposition
Materialqualität: wie Hauptposition
Farbe: wie Hauptposition
Menge: 0,000 m

**01.04.13 Kehlenausbildung (Kurvenkehlen)**
Liefern und Montieren einer runden bzw. gefalteten Kehlenausbildung bei Rundgauben aus PREFALZ Ergänzungsband. Die Einzelstücke (max. 3000 mm) sind dehnungsgerecht zu verbinden, einschließlich Befestigungsmaterial und beidseitigem Anarbeiten aller Anschlüsse zur PREFA Dacheindeckung.

Gaubenbreite: .... mm
Stichhöhe: .... mm
Hauptdachneigung: .... °
Materialdicke: wie Hauptposition
Farbe: wie Hauptposition
Materialqualität: wie Hauptposition
Menge: 0,000 m

**01.04.14 Wandanschlusskehle aus PREFALZ Ergänzungsband**
Liefern und Montieren von Kehlblechen aus PREFALZ Ergänzungsband für den seitlichen Wandanschluss,
einschließlich Befestigungsmaterial und Anarbeiten  aller Anschlüsse zur PREFA Dacheindeckung. Die Einzelstücke (max. 3000mm) sind dehnungsgerecht zu verbinden.

Zuschnitt: .... mm
Abkantung: .... Stk.
Materialdicke: wie Hauptposition
Materialqualität: wie Hauptposition
Farbe: wie Hauptposition
Menge: 0,000 m

**01.04.15 Fenster- /Wasserrutsche aus PREFALZ Ergänzungsband**
Liefern und Montieren von Fenster- /Wasserrutschen aus PREFALZ Ergänzungsband mit beidseitigem Steh- und Wasserfalz, einschließlich Befestigungsmaterial und Anarbeiten aller Anschlüsse zur PREFA Dacheindeckung.

Abmessung: .... x .... mm
Materialdicke: wie Hauptposition
Materialqualität: wie Hauptposition
Farbe: wie Hauptposition
Menge: 0,000 Stk

**01.04.16 Brustblech aus PREFALZ Ergänzungsband**
Liefern und Montieren von Brustblechen aus
PREFALZ Ergänzungsband zu firstseitigen
Anschlüssen an Dacheinbauten, einschließlich Befestigungsmaterial und Anarbeiten an die PREFA Dacheindeckung. Die Einzelstücke (max. 3000 mm) sind dehnungsgerecht zu verbinden.

Zuschnitt: .... mm
Abkantung: .... Stk.
Materialdicke: wie Hauptposition
Materialqualität: wie Hauptposition
Farbe: wie Hauptposition
Menge: 0,000 m

**01.04.17 PREFA Jetlüfter (First-/Gratentlüfter), selbsttragend**
Liefern und Montieren von PREFA Jetlüfter
selbsttragend, halbrund geformt, zur Entlüftung von Belüftungsebenen einschließlich Befestigungsmaterial
(NIRO-Schrauben 4,5/60 mm mit Dichtscheibe) und Anarbeiten an die PREFA Dacheindeckung. Die PREFA Verlegerichtlinien sind einzuhalten.

Stücklängen: 3000/ 1200 mm
Lüftungsquerschnitt: 250 cm²/ lfm
Materialdicke: 1,00 mm
Materialqualität: wie Hauptposition
Farbe: wie Hauptposition
Menge: 0,000 m

**01.04.18 PREFA Jetlüfter Anfangs/Endstück**
Liefern und Montieren von PREFA Jetlüfter Anfangs/Endstück, halbrund geformt, gerade geschnitten,
einschließlich Befestigungsmaterial und Anarbeiten an den Jetlüfter. Die PREFA Verlegerichtlinien sind einzuhalten.

Materialdicke: 1,00 mm
Materialqualität: wie Hauptposition
Farbe: wie Hauptposition
Menge: 0,000 Stk

**01.04.19 PREFA First-/Gratausbildung unbelüftet**
Liefern und Montieren von PREFA First/ Gratreiter
halbrund geformt, mit eingeprägter Sicke auf vorhandener Holzlatte, einschließlich Befestigungsmaterial (NIRO-Schrauben 4,5/45 mm mit Dichtscheibe) und beidseitiges Anarbeiten der PREFA Dacheindeckung an die First- oder Gratlatte sowie Ausschneiden der Dachplattenwellen. Die PREFA Verlegerichtlinien sind einzuhalten.

Länge: 500 mm
Materialdicke: 1,00 mm
Materialqualität: wie Hauptposition
Farbe: wie Hauptposition
Menge: 0,000 m

**01.04.20 PREFA First- /Gratreiter Anfangs/Endstück (Viertelkugel)**
Liefern und Montieren von PREFA Grat- /
Firstreiter Anfangs/Endstück, Viertelkugel, einschließlich Befestigungsmaterial und Anarbeiten an den Gratreiter. Die PREFA Verlegerichtlinien sind eizuhalten.

Materialstärke: 1,50 mm
Materialqualität: wie Hauptposition
Farbe: wie Hauptposition
Menge: 0,000 Stk

**01.04.21 First- und Gratausbildung aus PREFALZ Ergänzungsband**
Liefern und Montieren von First- /Gratblechen aus PREFALZ Ergänzungsband auf vorhandener Holzlatte, einschließlich Befestigungsmaterial und beidseitiges Anarbeiten aller Anschlüsse zur PREFA Dacheindeckung. Die Einzelstücke (max. 3000 mm) sind dehnungsgerecht zu verbinden.

Farbe: wie Hauptposition
Materialqualität: wie Hauptposition
Materialdicke: 0,70 mm
Zuschnitt: .... mm
Abkantung: .... Stk.
Menge: 0,000 m

**01.04.22 Wandentlüfter aus PREFALZ Ergänzungsband belüftet (Labyrinth)**
Liefern und Montieren von Wandentlüfter
mit Labyrinthentlüftung auf vorhandener Unterkonstruktion aus PREFALZ Ergänzungsband.
Die Anschlüsse an Grate, Kehlen, Ortgänge, Wände ect. sind einzukalkulieren.

Farbe: wie Hauptposition
Materialqualität: wie Hauptposition
Materialstärke: wie Hauptposition

Brustblech:
Zuschnitt: .... mm
Abkantung: .... Stk.
Materialdicke: wie Hauptposition
Materialqualität: wie Hauptposition
Farbe: wie Hauptposition

Haftstreifen:
Materialstärke: mind. 1 mm
Zuschnitt: bis 200 mm
Abkantung: 2 Stk.

Abdeckung:
Materialstärke: 0,7 mm
Zuschnitt: bis500 mm
Abkantung: 4 Stk.

Lochblech: Rundlochung Ø 5 mm
Materialstärke: 0,7 mm
Zuschnitt: bis 150 mm
Abkantung: bis 2 Stk.
Menge: 0,000

**01.04.23 PREFA Froschmaullukenhaube**
Liefern und Montieren von PREFA Froschmaullukenhauben für die Be- u. Entlüftung der Hinterlüftungsebene,
mit tiefgezogenem Oberteil und Perforierung, Einbau mittels Niet- bzw. Klebeverbindung, inkl. Ausschneiden der erforderlichen Öffnungen aus Dacheindeckung und Schalung.

Lüftungsquerschnitt: ca. 30 cm²
Materialdicke: 1,20 mm
Materialqualität: wie Hauptposition
Farbe: wie Hauptposition
Menge: 0,000 Stk

**01.04.24 Pultdachabschluss aus PREFALZ Ergänzungsband**
Liefern und Montieren von Pultdachabschlüssen aus PREFALZ Ergänzungsband einschließlich Befestigungsmaterial, Haftstreifen und Lochblech sowie Anarbeiten an die PREFA Dacheindeckung. Die Einzelstücke (max. 3000 mm) sind dehnungsgerecht zu verbinden.

Abdeckprofil:
Zuschnitt: .... mm
Abkantung: .... Stk.
Materialdicke: wie Hauptposition
Farbe: wie Hauptposition
Menge: 0,000 m

**01.04.25 PREFA Ortgangstreifen (werkmäßig hergestellt)**
Liefern und Montieren von PREFA Ortgangstreifen mit Haftstreifen, einschließlich Befestigungsmaterial und Anarbeiten an die PREFA Dacheindeckung. Die Einzelstücke sind dehunungsgerecht zu verbinden. Die PREFA Verlegerichtlinien sind eizuhalten.

Ortgangstreifen:
Zuschnitt: 2000 x 95 mm
Abkantung: 4 Stk.
Materialdicke: 0,70 mm

Haftstreifen:
Zuschnitt: 2000 x 70 mm
Abkantung: 2 Stk.
Materialdicke: 1,0 mm

Materialqualität: wie Hauptposition
Farbe: wie Hauptposition
Menge: 0,000 m

**01.04.26 Ortgangstreifen aus PREFALZ Ergänzungsband**
Liefern und Montieren von Ortgangstreifen aus PREFALZ Ergänzungsband einschließlich Befestigungsmaterial und Anarbeiten an die PREFA Dacheindeckung. Die Einzelstücke (max. 3000 mm) sind dehnungsgerecht zu verbinden.

Ortgangstreifen:
Zuschnitt: .... mm
Abkantung: .... Stk.
Materialdicke: 0,70 mm

Haftstreifen:
Zuschnitt: .... mm
Abkantung: .... Stk.
Materialdicke: mind. 1,0 mm

Materialqualität: wie Hauptposition
Farbe: wie Hauptposition
Menge: 0,000 m

**01.04.27 Ortgangausbildung vertieft aus PREFALZ Ergänzungsband**
Liefern und Montieren einer vertieften Ortgangausbildung als Kehlrinne aus PREFALZ Ergänzungsband auf bauseits vorhandener, tiefergelegten Unterkonstruktion.
Die Einzelstücke (max. 3000 mm) sind dehnungsgerecht zu verbinden, inkl. Einhanghafte, Aufbringen einer Lage Vordeckbahn als zusätzliche Rückstausicherung und Anarbeiten an die PREFA Dacheindeckung.

Farbe: wie Hauptposition
Materialqualität: wie Hauptposition
Materialstärke: wie Hauptposition

Vertiefter Ortgang:
Zuschnitt:  .............. mm
Abkantung: 6 Stk.

Ortgangstreifen:
Zuschnitt: .... mm
Abkantung: .... Stk.
Materialdicke: 0,70 mm

Haftstreifen:
Zuschnitt: .... mm
Abkantung: .... Stk.
Materialdicke: mind. 1,0 mm
Menge: 0,000 m

**01.04.28 PREFA Einfassungsplatte für Dachschindel DS.19**
Liefern und Montieren von PREFA Einfassungsplatten
für Rohrdurchführungen einschließlich ausschneiden der Öffnung aus der Schalung und einarbeiten in die PREFA Dacheindeckung. Die PREFA Verlegerichtlinien sind einzuhalten.

Rohrdurchführungen: 80 bis 125 mm Ø
Dachneigung: 25° - 52°
Materialdicke: wie Hauptpositon
Materialqualität: wie Hauptposition
Farbe: wie Hauptposition
Menge: 0,000 Stk

**01.04.29 PREFA Universaleinfassung 2-teilig**
Liefern und Montieren von PREFA Universaleinfassungen 2-teilig ( z.B. für Antenneneinfassung) einschließlich einarbeiten in die PREFA Dacheindeckung. Die PREFA Verlegerichtlinien sind einzuhalten.

Rohrdurchführungen: 40 bis 120 mm Ø
Dachneigung: 12° - 52°
Materialdicke: 0,70 mm
Materialqualität: wie Hauptposition
Farbe: wie Hauptposition
Menge: 0,000 Stk

**01.04.30 PREFA Entlüftungsrohr**
Liefern und Montieren von PREFA Entlüftungsrohre mit Abdeckhut einschließlich Einbau in die Einfassungsplatte und abdichten der Rohrrosette. Die PREFA Verlegerichtlinien sind einzuhalten.

Gesamthöhe: 380 mm
Durchmesser: 100 mm Ø, 120 mm Ø
Materialdicke: 1,00 mm
Materialqualität: wie Hauptposition
Farbe: wie Hauptposition
Menge: 0,000 Stk

**01.04.31 PREFA Faltmanschette**
Liefern und Montieren von PREFA Faltmanschetten
aus dauerelastischen EPDM zur Einbindung von runden Dachdurchführungen im Unterdach. Die PREFA Verlegerichtlinien sind einzuhalten.

Durchmesser: 100 - 130 mm Ø
Menge: 0,000 Stk

**01.04.32 Kamin-, Entlüftungsschacht-, Lichtkuppel- oder Dachflächenfenstereinfassung**
Liefern und Montieren von Kamin-, Entlüftungsschacht-, Lichtkuppel- oder Dachflächenfenstereinfassungen aus PREFALZ Ergänzungsband, bestehend aus Seitenteilen, Brustblech und Nackenblech (hochgezogene Stehbleche ca. 200 mm) einschließlich Einbinden in die Längs- und Querfälze.
Bei Durchdringungen mit einer Breite > 1,0 m ist ein Gefällekeil (Sattel) im Nackenbereich herzustellen.

Materialdicke: 0,70 mm
Materialqualität: wie Hauptposition
Farbe: wie Hauptposition
Größe: .... x .... mm
Menge: 0,000 Stk

**01.04.33 Kamin-, Entlüftungsschacht-, Lichtkuppel- oder Dachflächenfenstereinfassung**
Liefern und Montieren von Kamin-, Entlüftungsschacht-, Lichtkuppel- oder Dachflächenfenstereinfassungen aus PREFALZ Ergänzungsband, bestehend aus Seitenteilen, Brustblech und Nackenblech (hochgezogene Stehbleche ca. 200 mm) einschließlich Einbinden in die Längs- und Querfälze.
Bei Durchdringungen mit einer Breite > 1,0 m ist ein Gefällekeil (Sattel) im Nackenbereich herzustellen.

Materialdicke: 0,70 mm
Materialqualität: wie Hauptposition
Farbe: wie Hauptposition
Menge: 0,000 m

**01.04.34 Kamin- und Entlüftungsschachtbekleidung**
Liefern und Montieren von Kamin- und
Entlüftungsschachtbekleidungen aus PREFALZ Ergänzungsband. Anfertigung der Bekleidungen in gefalzter Ausführung nach örtlichen Aufmaß bis zur Unterkante der Einmündung.

Farbe: wie Hauptposition
Materialqualität: wie Hauptposition
Materialstärke: 0,70 mm
Größe: .... x .... x .....mm
Menge: 0,000 Stk

**01.04.35 Kamin- und Entlüftungsschachtbekleidung**
Liefern und Montieren von Kamin- und
Entlüftungsschachtbekleidungen aus PREFALZ Ergänzungsband. Anfertigung der Bekleidungen in gefalzter Ausführung nach örtlichen Aufmaß bis zur Unterkante der Einmündung.

Farbe: wie Hauptposition
Materialqualität: wie Hauptposition
Materialstärke: 0,70 mm
Menge: 0,000 m²

**01.04.36 Kaminkopfabdeckung**
Liefern und Montieren von Kaminkopfabdeckungen aus PREFALZ Ergänzungsband einschließlich Ausschneiden, Aufbördeln und Abdichten der Öffnungen.

Größe: .... x .... mm
Materialdicke: 0,70 mm
Materialqualität: wie Hauptposition
Farbe: wie Hauptposition
Menge: 0,000 Stk

**01.04.37 PREFA Kaminhut**
Liefern und Montieren von PREFA Kaminhüte einschließlich Kaminstreben und Niro-Schrauben.

Materialdicke: 2 mm
Materialqualität: Al-Legierung, pulverbeschichtet
Farbe: wie Hauptposition

Größe: .... x .... mm
700 x 700 mm, 800 x 800 mm, 1000 x 700 mm, 1100 x 800 mm, 1500 x 800 mm
Menge: 0,000 Stk

**01.04.38 Kitt-/Steckkittleiste**
Liefern und Montieren von Kittleisten, wahlweise Steckkittleisten aus PREFALZ Ergänzungsband einschließlich Befestigungsmaterial (wenn erforderlich Dübelbefestigung) sowie abdichten mit einer dauerelastischer Dichtungsmasse und einlegen von Distanzhaltern bei Vollwärmeschutz. Die Einzelstücke (max. 3000 mm) sind dehnungsgerecht zu verbinden.

Zuschnitt: .... mm
Abkantung: bis 6 Stk.
Materialdicke: 0,70 mm
Materialqualität: wie Hauptposition
Farbe: wie Hauptposition
Menge: 0,000 m

**01.04.39 Putz-/Steckputzleiste**
Liefern und Montieren von Putzleisten, wahlweise Steckputzleisten aus PREFALZ Ergänzungsband einschließlich Befestigungsmaterial (wenn erforderlich Dübelbefestigung). Die Einzelstücke (max. 3000 mm) sind dehnungsgerecht zu verbinden.

Zuschnitt: .... mm
Abkantung: bis 4 Stk.
Materialdicke: 0,70 mm
Materialqualität: wie Hauptposition
Farbe: wie Hauptposition
Menge: 0,000 m

**01.04.40 PREFA Dachluke**
Liefern und Montieren von PREFA Dachluken für Kalt- und Dachbodenräume, mit Einfassung, Holzrahmen, Anspreizstange mit Federsplint und 6mm Doppelsteg-Lichtplatte mit Rahmendichtung.
Einschließlich Anarbeiten an die PREFA Dacheindeckung, ausschneiden der Durchstiegsöffnung aus der Vollschalung sowie befestigen des Holzrahmens. Die PREFA Verlegerichtlinien sind einzuhalten.

Größe: 595 x 595 mm Innenmaß
Farbe: wie Hauptposition
Menge: 0,000 Stk

**01.04.41 PREFA Einfassung für Velux Dachflächenfenster**
Liefern und Montieren von PREFA Einfassungen für Velux Dachflächenfenster einschließlich Anarbeiten an die PREFA Dacheindeckung. Die PREFA Verlegerichtlinien sind einzuhalten.

Fenster: mit Wärmedämmrahmen
Materialqualität: wie Hauptposition
Farbe: wie Hauptposition

Größe: ....
Standard Größen: CK02 55x78, CK04 55x98, CK06 55x118, FK04 66x98, FK06 66x118, FK08 66x140, MK04 78x98, MK06 78x118, MK08 78x140, MK10 78x160,MK12 78x180, PK04 94x98, PK06 94x118, PK08 94x140, PK10 94x160, SK06 114x118, SK08 114x140, SK10 114x160, UK04 134x98, UK08 134x140, UK10 134x160
Menge: 0,000 Stk

**01.04.42 PREFA Einfassung für Roto Dachflächenfenster**
Liefern und Montieren von PREFA Einfassungen für Roto Dachflächenfenster einschließlich Anarbeiten an die PREFA Dacheindeckung. Die PREFA Verlegerichtlinien sind einzuhalten.

Fenster: mit Wärmedämmrahmen
Materialqualität: wie Hauptposition
Farbe: wie Hauptposition

Größe: ....
Standard Größen: 5/7 54x78, 5/9 54x98, 5/11 54x118, 6/9 65x98, 6/11 65x118, 6/14 65x140, 7/7 74x78, 7/9 74x98, 7/11 74x118, 7/14 74x140, 7/16 74x160, 9/7 94x78, 9/9 94x98, 9/11 94x118, 9/14 94x140, 9/16 94x160, 11/7 114x78, 11/9 114x98, 11/11 114x118, 11/14 114x140, 11/16 114x160, 13/7 134x78, 13/9 134x98, 13/14 134x140
Menge: 0,000 Stk

**01.04.43 PREFA Einfassung für Roto-Q-Serie Dachflächenfenster**
Liefern und Montieren von PREFA Einfassungen für Roto-Q-Serie Dachflächenfenster einschließlich Anarbeiten an die PREFA Dacheindeckung.

Fenster: mit/ohne Wärmedämmrahmen
Materialqualität: wie Hauptposition
Farbe: wie Hauptposition

Größe: .......
Standard Größen: Q55/78, Q55/98, Q55/118, Q66/98, Q66/118, Q66/140, Q78/78, Q78/98, Q78/118, Q78/140, Q78/160, Q94/78, Q94/98, Q94/118, Q94/140, Q94/160, Q94/180, Q114/78, Q114/98, Q114/118, Q114/140, Q114/160, Q114/180, Q134/78, Q134/98, Q134/118, Q134/140, Q134/160
Menge: 0,000 Stk

**01.04.44 Wandbekleidung**
Liefern und Montieren von Wandbekleidungen
(Gauben-, Giebel-, und Stirnseiten) einschließlich Anarbeiten an die PREFA Dacheindeckung und aller An- u. Abschlüsse, mit PREFA Dachschindel DS.19 oder PREFALZ Ergänzungsband (Winkelstehfalz).
Ausführung: ........

Materialdicke: wie Hauptposition
Materialqualität: wie Hauptposition
Farbe: wie Hauptposition
Menge: 0,000 m²

**01.04.45 Attikaabdeckung aus PREFALZ Ergänzungsband**
Liefern und Montieren von Attikaabdeckungen aus PREFALZ Ergänzungsband, einschließlich beidseitiger Haftstreifen und Befestigungsmaterial. Die einzelnen Elemente sind  in Längen zu max. 3000 mm je nach Zuschnitt anzufertigen.

Zuschnitt: .... mm
Abkantung: .... Stk.
Materialdicke: 0,70 mm
Materialqualität: wie Hauptposition
Farbe: wie Hauptposition

Verbindungsarten: Stehfalz, Hakenfalz, Überschubleiste oder Unterlagswellblech.
Ausführung: ........
Menge: 0,000 m

**01.04.46 Attikaabdeckung inkl. Wandentlüftung aus PREFALZ Ergänzungsband**
Liefern und Montieren von Attikaabdeckungen aus PREFALZ Ergänzungsband, inkl. Wandlüfter einschließlich beidseitiger Haftstreifen und Befestigungsmaterial.
Die einzelnen Elemente sind in Längen zu max. 3000 mm je Zuschnitt anzufertigen.
Die Anschlüsse an Grate, Kehlen, Ortgänge, Wände ect. sind ebenfalls einzukalkulieren.

Farbe: wie Hauptposition
Materialqualität: wie Hauptposition
Materialstärke: wie Hauptposition

Brustblech:
Zuschnitt: .... mm
Abkantung: .... Stk.
Materialdicke: wie Hauptposition
Materialqualität: wie Hauptposition
Farbe: wie Hauptposition

Attikaabdeckung:
Zuschnitt: .... mm
Abkantung: .... Stk.
Materialdicke: 0,70 mm
Materialqualität: wie Hauptposition
Farbe: wie Hauptposition

Haftstreifen:
Materialstärke: mind. 1 mm
Zuschnitt: bis 200 mm
Abkantung: 2 Stk.

Lochblech: Rundlochung Ø 5 mm
Materialstärke: 0,7 mm
Zuschnitt: bis 150 mm
Abkantung: bis 2 Stk.

Verbindungsarten: Stehfalz, Hakenfalz, Überschubleiste oder Unterlagswellblech.
Ausführung: ........
Menge: 0,000

**01.04.47 Aufzahlung Attika gerundet (Segmente)**
Aufzahlung auf die Position Attika für eine gerundete Ausführung in Segmenten.
Menge: 0,000 m

**01.04.48 Hochzugschutzblech aus PREFALZ Ergänzungsband**
Liefern und Montieren von Hochzugschutzblechen inkl. Befestigungsmaterial und aller Anschlüsse an Fassadenflächen und Attiken.
Befestigung indirekt mittels Haftstreifen oder direkt auf vorhandene Unterkonstruktion (über erforderlicher Hochzugshöhe).
Die Einzelstücke (max. 3000 mm) sind dehnungsgerecht zu verbinden.

Hochzugschutzblech:
Zuschnitt: .... mm
Abkantung: .... Stk.
Materialdicke: 0,70 mm
Materialqualität: wie Hauptposition
Farbe: wie Hauptposition
Menge: 0,000 m

**01.04.49 Winkelsaumabdeckung aus PREFALZ Ergänzungsband**
*** Bedarfsposition ohne GB
Liefern und Montieren von Winkelsaumabdeckungen aus PREFALZ Ergänzungsband, einschließlich Saumstreifen und Befestigungsmaterial. Die einzelnen Elemente sind  in Längen zu max. 3000 mm je nach Zuschnitt anzufertigen.

Zuschnitt: .... mm
Abkantung: .... Stk
Materialdicke: 0,70 mm
Materialqualität: wie Hauptposition
Farbe: wie Hauptposition
Menge: 0,000 m

**01.04.50 Gesimsabdeckung aus PREFALZ Ergänzungsband**
*** Bedarfsposition ohne GB
Liefern und Montieren von Gesimsabdeckungen aus PREFALZ Ergänzungsband, einschließlich Saumstreifen und Befestigungsmaterial. Die einzelnen Elemente sind  in Längen zu max. 3000 mm je nach Zuschnitt anzufertigen.

Zuschnitt: .... mm
Abkantung: .... Stk
Materialstärke: 0,70 mm
Materialqualität: wie Hauptposition
Farbe: wie Hauptposition
Menge: 0,000 m

**01.04.51 PREFA Schneestopper für PREFA Dachschindel DS.19**
Liefern und Montieren von PREFA Schneestopper für PREFA Dachschindeln DS.19. Die Bestückung erfolgt immer von der Traufe Richtung First, die ersten zwei traufseitigen Reihen sind mit 1 Stk. Schneestopper pro Dachschindel DS.19 zu versehen. Die Anzahl der Schneestopper erfolgt nach statischer Berechnung. Die PREFA Verlegerichtlinien sind einzuhalten.

Materialqualität: wie Hauptposition
Farbe: wie Hauptposition
Menge: 0,000 Stk

**01.04.52 PREFA Schneerechensystem**
Liefern und Montieren eines PREFA Schneerechensystemes, einschließlich Befestigungsmaterial und wenn erforderlich, Einbau einer Unterlagsplatte. Die Anordnung des Schneerechensystems erfolgt nach statischer Berechnung. Die PREFA Verlegerichtlinien sind einzuhalten.

Schneerechensystem: 205 x 50 x 300 mm (H x B x T) mit Fixierschieber, zwei Fußteilen mit Flächendichtung 87 mm Ø außen, Befestigungsmaterial und Abdeckkappen.
Durchzüge: Einlegeprofil mit Verbindungsmuffen, 3 Stk., 3000 mm lang.
An den Enden sind PREFA Abschlusselemente zu montieren.

Material: Aluminium, pulverbeschichtet
Farbe: wie Hauptposition
Menge: 0,000 m

**01.04.53 Aufzahlung für PREFA Eiskrallen (Schneerechensystem)**
PREFA Eiskrallen für das Schneerechensystem, ca. 4 Stk./lfm.

Material: Aluminium, pulverbeschichtet
Farbe: wie Hauptposition
Menge: 0,000 m

**01.04.54 PREFA Schneerechenanlage**
Liefern und Montieren einer PREFA Schneerechenanlage
auf traufseitiger Vollschalung, einschließlich Befestigungs- u. Dichtungsmaterial und wenn erforderlich Einbau einer Unterlagsplatte. Die Anordnung der Schneerechenanlageerfolgt nach statischer Berechnung. Die PREFA Verlegerichtlinien sind einzuhalten.

Schneerechenhaken: 30/7 mm, gehärtet
Durchzüge: Rundstangen 15 mm Ø, 3 Stk., 3000 mm lang
Verbindungshülsen: 15 mm Ø innen
An den Enden sind PREFA Abschlusselemente zu montieren.

Material: Aluminium, pulverbeschichtet
Farbe: wie Hauptposition
Menge: 0,000 m

**01.04.55 PREFA Gebirgsschneefangstütze**
Liefern und Montieren einer PREFA Gebirgsschneefangstütze einschließlich Befestigungsmaterial und wenn erforderlich, Einbau einer Unterlagsplatte. Die Anordnung des Gebirgsschneefangstütze erfolgt nach statischer Berechnung. Die PREFA Verlegerichtlinien sind einzuhalten.

Gebirgsschneefangstütze 300 x 246 mm
mit zwei Fußteilen mit Flächendichtung 87 mm Ø außen, Befestigungsmaterial und Abdeckkappen.
Durchzüge: Rundholz ca. 140mm Ø

Material: Aluminium, pulverbeschichtet
Farbe: wie Hauptposition
Menge: 0,000 m

**01.04.56 PREFA Sicherheitsdachhaken EN 517B auf Fußteilen**
Liefern und Montieren von PREFA Sicherheitsdachhaken auf Fußteilen, geprüft nach EN 517B, zulässig für zwei Personen. Bestehend aus zwei Fußteilen mit Flächendichtung 87 mm Ø außen, Befestigungsmaterial und Abdeckkappen in hellgrau. Wenn erforderlich, Einbau einer Unterlagsplatte. Die PREFA Verlegerichtlinien sind einzuhalten.

Die Anordnung und Auslegung der Sicherheitsdachhaken erfolgt nach den Richtlinien der Unfallverhütungsvorschrift des jeweiligen Landes, bzw. nach den gestellten Anforderungen des Gebäudes.

Material: Edelstahl
Farbe: Edelstahl/hellgrau
Menge: 0,000 Stk

**01.04.57 PREFA Sicherheitsdachhaken EN 517B**
Liefern und Montieren von PREFA Sicherheitsdachhaken als Einzelanschlagspunkt, geprüft nach EN 517B, zulässig für eine Person. Einschließlich Abdeckkappen,  Befestigungs- u. Dichtungsmaterial. Wenn erforderlich, Einbau einer Unterlagsplatte. Die PREFA Verlegerichtlinien sind einzuhalten.

Die Anordnung und Auslegung der Dachsicherheitshaken erfolgt nach den Richtlinien der Unfallverhütungsvorschrift des jeweiligen Landes, bzw. nach den gestellten Anforderungen des Gebäudes.

Material: Stahl verzinkt, pulverbeschichtet
Farbe: wie Hauptposition
Menge: 0,000 Stk

**01.04.58 PREFA Laufsteganlage**
Liefern und Montieren einer PREFA Laufsteganlage,
einschließlich Abdeckkappe, Befestigungs- u. Dichtungsmaterial. Wenn erforderlich, Einbau einer Unterlagsplatte. Die PREFA Verlegerichtlinien sind einzuhalten.

Laufstegstütze: 250 mm, 360 mm (Stützenabstand max. 900 mm) mit Abdeckkappe, verstellbar für Dachneigungen von 12°- 55°.
Laufsteg: 250 x 420/600/800/1200 mm, 360 x 800/1200 mm
mit Befestigungsmaterial und Verbinder für Laufstege.

Material: Stahl verzinkt, pulverbeschichtet
Farbe: wie Hauptposition
Menge: 0,000 m

**01.04.59 PREFA Laufstegstützen (Dachtritte)**
Liefern und Montieren von PREFA Laufstegstützen als Dachtritte, einschließlich Abdeckkappe, Befestigungs- u. Dichtungsmaterial. Wenn erforderlich, Einbau einer Unterlagsplatte. Die PREFA Verlegerichtlinien sind einzuhalten.

Laufstegstütze: 2 Stk. 250 mm oder 2 Stk. 360 mm (Stützenabstand max. 900 mm) mit Abdeckkappe, verstellbar für Dachneigungen von 12°-55°.
Laufsteg: 250 x 420/600/800 mm oder 360 x 800 mm mit Befestigungsmaterial.
Material: Stahl verzinkt, pulverbeschichtet
Farbe: wie Hauptposition
Menge: 0,000 Stk

**01.04.60 PREFA Einzeltritt**
Liefern und Montieren von PREFA Einzeltritten,
bestehend aus zwei Fußteilen mit Flächendichtung 87 mm Ø außen, Befestigungsmaterial und Abdeckkappen, verstellbar für Dachneigungen von 12°- 60°. Die PREFA Verlegerichtlinien sind einzuhalten.

Material: Aluminium, pulverbeschichtet
Farbe: wie Hauptposition
Menge: 0,000 Stk

**01.04.61 PREFA Montagesystem PS.13**
Liefern und Montieren des PREFA Montagesystemes PS.13 auf vorhandener Unterkonstruktion. Das PS. 13 Montagesystem ist an die regionalen Wind- u. Schneelasten anzupassen.
Bei der Montage sind Unterlagsplatten entsprechend der Sparrenlage einzukalkulieren.

PREFA Montagesystem bestehend aus:

xxx Stk ... PREFA Solarhalter Vario/Fix (Sparren)
xxx Stk ... PREFA Solarhalter Vario/Fix (Schalung)
xxx Stk ... PREFA Solarhalter Sunny
xxx Stk ... PREFA Spezialklebeset
xxx Stk ... PREFA Solarhalter Sunny Spezial
xxx Stk ... PREFA Solarhalter inkl. Abdeckkappe

xxx Stk ... PREFA Profilschiene
xxx Stk ... PREFA Profilschienenverbinder
xxx Stk ... PREFA Profilschieneabdeckung
xxx Stk ... PREFA Kabelclip
xxx Stk ... PREFA Modulanbindung Mittelklemme 30-50mm
xxx Stk ... PREFA Modulanbindung Endklemme 30-50mm

xxx Stk ... PREFA Kreuzverbinder Sunny
xxx Stk ... PREFA Kruezverbinder Solarhalter

xxx Stk ... PREFA Kreuz/Erdungsklemme
xxx Stk ... PREFA Modulabsturzsicherung
xxx Stk ... PREFA Profilschienenanbindung
xxx Stk ... PREFA Solarluke

Die PREFA Verlegerichtlinien sowie die Verlegerichtlinien der Modulhersteller sind einzuhalten.
Menge: 0,000 psch

**01.04.62 PREFA Solarhalter**
Liefern und Montieren von PREFA Solarhaltern als Befestigungspunkt von Solaranlagen auf PREFA Dächern, einschließlich Abdeckkappe, Befestigungs- u. Dichtungsmaterial. Wenn erforderlich, Einbau einer Unterlagsplatte.
Anzahl und Stützweiten laut statischer Berechnung.
Die PREFA Verlegerichtlinien sind einzuhalten.

Größe: 63 x 260 mm
Materialdicke: 5 mm
Material: Aluminium
Farbe: wie Hauptposition, pulverbeschichtet
Menge: 0,000 Stk

**01.04.63 PREFA Solarhalter Vario/Fix**
Liefern und Montieren von PREFA Solarhaltern Vario oder Fix als Befestigungspunkt von Solaranlagen auf PREFA Dächern, einschließlich Befestigungsmaterial. Wenn erforderlich, Einbau einer Unterlagsplatte.
Anzahl und Stützweiten laut statischer Berechnung.
Die PREFA Verlegerichtlinien sind einzuhalten.

Material: Aluminium
Farbe: anthrazit
Menge: 0,000 Stk

**01.04.64 PREFA Solarhalter Sunny**
Liefern und Montieren von PREFA Sunny Solarhaltern als Befestigungspunkt von Solaranlagen auf PREFA Dächern, einschließlich PREFA Spezialkleber zur Einbindung der Abdeckung. Wenn erforderlich, Einbau einer Unterlagsplatte.
Anzahl und Stützweiten laut statischer Berechnung.
Die PREFA Verlegerichtlinien sind einzuhalten.

Befestigungsschraube: STS M12 350mm, blank
Abdeckung:
Farbe: zinkgrau, pulverbeschichtet
Material: Aluminium 1,20 mm
Menge: 0,000 Stk

**01.04.65 PREFA Solarluke**
Liefern und Montieren von PREFA Solarluken zur fachgerechten Einführung von PV-Leitungen bei PREFA Dächern, einschließlich PREFA Spezialkleber zur Einbindung in die Dacheindeckung.

PREFA Solarluke:
inkl. Rohrmanschette und Montageschablone
Durchführungen: 2 x 10mm, 1 x 32-35mm
Innendurchmesser: 26,5mm
Außendurchmesser: 32,8mm
Farbe: Standard nach gültiger PREFA Farbkarte
Menge: 0,000 Stk

**01.04.66 PREFA Unterlagsplatte**
Liefern und Montieren von PREFA Unterlagsplatten, inkl. fachgerechtes Einbinden aller vier Seiten in die PREFA Dacheindeckung.

Farbe: wie Hauptposition,
Materialqualität: wie Hauptposition,
Materialstärke: 0,70 mm,

Gewählte Größe:....
Standard Größen: 540x125mm; 680x125mm
Menge: 0,000 Stk

#### Unbenannt 01.05 PREFA Dachraute 29 x 29

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**01.05.1 Trennlage erhöht regensicher/Schallschutz**
Liefern und Montieren einer nahtselbstklebenden Polymerbitumen-Unterdeckbahn/Trennlage, bei Anforderungen erhöhter Regensicherheit und als Schallschutz.
Die Herstellerrichtlinien sind einzuhalten.

Angebotenes Erzeugnis: ........
Menge: 0,000 m²

**01.05.2 Trennlage regensicher mind. 0,9 mm**
Liefern und Montieren einer nahtselbstklebenden Polymerbitumen-Unterdeckbahn/Trennlage. Die Eigenschaften der Trennlage richten sich nach den Anforderungen.
Die Herstellerrichtlinien sind einzuhalten.

Angebotenes Erzeugnis: ................
Menge: 0,000 m²

**01.05.3 Dacheindeckung mit PREFA Dachrauten 29x29**
Liefern und Montieren einer rostfreien Aluminium Dacheindeckung mit PREFA Dachrauten 29x29 einschließlich PREFA Befestigungsmaterial (verdeckte Befestigung mittels Dachrautenhaft 29x29 und Rillennägel, 12 Stk/m²) auf Vollschalung, mind. 24 mm dick.
Die PREFA Verlegerichtlinien sind einzuhalten.

Ab einer Schneeregellast von 3,25 kN/m² oder in den Geländekategorien 0, I oder II ist eine Verlegung auf Vollschalung mit Bitumentrennlage erforderlich

Mindestdachneigung: 22° (ca. 40,4%)
Größe: 290 x 290 mm in verlegter Dachfläche (12 Stk/m²)
Materialdicke: 0,70 mm
Gewicht: 2,6 kg/m²
Material: Aluminium (vollständig recycelbar)
Legierung: EN AW 3005 oder EN AW 3105 gemäß EN 573-3
Vorderseite: P.10 Einbrennlackierung
Farbe: ........
(Standard nach gültiger PREFA Farbkarte)
Rückseite: Schutzlack
Oberfläche: stucco oder glatt
Brandverhaltensklasse: A1 gemäß EN 13501-1
Verhalten bei Beanspruchung durch Feuer von außen: ohne Prüfung entsprechend gemäß EN 13501-5 bzw. Entscheidung 2000/553/EG
UV-Beständigkeit gemäß ÖNORM EN 13523-10: 2017-04-01
Umwelt-Produktdeklaration nach ISO 14025 und EN 15804: EPD-GDA-20130260-IBG1-DE
Referenz-Nutzungsdauer laut Umweltproduktdeklaration: ≥ 70 Jahre
Bei dem Verwendungszweck von Kaltumformten Aluminiumblechen entsprechender Nutzung sind keine Wirkungsbeziehungen bzgl. Umwelt und Gesundheit bekannt.
Menge: 0,000 m²

**01.05.4 Aufzahlung auf Hauptposition, Startplatten für PREFA Dachraute 29x29**
Liefern und Montieren von Startplatten für die
PREFA Dacharauten für die Traufenausbildung und allen traufseitigen Anschlüssen (z.B. Kamine, Dachfenster, Lichtkuppeln usw.) 2,2 Stk./m, einschließlich PREFA Befestigungsmaterial.
Menge: 0,000 m

**01.05.5 Aufzahlung auf Hauptposition, Endplatten für PREFA Dachraute 29x29**
Liefern und Montieren von Endplatten für die
PREFA Dacharauten für alle firstseitigen Anschlüsse (z.B. Kamine, Dachfenster, Lichtkuppeln usw.) 2,2 Stk./m, einschließlich PREFA Befestigungsmaterial.
Menge: 0,000 m

**01.05.6 PREFA Saumstreifen (Traufstreifen)**
Liefern und Montieren von PREFA Saumstreifen (mit Markierung), einschließlich Befestigungsmaterial und anarbeiten an die PREFA Dacheindeckung. Die PREFA Verlegerichtlinien sind einzuhalten.

Größe: 1800 x 158 mm
Materialdicke: 1,0 mm
Materialqualität: Aluminium
Menge: 0,000 m

**01.05.7 PREFA Einlaufblech Standard**
Liefern und Montieren von PREFA Einlaufblechen werksmäßig zweifach vorgekantet, einschließlich Befestigungsmaterial, konisch gekantet, dem Rinnengefälle angepasst.
Die PREFA Verlegerichtlinien sind einzuhalten.

Größe: 230 x 2000 mm
Materialdicke: 0,70 mm
Materialqualität: Aluminium
Legierung: AlMn1Mg0,5
Oberfläche: Zweischichteinbrennlackierung
Farbe: wie Hauptposition
Menge: 0,000 m

**01.05.8 Einlaufblech aus PREFALZ Ergänzungsband**
*** Bedarfsposition ohne GB
Liefern und Montieren von Einlaufblechen aus
PREFALZ Ergänzungsband, einschließlich. Befestigungsmaterial, konisch gekantet, dem Rinnengefälle angepasst.

Zuschnitt: .... mm
Abkantung: .... Stk.
Materialdicke: wie Hauptposition
Materialqualität: wie Hauptposition
Farbe: wie Hauptposition
Menge: 0,000 m

**01.05.9 PREFA Vogelschutzgitter zur Be- u. Entlüftung**
Liefern und Montieren von PREFA Vogelschutzgittern
mit Rundlochung, zur Be- u. Entlüftung und zum Insekten- und Vogelschutz der Belüftungsebene. Einschließlich Befestigungsmaterial.

Zuschnitt: 125 mm
Abkantung: nach Erfordernis
Länge: 2000 mm
Materialdicke: 0,70 mm
Material: Aluminium
Rundlochung: Ø 5 mm
Menge: 0,000 m

**01.05.10 Dachknick (Mansarde)**
Ausbildung eines Dachknickes eines Mansardendaches einschließlich Aluminiumkantteil und Saumstreifen, sowie Anarbeiten an die PREFA Dacheindeckung.

Dachübergang von ....° auf ....°
Menge: 0,000 m

**01.05.11 Dachknick**
Ausbildung eines Dachknickes aus einer Übergangsverblechung mit PREFALZ Ergänzungsband, einschließlich Befestigungsmaterial und Anarbeiten an die PREFA Dacheindeckung.

Dachübergang von .... ° auf .... °
Menge: 0,000 m

**01.05.12 PREFA Sicherheitskehle (werksmäßig hergestellt)**
Liefern und Montieren von PREFA Sicherheitskehlen mit Zusatzfalz, einschließlich Befestigungsmaterial und beidseitiges Anarbeiten aller Anschlüsse zur PREFA Dacheindeckung. Die Einzelstücke (max. 3000 mm) sind dehnungsgerecht zu verbinden.

Zuschnitt: 708 mm
Abkantung: 8 Stk.
Materialdicke: wie Hauptposition
Materialqualität: wie Hauptposition
Farbe: wie Hauptposition
Menge: 0,000 m

**01.05.13 Kehlenausbildung aus PREFALZ Ergänzungsband**
Liefern und Montieren von Kehlblechen aus PREFALZ Ergänzungsband einschließlich Befestigungsmaterial und beidseitigem Anarbeiten aller Anschlüsse zur PREFA Dacheindeckung. Die Einzelstücke (max. 3000 mm) sind dehnungsgerecht zu verbinden.

Zuschnitt: .... mm
Abkantung: .... Stk.
Materialdicke: wie Hauptposition
Materialqualität: wie Hauptposition
Farbe: wie Hauptposition
Menge: 0,000 m

**01.05.14 Kehlausbildung vertieft aus PREFALZ Ergänzungsband**
Liefern und Montieren einer vertieften Kehlausbildung als Kehlrinne aus PREFALZ Ergänzungsband, auf vorhandener, tiefergelegten Unterkonstruktion. Einschließlich Befestigungsmaterial und beidseitigem Anarbeiten aller Anschlüsse zur PREFA Dacheindeckung sowie aufbringen einer Lage Unterdeckban als zusätzliche Rückstausicherung. Die Einzelstücke (max. 3000 mm) sind dehnungsgerecht zu verbinden.

Zuschnitt: .... mm,
Abkantung: bis 5 Stk.
Materialdicke: wie Hauptposition
Materialqualität: wie Hauptposition
Farbe: wie Hauptposition
Menge: 0,000 m

**01.05.15 Kehlenausbildung (Kurvenkehlen)**
Liefern und Montieren einer runden bzw. gefalteten Kehlenausbildung bei Rundgauben aus PREFALZ Ergänzungsband. Die Einzelstücke (max. 3000 mm) sind dehnungsgerecht zu verbinden, einschließlich Befestigungsmaterial und beidseitigem Anarbeiten aller Anschlüsse zur PREFA Dacheindeckung.

Gaubenbreite: .... mm
Stichhöhe: .... mm
Hauptdachneigung: .... °
Materialdicke: wie Hauptposition
Farbe: wie Hauptposition
Materialqualität: wie Hauptposition
Menge: 0,000 m

**01.05.16 Wandanschlusskehle aus PREFALZ Ergänzungsband**
Liefern und Montieren von Kehlblechen aus PREFALZ Ergänzungsband für den seitlichen Wandanschluss,
einschließlich Befestigungsmaterial und Anarbeiten  aller Anschlüsse zur PREFA Dacheindeckung. Die Einzelstücke (max. 3000mm) sind dehnungsgerecht zu verbinden.

Zuschnitt: .... mm
Abkantung: .... Stk.
Materialdicke: wie Hauptposition
Materialqualität: wie Hauptposition
Farbe: wie Hauptposition
Menge: 0,000 m

**01.05.17 Fenster- /Wasserrutsche aus PREFALZ Ergänzungsband**
Liefern und Montieren von Fenster- /Wasserrutschen aus PREFALZ Ergänzungsband mit beidseitigem Steh- und Wasserfalz, einschließlich Befestigungsmaterial und Anarbeiten aller Anschlüsse zur PREFA Dacheindeckung.

Abmessung: .... x .... mm
Materialdicke: wie Hauptposition
Materialqualität: wie Hauptposition
Farbe: wie Hauptposition
Menge: 0,000 Stk

**01.05.18 Brustblech aus PREFALZ Ergänzungsband**
Liefern und Montieren von Brustblechen aus
PREFALZ Ergänzungsband zu firstseitigen
Anschlüssen an Dacheinbauten, einschließlich Befestigungsmaterial und Anarbeiten an die PREFA Dacheindeckung. Die Einzelstücke (max. 3000 mm) sind dehnungsgerecht zu verbinden.

Zuschnitt: .... mm
Abkantung: .... Stk.
Materialdicke: wie Hauptposition
Materialqualität: wie Hauptposition
Farbe: wie Hauptposition
Menge: 0,000 m

**01.05.19 PREFA Jetlüfter (First-/Gratentlüfter), selbsttragend**
Liefern und Montieren von PREFA Jetlüfter
selbsttragend, halbrund geformt, zur Entlüftung von Belüftungsebenen einschließlich Befestigungsmaterial
(NIRO-Schrauben 4,5/60 mm mit Dichtscheibe) und Anarbeiten an die PREFA Dacheindeckung. Die PREFA Verlegerichtlinien sind einzuhalten.

Stücklängen: 3000/ 1200 mm
Lüftungsquerschnitt: 250 cm²/ lfm
Materialdicke: 1,00 mm
Materialqualität: wie Hauptposition
Farbe: wie Hauptposition
Menge: 0,000 m

**01.05.20 PREFA Jetlüfter Anfangs/Endstück**
Liefern und Montieren von PREFA Jetlüfter Anfangs/Endstück, halbrund geformt, gerade geschnitten,
einschließlich Befestigungsmaterial und Anarbeiten an den Jetlüfter. Die PREFA Verlegerichtlinien sind einzuhalten.

Materialdicke: 1,00 mm
Materialqualität: wie Hauptposition
Farbe: wie Hauptposition
Menge: 0,000 Stk

**01.05.21 PREFA First-/Gratausbildung unbelüftet**
Liefern und Montieren von PREFA First/ Gratreiter
halbrund geformt, mit eingeprägter Sicke auf vorhandener Holzlatte, einschließlich Befestigungsmaterial (NIRO-Schrauben 4,5/45 mm mit Dichtscheibe) und beidseitiges Anarbeiten der PREFA Dacheindeckung an die First- oder Gratlatte sowie Ausschneiden der Dachplattenwellen. Die PREFA Verlegerichtlinien sind einzuhalten.

Länge: 500 mm
Materialdicke: 1,00 mm
Materialqualität: wie Hauptposition
Farbe: wie Hauptposition
Menge: 0,000 m

**01.05.22 PREFA First- /Gratreiter Anfangs/Endstück (Viertelkugel)**
Liefern und Montieren von PREFA Grat- /
Firstreiter Anfangs/Endstück, Viertelkugel, einschließlich Befestigungsmaterial und Anarbeiten an den Gratreiter. Die PREFA Verlegerichtlinien sind eizuhalten.

Materialstärke: 1,50 mm
Materialqualität: wie Hauptposition
Farbe: wie Hauptposition
Menge: 0,000 Stk

**01.05.23 First- und Gratausbildung aus PREFALZ Ergänzungsband**
Liefern und Montieren von First- /Gratblechen aus PREFALZ Ergänzungsband auf vorhandener Holzlatte, einschließlich Befestigungsmaterial und beidseitiges Anarbeiten aller Anschlüsse zur PREFA Dacheindeckung. Die Einzelstücke (max. 3000 mm) sind dehnungsgerecht zu verbinden.

Farbe: wie Hauptposition
Materialqualität: wie Hauptposition
Materialdicke: 0,70 mm
Zuschnitt: .... mm
Abkantung: .... Stk.
Menge: 0,000 m

**01.05.24 Wandentlüfter aus PREFALZ Ergänzungsband belüftet (Labyrinth)**
Liefern und Montieren von Wandentlüfter
mit Labyrinthentlüftung auf vorhandener Unterkonstruktion aus PREFALZ Ergänzungsband.
Die Anschlüsse an Grate, Kehlen, Ortgänge, Wände ect. sind einzukalkulieren.

Farbe: wie Hauptposition
Materialqualität: wie Hauptposition
Materialstärke: wie Hauptposition

Brustblech:
Zuschnitt: .... mm
Abkantung: .... Stk.
Materialdicke: wie Hauptposition
Materialqualität: wie Hauptposition
Farbe: wie Hauptposition

Haftstreifen:
Materialstärke: mind. 1 mm
Zuschnitt: bis 200 mm
Abkantung: 2 Stk.

Abdeckung:
Materialstärke: 0,7 mm
Zuschnitt: bis500 mm
Abkantung: 4 Stk.

Lochblech: Rundlochung Ø 5 mm
Materialstärke: 0,7 mm
Zuschnitt: bis 150 mm
Abkantung: bis 2 Stk.
Menge: 0,000

**01.05.25 PREFA Dachraute 29x29 mit Froschmaulluke (Entlüftungshaube)**
Liefern und Montieren von PREFA Dachrauten 29x29 mit Froschmaulluken zur Be- u. Entlüftung der Hinterlüftungsebene, mit tiefgezogenem Oberteil und Perforierung, einschließlich ausschneiden der Öffnungen aus der Schalung.

Lüftungsquerschnitt: 30 cm²
Größe: 290 x 290 mm
Materialdicke: 0,70 mm
Materialqualität: wie Hauptposition
Farbe: wie Hauptposition
Menge: 0,000 Stk

**01.05.26 Pultdachabschluss aus PREFALZ Ergänzungsband**
Liefern und Montieren von Pultdachabschlüssen aus PREFALZ Ergänzungsband einschließlich Befestigungsmaterial, Haftstreifen und Lochblech sowie Anarbeiten an die PREFA Dacheindeckung. Die Einzelstücke (max. 3000 mm) sind dehnungsgerecht zu verbinden.

Abdeckprofil:
Zuschnitt: .... mm
Abkantung: .... Stk.
Materialdicke: wie Hauptposition
Farbe: wie Hauptposition
Menge: 0,000 m

**01.05.27 PREFA Ortgangstreifen (werkmäßig hergestellt)**
Liefern und Montieren von PREFA Ortgangstreifen mit Haftstreifen, einschließlich Befestigungsmaterial und Anarbeiten an die PREFA Dacheindeckung. Die Einzelstücke sind dehunungsgerecht zu verbinden. Die PREFA Verlegerichtlinien sind eizuhalten.

Ortgangstreifen:
Zuschnitt: 2000 x 95 mm
Abkantung: 4 Stk.
Materialdicke: 0,70 mm

Haftstreifen:
Zuschnitt: 2000 x 70 mm
Abkantung: 2 Stk.
Materialdicke: 1,0 mm

Materialqualität: wie Hauptposition
Farbe: wie Hauptposition
Menge: 0,000 m

**01.05.28 Ortgangstreifen aus PREFALZ Ergänzungsband**
Liefern und Montieren von Ortgangstreifen aus PREFALZ Ergänzungsband einschließlich Befestigungsmaterial und Anarbeiten an die PREFA Dacheindeckung. Die Einzelstücke (max. 3000 mm) sind dehnungsgerecht zu verbinden.

Ortgangstreifen:
Zuschnitt: .... mm
Abkantung: .... Stk.
Materialdicke: 0,70 mm

Haftstreifen:
Zuschnitt: .... mm
Abkantung: .... Stk.
Materialdicke: mind. 1,0 mm

Materialqualität: wie Hauptposition
Farbe: wie Hauptposition
Menge: 0,000 m

**01.05.29 Ortgangausbildung vertieft aus PREFALZ Ergänzungsband**
Liefern und Montieren einer vertieften Ortgangausbildung als Kehlrinne aus PREFALZ Ergänzungsband auf bauseits vorhandener, tiefergelegten Unterkonstruktion.
Die Einzelstücke (max. 3000 mm) sind dehnungsgerecht zu verbinden, inkl. Einhanghafte, Aufbringen einer Lage Vordeckbahn als zusätzliche Rückstausicherung und Anarbeiten an die PREFA Dacheindeckung.

Farbe: wie Hauptposition
Materialqualität: wie Hauptposition
Materialstärke: wie Hauptposition

Vertiefter Ortgang:
Zuschnitt:  .............. mm
Abkantung: 6 Stk.

Ortgangstreifen:
Zuschnitt: .... mm
Abkantung: .... Stk.
Materialdicke: 0,70 mm

Haftstreifen:
Zuschnitt: .... mm
Abkantung: .... Stk.
Materialdicke: mind. 1,0 mm
Menge: 0,000 m

**01.05.30 PREFA Einfassungsplatte für Dachraute 29x29**
Liefern und Montieren von PREFA Einfassungsplatten
für Rohrdurchführungen einschließlich ausschneiden der Öffnung aus der Schalung und einarbeiten in die PREFA Dacheindeckung. Die PREFA Verlegerichtlinien sind einzuhalten.

Rohrdurchführungen: 80 bis 125 mm Ø
Dachneigung: 22° - 52°
Materialdicke: wie Hauptpositon
Materialqualität: wie Hauptposition
Farbe: wie Hauptposition
Menge: 0,000 Stk

**01.05.31 PREFA Universaleinfassung 2-teilig**
Liefern und Montieren von PREFA Universaleinfassungen 2-teilig ( z.B. für Antenneneinfassung) einschließlich einarbeiten in die PREFA Dacheindeckung. Die PREFA Verlegerichtlinien sind einzuhalten.

Rohrdurchführungen: 40 bis 120 mm Ø
Dachneigung: 12° - 52°
Materialdicke: 0,70 mm
Materialqualität: wie Hauptposition
Farbe: wie Hauptposition
Menge: 0,000 Stk

**01.05.32 PREFA Entlüftungsrohr**
Liefern und Montieren von PREFA Entlüftungsrohre mit Abdeckhut einschließlich Einbau in die Einfassungsplatte und abdichten der Rohrrosette. Die PREFA Verlegerichtlinien sind einzuhalten.

Gesamthöhe: 380 mm
Durchmesser: 100 mm Ø, 120 mm Ø
Materialdicke: 1,00 mm
Materialqualität: wie Hauptposition
Farbe: wie Hauptposition
Menge: 0,000 Stk

**01.05.33 PREFA Faltmanschette**
Liefern und Montieren von PREFA Faltmanschetten
aus dauerelastischen EPDM zur Einbindung von runden Dachdurchführungen im Unterdach. Die PREFA Verlegerichtlinien sind einzuhalten.

Durchmesser: 100 - 130 mm Ø
Menge: 0,000 Stk

**01.05.34 Kamin-, Entlüftungsschacht-, Lichtkuppel- oder Dachflächenfenstereinfassung**
Liefern und Montieren von Kamin-, Entlüftungsschacht-, Lichtkuppel- oder Dachflächenfenstereinfassungen aus PREFALZ Ergänzungsband, bestehend aus Seitenteilen, Brustblech und Nackenblech (hochgezogene Stehbleche ca. 200 mm) einschließlich Einbinden in die Längs- und Querfälze.
Bei Durchdringungen mit einer Breite > 1,0 m ist ein Gefällekeil (Sattel) im Nackenbereich herzustellen.

Materialdicke: 0,70 mm
Materialqualität: wie Hauptposition
Farbe: wie Hauptposition
Größe: .... x .... mm
Menge: 0,000 Stk

**01.05.35 Kamin-, Entlüftungsschacht-, Lichtkuppel- oder Dachflächenfenstereinfassung**
Liefern und Montieren von Kamin-, Entlüftungsschacht-, Lichtkuppel- oder Dachflächenfenstereinfassungen aus PREFALZ Ergänzungsband, bestehend aus Seitenteilen, Brustblech und Nackenblech (hochgezogene Stehbleche ca. 200 mm) einschließlich Einbinden in die Längs- und Querfälze.
Bei Durchdringungen mit einer Breite > 1,0 m ist ein Gefällekeil (Sattel) im Nackenbereich herzustellen.

Materialdicke: 0,70 mm
Materialqualität: wie Hauptposition
Farbe: wie Hauptposition
Menge: 0,000 m

**01.05.36 Kamin- und Entlüftungsschachtbekleidung**
Liefern und Montieren von Kamin- und
Entlüftungsschachtbekleidungen aus PREFALZ Ergänzungsband. Anfertigung der Bekleidungen in gefalzter Ausführung nach örtlichen Aufmaß bis zur Unterkante der Einmündung.

Farbe: wie Hauptposition
Materialqualität: wie Hauptposition
Materialstärke: 0,70 mm
Größe: .... x .... x .....mm
Menge: 0,000 Stk

**01.05.37 Kamin- und Entlüftungsschachtbekleidung**
Liefern und Montieren von Kamin- und
Entlüftungsschachtbekleidungen aus PREFALZ Ergänzungsband. Anfertigung der Bekleidungen in gefalzter Ausführung nach örtlichen Aufmaß bis zur Unterkante der Einmündung.

Farbe: wie Hauptposition
Materialqualität: wie Hauptposition
Materialstärke: 0,70 mm
Menge: 0,000 m²

**01.05.38 Kaminkopfabdeckung**
Liefern und Montieren von Kaminkopfabdeckungen aus PREFALZ Ergänzungsband einschließlich Ausschneiden, Aufbördeln und Abdichten der Öffnungen.

Größe: .... x .... mm
Materialdicke: 0,70 mm
Materialqualität: wie Hauptposition
Farbe: wie Hauptposition
Menge: 0,000 Stk

**01.05.39 PREFA Kaminhut**
Liefern und Montieren von PREFA Kaminhüte einschließlich Kaminstreben und Niro-Schrauben.

Materialdicke: 2 mm
Materialqualität: Al-Legierung, pulverbeschichtet
Farbe: wie Hauptposition

Größe: .... x .... mm
700 x 700 mm, 800 x 800 mm, 1000 x 700 mm, 1100 x 800 mm, 1500 x 800 mm
Menge: 0,000 Stk

**01.05.40 Kitt-/Steckkittleiste**
Liefern und Montieren von Kittleisten, wahlweise Steckkittleisten aus PREFALZ Ergänzungsband einschließlich Befestigungsmaterial (wenn erforderlich Dübelbefestigung) sowie abdichten mit einer dauerelastischer Dichtungsmasse und einlegen von Distanzhaltern bei Vollwärmeschutz. Die Einzelstücke (max. 3000 mm) sind dehnungsgerecht zu verbinden.

Zuschnitt: .... mm
Abkantung: bis 6 Stk.
Materialdicke: 0,70 mm
Materialqualität: wie Hauptposition
Farbe: wie Hauptposition
Menge: 0,000 m

**01.05.41 Putz-/Steckputzleiste**
Liefern und Montieren von Putzleisten, wahlweise Steckputzleisten aus PREFALZ Ergänzungsband einschließlich Befestigungsmaterial (wenn erforderlich Dübelbefestigung). Die Einzelstücke (max. 3000 mm) sind dehnungsgerecht zu verbinden.

Zuschnitt: .... mm
Abkantung: bis 4 Stk.
Materialdicke: 0,70 mm
Materialqualität: wie Hauptposition
Farbe: wie Hauptposition
Menge: 0,000 m

**01.05.42 PREFA Dachluke**
Liefern und Montieren von PREFA Dachluken für Kalt- und Dachbodenräume, mit Einfassung, Holzrahmen, Anspreizstange mit Federsplint und 6mm Doppelsteg-Lichtplatte mit Rahmendichtung.
Einschließlich Anarbeiten an die PREFA Dacheindeckung, ausschneiden der Durchstiegsöffnung aus der Vollschalung sowie befestigen des Holzrahmens. Die PREFA Verlegerichtlinien sind einzuhalten.

Größe: 595 x 595 mm Innenmaß
Farbe: wie Hauptposition
Menge: 0,000 Stk

**01.05.43 PREFA Einfassung für Velux Dachflächenfenster**
Liefern und Montieren von PREFA Einfassungen für Velux Dachflächenfenster einschließlich Anarbeiten an die PREFA Dacheindeckung. Die PREFA Verlegerichtlinien sind einzuhalten.

Fenster: mit Wärmedämmrahmen
Materialqualität: wie Hauptposition
Farbe: wie Hauptposition

Größe: ....
Standard Größen: CK02 55x78, CK04 55x98, CK06 55x118, FK04 66x98, FK06 66x118, FK08 66x140, MK04 78x98, MK06 78x118, MK08 78x140, MK10 78x160,MK12 78x180, PK04 94x98, PK06 94x118, PK08 94x140, PK10 94x160, SK06 114x118, SK08 114x140, SK10 114x160, UK04 134x98, UK08 134x140, UK10 134x160
Menge: 0,000 Stk

**01.05.44 PREFA Einfassung für Roto Dachflächenfenster**
Liefern und Montieren von PREFA Einfassungen für Roto Dachflächenfenster einschließlich Anarbeiten an die PREFA Dacheindeckung. Die PREFA Verlegerichtlinien sind einzuhalten.

Fenster: mit Wärmedämmrahmen
Materialqualität: wie Hauptposition
Farbe: wie Hauptposition

Größe: ....
Standard Größen: 5/7 54x78, 5/9 54x98, 5/11 54x118, 6/9 65x98, 6/11 65x118, 6/14 65x140, 7/7 74x78, 7/9 74x98, 7/11 74x118, 7/14 74x140, 7/16 74x160, 9/7 94x78, 9/9 94x98, 9/11 94x118, 9/14 94x140, 9/16 94x160, 11/7 114x78, 11/9 114x98, 11/11 114x118, 11/14 114x140, 11/16 114x160, 13/7 134x78, 13/9 134x98, 13/14 134x140
Menge: 0,000 Stk

**01.05.45 PREFA Einfassung für Roto-Q-Serie Dachflächenfenster**
Liefern und Montieren von PREFA Einfassungen für Roto-Q-Serie Dachflächenfenster einschließlich Anarbeiten an die PREFA Dacheindeckung.

Fenster: mit/ohne Wärmedämmrahmen
Materialqualität: wie Hauptposition
Farbe: wie Hauptposition

Größe: .......
Standard Größen: Q55/78, Q55/98, Q55/118, Q66/98, Q66/118, Q66/140, Q78/78, Q78/98, Q78/118, Q78/140, Q78/160, Q94/78, Q94/98, Q94/118, Q94/140, Q94/160, Q94/180, Q114/78, Q114/98, Q114/118, Q114/140, Q114/160, Q114/180, Q134/78, Q134/98, Q134/118, Q134/140, Q134/160
Menge: 0,000 Stk

**01.05.46 Wandbekleidung**
Liefern und Montieren von Wandbekleidungen
(Gauben-, Giebel-, und Stirnseiten) einschließlich Anarbeiten an die PREFA Dacheindeckung und aller An- u. Abschlüsse, mit PREFA Dachraute 29x29 oder PREFALZ Ergänzungsband (Winkelstehfalz).
Ausführung: ........

Materialdicke: wie Hauptposition
Materialqualität: wie Hauptposition
Farbe: wie Hauptposition
Menge: 0,000 m²

**01.05.47 Attikaabdeckung aus PREFALZ Ergänzungsband**
Liefern und Montieren von Attikaabdeckungen aus PREFALZ Ergänzungsband, einschließlich beidseitiger Haftstreifen und Befestigungsmaterial. Die einzelnen Elemente sind  in Längen zu max. 3000 mm je nach Zuschnitt anzufertigen.

Zuschnitt: .... mm
Abkantung: .... Stk.
Materialdicke: 0,70 mm
Materialqualität: wie Hauptposition
Farbe: wie Hauptposition

Verbindungsarten: Stehfalz, Hakenfalz, Überschubleiste oder Unterlagswellblech.
Ausführung: ........
Menge: 0,000 m

**01.05.48 Attikaabdeckung inkl. Wandentlüftung aus PREFALZ Ergänzungsband**
Liefern und Montieren von Attikaabdeckungen aus PREFALZ Ergänzungsband, inkl. Wandlüfter einschließlich beidseitiger Haftstreifen und Befestigungsmaterial.
Die einzelnen Elemente sind in Längen zu max. 3000 mm je Zuschnitt anzufertigen.
Die Anschlüsse an Grate, Kehlen, Ortgänge, Wände ect. sind ebenfalls einzukalkulieren.

Farbe: wie Hauptposition
Materialqualität: wie Hauptposition
Materialstärke: wie Hauptposition

Brustblech:
Zuschnitt: .... mm
Abkantung: .... Stk.
Materialdicke: wie Hauptposition
Materialqualität: wie Hauptposition
Farbe: wie Hauptposition

Attikaabdeckung:
Zuschnitt: .... mm
Abkantung: .... Stk.
Materialdicke: 0,70 mm
Materialqualität: wie Hauptposition
Farbe: wie Hauptposition

Haftstreifen:
Materialstärke: mind. 1 mm
Zuschnitt: bis 200 mm
Abkantung: 2 Stk.

Lochblech: Rundlochung Ø 5 mm
Materialstärke: 0,7 mm
Zuschnitt: bis 150 mm
Abkantung: bis 2 Stk.

Verbindungsarten: Stehfalz, Hakenfalz, Überschubleiste oder Unterlagswellblech.
Ausführung: ........
Menge: 0,000

**01.05.49 Aufzahlung Attika gerundet (Segmente)**
Aufzahlung auf die Position Attika für eine gerundete Ausführung in Segmenten.
Menge: 0,000 m

**01.05.50 Hochzugschutzblech aus PREFALZ Ergänzungsband**
Liefern und Montieren von Hochzugschutzblechen inkl. Befestigungsmaterial und aller Anschlüsse an Fassadenflächen und Attiken.
Befestigung indirekt mittels Haftstreifen oder direkt auf vorhandene Unterkonstruktion (über erforderlicher Hochzugshöhe).
Die Einzelstücke (max. 3000 mm) sind dehnungsgerecht zu verbinden.

Hochzugschutzblech:
Zuschnitt: .... mm
Abkantung: .... Stk.
Materialdicke: 0,70 mm
Materialqualität: wie Hauptposition
Farbe: wie Hauptposition
Menge: 0,000 m

**01.05.51 Winkelsaumabdeckung aus PREFALZ Ergänzungsband**
*** Bedarfsposition ohne GB
Liefern und Montieren von Winkelsaumabdeckungen aus PREFALZ Ergänzungsband, einschließlich Saumstreifen und Befestigungsmaterial. Die einzelnen Elemente sind  in Längen zu max. 3000 mm je nach Zuschnitt anzufertigen.

Zuschnitt: .... mm
Abkantung: .... Stk
Materialdicke: 0,70 mm
Materialqualität: wie Hauptposition
Farbe: wie Hauptposition
Menge: 0,000 m

**01.05.52 Gesimsabdeckung aus PREFALZ Ergänzungsband**
*** Bedarfsposition ohne GB
Liefern und Montieren von Gesimsabdeckungen aus PREFALZ Ergänzungsband, einschließlich Saumstreifen und Befestigungsmaterial. Die einzelnen Elemente sind  in Längen zu max. 3000 mm je nach Zuschnitt anzufertigen.

Zuschnitt: .... mm
Abkantung: .... Stk
Materialstärke: 0,70 mm
Materialqualität: wie Hauptposition
Farbe: wie Hauptposition
Menge: 0,000 m

**01.05.53 PREFA Schneestopper für PREFA Dachraute 29x29**
Liefern und Montieren von PREFA Schneestopper für PREFA Dachraute 29x29. Die Bestückung erfolgt immer von der Traufe Richtung First, die ersten zwei traufseitigen Reihen sind mit 1 Stk. Schneestopper pro Dachraute zu versehen. Die Anzahl der Schneestopper erfolgt nach statischer Berechnung. Die PREFA Verlegerichtlinien sind einzuhalten.

Materialqualität: wie Hauptposition
Farbe: wie Hauptposition
Menge: 0,000 Stk

**01.05.54 PREFA Schneerechensystem**
Liefern und Montieren eines PREFA Schneerechensystemes, einschließlich Befestigungsmaterial und wenn erforderlich, Einbau einer Unterlagsplatte. Die Anordnung des Schneerechensystems erfolgt nach statischer Berechnung. Die PREFA Verlegerichtlinien sind einzuhalten.

Schneerechensystem: 205 x 50 x 300 mm (H x B x T) mit Fixierschieber, zwei Fußteilen mit Flächendichtung 87 mm Ø außen, Befestigungsmaterial und Abdeckkappen.
Durchzüge: Einlegeprofil mit Verbindungsmuffen, 3 Stk., 3000 mm lang.
An den Enden sind PREFA Abschlusselemente zu montieren.

Material: Aluminium, pulverbeschichtet
Farbe: wie Hauptposition
Menge: 0,000 m

**01.05.55 Aufzahlung für PREFA Eiskrallen (Schneerechensystem)**
PREFA Eiskrallen für das Schneerechensystem, ca. 4 Stk./lfm.

Material: Aluminium, pulverbeschichtet
Farbe: wie Hauptposition
Menge: 0,000 m

**01.05.56 PREFA Schneerechenanlage**
Liefern und Montieren einer PREFA Schneerechenanlage
auf traufseitiger Vollschalung, einschließlich Befestigungs- u. Dichtungsmaterial und wenn erforderlich Einbau einer Unterlagsplatte. Die Anordnung der Schneerechenanlageerfolgt nach statischer Berechnung. Die PREFA Verlegerichtlinien sind einzuhalten.

Schneerechenhaken: 30/7 mm, gehärtet
Durchzüge: Rundstangen 15 mm Ø, 3 Stk., 3000 mm lang
Verbindungshülsen: 15 mm Ø innen
An den Enden sind PREFA Abschlusselemente zu montieren.

Material: Aluminium, pulverbeschichtet
Farbe: wie Hauptposition
Menge: 0,000 m

**01.05.57 PREFA Gebirgsschneefangstütze**
Liefern und Montieren einer PREFA Gebirgsschneefangstütze einschließlich Befestigungsmaterial und wenn erforderlich, Einbau einer Unterlagsplatte. Die Anordnung des Gebirgsschneefangstütze erfolgt nach statischer Berechnung. Die PREFA Verlegerichtlinien sind einzuhalten.

Gebirgsschneefangstütze 300 x 246 mm
mit zwei Fußteilen mit Flächendichtung 87 mm Ø außen, Befestigungsmaterial und Abdeckkappen.
Durchzüge: Rundholz ca. 140mm Ø

Material: Aluminium, pulverbeschichtet
Farbe: wie Hauptposition
Menge: 0,000 m

**01.05.58 PREFA Sicherheitsdachhaken EN 517B auf Fußteilen**
Liefern und Montieren von PREFA Sicherheitsdachhaken auf Fußteilen, geprüft nach EN 517B, zulässig für zwei Personen. Bestehend aus zwei Fußteilen mit Flächendichtung 87 mm Ø außen, Befestigungsmaterial und Abdeckkappen in hellgrau. Wenn erforderlich, Einbau einer Unterlagsplatte. Die PREFA Verlegerichtlinien sind einzuhalten.

Die Anordnung und Auslegung der Sicherheitsdachhaken erfolgt nach den Richtlinien der Unfallverhütungsvorschrift des jeweiligen Landes, bzw. nach den gestellten Anforderungen des Gebäudes.

Material: Edelstahl
Farbe: Edelstahl/hellgrau
Menge: 0,000 Stk

**01.05.59 PREFA Sicherheitsdachhaken EN 517B**
Liefern und Montieren von PREFA Sicherheitsdachhaken als Einzelanschlagspunkt, geprüft nach EN 517B, zulässig für eine Person. Einschließlich Abdeckkappen,  Befestigungs- u. Dichtungsmaterial. Wenn erforderlich, Einbau einer Unterlagsplatte. Die PREFA Verlegerichtlinien sind einzuhalten.

Die Anordnung und Auslegung der Dachsicherheitshaken erfolgt nach den Richtlinien der Unfallverhütungsvorschrift des jeweiligen Landes, bzw. nach den gestellten Anforderungen des Gebäudes.

Material: Stahl verzinkt, pulverbeschichtet
Farbe: wie Hauptposition
Menge: 0,000 Stk

**01.05.60 PREFA Laufsteganlage**
Liefern und Montieren einer PREFA Laufsteganlage,
einschließlich Abdeckkappe, Befestigungs- u. Dichtungsmaterial. Wenn erforderlich, Einbau einer Unterlagsplatte. Die PREFA Verlegerichtlinien sind einzuhalten.

Laufstegstütze: 250 mm, 360 mm (Stützenabstand max. 900 mm) mit Abdeckkappe, verstellbar für Dachneigungen von 12°- 55°.
Laufsteg: 250 x 420/600/800/1200 mm, 360 x 800/1200 mm
mit Befestigungsmaterial und Verbinder für Laufstege.

Material: Stahl verzinkt, pulverbeschichtet
Farbe: wie Hauptposition
Menge: 0,000 m

**01.05.61 PREFA Laufstegstützen (Dachtritte)**
Liefern und Montieren von PREFA Laufstegstützen als Dachtritte, einschließlich Abdeckkappe, Befestigungs- u. Dichtungsmaterial. Wenn erforderlich, Einbau einer Unterlagsplatte. Die PREFA Verlegerichtlinien sind einzuhalten.

Laufstegstütze: 2 Stk. 250 mm oder 2 Stk. 360 mm (Stützenabstand max. 900 mm) mit Abdeckkappe, verstellbar für Dachneigungen von 12°-55°.
Laufsteg: 250 x 420/600/800 mm oder 360 x 800 mm mit Befestigungsmaterial.
Material: Stahl verzinkt, pulverbeschichtet
Farbe: wie Hauptposition
Menge: 0,000 Stk

**01.05.62 PREFA Einzeltritt**
Liefern und Montieren von PREFA Einzeltritten,
bestehend aus zwei Fußteilen mit Flächendichtung 87 mm Ø außen, Befestigungsmaterial und Abdeckkappen, verstellbar für Dachneigungen von 12°- 60°. Die PREFA Verlegerichtlinien sind einzuhalten.

Material: Aluminium, pulverbeschichtet
Farbe: wie Hauptposition
Menge: 0,000 Stk

**01.05.63 PREFA Montagesystem PS.13**
Liefern und Montieren des PREFA Montagesystemes PS.13 auf vorhandener Unterkonstruktion. Das PS. 13 Montagesystem ist an die regionalen Wind- u. Schneelasten anzupassen.
Bei der Montage sind Unterlagsplatten entsprechend der Sparrenlage einzukalkulieren.

PREFA Montagesystem bestehend aus:

xxx Stk ... PREFA Solarhalter Vario/Fix (Sparren)
xxx Stk ... PREFA Solarhalter Vario/Fix (Schalung)
xxx Stk ... PREFA Solarhalter Sunny
xxx Stk ... PREFA Spezialklebeset
xxx Stk ... PREFA Solarhalter Sunny Spezial
xxx Stk ... PREFA Solarhalter inkl. Abdeckkappe

xxx Stk ... PREFA Profilschiene
xxx Stk ... PREFA Profilschienenverbinder
xxx Stk ... PREFA Profilschieneabdeckung
xxx Stk ... PREFA Kabelclip
xxx Stk ... PREFA Modulanbindung Mittelklemme 30-50mm
xxx Stk ... PREFA Modulanbindung Endklemme 30-50mm

xxx Stk ... PREFA Kreuzverbinder Sunny
xxx Stk ... PREFA Kruezverbinder Solarhalter

xxx Stk ... PREFA Kreuz/Erdungsklemme
xxx Stk ... PREFA Modulabsturzsicherung
xxx Stk ... PREFA Profilschienenanbindung
xxx Stk ... PREFA Solarluke

Die PREFA Verlegerichtlinien sowie die Verlegerichtlinien der Modulhersteller sind einzuhalten.
Menge: 0,000 psch

**01.05.64 PREFA Solarhalter**
Liefern und Montieren von PREFA Solarhaltern als Befestigungspunkt von Solaranlagen auf PREFA Dächern, einschließlich Abdeckkappe, Befestigungs- u. Dichtungsmaterial. Wenn erforderlich, Einbau einer Unterlagsplatte.
Anzahl und Stützweiten laut statischer Berechnung.
Die PREFA Verlegerichtlinien sind einzuhalten.

Größe: 63 x 260 mm
Materialdicke: 5 mm
Material: Aluminium
Farbe: wie Hauptposition, pulverbeschichtet
Menge: 0,000 Stk

**01.05.65 PREFA Solarhalter Vario/Fix**
Liefern und Montieren von PREFA Solarhaltern Vario oder Fix als Befestigungspunkt von Solaranlagen auf PREFA Dächern, einschließlich Befestigungsmaterial. Wenn erforderlich, Einbau einer Unterlagsplatte.
Anzahl und Stützweiten laut statischer Berechnung.
Die PREFA Verlegerichtlinien sind einzuhalten.

Material: Aluminium
Farbe: anthrazit
Menge: 0,000 Stk

**01.05.66 PREFA Solarhalter Sunny**
Liefern und Montieren von PREFA Sunny Solarhaltern als Befestigungspunkt von Solaranlagen auf PREFA Dächern, einschließlich PREFA Spezialkleber zur Einbindung der Abdeckung. Wenn erforderlich, Einbau einer Unterlagsplatte.
Anzahl und Stützweiten laut statischer Berechnung.
Die PREFA Verlegerichtlinien sind einzuhalten.

Befestigungsschraube: STS M12 350mm, blank
Abdeckung:
Farbe: zinkgrau, pulverbeschichtet
Material: Aluminium 1,20 mm
Menge: 0,000 Stk

**01.05.67 PREFA Solarluke**
Liefern und Montieren von PREFA Solarluken zur fachgerechten Einführung von PV-Leitungen bei PREFA Dächern, einschließlich PREFA Spezialkleber zur Einbindung in die Dacheindeckung.

PREFA Solarluke:
inkl. Rohrmanschette und Montageschablone
Durchführungen: 2 x 10mm, 1 x 32-35mm
Innendurchmesser: 26,5mm
Außendurchmesser: 32,8mm
Farbe: Standard nach gültiger PREFA Farbkarte
Menge: 0,000 Stk

**01.05.68 PREFA Unterlagsplatte**
Liefern und Montieren von PREFA Unterlagsplatten, inkl. fachgerechtes Einbinden aller vier Seiten in die PREFA Dacheindeckung.

Farbe: wie Hauptposition,
Materialqualität: wie Hauptposition,
Materialstärke: 0,70 mm,

Gewählte Größe:....
Standard Größen: 540x125mm; 680x125mm
Menge: 0,000 Stk

#### Unbenannt 01.06 PREFA Dachraute 44 x 44

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**01.06.1 Trennlage erhöht regensicher/Schallschutz**
Liefern und Montieren einer nahtselbstklebenden Polymerbitumen-Unterdeckbahn/Trennlage, bei Anforderungen erhöhter Regensicherheit und als Schallschutz.
Die Herstellerrichtlinien sind einzuhalten.

Angebotenes Erzeugnis: ........
Menge: 0,000 m²

**01.06.2 Trennlage regensicher mind. 0,9 mm**
Liefern und Montieren einer nahtselbstklebenden Polymerbitumen-Unterdeckbahn/Trennlage. Die Eigenschaften der Trennlage richten sich nach den Anforderungen.
Die Herstellerrichtlinien sind einzuhalten.

Angebotenes Erzeugnis: ................
Menge: 0,000 m²

**01.06.3 Dacheindeckung mit PREFA Dachrauten 44x44**
Liefern und Montieren einer rostfreien AluminiumDacheindeckung mit PREFA Dachrauten 44x44, einschließlich PREFA Befestigungsmaterial (verdeckte Befestigung mittels Rillennägel, 4 Stk/Dachraute), auf Vollschalung, mind. 24 mm dick.
Die PREFA Verlegerichtlinien sind einzuhalten.

Ab einer Schneeregellast von 3,25 kN/m² oder in den Geländekategorien 0, I oder II ist eine Verlegung auf Vollschalung mit Bitumentrennlage erforderlich.

Mindestdachneigung:
ab 12° (Sparrenlänge bis 7 m)
ab 14° (Sparrenlänge von 7-12 m)
ab 16° (Sparrenlänge über 12 m)
Größe: 437 x 437 mm in verlegter Dachfläche (5,24 Stk/m²)
Materialdicke: 0,70 mm
Gewicht: 2,6 kg/m²
Materialqualität: Aluminium (vollständig recycelbar)
Legierung: EN AW 3005 oder EN AW 3105 gemäß EN 573-3
Vorderseite: P.10 Einbrennlackierung
Farbe: ........
(Standard nach gültiger PREFA Farbkarte)
Rückseite: Schutzlack
Oberfläche: stucco oder glatt
Brandverhaltensklasse: A1 gemäß EN 13501-1
Verhalten bei Beanspruchung durch Feuer von außen: ohne Prüfung entsprechend gemäß EN 13501-5 bzw. Entscheidung 2000/553/EG
UV-Beständigkeit gemäß ÖNORM EN 13523-10: 2017-04-01
Umwelt-Produktdeklaration nach ISO 14025 und EN 15804: EPD-GDA-20130260-IBG1-DE
Referenz-Nutzungsdauer laut Umweltproduktdeklaration: ≥ 70 Jahre
Bei dem Verwendungszweck von Kaltumformten Aluminiumblechen entsprechender Nutzung sind keine Wirkungsbeziehungen bzgl. Umwelt und Gesundheit bekannt.
Menge: 0,000 m²

**01.06.4 Aufzahlung zur Hauptposition, Startplatten für PREFA Dachraute 44 x 44**
Liefern und Montieren von Startplatten für
PREFA Dachraute 44 x 44, für die Traufenausbildung und allen traufseitigen Anschlüssen (z.B. Kamine, Dachfenster, Lichtkuppeln usw.) 1,48 Stk./m, einschließlich PREFA Befestigungsmaterial. Die PREFA Verlegerichtlinien sind einzuhalten.
Menge: 0,000 m

**01.06.5 Aufzahlung zur Hauptposition, Endplatten für PREFA Dachraute 44 x 44**
Liefern und Montieren von Endplatten für
PREFA Dachraute 44 x 44, für die Firstausbildung und allen firstseitigen Anschlüssen (z.B. Kamine, Dachfenster, Lichtkuppeln usw.) 1,48 Stk./m, einschließlich PREFA Befestigungsmaterial. Die PREFA Verlegerichtlinien sind einzuhalten.
Menge: 0,000 m

**01.06.6 PREFA Saumstreifen (Traufstreifen)**
Liefern und Montieren von PREFA Saumstreifen (mit Markierung), einschließlich Befestigungsmaterial und anarbeiten an die PREFA Dacheindeckung. Die PREFA Verlegerichtlinien sind einzuhalten.

Größe: 1800 x 158 mm
Materialdicke: 1,0 mm
Materialqualität: Aluminium
Menge: 0,000 m

**01.06.7 PREFA Einlaufblech Standard**
Liefern und Montieren von PREFA Einlaufblechen werksmäßig zweifach vorgekantet, einschließlich Befestigungsmaterial, konisch gekantet, dem Rinnengefälle angepasst.
Die PREFA Verlegerichtlinien sind einzuhalten.

Größe: 230 x 2000 mm
Materialdicke: 0,70 mm
Materialqualität: Aluminium
Legierung: AlMn1Mg0,5
Oberfläche: Zweischichteinbrennlackierung
Farbe: wie Hauptposition
Menge: 0,000 m

**01.06.8 Einlaufblech aus PREFALZ Ergänzungsband**
*** Bedarfsposition ohne GB
Liefern und Montieren von Einlaufblechen aus
PREFALZ Ergänzungsband, einschließlich. Befestigungsmaterial, konisch gekantet, dem Rinnengefälle angepasst.

Zuschnitt: .... mm
Abkantung: .... Stk.
Materialdicke: wie Hauptposition
Materialqualität: wie Hauptposition
Farbe: wie Hauptposition
Menge: 0,000 m

**01.06.9 PREFA Vogelschutzgitter zur Be- u. Entlüftung**
Liefern und Montieren von PREFA Vogelschutzgittern
mit Rundlochung, zur Be- u. Entlüftung und zum Insekten- und Vogelschutz der Belüftungsebene. Einschließlich Befestigungsmaterial.

Zuschnitt: 125 mm
Abkantung: nach Erfordernis
Länge: 2000 mm
Materialdicke: 0,70 mm
Material: Aluminium
Rundlochung: Ø 5 mm
Menge: 0,000 m

**01.06.10 Dachknick (Mansarde)**
Ausbildung eines Dachknickes eines Mansardendaches einschließlich Aluminiumkantteil und Saumstreifen, sowie Anarbeiten an die PREFA Dacheindeckung.

Dachübergang von ....° auf ....°
Menge: 0,000 m

**01.06.11 Dachknick**
Ausbildung eines Dachknickes aus einer Übergangsverblechung mit PREFALZ Ergänzungsband, einschließlich Befestigungsmaterial und Anarbeiten an die PREFA Dacheindeckung.

Dachübergang von .... ° auf .... °
Menge: 0,000 m

**01.06.12 PREFA Sicherheitskehle (werksmäßig hergestellt)**
Liefern und Montieren von PREFA Sicherheitskehlen mit Zusatzfalz, einschließlich Befestigungsmaterial und beidseitiges Anarbeiten aller Anschlüsse zur PREFA Dacheindeckung. Die Einzelstücke (max. 3000 mm) sind dehnungsgerecht zu verbinden.

Zuschnitt: 708 mm
Abkantung: 8 Stk.
Materialdicke: wie Hauptposition
Materialqualität: wie Hauptposition
Farbe: wie Hauptposition
Menge: 0,000 m

**01.06.13 Kehlenausbildung aus PREFALZ Ergänzungsband**
Liefern und Montieren von Kehlblechen aus PREFALZ Ergänzungsband einschließlich Befestigungsmaterial und beidseitigem Anarbeiten aller Anschlüsse zur PREFA Dacheindeckung. Die Einzelstücke (max. 3000 mm) sind dehnungsgerecht zu verbinden.

Zuschnitt: .... mm
Abkantung: .... Stk.
Materialdicke: wie Hauptposition
Materialqualität: wie Hauptposition
Farbe: wie Hauptposition
Menge: 0,000 m

**01.06.14 Kehlausbildung vertieft aus PREFALZ Ergänzungsband**
Liefern und Montieren einer vertieften Kehlausbildung als Kehlrinne aus PREFALZ Ergänzungsband, auf vorhandener, tiefergelegten Unterkonstruktion. Einschließlich Befestigungsmaterial und beidseitigem Anarbeiten aller Anschlüsse zur PREFA Dacheindeckung sowie aufbringen einer Lage Unterdeckban als zusätzliche Rückstausicherung. Die Einzelstücke (max. 3000 mm) sind dehnungsgerecht zu verbinden.

Zuschnitt: .... mm,
Abkantung: bis 5 Stk.
Materialdicke: wie Hauptposition
Materialqualität: wie Hauptposition
Farbe: wie Hauptposition
Menge: 0,000 m

**01.06.15 Kehlenausbildung (Kurvenkehlen)**
Liefern und Montieren einer runden bzw. gefalteten Kehlenausbildung bei Rundgauben aus PREFALZ Ergänzungsband. Die Einzelstücke (max. 3000 mm) sind dehnungsgerecht zu verbinden, einschließlich Befestigungsmaterial und beidseitigem Anarbeiten aller Anschlüsse zur PREFA Dacheindeckung.

Gaubenbreite: .... mm
Stichhöhe: .... mm
Hauptdachneigung: .... °
Materialdicke: wie Hauptposition
Farbe: wie Hauptposition
Materialqualität: wie Hauptposition
Menge: 0,000 m

**01.06.16 Wandanschlusskehle aus PREFALZ Ergänzungsband**
Liefern und Montieren von Kehlblechen aus PREFALZ Ergänzungsband für den seitlichen Wandanschluss,
einschließlich Befestigungsmaterial und Anarbeiten  aller Anschlüsse zur PREFA Dacheindeckung. Die Einzelstücke (max. 3000mm) sind dehnungsgerecht zu verbinden.

Zuschnitt: .... mm
Abkantung: .... Stk.
Materialdicke: wie Hauptposition
Materialqualität: wie Hauptposition
Farbe: wie Hauptposition
Menge: 0,000 m

**01.06.17 Fenster- /Wasserrutsche aus PREFALZ Ergänzungsband**
Liefern und Montieren von Fenster- /Wasserrutschen aus PREFALZ Ergänzungsband mit beidseitigem Steh- und Wasserfalz, einschließlich Befestigungsmaterial und Anarbeiten aller Anschlüsse zur PREFA Dacheindeckung.

Abmessung: .... x .... mm
Materialdicke: wie Hauptposition
Materialqualität: wie Hauptposition
Farbe: wie Hauptposition
Menge: 0,000 Stk

**01.06.18 Brustblech aus PREFALZ Ergänzungsband**
Liefern und Montieren von Brustblechen aus
PREFALZ Ergänzungsband zu firstseitigen
Anschlüssen an Dacheinbauten, einschließlich Befestigungsmaterial und Anarbeiten an die PREFA Dacheindeckung. Die Einzelstücke (max. 3000 mm) sind dehnungsgerecht zu verbinden.

Zuschnitt: .... mm
Abkantung: .... Stk.
Materialdicke: wie Hauptposition
Materialqualität: wie Hauptposition
Farbe: wie Hauptposition
Menge: 0,000 m

**01.06.19 PREFA Jetlüfter (First-/Gratentlüfter), selbsttragend**
Liefern und Montieren von PREFA Jetlüfter
selbsttragend, halbrund geformt, zur Entlüftung von Belüftungsebenen einschließlich Befestigungsmaterial
(NIRO-Schrauben 4,5/60 mm mit Dichtscheibe) und Anarbeiten an die PREFA Dacheindeckung. Die PREFA Verlegerichtlinien sind einzuhalten.

Stücklängen: 3000/ 1200 mm
Lüftungsquerschnitt: 250 cm²/ lfm
Materialdicke: 1,00 mm
Materialqualität: wie Hauptposition
Farbe: wie Hauptposition
Menge: 0,000 m

**01.06.20 PREFA Jetlüfter Anfangs/Endstück**
Liefern und Montieren von PREFA Jetlüfter Anfangs/Endstück, halbrund geformt, gerade geschnitten,
einschließlich Befestigungsmaterial und Anarbeiten an den Jetlüfter. Die PREFA Verlegerichtlinien sind einzuhalten.

Materialdicke: 1,00 mm
Materialqualität: wie Hauptposition
Farbe: wie Hauptposition
Menge: 0,000 Stk

**01.06.21 PREFA First-/Gratausbildung unbelüftet**
Liefern und Montieren von PREFA First/ Gratreiter
halbrund geformt, mit eingeprägter Sicke auf vorhandener Holzlatte, einschließlich Befestigungsmaterial (NIRO-Schrauben 4,5/45 mm mit Dichtscheibe) und beidseitiges Anarbeiten der PREFA Dacheindeckung an die First- oder Gratlatte sowie Ausschneiden der Dachplattenwellen. Die PREFA Verlegerichtlinien sind einzuhalten.

Länge: 500 mm
Materialdicke: 1,00 mm
Materialqualität: wie Hauptposition
Farbe: wie Hauptposition
Menge: 0,000 m

**01.06.22 PREFA First- /Gratreiter Anfangs/Endstück (Viertelkugel)**
Liefern und Montieren von PREFA Grat- /
Firstreiter Anfangs/Endstück, Viertelkugel, einschließlich Befestigungsmaterial und Anarbeiten an den Gratreiter. Die PREFA Verlegerichtlinien sind eizuhalten.

Materialstärke: 1,50 mm
Materialqualität: wie Hauptposition
Farbe: wie Hauptposition
Menge: 0,000 Stk

**01.06.23 First- und Gratausbildung aus PREFALZ Ergänzungsband**
Liefern und Montieren von First- /Gratblechen aus PREFALZ Ergänzungsband auf vorhandener Holzlatte, einschließlich Befestigungsmaterial und beidseitiges Anarbeiten aller Anschlüsse zur PREFA Dacheindeckung. Die Einzelstücke (max. 3000 mm) sind dehnungsgerecht zu verbinden.

Farbe: wie Hauptposition
Materialqualität: wie Hauptposition
Materialdicke: 0,70 mm
Zuschnitt: .... mm
Abkantung: .... Stk.
Menge: 0,000 m

**01.06.24 Wandentlüfter aus PREFALZ Ergänzungsband belüftet (Labyrinth)**
Liefern und Montieren von Wandentlüfter
mit Labyrinthentlüftung auf vorhandener Unterkonstruktion aus PREFALZ Ergänzungsband.
Die Anschlüsse an Grate, Kehlen, Ortgänge, Wände ect. sind einzukalkulieren.

Farbe: wie Hauptposition
Materialqualität: wie Hauptposition
Materialstärke: wie Hauptposition

Brustblech:
Zuschnitt: .... mm
Abkantung: .... Stk.
Materialdicke: wie Hauptposition
Materialqualität: wie Hauptposition
Farbe: wie Hauptposition

Haftstreifen:
Materialstärke: mind. 1 mm
Zuschnitt: bis 200 mm
Abkantung: 2 Stk.

Abdeckung:
Materialstärke: 0,7 mm
Zuschnitt: bis500 mm
Abkantung: 4 Stk.

Lochblech: Rundlochung Ø 5 mm
Materialstärke: 0,7 mm
Zuschnitt: bis 150 mm
Abkantung: bis 2 Stk.
Menge: 0,000

**01.06.25 PREFA Froschmaullukenhaube**
Liefern und Montieren von PREFA Froschmaullukenhauben für die Be- u. Entlüftung der Hinterlüftungsebene,
mit tiefgezogenem Oberteil und Perforierung, Einbau mittels Niet- bzw. Klebeverbindung, inkl. Ausschneiden der erforderlichen Öffnungen aus Dacheindeckung und Schalung.

Lüftungsquerschnitt: ca. 30 cm²
Materialdicke: 1,20 mm
Materialqualität: wie Hauptposition
Farbe: wie Hauptposition
Menge: 0,000 Stk

**01.06.26 Pultdachabschluss aus PREFALZ Ergänzungsband**
Liefern und Montieren von Pultdachabschlüssen aus PREFALZ Ergänzungsband einschließlich Befestigungsmaterial, Haftstreifen und Lochblech sowie Anarbeiten an die PREFA Dacheindeckung. Die Einzelstücke (max. 3000 mm) sind dehnungsgerecht zu verbinden.

Abdeckprofil:
Zuschnitt: .... mm
Abkantung: .... Stk.
Materialdicke: wie Hauptposition
Farbe: wie Hauptposition
Menge: 0,000 m

**01.06.27 PREFA Ortgangstreifen (werkmäßig hergestellt)**
Liefern und Montieren von PREFA Ortgangstreifen mit Haftstreifen, einschließlich Befestigungsmaterial und Anarbeiten an die PREFA Dacheindeckung. Die Einzelstücke sind dehunungsgerecht zu verbinden. Die PREFA Verlegerichtlinien sind eizuhalten.

Ortgangstreifen:
Zuschnitt: 2000 x 95 mm
Abkantung: 4 Stk.
Materialdicke: 0,70 mm

Haftstreifen:
Zuschnitt: 2000 x 70 mm
Abkantung: 2 Stk.
Materialdicke: 1,0 mm

Materialqualität: wie Hauptposition
Farbe: wie Hauptposition
Menge: 0,000 m

**01.06.28 Ortgangstreifen aus PREFALZ Ergänzungsband**
Liefern und Montieren von Ortgangstreifen aus PREFALZ Ergänzungsband einschließlich Befestigungsmaterial und Anarbeiten an die PREFA Dacheindeckung. Die Einzelstücke (max. 3000 mm) sind dehnungsgerecht zu verbinden.

Ortgangstreifen:
Zuschnitt: .... mm
Abkantung: .... Stk.
Materialdicke: 0,70 mm

Haftstreifen:
Zuschnitt: .... mm
Abkantung: .... Stk.
Materialdicke: mind. 1,0 mm

Materialqualität: wie Hauptposition
Farbe: wie Hauptposition
Menge: 0,000 m

**01.06.29 Ortgangausbildung vertieft aus PREFALZ Ergänzungsband**
Liefern und Montieren einer vertieften Ortgangausbildung als Kehlrinne aus PREFALZ Ergänzungsband auf bauseits vorhandener, tiefergelegten Unterkonstruktion.
Die Einzelstücke (max. 3000 mm) sind dehnungsgerecht zu verbinden, inkl. Einhanghafte, Aufbringen einer Lage Vordeckbahn als zusätzliche Rückstausicherung und Anarbeiten an die PREFA Dacheindeckung.

Farbe: wie Hauptposition
Materialqualität: wie Hauptposition
Materialstärke: wie Hauptposition

Vertiefter Ortgang:
Zuschnitt:  .............. mm
Abkantung: 6 Stk.

Ortgangstreifen:
Zuschnitt: .... mm
Abkantung: .... Stk.
Materialdicke: 0,70 mm

Haftstreifen:
Zuschnitt: .... mm
Abkantung: .... Stk.
Materialdicke: mind. 1,0 mm
Menge: 0,000 m

**01.06.30 PREFA Einfassungsplatte für Dachraute 44x44**
Liefern und Montieren von PREFA Einfassungsplatten
für Rohrdurchführungen einschließlich ausschneiden der Öffnung aus der Schalung und einarbeiten in die PREFA Dacheindeckung. Die PREFA Verlegerichtlinien sind einzuhalten.

Rohrdurchführungen: 80 bis 125 mm Ø
Dachneigung: 12°- 52°
Materialstärke: wie Hauptposition
Materialqualität: wie Hauptposition
Farbe: wie Hauptposition
Menge: 0,000 Stk

**01.06.31 PREFA Universaleinfassung 2-teilig**
Liefern und Montieren von PREFA Universaleinfassungen 2-teilig ( z.B. für Antenneneinfassung) einschließlich einarbeiten in die PREFA Dacheindeckung. Die PREFA Verlegerichtlinien sind einzuhalten.

Rohrdurchführungen: 40 bis 120 mm Ø
Dachneigung: 12° - 52°
Materialdicke: 0,70 mm
Materialqualität: wie Hauptposition
Farbe: wie Hauptposition
Menge: 0,000 Stk

**01.06.32 PREFA Entlüftungsrohr**
Liefern und Montieren von PREFA Entlüftungsrohre mit Abdeckhut einschließlich Einbau in die Einfassungsplatte und abdichten der Rohrrosette. Die PREFA Verlegerichtlinien sind einzuhalten.

Gesamthöhe: 380 mm
Durchmesser: 100 mm Ø, 120 mm Ø
Materialdicke: 1,00 mm
Materialqualität: wie Hauptposition
Farbe: wie Hauptposition
Menge: 0,000 Stk

**01.06.33 PREFA Faltmanschette**
Liefern und Montieren von PREFA Faltmanschetten
aus dauerelastischen EPDM zur Einbindung von runden Dachdurchführungen im Unterdach. Die PREFA Verlegerichtlinien sind einzuhalten.

Durchmesser: 100 - 130 mm Ø
Menge: 0,000 Stk

**01.06.34 Kamin-, Entlüftungsschacht-, Lichtkuppel- oder Dachflächenfenstereinfassung**
Liefern und Montieren von Kamin-, Entlüftungsschacht-, Lichtkuppel- oder Dachflächenfenstereinfassungen aus PREFALZ Ergänzungsband, bestehend aus Seitenteilen, Brustblech und Nackenblech (hochgezogene Stehbleche ca. 200 mm) einschließlich Einbinden in die Längs- und Querfälze.
Bei Durchdringungen mit einer Breite > 1,0 m ist ein Gefällekeil (Sattel) im Nackenbereich herzustellen.

Materialdicke: 0,70 mm
Materialqualität: wie Hauptposition
Farbe: wie Hauptposition
Größe: .... x .... mm
Menge: 0,000 Stk

**01.06.35 Kamin-, Entlüftungsschacht-, Lichtkuppel- oder Dachflächenfenstereinfassung**
Liefern und Montieren von Kamin-, Entlüftungsschacht-, Lichtkuppel- oder Dachflächenfenstereinfassungen aus PREFALZ Ergänzungsband, bestehend aus Seitenteilen, Brustblech und Nackenblech (hochgezogene Stehbleche ca. 200 mm) einschließlich Einbinden in die Längs- und Querfälze.
Bei Durchdringungen mit einer Breite > 1,0 m ist ein Gefällekeil (Sattel) im Nackenbereich herzustellen.

Materialdicke: 0,70 mm
Materialqualität: wie Hauptposition
Farbe: wie Hauptposition
Menge: 0,000 m

**01.06.36 Kamin- und Entlüftungsschachtbekleidung**
Liefern und Montieren von Kamin- und
Entlüftungsschachtbekleidungen aus PREFALZ Ergänzungsband. Anfertigung der Bekleidungen in gefalzter Ausführung nach örtlichen Aufmaß bis zur Unterkante der Einmündung.

Farbe: wie Hauptposition
Materialqualität: wie Hauptposition
Materialstärke: 0,70 mm
Größe: .... x .... x .....mm
Menge: 0,000 Stk

**01.06.37 Kamin- und Entlüftungsschachtbekleidung**
Liefern und Montieren von Kamin- und
Entlüftungsschachtbekleidungen aus PREFALZ Ergänzungsband. Anfertigung der Bekleidungen in gefalzter Ausführung nach örtlichen Aufmaß bis zur Unterkante der Einmündung.

Farbe: wie Hauptposition
Materialqualität: wie Hauptposition
Materialstärke: 0,70 mm
Menge: 0,000 m²

**01.06.38 Kaminkopfabdeckung**
Liefern und Montieren von Kaminkopfabdeckungen aus PREFALZ Ergänzungsband einschließlich Ausschneiden, Aufbördeln und Abdichten der Öffnungen.

Größe: .... x .... mm
Materialdicke: 0,70 mm
Materialqualität: wie Hauptposition
Farbe: wie Hauptposition
Menge: 0,000 Stk

**01.06.39 PREFA Kaminhut**
Liefern und Montieren von PREFA Kaminhüte einschließlich Kaminstreben und Niro-Schrauben.

Materialdicke: 2 mm
Materialqualität: Al-Legierung, pulverbeschichtet
Farbe: wie Hauptposition

Größe: .... x .... mm
700 x 700 mm, 800 x 800 mm, 1000 x 700 mm, 1100 x 800 mm, 1500 x 800 mm
Menge: 0,000 Stk

**01.06.40 Kitt-/Steckkittleiste**
Liefern und Montieren von Kittleisten, wahlweise Steckkittleisten aus PREFALZ Ergänzungsband einschließlich Befestigungsmaterial (wenn erforderlich Dübelbefestigung) sowie abdichten mit einer dauerelastischer Dichtungsmasse und einlegen von Distanzhaltern bei Vollwärmeschutz. Die Einzelstücke (max. 3000 mm) sind dehnungsgerecht zu verbinden.

Zuschnitt: .... mm
Abkantung: bis 6 Stk.
Materialdicke: 0,70 mm
Materialqualität: wie Hauptposition
Farbe: wie Hauptposition
Menge: 0,000 m

**01.06.41 Putz-/Steckputzleiste**
Liefern und Montieren von Putzleisten, wahlweise Steckputzleisten aus PREFALZ Ergänzungsband einschließlich Befestigungsmaterial (wenn erforderlich Dübelbefestigung). Die Einzelstücke (max. 3000 mm) sind dehnungsgerecht zu verbinden.

Zuschnitt: .... mm
Abkantung: bis 4 Stk.
Materialdicke: 0,70 mm
Materialqualität: wie Hauptposition
Farbe: wie Hauptposition
Menge: 0,000 m

**01.06.42 PREFA Dachluke**
Liefern und Montieren von PREFA Dachluken für Kalt- und Dachbodenräume, mit Einfassung, Holzrahmen, Anspreizstange mit Federsplint und 6mm Doppelsteg-Lichtplatte mit Rahmendichtung.
Einschließlich Anarbeiten an die PREFA Dacheindeckung, ausschneiden der Durchstiegsöffnung aus der Vollschalung sowie befestigen des Holzrahmens. Die PREFA Verlegerichtlinien sind einzuhalten.

Größe: 595 x 595 mm Innenmaß
Farbe: wie Hauptposition
Menge: 0,000 Stk

**01.06.43 PREFA Einfassung für Velux Dachflächenfenster**
Liefern und Montieren von PREFA Einfassungen für Velux Dachflächenfenster einschließlich Anarbeiten an die PREFA Dacheindeckung. Die PREFA Verlegerichtlinien sind einzuhalten.

Fenster: mit Wärmedämmrahmen
Materialqualität: wie Hauptposition
Farbe: wie Hauptposition

Größe: ....
Standard Größen: CK02 55x78, CK04 55x98, CK06 55x118, FK04 66x98, FK06 66x118, FK08 66x140, MK04 78x98, MK06 78x118, MK08 78x140, MK10 78x160,MK12 78x180, PK04 94x98, PK06 94x118, PK08 94x140, PK10 94x160, SK06 114x118, SK08 114x140, SK10 114x160, UK04 134x98, UK08 134x140, UK10 134x160
Menge: 0,000 Stk

**01.06.44 PREFA Einfassung für Roto Dachflächenfenster**
Liefern und Montieren von PREFA Einfassungen für Roto Dachflächenfenster einschließlich Anarbeiten an die PREFA Dacheindeckung. Die PREFA Verlegerichtlinien sind einzuhalten.

Fenster: mit Wärmedämmrahmen
Materialqualität: wie Hauptposition
Farbe: wie Hauptposition

Größe: ....
Standard Größen: 5/7 54x78, 5/9 54x98, 5/11 54x118, 6/9 65x98, 6/11 65x118, 6/14 65x140, 7/7 74x78, 7/9 74x98, 7/11 74x118, 7/14 74x140, 7/16 74x160, 9/7 94x78, 9/9 94x98, 9/11 94x118, 9/14 94x140, 9/16 94x160, 11/7 114x78, 11/9 114x98, 11/11 114x118, 11/14 114x140, 11/16 114x160, 13/7 134x78, 13/9 134x98, 13/14 134x140
Menge: 0,000 Stk

**01.06.45 PREFA Einfassung für Roto-Q-Serie Dachflächenfenster**
Liefern und Montieren von PREFA Einfassungen für Roto-Q-Serie Dachflächenfenster einschließlich Anarbeiten an die PREFA Dacheindeckung.

Fenster: mit/ohne Wärmedämmrahmen
Materialqualität: wie Hauptposition
Farbe: wie Hauptposition

Größe: .......
Standard Größen: Q55/78, Q55/98, Q55/118, Q66/98, Q66/118, Q66/140, Q78/78, Q78/98, Q78/118, Q78/140, Q78/160, Q94/78, Q94/98, Q94/118, Q94/140, Q94/160, Q94/180, Q114/78, Q114/98, Q114/118, Q114/140, Q114/160, Q114/180, Q134/78, Q134/98, Q134/118, Q134/140, Q134/160
Menge: 0,000 Stk

**01.06.46 Wandbekleidung**
Liefern und Montieren von Wandbekleidungen
(Gauben-, Giebel-, und Stirnseiten) einschließlich Anarbeiten an die PREFA Dacheindeckung und aller An- u. Abschlüsse, mit PREFA Dachraute 44x44 oder PREFALZ Ergänzungsband (Winkelstehfalz).
Ausführung: ........

Materialdicke: wie Hauptposition
Materialqualität: wie Hauptposition
Farbe: wie Hauptposition
Menge: 0,000 m²

**01.06.47 Attikaabdeckung aus PREFALZ Ergänzungsband**
Liefern und Montieren von Attikaabdeckungen aus PREFALZ Ergänzungsband, einschließlich beidseitiger Haftstreifen und Befestigungsmaterial. Die einzelnen Elemente sind  in Längen zu max. 3000 mm je nach Zuschnitt anzufertigen.

Zuschnitt: .... mm
Abkantung: .... Stk.
Materialdicke: 0,70 mm
Materialqualität: wie Hauptposition
Farbe: wie Hauptposition

Verbindungsarten: Stehfalz, Hakenfalz, Überschubleiste oder Unterlagswellblech.
Ausführung: ........
Menge: 0,000 m

**01.06.48 Attikaabdeckung inkl. Wandentlüftung aus PREFALZ Ergänzungsband**
Liefern und Montieren von Attikaabdeckungen aus PREFALZ Ergänzungsband, inkl. Wandlüfter einschließlich beidseitiger Haftstreifen und Befestigungsmaterial.
Die einzelnen Elemente sind in Längen zu max. 3000 mm je Zuschnitt anzufertigen.
Die Anschlüsse an Grate, Kehlen, Ortgänge, Wände ect. sind ebenfalls einzukalkulieren.

Farbe: wie Hauptposition
Materialqualität: wie Hauptposition
Materialstärke: wie Hauptposition

Brustblech:
Zuschnitt: .... mm
Abkantung: .... Stk.
Materialdicke: wie Hauptposition
Materialqualität: wie Hauptposition
Farbe: wie Hauptposition

Attikaabdeckung:
Zuschnitt: .... mm
Abkantung: .... Stk.
Materialdicke: 0,70 mm
Materialqualität: wie Hauptposition
Farbe: wie Hauptposition

Haftstreifen:
Materialstärke: mind. 1 mm
Zuschnitt: bis 200 mm
Abkantung: 2 Stk.

Lochblech: Rundlochung Ø 5 mm
Materialstärke: 0,7 mm
Zuschnitt: bis 150 mm
Abkantung: bis 2 Stk.

Verbindungsarten: Stehfalz, Hakenfalz, Überschubleiste oder Unterlagswellblech.
Ausführung: ........
Menge: 0,000

**01.06.49 Aufzahlung Attika gerundet (Segmente)**
Aufzahlung auf die Position Attika für eine gerundete Ausführung in Segmenten.
Menge: 0,000 m

**01.06.50 Hochzugschutzblech aus PREFALZ Ergänzungsband**
Liefern und Montieren von Hochzugschutzblechen inkl. Befestigungsmaterial und aller Anschlüsse an Fassadenflächen und Attiken.
Befestigung indirekt mittels Haftstreifen oder direkt auf vorhandene Unterkonstruktion (über erforderlicher Hochzugshöhe).
Die Einzelstücke (max. 3000 mm) sind dehnungsgerecht zu verbinden.

Hochzugschutzblech:
Zuschnitt: .... mm
Abkantung: .... Stk.
Materialdicke: 0,70 mm
Materialqualität: wie Hauptposition
Farbe: wie Hauptposition
Menge: 0,000 m

**01.06.51 Winkelsaumabdeckung aus PREFALZ Ergänzungsband**
*** Bedarfsposition ohne GB
Liefern und Montieren von Winkelsaumabdeckungen aus PREFALZ Ergänzungsband, einschließlich Saumstreifen und Befestigungsmaterial. Die einzelnen Elemente sind  in Längen zu max. 3000 mm je nach Zuschnitt anzufertigen.

Zuschnitt: .... mm
Abkantung: .... Stk
Materialdicke: 0,70 mm
Materialqualität: wie Hauptposition
Farbe: wie Hauptposition
Menge: 0,000 m

**01.06.52 Gesimsabdeckung aus PREFALZ Ergänzungsband**
*** Bedarfsposition ohne GB
Liefern und Montieren von Gesimsabdeckungen aus PREFALZ Ergänzungsband, einschließlich Saumstreifen und Befestigungsmaterial. Die einzelnen Elemente sind  in Längen zu max. 3000 mm je nach Zuschnitt anzufertigen.

Zuschnitt: .... mm
Abkantung: .... Stk
Materialstärke: 0,70 mm
Materialqualität: wie Hauptposition
Farbe: wie Hauptposition
Menge: 0,000 m

**01.06.53 PREFA Schneestopper für PREFA Dachraute 44 x 44**
Liefern und Montieren von PREFA Schneestopper
für PREFA Dachraute 44 x 44. Die Bestückung erfolgt von der Traufe Richtung First, die ersten zwei traufseitigen Reihen sind mit 1 Stk. Schneestopper pro Dachraute zu versehen. Die Anzahl der Schneestopper erfolgt nach statischer Berechnung. Die PREFA Verlegerichtlinien sind einzuhalten.

Farbe: wie Hauptposition
Materialqualität: wie Hauptposition
Menge: 0,000 Stk

**01.06.54 PREFA Schneerechensystem**
Liefern und Montieren eines PREFA Schneerechensystemes, einschließlich Befestigungsmaterial und wenn erforderlich, Einbau einer Unterlagsplatte. Die Anordnung des Schneerechensystems erfolgt nach statischer Berechnung. Die PREFA Verlegerichtlinien sind einzuhalten.

Schneerechensystem: 205 x 50 x 300 mm (H x B x T) mit Fixierschieber, zwei Fußteilen mit Flächendichtung 87 mm Ø außen, Befestigungsmaterial und Abdeckkappen.
Durchzüge: Einlegeprofil mit Verbindungsmuffen, 3 Stk., 3000 mm lang.
An den Enden sind PREFA Abschlusselemente zu montieren.

Material: Aluminium, pulverbeschichtet
Farbe: wie Hauptposition
Menge: 0,000 m

**01.06.55 Aufzahlung für PREFA Eiskrallen (Schneerechensystem)**
PREFA Eiskrallen für das Schneerechensystem, ca. 4 Stk./lfm.

Material: Aluminium, pulverbeschichtet
Farbe: wie Hauptposition
Menge: 0,000 m

**01.06.56 PREFA Schneerechenanlage**
Liefern und Montieren einer PREFA Schneerechenanlage
auf traufseitiger Vollschalung, einschließlich Befestigungs- u. Dichtungsmaterial und wenn erforderlich Einbau einer Unterlagsplatte. Die Anordnung der Schneerechenanlageerfolgt nach statischer Berechnung. Die PREFA Verlegerichtlinien sind einzuhalten.

Schneerechenhaken: 30/7 mm, gehärtet
Durchzüge: Rundstangen 15 mm Ø, 3 Stk., 3000 mm lang
Verbindungshülsen: 15 mm Ø innen
An den Enden sind PREFA Abschlusselemente zu montieren.

Material: Aluminium, pulverbeschichtet
Farbe: wie Hauptposition
Menge: 0,000 m

**01.06.57 PREFA Gebirgsschneefangstütze**
Liefern und Montieren einer PREFA Gebirgsschneefangstütze einschließlich Befestigungsmaterial und wenn erforderlich, Einbau einer Unterlagsplatte. Die Anordnung des Gebirgsschneefangstütze erfolgt nach statischer Berechnung. Die PREFA Verlegerichtlinien sind einzuhalten.

Gebirgsschneefangstütze 300 x 246 mm
mit zwei Fußteilen mit Flächendichtung 87 mm Ø außen, Befestigungsmaterial und Abdeckkappen.
Durchzüge: Rundholz ca. 140mm Ø

Material: Aluminium, pulverbeschichtet
Farbe: wie Hauptposition
Menge: 0,000 m

**01.06.58 PREFA Sicherheitsdachhaken EN 517B auf Fußteilen**
Liefern und Montieren von PREFA Sicherheitsdachhaken auf Fußteilen, geprüft nach EN 517B, zulässig für zwei Personen. Bestehend aus zwei Fußteilen mit Flächendichtung 87 mm Ø außen, Befestigungsmaterial und Abdeckkappen in hellgrau. Wenn erforderlich, Einbau einer Unterlagsplatte. Die PREFA Verlegerichtlinien sind einzuhalten.

Die Anordnung und Auslegung der Sicherheitsdachhaken erfolgt nach den Richtlinien der Unfallverhütungsvorschrift des jeweiligen Landes, bzw. nach den gestellten Anforderungen des Gebäudes.

Material: Edelstahl
Farbe: Edelstahl/hellgrau
Menge: 0,000 Stk

**01.06.59 PREFA Sicherheitsdachhaken EN 517B**
Liefern und Montieren von PREFA Sicherheitsdachhaken als Einzelanschlagspunkt, geprüft nach EN 517B, zulässig für eine Person. Einschließlich Abdeckkappen,  Befestigungs- u. Dichtungsmaterial. Wenn erforderlich, Einbau einer Unterlagsplatte. Die PREFA Verlegerichtlinien sind einzuhalten.

Die Anordnung und Auslegung der Dachsicherheitshaken erfolgt nach den Richtlinien der Unfallverhütungsvorschrift des jeweiligen Landes, bzw. nach den gestellten Anforderungen des Gebäudes.

Material: Stahl verzinkt, pulverbeschichtet
Farbe: wie Hauptposition
Menge: 0,000 Stk

**01.06.60 PREFA Laufsteganlage**
Liefern und Montieren einer PREFA Laufsteganlage,
einschließlich Abdeckkappe, Befestigungs- u. Dichtungsmaterial. Wenn erforderlich, Einbau einer Unterlagsplatte. Die PREFA Verlegerichtlinien sind einzuhalten.

Laufstegstütze: 250 mm, 360 mm (Stützenabstand max. 900 mm) mit Abdeckkappe, verstellbar für Dachneigungen von 12°- 55°.
Laufsteg: 250 x 420/600/800/1200 mm, 360 x 800/1200 mm
mit Befestigungsmaterial und Verbinder für Laufstege.

Material: Stahl verzinkt, pulverbeschichtet
Farbe: wie Hauptposition
Menge: 0,000 m

**01.06.61 PREFA Laufstegstützen (Dachtritte)**
Liefern und Montieren von PREFA Laufstegstützen als Dachtritte, einschließlich Abdeckkappe, Befestigungs- u. Dichtungsmaterial. Wenn erforderlich, Einbau einer Unterlagsplatte. Die PREFA Verlegerichtlinien sind einzuhalten.

Laufstegstütze: 2 Stk. 250 mm oder 2 Stk. 360 mm (Stützenabstand max. 900 mm) mit Abdeckkappe, verstellbar für Dachneigungen von 12°-55°.
Laufsteg: 250 x 420/600/800 mm oder 360 x 800 mm mit Befestigungsmaterial.
Material: Stahl verzinkt, pulverbeschichtet
Farbe: wie Hauptposition
Menge: 0,000 Stk

**01.06.62 PREFA Einzeltritt**
Liefern und Montieren von PREFA Einzeltritten,
bestehend aus zwei Fußteilen mit Flächendichtung 87 mm Ø außen, Befestigungsmaterial und Abdeckkappen, verstellbar für Dachneigungen von 12°- 60°. Die PREFA Verlegerichtlinien sind einzuhalten.

Material: Aluminium, pulverbeschichtet
Farbe: wie Hauptposition
Menge: 0,000 Stk

**01.06.63 PREFA Montagesystem PS.13**
Liefern und Montieren des PREFA Montagesystemes PS.13 auf vorhandener Unterkonstruktion. Das PS. 13 Montagesystem ist an die regionalen Wind- u. Schneelasten anzupassen.
Bei der Montage sind Unterlagsplatten entsprechend der Sparrenlage einzukalkulieren.

PREFA Montagesystem bestehend aus:

xxx Stk ... PREFA Solarhalter Vario/Fix (Sparren)
xxx Stk ... PREFA Solarhalter Vario/Fix (Schalung)
xxx Stk ... PREFA Solarhalter Sunny
xxx Stk ... PREFA Spezialklebeset
xxx Stk ... PREFA Solarhalter Sunny Spezial
xxx Stk ... PREFA Solarhalter inkl. Abdeckkappe

xxx Stk ... PREFA Profilschiene
xxx Stk ... PREFA Profilschienenverbinder
xxx Stk ... PREFA Profilschieneabdeckung
xxx Stk ... PREFA Kabelclip
xxx Stk ... PREFA Modulanbindung Mittelklemme 30-50mm
xxx Stk ... PREFA Modulanbindung Endklemme 30-50mm

xxx Stk ... PREFA Kreuzverbinder Sunny
xxx Stk ... PREFA Kruezverbinder Solarhalter

xxx Stk ... PREFA Kreuz/Erdungsklemme
xxx Stk ... PREFA Modulabsturzsicherung
xxx Stk ... PREFA Profilschienenanbindung
xxx Stk ... PREFA Solarluke

Die PREFA Verlegerichtlinien sowie die Verlegerichtlinien der Modulhersteller sind einzuhalten.
Menge: 0,000 psch

**01.06.64 PREFA Solarhalter**
Liefern und Montieren von PREFA Solarhaltern als Befestigungspunkt von Solaranlagen auf PREFA Dächern, einschließlich Abdeckkappe, Befestigungs- u. Dichtungsmaterial. Wenn erforderlich, Einbau einer Unterlagsplatte.
Anzahl und Stützweiten laut statischer Berechnung.
Die PREFA Verlegerichtlinien sind einzuhalten.

Größe: 63 x 260 mm
Materialdicke: 5 mm
Material: Aluminium
Farbe: wie Hauptposition, pulverbeschichtet
Menge: 0,000 Stk

**01.06.65 PREFA Solarhalter Vario/Fix**
Liefern und Montieren von PREFA Solarhaltern Vario oder Fix als Befestigungspunkt von Solaranlagen auf PREFA Dächern, einschließlich Befestigungsmaterial. Wenn erforderlich, Einbau einer Unterlagsplatte.
Anzahl und Stützweiten laut statischer Berechnung.
Die PREFA Verlegerichtlinien sind einzuhalten.

Material: Aluminium
Farbe: anthrazit
Menge: 0,000 Stk

**01.06.66 PREFA Solarhalter Sunny**
Liefern und Montieren von PREFA Sunny Solarhaltern als Befestigungspunkt von Solaranlagen auf PREFA Dächern, einschließlich PREFA Spezialkleber zur Einbindung der Abdeckung. Wenn erforderlich, Einbau einer Unterlagsplatte.
Anzahl und Stützweiten laut statischer Berechnung.
Die PREFA Verlegerichtlinien sind einzuhalten.

Befestigungsschraube: STS M12 350mm, blank
Abdeckung:
Farbe: zinkgrau, pulverbeschichtet
Material: Aluminium 1,20 mm
Menge: 0,000 Stk

**01.06.67 PREFA Solarluke**
Liefern und Montieren von PREFA Solarluken zur fachgerechten Einführung von PV-Leitungen bei PREFA Dächern, einschließlich PREFA Spezialkleber zur Einbindung in die Dacheindeckung.

PREFA Solarluke:
inkl. Rohrmanschette und Montageschablone
Durchführungen: 2 x 10mm, 1 x 32-35mm
Innendurchmesser: 26,5mm
Außendurchmesser: 32,8mm
Farbe: Standard nach gültiger PREFA Farbkarte
Menge: 0,000 Stk

**01.06.68 PREFA Unterlagsplatte**
Liefern und Montieren von PREFA Unterlagsplatten, inkl. fachgerechtes Einbinden aller vier Seiten in die PREFA Dacheindeckung.

Farbe: wie Hauptposition,
Materialqualität: wie Hauptposition,
Materialstärke: 0,70 mm,

Gewählte Größe:....
Standard Größen: 540x125mm; 680x125mm
Menge: 0,000 Stk

#### Unbenannt 01.07 PREFA Dachpaneel FX.12

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**01.07.1 Trennlage erhöht regensicher/Schallschutz**
Liefern und Montieren einer nahtselbstklebenden Polymerbitumen-Unterdeckbahn/Trennlage, bei Anforderungen erhöhter Regensicherheit und als Schallschutz.
Die Herstellerrichtlinien sind einzuhalten.

Angebotenes Erzeugnis: ........
Menge: 0,000 m²

**01.07.2 Trennlage regensicher mind. 0,9 mm**
Liefern und Montieren einer nahtselbstklebenden Polymerbitumen-Unterdeckbahn/Trennlage. Die Eigenschaften der Trennlage richten sich nach den Anforderungen.
Die Herstellerrichtlinien sind einzuhalten.

Angebotenes Erzeugnis: ................
Menge: 0,000 m²

**01.07.3 Dacheindeckung mit PREFA FX.12**
Liefern und Montieren einer rostfreien Aluminium Dacheindeckung mit PREFA Dachpaneel FX.12, einschließlich PREFA Befestigungsmaterial (verdeckte Befestigung mittels Patenthafte und Rillennägel), auf Vollschalung mind. 24 mm dick.
Die PREFA Verlegerichtlinien sind einzuhalten.

Ab einer Schneeregellast von 3,25 kN/m² oder in den Geländekategorien 0, I oder II ist eine Verlegung auf Vollschalung mit Bitumentrennlage erforderlich.

Verlegung: von rechts nach links, Versatz der Stöße mind. 220mm.
Mindestdachneigung: 17°
17-25° Verlegung auf Trennlage
Größe: 1400 x 420mm (1,7 Stk/m²), 700 x 420mm (3,4 Stk/m²) in verlegter Fläche
Materialdicke: 0,70 mm
Gewicht: 2,5 kg/m²
Material: Aluminium (vollständig recycelbar)
Legierung: EN AW 3005 oder EN AW 3105 gemäß EN 573-3
Vorderseite: P.10 Einbrennlackierung
Farbe: ........
(Standard nach gültiger PREFA Farbkarte)
Rückseite: Schutzlack
Oberfläche: stucco oder glatt
Brandverhaltensklasse: A1 gemäß EN 13501-1
Verhalten bei Beanspruchung durch Feuer von außen: ohne Prüfung entsprechend gemäß EN 13501-5 bzw. Entscheidung 2000/553/EG
UV-Beständigkeit gemäß ÖNORM EN 13523-10: 2017-04-01
Umwelt-Produktdeklaration nach ISO 14025 und EN 15804: EPD-GDA-20130260-IBG1-DE
Referenz-Nutzungsdauer laut Umweltproduktdeklaration: ≥ 70 Jahre
Bei dem Verwendungszweck von Kaltumformten Aluminiumblechen entsprechender Nutzung sind keine Wirkungsbeziehungen bzgl. Umwelt und Gesundheit bekannt.
Menge: 0,000 m²

**01.07.4 PREFA Saumstreifen (Traufstreifen)**
Liefern und Montieren von PREFA Saumstreifen, einschließlich Befestigungsmaterial und anarbeiten an die PREFA Dacheindeckung. Die PREFA Verlegerichtlinien sind einzuhalten.

Größe: 1800 x 158 mm
Materialdicke: 1,0 mm
Materialqualität: Aluminium
Menge: 0,000 m

**01.07.5 PREFA Einlaufblech Standard**
Liefern und Montieren von PREFA Einlaufblechen werksmäßig zweifach vorgekantet, einschließlich Befestigungsmaterial, konisch gekantet, dem Rinnengefälle angepasst.
Die PREFA Verlegerichtlinien sind einzuhalten.

Größe: 230 x 2000 mm
Materialdicke: 0,70 mm
Materialqualität: Aluminium
Legierung: AlMn1Mg0,5
Oberfläche: Zweischichteinbrennlackierung
Farbe: wie Hauptposition
Menge: 0,000 m

**01.07.6 Einlaufblech aus PREFALZ Ergänzungsband**
*** Bedarfsposition ohne GB
Liefern und Montieren von Einlaufblechen aus
PREFALZ Ergänzungsband, einschließlich. Befestigungsmaterial, konisch gekantet, dem Rinnengefälle angepasst.

Zuschnitt: .... mm
Abkantung: .... Stk.
Materialdicke: wie Hauptposition
Materialqualität: wie Hauptposition
Farbe: wie Hauptposition
Menge: 0,000 m

**01.07.7 PREFA Vogelschutzgitter zur Be- u. Entlüftung**
Liefern und Montieren von PREFA Vogelschutzgittern
mit Rundlochung, zur Be- u. Entlüftung und zum Insekten- und Vogelschutz der Belüftungsebene. Einschließlich Befestigungsmaterial.

Zuschnitt: 125 mm
Abkantung: nach Erfordernis
Länge: 2000 mm
Materialdicke: 0,70 mm
Material: Aluminium
Rundlochung: Ø 5 mm
Menge: 0,000 m

**01.07.8 Dachknick (Mansarde)**
Ausbildung eines Dachknickes eines Mansardendaches einschließlich Aluminiumkantteil und Saumstreifen, sowie Anarbeiten an die PREFA Dacheindeckung.

Dachübergang von ....° auf ....°
Menge: 0,000 m

**01.07.9 Dachknick**
Ausbildung eines Dachknickes aus einer Übergangsverblechung mit PREFALZ Ergänzungsband, einschließlich Befestigungsmaterial und Anarbeiten an die PREFA Dacheindeckung.

Dachübergang von .... ° auf .... °
Menge: 0,000 m

**01.07.10 PREFA Sicherheitskehle (werksmäßig hergestellt)**
Liefern und Montieren von PREFA Sicherheitskehlen mit Zusatzfalz, einschließlich Befestigungsmaterial und beidseitiges Anarbeiten aller Anschlüsse zur PREFA Dacheindeckung. Die Einzelstücke (max. 3000 mm) sind dehnungsgerecht zu verbinden.

Zuschnitt: 708 mm
Abkantung: 8 Stk.
Materialdicke: wie Hauptposition
Materialqualität: wie Hauptposition
Farbe: wie Hauptposition
Menge: 0,000 m

**01.07.11 Kehlenausbildung aus PREFALZ Ergänzungsband**
Liefern und Montieren von Kehlblechen aus PREFALZ Ergänzungsband einschließlich Befestigungsmaterial und beidseitigem Anarbeiten aller Anschlüsse zur PREFA Dacheindeckung. Die Einzelstücke (max. 3000 mm) sind dehnungsgerecht zu verbinden.

Zuschnitt: .... mm
Abkantung: .... Stk.
Materialdicke: wie Hauptposition
Materialqualität: wie Hauptposition
Farbe: wie Hauptposition
Menge: 0,000 m

**01.07.12 Kehlausbildung vertieft aus PREFALZ Ergänzungsband**
Liefern und Montieren einer vertieften Kehlausbildung als Kehlrinne aus PREFALZ Ergänzungsband, auf vorhandener, tiefergelegten Unterkonstruktion. Einschließlich Befestigungsmaterial und beidseitigem Anarbeiten aller Anschlüsse zur PREFA Dacheindeckung sowie aufbringen einer Lage Unterdeckban als zusätzliche Rückstausicherung. Die Einzelstücke (max. 3000 mm) sind dehnungsgerecht zu verbinden.

Zuschnitt: .... mm,
Abkantung: bis 5 Stk.
Materialdicke: wie Hauptposition
Materialqualität: wie Hauptposition
Farbe: wie Hauptposition
Menge: 0,000 m

**01.07.13 Kehlenausbildung (Kurvenkehlen)**
Liefern und Montieren einer runden bzw. gefalteten Kehlenausbildung bei Rundgauben aus PREFALZ Ergänzungsband. Die Einzelstücke (max. 3000 mm) sind dehnungsgerecht zu verbinden, einschließlich Befestigungsmaterial und beidseitigem Anarbeiten aller Anschlüsse zur PREFA Dacheindeckung.

Gaubenbreite: .... mm
Stichhöhe: .... mm
Hauptdachneigung: .... °
Materialdicke: wie Hauptposition
Farbe: wie Hauptposition
Materialqualität: wie Hauptposition
Menge: 0,000 m

**01.07.14 Wandanschlusskehle aus PREFALZ Ergänzungsband**
Liefern und Montieren von Kehlblechen aus PREFALZ Ergänzungsband für den seitlichen Wandanschluss,
einschließlich Befestigungsmaterial und Anarbeiten  aller Anschlüsse zur PREFA Dacheindeckung. Die Einzelstücke (max. 3000mm) sind dehnungsgerecht zu verbinden.

Zuschnitt: .... mm
Abkantung: .... Stk.
Materialdicke: wie Hauptposition
Materialqualität: wie Hauptposition
Farbe: wie Hauptposition
Menge: 0,000 m

**01.07.15 Fenster- /Wasserrutsche aus PREFALZ Ergänzungsband**
Liefern und Montieren von Fenster- /Wasserrutschen aus PREFALZ Ergänzungsband mit beidseitigem Steh- und Wasserfalz, einschließlich Befestigungsmaterial und Anarbeiten aller Anschlüsse zur PREFA Dacheindeckung.

Abmessung: .... x .... mm
Materialdicke: wie Hauptposition
Materialqualität: wie Hauptposition
Farbe: wie Hauptposition
Menge: 0,000 Stk

**01.07.16 Brustblech aus PREFALZ Ergänzungsband**
Liefern und Montieren von Brustblechen aus
PREFALZ Ergänzungsband zu firstseitigen
Anschlüssen an Dacheinbauten, einschließlich Befestigungsmaterial und Anarbeiten an die PREFA Dacheindeckung. Die Einzelstücke (max. 3000 mm) sind dehnungsgerecht zu verbinden.

Zuschnitt: .... mm
Abkantung: .... Stk.
Materialdicke: wie Hauptposition
Materialqualität: wie Hauptposition
Farbe: wie Hauptposition
Menge: 0,000 m

**01.07.17 PREFA Jetlüfter (First-/Gratentlüfter), selbsttragend**
Liefern und Montieren von PREFA Jetlüfter
selbsttragend, halbrund geformt, zur Entlüftung von Belüftungsebenen einschließlich Befestigungsmaterial
(NIRO-Schrauben 4,5/60 mm mit Dichtscheibe) und Anarbeiten an die PREFA Dacheindeckung. Die PREFA Verlegerichtlinien sind einzuhalten.

Stücklängen: 3000/ 1200 mm
Lüftungsquerschnitt: 250 cm²/ lfm
Materialdicke: 1,00 mm
Materialqualität: wie Hauptposition
Farbe: wie Hauptposition
Menge: 0,000 m

**01.07.18 PREFA Jetlüfter Anfangs/Endstück**
Liefern und Montieren von PREFA Jetlüfter Anfangs/Endstück, halbrund geformt, gerade geschnitten,
einschließlich Befestigungsmaterial und Anarbeiten an den Jetlüfter. Die PREFA Verlegerichtlinien sind einzuhalten.

Materialdicke: 1,00 mm
Materialqualität: wie Hauptposition
Farbe: wie Hauptposition
Menge: 0,000 Stk

**01.07.19 PREFA First-/Gratausbildung unbelüftet**
Liefern und Montieren von PREFA First/ Gratreiter
halbrund geformt, mit eingeprägter Sicke auf vorhandener Holzlatte, einschließlich Befestigungsmaterial (NIRO-Schrauben 4,5/45 mm mit Dichtscheibe) und beidseitiges Anarbeiten der PREFA Dacheindeckung an die First- oder Gratlatte sowie Ausschneiden der Dachplattenwellen. Die PREFA Verlegerichtlinien sind einzuhalten.

Länge: 500 mm
Materialdicke: 1,00 mm
Materialqualität: wie Hauptposition
Farbe: wie Hauptposition
Menge: 0,000 m

**01.07.20 PREFA First- /Gratreiter Anfangs/Endstück (Viertelkugel)**
Liefern und Montieren von PREFA Grat- /
Firstreiter Anfangs/Endstück, Viertelkugel, einschließlich Befestigungsmaterial und Anarbeiten an den Gratreiter. Die PREFA Verlegerichtlinien sind eizuhalten.

Materialstärke: 1,50 mm
Materialqualität: wie Hauptposition
Farbe: wie Hauptposition
Menge: 0,000 Stk

**01.07.21 First- und Gratausbildung aus PREFALZ Ergänzungsband**
Liefern und Montieren von First- /Gratblechen aus PREFALZ Ergänzungsband auf vorhandener Holzlatte, einschließlich Befestigungsmaterial und beidseitiges Anarbeiten aller Anschlüsse zur PREFA Dacheindeckung. Die Einzelstücke (max. 3000 mm) sind dehnungsgerecht zu verbinden.

Farbe: wie Hauptposition
Materialqualität: wie Hauptposition
Materialdicke: 0,70 mm
Zuschnitt: .... mm
Abkantung: .... Stk.
Menge: 0,000 m

**01.07.22 Wandentlüfter aus PREFALZ Ergänzungsband belüftet (Labyrinth)**
Liefern und Montieren von Wandentlüfter
mit Labyrinthentlüftung auf vorhandener Unterkonstruktion aus PREFALZ Ergänzungsband.
Die Anschlüsse an Grate, Kehlen, Ortgänge, Wände ect. sind einzukalkulieren.

Farbe: wie Hauptposition
Materialqualität: wie Hauptposition
Materialstärke: wie Hauptposition

Brustblech:
Zuschnitt: .... mm
Abkantung: .... Stk.
Materialdicke: wie Hauptposition
Materialqualität: wie Hauptposition
Farbe: wie Hauptposition

Haftstreifen:
Materialstärke: mind. 1 mm
Zuschnitt: bis 200 mm
Abkantung: 2 Stk.

Abdeckung:
Materialstärke: 0,7 mm
Zuschnitt: bis500 mm
Abkantung: 4 Stk.

Lochblech: Rundlochung Ø 5 mm
Materialstärke: 0,7 mm
Zuschnitt: bis 150 mm
Abkantung: bis 2 Stk.
Menge: 0,000

**01.07.23 PREFA Froschmaullukenhaube**
Liefern und Montieren von PREFA Froschmaullukenhauben für die Be- u. Entlüftung der Hinterlüftungsebene,
mit tiefgezogenem Oberteil und Perforierung, Einbau mittels Niet- bzw. Klebeverbindung einschließlich ausschneiden der erforderlichen Öffnungen aus Dacheindeckung und Schalung.

Materialdicke: 1,20 mm
Materialqualität: wie Hauptposition
Lüftungsquerschnitt: ca. 30 cm ²
Farbe: wie Hauptposition
Menge: 0,000 Stk

**01.07.24 Pultdachabschluss aus PREFALZ Ergänzungsband**
Liefern und Montieren von Pultdachabschlüssen aus PREFALZ Ergänzungsband einschließlich Befestigungsmaterial, Haftstreifen und Lochblech sowie Anarbeiten an die PREFA Dacheindeckung. Die Einzelstücke (max. 3000 mm) sind dehnungsgerecht zu verbinden.

Abdeckprofil:
Zuschnitt: .... mm
Abkantung: .... Stk.
Materialdicke: wie Hauptposition
Farbe: wie Hauptposition
Menge: 0,000 m

**01.07.25 PREFA Ortgangstreifen (werkmäßig hergestellt)**
Liefern und Montieren von PREFA Ortgangstreifen mit Haftstreifen, einschließlich Befestigungsmaterial und Anarbeiten an die PREFA Dacheindeckung. Die Einzelstücke sind dehunungsgerecht zu verbinden. Die PREFA Verlegerichtlinien sind eizuhalten.

Ortgangstreifen:
Zuschnitt: 2000 x 95 mm
Abkantung: 4 Stk.
Materialdicke: 0,70 mm

Haftstreifen:
Zuschnitt: 2000 x 70 mm
Abkantung: 2 Stk.
Materialdicke: 1,0 mm

Materialqualität: wie Hauptposition
Farbe: wie Hauptposition
Menge: 0,000 m

**01.07.26 Ortgangstreifen aus PREFALZ Ergänzungsband**
Liefern und Montieren von Ortgangstreifen aus PREFALZ Ergänzungsband einschließlich Befestigungsmaterial und Anarbeiten an die PREFA Dacheindeckung. Die Einzelstücke (max. 3000 mm) sind dehnungsgerecht zu verbinden.

Ortgangstreifen:
Zuschnitt: .... mm
Abkantung: .... Stk.
Materialdicke: 0,70 mm

Haftstreifen:
Zuschnitt: .... mm
Abkantung: .... Stk.
Materialdicke: mind. 1,0 mm

Materialqualität: wie Hauptposition
Farbe: wie Hauptposition
Menge: 0,000 m

**01.07.27 Ortgangausbildung vertieft aus PREFALZ Ergänzungsband**
Liefern und Montieren einer vertieften Ortgangausbildung als Kehlrinne aus PREFALZ Ergänzungsband auf bauseits vorhandener, tiefergelegten Unterkonstruktion.
Die Einzelstücke (max. 3000 mm) sind dehnungsgerecht zu verbinden, inkl. Einhanghafte, Aufbringen einer Lage Vordeckbahn als zusätzliche Rückstausicherung und Anarbeiten an die PREFA Dacheindeckung.

Farbe: wie Hauptposition
Materialqualität: wie Hauptposition
Materialstärke: wie Hauptposition

Vertiefter Ortgang:
Zuschnitt:  .............. mm
Abkantung: 6 Stk.

Ortgangstreifen:
Zuschnitt: .... mm
Abkantung: .... Stk.
Materialdicke: 0,70 mm

Haftstreifen:
Zuschnitt: .... mm
Abkantung: .... Stk.
Materialdicke: mind. 1,0 mm
Menge: 0,000 m

**01.07.28 PREFA Einfassungsplatte für FX.12**
Liefern und Montieren von PREFA Einfassungsplatten
für Rohrdurchführungen einschließlich ausschneiden der Öffnung aus der Schalung und einarbeiten in die PREFA Dacheindeckung. Die PREFA Verlegerichtlinien sind einzuhalten.

Rohrdurchführungen: 80 bis 125 mm Ø
Dachneigung: 17° - 52°
Materialdicke: wie Hauptpositon
Materialqualität: wie Hauptposition
Farbe: wie Hauptposition
Menge: 0,000 Stk

**01.07.29 PREFA Universaleinfassung 2-teilig**
Liefern und Montieren von PREFA Universaleinfassungen 2-teilig ( z.B. für Antenneneinfassung) einschließlich einarbeiten in die PREFA Dacheindeckung. Die PREFA Verlegerichtlinien sind einzuhalten.

Rohrdurchführungen: 40 bis 120 mm Ø
Dachneigung: 12° - 52°
Materialdicke: 0,70 mm
Materialqualität: wie Hauptposition
Farbe: wie Hauptposition
Menge: 0,000 Stk

**01.07.30 PREFA Entlüftungsrohr**
Liefern und Montieren von PREFA Entlüftungsrohre mit Abdeckhut einschließlich Einbau in die Einfassungsplatte und abdichten der Rohrrosette. Die PREFA Verlegerichtlinien sind einzuhalten.

Gesamthöhe: 380 mm
Durchmesser: 100 mm Ø, 120 mm Ø
Materialdicke: 1,00 mm
Materialqualität: wie Hauptposition
Farbe: wie Hauptposition
Menge: 0,000 Stk

**01.07.31 PREFA Faltmanschette**
Liefern und Montieren von PREFA Faltmanschetten
aus dauerelastischen EPDM zur Einbindung von runden Dachdurchführungen im Unterdach. Die PREFA Verlegerichtlinien sind einzuhalten.

Durchmesser: 100 - 130 mm Ø
Menge: 0,000 Stk

**01.07.32 Kamin-, Entlüftungsschacht-, Lichtkuppel- oder Dachflächenfenstereinfassung**
Liefern und Montieren von Kamin-, Entlüftungsschacht-, Lichtkuppel- oder Dachflächenfenstereinfassungen aus PREFALZ Ergänzungsband, bestehend aus Seitenteilen, Brustblech und Nackenblech (hochgezogene Stehbleche ca. 200 mm) einschließlich Einbinden in die Längs- und Querfälze.
Bei Durchdringungen mit einer Breite > 1,0 m ist ein Gefällekeil (Sattel) im Nackenbereich herzustellen.

Materialdicke: 0,70 mm
Materialqualität: wie Hauptposition
Farbe: wie Hauptposition
Größe: .... x .... mm
Menge: 0,000 Stk

**01.07.33 Kamin-, Entlüftungsschacht-, Lichtkuppel- oder Dachflächenfenstereinfassung**
Liefern und Montieren von Kamin-, Entlüftungsschacht-, Lichtkuppel- oder Dachflächenfenstereinfassungen aus PREFALZ Ergänzungsband, bestehend aus Seitenteilen, Brustblech und Nackenblech (hochgezogene Stehbleche ca. 200 mm) einschließlich Einbinden in die Längs- und Querfälze.
Bei Durchdringungen mit einer Breite > 1,0 m ist ein Gefällekeil (Sattel) im Nackenbereich herzustellen.

Materialdicke: 0,70 mm
Materialqualität: wie Hauptposition
Farbe: wie Hauptposition
Menge: 0,000 m

**01.07.34 Kamin- und Entlüftungsschachtbekleidung**
Liefern und Montieren von Kamin- und
Entlüftungsschachtbekleidungen aus PREFALZ Ergänzungsband. Anfertigung der Bekleidungen in gefalzter Ausführung nach örtlichen Aufmaß bis zur Unterkante der Einmündung.

Farbe: wie Hauptposition
Materialqualität: wie Hauptposition
Materialstärke: 0,70 mm
Größe: .... x .... x .....mm
Menge: 0,000 Stk

**01.07.35 Kamin- und Entlüftungsschachtbekleidung**
Liefern und Montieren von Kamin- und
Entlüftungsschachtbekleidungen aus PREFALZ Ergänzungsband. Anfertigung der Bekleidungen in gefalzter Ausführung nach örtlichen Aufmaß bis zur Unterkante der Einmündung.

Farbe: wie Hauptposition
Materialqualität: wie Hauptposition
Materialstärke: 0,70 mm
Menge: 0,000 m²

**01.07.36 Kaminkopfabdeckung**
Liefern und Montieren von Kaminkopfabdeckungen aus PREFALZ Ergänzungsband einschließlich Ausschneiden, Aufbördeln und Abdichten der Öffnungen.

Größe: .... x .... mm
Materialdicke: 0,70 mm
Materialqualität: wie Hauptposition
Farbe: wie Hauptposition
Menge: 0,000 Stk

**01.07.37 PREFA Kaminhut**
Liefern und Montieren von PREFA Kaminhüte einschließlich Kaminstreben und Niro-Schrauben.

Materialdicke: 2 mm
Materialqualität: Al-Legierung, pulverbeschichtet
Farbe: wie Hauptposition

Größe: .... x .... mm
700 x 700 mm, 800 x 800 mm, 1000 x 700 mm, 1100 x 800 mm, 1500 x 800 mm
Menge: 0,000 Stk

**01.07.38 Kitt-/Steckkittleiste**
Liefern und Montieren von Kittleisten, wahlweise Steckkittleisten aus PREFALZ Ergänzungsband einschließlich Befestigungsmaterial (wenn erforderlich Dübelbefestigung) sowie abdichten mit einer dauerelastischer Dichtungsmasse und einlegen von Distanzhaltern bei Vollwärmeschutz. Die Einzelstücke (max. 3000 mm) sind dehnungsgerecht zu verbinden.

Zuschnitt: .... mm
Abkantung: bis 6 Stk.
Materialdicke: 0,70 mm
Materialqualität: wie Hauptposition
Farbe: wie Hauptposition
Menge: 0,000 m

**01.07.39 Putz-/Steckputzleiste**
Liefern und Montieren von Putzleisten, wahlweise Steckputzleisten aus PREFALZ Ergänzungsband einschließlich Befestigungsmaterial (wenn erforderlich Dübelbefestigung). Die Einzelstücke (max. 3000 mm) sind dehnungsgerecht zu verbinden.

Zuschnitt: .... mm
Abkantung: bis 4 Stk.
Materialdicke: 0,70 mm
Materialqualität: wie Hauptposition
Farbe: wie Hauptposition
Menge: 0,000 m

**01.07.40 PREFA Dachluke**
Liefern und Montieren von PREFA Dachluken für Kalt- und Dachbodenräume, mit Einfassung, Holzrahmen, Anspreizstange mit Federsplint und 6mm Doppelsteg-Lichtplatte mit Rahmendichtung.
Einschließlich Anarbeiten an die PREFA Dacheindeckung, ausschneiden der Durchstiegsöffnung aus der Vollschalung sowie befestigen des Holzrahmens. Die PREFA Verlegerichtlinien sind einzuhalten.

Größe: 595 x 595 mm Innenmaß
Farbe: wie Hauptposition
Menge: 0,000 Stk

**01.07.41 PREFA Einfassung für Velux Dachflächenfenster**
Liefern und Montieren von PREFA Einfassungen für Velux Dachflächenfenster einschließlich Anarbeiten an die PREFA Dacheindeckung. Die PREFA Verlegerichtlinien sind einzuhalten.

Fenster: mit Wärmedämmrahmen
Materialqualität: wie Hauptposition
Farbe: wie Hauptposition

Größe: ....
Standard Größen: CK02 55x78, CK04 55x98, CK06 55x118, FK04 66x98, FK06 66x118, FK08 66x140, MK04 78x98, MK06 78x118, MK08 78x140, MK10 78x160,MK12 78x180, PK04 94x98, PK06 94x118, PK08 94x140, PK10 94x160, SK06 114x118, SK08 114x140, SK10 114x160, UK04 134x98, UK08 134x140, UK10 134x160
Menge: 0,000 Stk

**01.07.42 PREFA Einfassung für Roto Dachflächenfenster**
Liefern und Montieren von PREFA Einfassungen für Roto Dachflächenfenster einschließlich Anarbeiten an die PREFA Dacheindeckung. Die PREFA Verlegerichtlinien sind einzuhalten.

Fenster: mit Wärmedämmrahmen
Materialqualität: wie Hauptposition
Farbe: wie Hauptposition

Größe: ....
Standard Größen: 5/7 54x78, 5/9 54x98, 5/11 54x118, 6/9 65x98, 6/11 65x118, 6/14 65x140, 7/7 74x78, 7/9 74x98, 7/11 74x118, 7/14 74x140, 7/16 74x160, 9/7 94x78, 9/9 94x98, 9/11 94x118, 9/14 94x140, 9/16 94x160, 11/7 114x78, 11/9 114x98, 11/11 114x118, 11/14 114x140, 11/16 114x160, 13/7 134x78, 13/9 134x98, 13/14 134x140
Menge: 0,000 Stk

**01.07.43 PREFA Einfassung für Roto-Q-Serie Dachflächenfenster**
Liefern und Montieren von PREFA Einfassungen für Roto-Q-Serie Dachflächenfenster einschließlich Anarbeiten an die PREFA Dacheindeckung.

Fenster: mit/ohne Wärmedämmrahmen
Materialqualität: wie Hauptposition
Farbe: wie Hauptposition

Größe: .......
Standard Größen: Q55/78, Q55/98, Q55/118, Q66/98, Q66/118, Q66/140, Q78/78, Q78/98, Q78/118, Q78/140, Q78/160, Q94/78, Q94/98, Q94/118, Q94/140, Q94/160, Q94/180, Q114/78, Q114/98, Q114/118, Q114/140, Q114/160, Q114/180, Q134/78, Q134/98, Q134/118, Q134/140, Q134/160
Menge: 0,000 Stk

**01.07.44 Wandbekleidung**
Liefern und Montieren von Wandbekleidungen
(Gauben-, Giebel-, und Stirnseiten) einschließlich Anarbeiten an die PREFA Dacheindeckung und aller An- u. Abschlüsse, mit PREFA Dachpaneel FX.12 oder PREFALZ Ergänzungsband (Winkelstehfalz).
Ausführung: ........

Materialdicke: wie Hauptposition
Materialqualität: wie Hauptposition
Farbe: wie Hauptposition
Menge: 0,000 m²

**01.07.45 Attikaabdeckung aus PREFALZ Ergänzungsband**
Liefern und Montieren von Attikaabdeckungen aus PREFALZ Ergänzungsband, einschließlich beidseitiger Haftstreifen und Befestigungsmaterial. Die einzelnen Elemente sind  in Längen zu max. 3000 mm je nach Zuschnitt anzufertigen.

Zuschnitt: .... mm
Abkantung: .... Stk.
Materialdicke: 0,70 mm
Materialqualität: wie Hauptposition
Farbe: wie Hauptposition

Verbindungsarten: Stehfalz, Hakenfalz, Überschubleiste oder Unterlagswellblech.
Ausführung: ........
Menge: 0,000 m

**01.07.46 Attikaabdeckung inkl. Wandentlüftung aus PREFALZ Ergänzungsband**
Liefern und Montieren von Attikaabdeckungen aus PREFALZ Ergänzungsband, inkl. Wandlüfter einschließlich beidseitiger Haftstreifen und Befestigungsmaterial.
Die einzelnen Elemente sind in Längen zu max. 3000 mm je Zuschnitt anzufertigen.
Die Anschlüsse an Grate, Kehlen, Ortgänge, Wände ect. sind ebenfalls einzukalkulieren.

Farbe: wie Hauptposition
Materialqualität: wie Hauptposition
Materialstärke: wie Hauptposition

Brustblech:
Zuschnitt: .... mm
Abkantung: .... Stk.
Materialdicke: wie Hauptposition
Materialqualität: wie Hauptposition
Farbe: wie Hauptposition

Attikaabdeckung:
Zuschnitt: .... mm
Abkantung: .... Stk.
Materialdicke: 0,70 mm
Materialqualität: wie Hauptposition
Farbe: wie Hauptposition

Haftstreifen:
Materialstärke: mind. 1 mm
Zuschnitt: bis 200 mm
Abkantung: 2 Stk.

Lochblech: Rundlochung Ø 5 mm
Materialstärke: 0,7 mm
Zuschnitt: bis 150 mm
Abkantung: bis 2 Stk.

Verbindungsarten: Stehfalz, Hakenfalz, Überschubleiste oder Unterlagswellblech.
Ausführung: ........
Menge: 0,000

**01.07.47 Aufzahlung Attika gerundet (Segmente)**
Aufzahlung auf die Position Attika für eine gerundete Ausführung in Segmenten.
Menge: 0,000 m

**01.07.48 Hochzugschutzblech aus PREFALZ Ergänzungsband**
Liefern und Montieren von Hochzugschutzblechen inkl. Befestigungsmaterial und aller Anschlüsse an Fassadenflächen und Attiken.
Befestigung indirekt mittels Haftstreifen oder direkt auf vorhandene Unterkonstruktion (über erforderlicher Hochzugshöhe).
Die Einzelstücke (max. 3000 mm) sind dehnungsgerecht zu verbinden.

Hochzugschutzblech:
Zuschnitt: .... mm
Abkantung: .... Stk.
Materialdicke: 0,70 mm
Materialqualität: wie Hauptposition
Farbe: wie Hauptposition
Menge: 0,000 m

**01.07.49 Winkelsaumabdeckung aus PREFALZ Ergänzungsband**
*** Bedarfsposition ohne GB
Liefern und Montieren von Winkelsaumabdeckungen aus PREFALZ Ergänzungsband, einschließlich Saumstreifen und Befestigungsmaterial. Die einzelnen Elemente sind  in Längen zu max. 3000 mm je nach Zuschnitt anzufertigen.

Zuschnitt: .... mm
Abkantung: .... Stk
Materialdicke: 0,70 mm
Materialqualität: wie Hauptposition
Farbe: wie Hauptposition
Menge: 0,000 m

**01.07.50 Gesimsabdeckung aus PREFALZ Ergänzungsband**
*** Bedarfsposition ohne GB
Liefern und Montieren von Gesimsabdeckungen aus PREFALZ Ergänzungsband, einschließlich Saumstreifen und Befestigungsmaterial. Die einzelnen Elemente sind  in Längen zu max. 3000 mm je nach Zuschnitt anzufertigen.

Zuschnitt: .... mm
Abkantung: .... Stk
Materialstärke: 0,70 mm
Materialqualität: wie Hauptposition
Farbe: wie Hauptposition
Menge: 0,000 m

**01.07.51 PREFA Schneestopper für PREFA Dachpaneel FX.12**
Liefern und Montieren von PREFA Schneestopper
für PREFA Dachpaneel FX.12. Die Bestückung erfolgt von der Traufe Richtung First, die ersten zwei traufseitigen Reihen sind durchgehend mit Schneestopper zu versehen. Die Anzahl der Schneestopper erfolgt nach statischer Berechnung. Die PREFA Verlegerichtlinien sind einzuhalten.
Vorraussetzung für Verwendung der Schneestopper, ist eine Verlegung der Dachpaneele FX.12 mit regelmäßigem Versatz.

Materialqualität: wie Hauptposition
Farbe: wie Hauptposition
Menge: 0,000 Stk

**01.07.52 PREFA Schneerechensystem**
Liefern und Montieren eines PREFA Schneerechensystemes, einschließlich Befestigungsmaterial und wenn erforderlich, Einbau einer Unterlagsplatte. Die Anordnung des Schneerechensystems erfolgt nach statischer Berechnung. Die PREFA Verlegerichtlinien sind einzuhalten.

Schneerechensystem: 205 x 50 x 300 mm (H x B x T) mit Fixierschieber, zwei Fußteilen mit Flächendichtung 87 mm Ø außen, Befestigungsmaterial und Abdeckkappen.
Durchzüge: Einlegeprofil mit Verbindungsmuffen, 3 Stk., 3000 mm lang.
An den Enden sind PREFA Abschlusselemente zu montieren.

Material: Aluminium, pulverbeschichtet
Farbe: wie Hauptposition
Menge: 0,000 m

**01.07.53 Aufzahlung für PREFA Eiskrallen (Schneerechensystem)**
PREFA Eiskrallen für das Schneerechensystem, ca. 4 Stk./lfm.

Material: Aluminium, pulverbeschichtet
Farbe: wie Hauptposition
Menge: 0,000 m

**01.07.54 PREFA Schneerechenanlage**
Liefern und Montieren einer PREFA Schneerechenanlage
auf traufseitiger Vollschalung, einschließlich Befestigungs- u. Dichtungsmaterial und wenn erforderlich Einbau einer Unterlagsplatte. Die Anordnung der Schneerechenanlageerfolgt nach statischer Berechnung. Die PREFA Verlegerichtlinien sind einzuhalten.

Schneerechenhaken: 30/7 mm, gehärtet
Durchzüge: Rundstangen 15 mm Ø, 3 Stk., 3000 mm lang
Verbindungshülsen: 15 mm Ø innen
An den Enden sind PREFA Abschlusselemente zu montieren.

Material: Aluminium, pulverbeschichtet
Farbe: wie Hauptposition
Menge: 0,000 m

**01.07.55 PREFA Gebirgsschneefangstütze**
Liefern und Montieren einer PREFA Gebirgsschneefangstütze einschließlich Befestigungsmaterial und wenn erforderlich, Einbau einer Unterlagsplatte. Die Anordnung des Gebirgsschneefangstütze erfolgt nach statischer Berechnung. Die PREFA Verlegerichtlinien sind einzuhalten.

Gebirgsschneefangstütze 300 x 246 mm
mit zwei Fußteilen mit Flächendichtung 87 mm Ø außen, Befestigungsmaterial und Abdeckkappen.
Durchzüge: Rundholz ca. 140mm Ø

Material: Aluminium, pulverbeschichtet
Farbe: wie Hauptposition
Menge: 0,000 m

**01.07.56 PREFA Sicherheitsdachhaken EN 517B auf Fußteilen**
Liefern und Montieren von PREFA Sicherheitsdachhaken auf Fußteilen, geprüft nach EN 517B, zulässig für zwei Personen. Bestehend aus zwei Fußteilen mit Flächendichtung 87 mm Ø außen, Befestigungsmaterial und Abdeckkappen in hellgrau. Wenn erforderlich, Einbau einer Unterlagsplatte. Die PREFA Verlegerichtlinien sind einzuhalten.

Die Anordnung und Auslegung der Sicherheitsdachhaken erfolgt nach den Richtlinien der Unfallverhütungsvorschrift des jeweiligen Landes, bzw. nach den gestellten Anforderungen des Gebäudes.

Material: Edelstahl
Farbe: Edelstahl/hellgrau
Menge: 0,000 Stk

**01.07.57 PREFA Sicherheitsdachhaken EN 517B**
Liefern und Montieren von PREFA Sicherheitsdachhaken als Einzelanschlagspunkt, geprüft nach EN 517B, zulässig für eine Person. Einschließlich Abdeckkappen,  Befestigungs- u. Dichtungsmaterial. Wenn erforderlich, Einbau einer Unterlagsplatte. Die PREFA Verlegerichtlinien sind einzuhalten.

Die Anordnung und Auslegung der Dachsicherheitshaken erfolgt nach den Richtlinien der Unfallverhütungsvorschrift des jeweiligen Landes, bzw. nach den gestellten Anforderungen des Gebäudes.

Material: Stahl verzinkt, pulverbeschichtet
Farbe: wie Hauptposition
Menge: 0,000 Stk

**01.07.58 PREFA Laufsteganlage**
Liefern und Montieren einer PREFA Laufsteganlage,
einschließlich Abdeckkappe, Befestigungs- u. Dichtungsmaterial. Wenn erforderlich, Einbau einer Unterlagsplatte. Die PREFA Verlegerichtlinien sind einzuhalten.

Laufstegstütze: 250 mm, 360 mm (Stützenabstand max. 900 mm) mit Abdeckkappe, verstellbar für Dachneigungen von 12°- 55°.
Laufsteg: 250 x 420/600/800/1200 mm, 360 x 800/1200 mm
mit Befestigungsmaterial und Verbinder für Laufstege.

Material: Stahl verzinkt, pulverbeschichtet
Farbe: wie Hauptposition
Menge: 0,000 m

**01.07.59 PREFA Laufstegstützen (Dachtritte)**
Liefern und Montieren von PREFA Laufstegstützen als Dachtritte, einschließlich Abdeckkappe, Befestigungs- u. Dichtungsmaterial. Wenn erforderlich, Einbau einer Unterlagsplatte. Die PREFA Verlegerichtlinien sind einzuhalten.

Laufstegstütze: 2 Stk. 250 mm oder 2 Stk. 360 mm (Stützenabstand max. 900 mm) mit Abdeckkappe, verstellbar für Dachneigungen von 12°-55°.
Laufsteg: 250 x 420/600/800 mm oder 360 x 800 mm mit Befestigungsmaterial.
Material: Stahl verzinkt, pulverbeschichtet
Farbe: wie Hauptposition
Menge: 0,000 Stk

**01.07.60 PREFA Einzeltritt**
Liefern und Montieren von PREFA Einzeltritten,
bestehend aus zwei Fußteilen mit Flächendichtung 87 mm Ø außen, Befestigungsmaterial und Abdeckkappen, verstellbar für Dachneigungen von 12°- 60°. Die PREFA Verlegerichtlinien sind einzuhalten.

Material: Aluminium, pulverbeschichtet
Farbe: wie Hauptposition
Menge: 0,000 Stk

**01.07.61 PREFA Montagesystem PS.13**
Liefern und Montieren des PREFA Montagesystemes PS.13 auf vorhandener Unterkonstruktion. Das PS. 13 Montagesystem ist an die regionalen Wind- u. Schneelasten anzupassen.
Bei der Montage sind Unterlagsplatten entsprechend der Sparrenlage einzukalkulieren.

PREFA Montagesystem bestehend aus:

xxx Stk ... PREFA Solarhalter Vario/Fix (Sparren)
xxx Stk ... PREFA Solarhalter Vario/Fix (Schalung)
xxx Stk ... PREFA Solarhalter Sunny
xxx Stk ... PREFA Spezialklebeset
xxx Stk ... PREFA Solarhalter Sunny Spezial
xxx Stk ... PREFA Solarhalter inkl. Abdeckkappe

xxx Stk ... PREFA Profilschiene
xxx Stk ... PREFA Profilschienenverbinder
xxx Stk ... PREFA Profilschieneabdeckung
xxx Stk ... PREFA Kabelclip
xxx Stk ... PREFA Modulanbindung Mittelklemme 30-50mm
xxx Stk ... PREFA Modulanbindung Endklemme 30-50mm

xxx Stk ... PREFA Kreuzverbinder Sunny
xxx Stk ... PREFA Kruezverbinder Solarhalter

xxx Stk ... PREFA Kreuz/Erdungsklemme
xxx Stk ... PREFA Modulabsturzsicherung
xxx Stk ... PREFA Profilschienenanbindung
xxx Stk ... PREFA Solarluke

Die PREFA Verlegerichtlinien sowie die Verlegerichtlinien der Modulhersteller sind einzuhalten.
Menge: 0,000 psch

**01.07.62 PREFA Solarhalter**
Liefern und Montieren von PREFA Solarhaltern als Befestigungspunkt von Solaranlagen auf PREFA Dächern, einschließlich Abdeckkappe, Befestigungs- u. Dichtungsmaterial. Wenn erforderlich, Einbau einer Unterlagsplatte.
Anzahl und Stützweiten laut statischer Berechnung.
Die PREFA Verlegerichtlinien sind einzuhalten.

Größe: 63 x 260 mm
Materialdicke: 5 mm
Material: Aluminium
Farbe: wie Hauptposition, pulverbeschichtet
Menge: 0,000 Stk

**01.07.63 PREFA Solarhalter Vario/Fix**
Liefern und Montieren von PREFA Solarhaltern Vario oder Fix als Befestigungspunkt von Solaranlagen auf PREFA Dächern, einschließlich Befestigungsmaterial. Wenn erforderlich, Einbau einer Unterlagsplatte.
Anzahl und Stützweiten laut statischer Berechnung.
Die PREFA Verlegerichtlinien sind einzuhalten.

Material: Aluminium
Farbe: anthrazit
Menge: 0,000 Stk

**01.07.64 PREFA Solarhalter Sunny**
Liefern und Montieren von PREFA Sunny Solarhaltern als Befestigungspunkt von Solaranlagen auf PREFA Dächern, einschließlich PREFA Spezialkleber zur Einbindung der Abdeckung. Wenn erforderlich, Einbau einer Unterlagsplatte.
Anzahl und Stützweiten laut statischer Berechnung.
Die PREFA Verlegerichtlinien sind einzuhalten.

Befestigungsschraube: STS M12 350mm, blank
Abdeckung:
Farbe: zinkgrau, pulverbeschichtet
Material: Aluminium 1,20 mm
Menge: 0,000 Stk

**01.07.65 PREFA Solarluke**
Liefern und Montieren von PREFA Solarluken zur fachgerechten Einführung von PV-Leitungen bei PREFA Dächern, einschließlich PREFA Spezialkleber zur Einbindung in die Dacheindeckung.

PREFA Solarluke:
inkl. Rohrmanschette und Montageschablone
Durchführungen: 2 x 10mm, 1 x 32-35mm
Innendurchmesser: 26,5mm
Außendurchmesser: 32,8mm
Farbe: Standard nach gültiger PREFA Farbkarte
Menge: 0,000 Stk

**01.07.66 PREFA Unterlagsplatte**
Liefern und Montieren von PREFA Unterlagsplatten, inkl. fachgerechtes Einbinden aller vier Seiten in die PREFA Dacheindeckung.

Farbe: wie Hauptposition,
Materialqualität: wie Hauptposition,
Materialstärke: 0,70 mm,

Gewählte Größe:....
Standard Größen: 540x125mm; 680x125mm
Menge: 0,000 Stk

#### Unbenannt 01.08 PREFALZ Doppelstehfalz

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**01.08.1 Trennlage erhöht regensicher/Schallschutz**
Liefern und Montieren einer nahtselbstklebenden Polymerbitumen- Unterdeckbahn, bei Anforderungen erhöhter Regensicherheit und als Schallschutz. Die Herstellerrichtlinien sind einzuhalten.

Angebotenes Erzeugnis: ........
Menge: 0,000 m²

**01.08.2 Trennlage mind 0,9 mm**
Liefern und Montieren einer nahtselbstklebenden Polymerbitumen- Unterdeckbahn/Trennlage. Die Eigenschaften der Trennlage richten sich nach den Anforderungen, die Herstellerrichtlinien sind einzuhalten.

Angebotenes Erzeugnis: ........
Menge: 0,000 m²

**01.08.3 Dacheindeckung mit PREFALZ Farbaluminiumband**
Liefern und Montieren einer rostfreien Aluminium Dacheindeckung aus PREFALZ Farbaluminiumband, einschließlich PREFA Befestigungsmaterial (verdeckte Befestigung mittels Winkel-Festhafte bzw. Winkel-Schiebehafte und Niro Rillennägel) auf Vollschalung, mind. 24 mm dick. Die Art und die Anzahl der Befestigung richtet sich nach den Objektanforderungen und der statischen Berechnung.
Die Falzaufbüge sind konisch herzustellen, dass am unteren Auflagebereich der Bahnen ein Dehnungsspalt verbleibt.
Die PREFA Verlegerichtlinien sind einzuhalten.

Einfachstehfalz:
Mindestdachneigung: > 45°
Winkelstehfalz:
Mindestdachneigung: 25° normal beanspruchte Gegend, 35° schneereiche Gegend

Doppelstehfalz:
Mindestdachneigung: 3°
< 7° mit Dichtband/Falzgel

Standarddeckung: Doppelstehfalz
Bandbreite:  650 mm / 500 mm
Achsmaß:  580 mm / 430 mm
Scharbreite: 570 mm / 420 mm
Bandbreite: ................... mm

Materialdicke: 0,70 mm
Gewicht: 2,3 kg/m² (500 mm) / 2,2 kg/m² (650 mm)
Material: Aluminium (vollständig recycelbar)
Legierung: EN AW 3005 gemäß EN 573-3
Falzqualität H41
Vorderseite: P.10 oder PP 99 Einbrennlackierung
Farbe: ........
(Standard nach gültiger PREFA Farbkarte)
Rückseite: Schutzlack
Oberfläche: stucco oder glatt
Brandverhaltensklasse: A1 gemäß EN 13501-1
Verhalten bei Beanspruchung durch Feuer von außen: ohne Prüfung entsprechend gemäß EN 13501-5 bzw. Entscheidung 2000/553/EG
Umwelt-Produktdeklaration nach ISO 14025 und EN 15804: EPD-GDA-20130260-IBG1-DE
Referenz-Nutzungsdauer laut Umweltproduktdeklaration: ≥ 70 Jahre
Bei dem Verwendungszweck von Kaltumformten Aluminiumblechen entsprechender Nutzung sind keine Wirkungsbeziehungen bzgl. Umwelt und Gesundheit bekannt.
Menge: 0,000 m²

**01.08.4 Saumstreifen aus PREFA Ergänzungsband**
Liefern und Montieren von Saumstreifen aus
PREFA Ergänzungsband einschließlich Befestigungsmaterial.

Materialdicke: mind. 1,0 mm
Zuschnitt: bis 333 mm
Abkantung: bis 5 Stk.
Farbe: wie Hauptposition
Materialqualität: wie Hauptposition
Menge: 0,000 m

**01.08.5 Aufzahlung auf Hauptposition für Scharen 330mm**
Aufzahlung für schmälere PREFALZ Scharen im Ortgangbereich.

Bandbreite: 330mm
Achsmaß: 260 mm
Scharbreite: 250 mm
Menge: 0,000 m²

**01.08.6 Aufzahlung auf Hauptposition für Langschiebehafte**
Aufzahlung für die Ausführung mit PREFA Winkellangschiebehafte, Scharenlänge bis 15 m, max Bandbreite 500 mm. Bei Verwendung der Langschiebehafte ist immer die gesamte Dachfläche damit auszuführen.
Menge: 0,000 m²

**01.08.7 Aufzahlung auf Hauptposition für gerundete Scharen**
Aufzahlung für die Herstellung und den Einbau von gerundeten Scharen.

Radius: konkav .... mm
Radius: konvex .... mm
Menge: 0,000 m

**01.08.8 Aufzahlung auf Hauptposition für konische Scharen**
Aufzahlung für die Herstellung und den Einbau von konischen Scharen.
Menge: 0,000 m²

**01.08.9 Aufzahlung auf Hauptposition für Falzverbindungen**
Aufzahlung für die Herstellung von Falzverbindungen an Traufen.
Menge: 0,000 m

**01.08.10 Aufzahlung auf Hauptposition für das Abdichten der Falze**
Aufzahlung für das Einlegen/Aufbringen von PREFA Falzgel oder Dichtband in die Fälze im Dachneigungsbereich < 7°.
Menge: 0,000 m²

**01.08.11 Aufzahlung auf Hauptposition für Stiefelfalz (Bündnerfalz)**
Aufzahlung für die Herstellung des Stiefelfalzes (Bündnerfalzes) an aufgehenden Bauteilen einschließlich Rückkantung.

Aufstellhöhe: 150 mm
Achsmaß: 580 mm: 1,72 Stk./m,
430 mm: 2.33 Stk./m
Menge: 0,000 m

**01.08.12 Aufzahlung auf Hauptposition für Schrägschnitte**
Aufzahlung für die Herstellung von Schrägschnitten an schräg verlaufenden Dachgeometrien (schräge Traufe, Ortgang)
Menge: 0,000 m

**01.08.13 Aufzahlung auf Position Saumstreifen (gerundete Traufe)**
Aufzahlung für die Ausbildung einer gerundeten Traufe (in Segmenten).
Menge: 0,000 m

**01.08.14 Einlaufblech aus PREFALZ Ergänzungsband**
Liefern und Montieren von Einlaufblechen aus
PREFALZ Ergänzungsband, einschließlich. Befestigungsmaterial, konisch gekanntet dem Rinnengefälle angepasst.

Zuschnitt: .... mm
Abkantung: .... Stk.
Materialdicke: wie Hauptposition
Materialqualität: wie Hauptposition
Farbe: wie Hauptposition
Menge: 0,000 m

**01.08.15 PREFA Vogelschutzgitter zur Be- u. Entlüftung**
Liefern und Montieren von PREFA Vogelschutzgitter
mit Rundlochung, zur Be- u. Entlüftung, Insekten- und Vogelschutz der Belüftungsebene. Einschließlich Befestigungsmaterial.

Zuschnitt: 125 mm
Abkantung: nach Erfordernis
Länge: 2000 mm
Materialdicke: 0,70 mm
Material: Aluminium
Rundlochung: Ø 5 mm
Menge: 0,000 m

**01.08.16 Dachknick (Mansarde)**
Ausbildung eines Dachknickes eines Mansardendaches einschließlich Aluminiumkantteil und Saumstreifen, sowie Anarbeiten an die PREFA Dacheindeckung.

Dachübergang von ....° auf ....°
Menge: 0,000 m

**01.08.17 Dachknick**
Ausbildung eines Dachknickes aus einer Übergangsverblechung mit PREFALZ Ergänzungsband, einschließlich Befestigungsmaterial und Anarbeiten an die PREFA Dacheindeckung.

Dachübergang von .... ° auf .... °
Menge: 0,000 m

**01.08.18 PREFA Sicherheitskehle (werksmäßig hergestellt)**
Liefern und Montieren von PREFA Sicherheitskehlen mit Zusatzfalz, einschließlich Befestigungsmaterial und anarbeiten aller (beidseitigen) Anschlüssen zur PREFA Dacheindeckung. Die Einzelstücke (max. 3000 mm) sind dehnungsgerecht zu verbinden.

Zuschnitt: 708 mm
Abkantung: 8 Stk.
Materialdicke: wie Hauptposition
Materialqualität: wie Hauptposition
Farbe: wie Hauptposition
Menge: 0,000 m

**01.08.19 Kehlenausbildung aus PREFALZ Ergänzungsband**
Liefern und Montieren von Kehlblechen aus PREFALZ Ergänzungsband einschließlich Befestigungsmaterial und anarbeiten aller (beidseitigen) Anschlüssen zur PREFA Dacheindeckung. Die Einzelstücke (max. 3000 mm) sind dehnungsgerecht zu verbinden.

Zuschnitt: .... mm
Abkantung: .... Stk.
Materialdicke: wie Hauptposition
Materialqualität: wie Hauptposition
Farbe: wie Hauptposition
Menge: 0,000 m

**01.08.20 Kehlausbildung vertieft aus PREFALZ Ergänzungsband**
Liefern und Montieren einer vertieften Kehlausbildung als Kehlrinne aus PREFALZ Ergänzungsband, auf vorhandener, tiefergelegten Unterkonstruktion. Einschließlich Befestigungsmaterial und anarbeiten aller (beidseitigen) Anschlüssen zur PREFA Dacheindeckung sowie aufbringen einer Lage Unterdeckban als zusätzliche Rückstausicherung. Die Einzelstücke (max. 3000 mm) sind dehnungsgerecht zu verbinden.

Zuschnitt: .... mm,
Abkantung: bis 5 Stk.
Materialdicke: wie Hauptposition
Materialqualität: wie Hauptposition
Farbe: wie Hauptposition
Menge: 0,000 m

**01.08.21 Kehlenausbildung (Kurvenkehlen)**
Liefern und Montieren einer runden bzw. gefalteten Kehlenausbildung bei Rundgauben aus PREFALZ Ergänzungsband. Die Einzelstücke (max. 3000 mm) sind dehnungsgerecht zu verbinden, einschließlich Befestigungsmaterial und anarbeiten aller (beidseitigen) Anschlüssen zur PREFA Dacheindeckung.

Gaubenbreite: .... mm
Stichhöhe: .... mm
Hauptdachneigung: .... °
Materialdicke: wie Hauptposition
Farbe: wie Hauptposition
Materialqualität: wie Hauptposition
Menge: 0,000 m

**01.08.22 Seitlicher Wandanschluss**
Liefern und Montieren von seitlichen Wandanschlüssen (Hochkantung), einschließlich Befestigungsmaterial.
Menge: 0,000 m

**01.08.23 Abtreppung (Gefällesprung unbelüftet)**
Ausbildung einer Abtreppung als Gefällesprung mit Stiefelfalz (Bündnerfalz) ohne Zuluft, zur Sicherung der thermisch bedingten Längenänderung der Scharen,
auf vorhandener Unterkonstruktion.
Die Fälze der unteren Scharen sind am oberen Ende als Stiefelfalz (Bündnerfalz) einschließlich Rückkantung auszuführen. Der Traufstreifen, die Traufenausbildung sowie Anschlüsse an Grate, Kehlen, Ortgänge, Wände etc. sind einzukalkulieren.
Menge: 0,000 m

**01.08.24 Abtreppung (Gefällesprung unbelüftet) auf Aufschiebling**
Ausbildung einer Abtreppung als Gefällesprung mit Stiefelfalz (Bündnerfalz) ohne Zuluft, zur Sicherung der thermisch bedingten Längenänderung der Scharen,
auf vorhandener Unterkonstruktion.
Die Fälze der unteren Scharen sind am oberen Ende als Stiefelfalz (Bündnerfalz) einschließlich Rückkantung auszuführen. Der Traufstreifen, die Traufenausbildung sowie Anschlüsse an Grate, Kehlen, Ortgänge, Wände etc. sind einzukalkulieren.
Menge: 0,000 m

**01.08.25 Ausbildung einer Abtreppung (Gefällesprung belüftet)**
Ausbildung einer Abtreppung als Gefällesprung mit Stiefelfalz (Bündnerfalz) mit Zuluft, zur Sicherung der thermisch bedingten Längenänderung der Scharen,
auf vorhandener Unterkonstruktion.
Die Fälze der unteren Scharen sind am oberen Ende als Stiefelfalz (Bündnerfalz) einschließlich Rückkantung auszuführen. Der Traufstreifen, die Traufenausbildung, das Lochblech sowie Anschlüsse an Grate, Kehlen, Ortgänge, Wände etc. sind einzukalkulieren.
Menge: 0,000 m

**01.08.26 Ortgangstreifen aus PREFALZ Ergänzungsband**
Liefern und Montieren von Ortgangstreifen aus PREFALZ Ergänzungsband einschließlich Befestigungsmaterial und anarbeiten an die PREFA Dacheindeckung. Die Einzelstücke (max. 3000 mm) sind dehnungsgerecht zu verbinden.

Ortgangstreifen:
Zuschnitt: .... mm
Abkantung: .... Stk.
Materialdicke: 0,70 mm

Haftstreifen:
Zuschnitt: .... mm
Abkantung: .... Stk.
Materialdicke: mind. 1,0 mm

Materialqualität: wie Hauptposition
Farbe: wie Hauptposition
Menge: 0,000 m

**01.08.27 Ortgangausbildung vertieft aus PREFALZ Ergänzungsband**
Liefern und Montieren einer vertieften Ortgangausbildung als Kehlrinne aus PREFALZ Ergänzungsband auf bauseits vorhandener, tiefergelegten Unterkonstruktion.
Die Einzelstücke (max. 3000 mm) sind dehnungsgerecht zu verbinden, inkl. Einhanghafte, Aufbringen einer Lage Vordeckbahn als zusätzliche Rückstausicherung und Anarbeiten an die PREFA Dacheindeckung.

Farbe: wie Hauptposition
Materialqualität: wie Hauptposition
Materialstärke: wie Hauptposition

Vertiefter Ortgang:
Zuschnitt:  .............. mm
Abkantung: 6 Stk.

Ortgangstreifen:
Zuschnitt: .... mm
Abkantung: .... Stk.
Materialdicke: 0,70 mm

Haftstreifen:
Zuschnitt: .... mm
Abkantung: .... Stk.
Materialdicke: mind. 1,0 mm
Menge: 0,000 m

**01.08.28 Zulage zur Ortgangausbildung (runder Ortgang).**
Zulage für die Ausbildung eines gerundeten Ortganges (in Segmenten).
Menge: 0,000 m

**01.08.29 First- /Gratausbildung aus PREFALZ Ergänzungsband belüftet (Labyrinth)**
Liefern und Montieren einer Sattelfirstausbildung
mit Labyrinthentlüftung auf vorhandener Unterkonstruktion, belüftet aus PREFALZ Ergänzungsband.
Die Anschlüsse an Grate, Kehlen, Ortgänge, Wände ect. sind einzukalkulieren, die Fälze der beidseitigen Scharen sind als Stiefelfalz (Bündnerfalz) einschließlich Rückkantung auszuführen.
Die Einzelstücke (max. 3000 mm) sind dehnungsgerecht zu verbinden

Haftstreifen (x 2)
Materialstärke: mind. 1,0 mm
Zuschnitt: bis 200 mm
Abkantung: 2 Stk.

Abdeckung:
Materialstärke: 0,7 mm
Zuschnitt: bis 700 mm
Abkantung: bis 7 Stk.

Lochblech: Rundlochung Ø 5 mm
Materialstärke: 0,7 mm
Zuschnitt: bis 250 mm
Abkantung: bis 4 Stk.
Menge: 0,000 m

**01.08.30 Wandentlüfter aus PREFALZ Ergänzungsband belüftet (Labyrinth)**
Liefern und Montieren von Wandentlüfter
mit Labyrinthentlüftung auf vorhandener Unterkonstruktion aus PREFALZ Ergänzungsband.
Die Anschlüsse an Grate, Kehlen, Ortgänge, Wände ect. sind einzukalkulieren. Die Fälze der unteren Scharen sind am oberen Ende als Stiefelfalz (Bündnerfalz), einschließlich Rückkantung auszuführen.

Farbe: wie Hauptposition
Materialqualität: wie Hauptposition
Materialstärke: wie Hauptposition

Haftstreifen:
Materialstärke: mind. 1 mm
Zuschnitt: bis 200 mm
Abkantung: 2 Stk.

Abdeckung:
Materialstärke: 0,7 mm
Zuschnitt: bis500 mm
Abkantung: 4 Stk.

Lochblech: Rundlochung Ø 5 mm
Materialstärke: 0,7 mm
Zuschnitt: bis 150 mm
Abkantung: bis 2 Stk.
Menge: 0,000 m

**01.08.31 Pultdachabschluss aus PREFALZ Ergänzungsband**
Liefern und Montieren von Pultdachabschlüssen aus PREFALZ Ergänzungsband einschließlich Befestigungsmaterial und anarbeiten an die PREFA Dacheindeckung. Die Einzelstücke (max. 3000 mm) sind dehnungsgerecht zu verbinden.

Farbe: wie Hauptposition
Materialqualität: wie Hauptposition
Materialstärke: wie Hauptposition

Traufstreifen:
Materialstärke: mind. 1,0 mm
Zuschnitt: bis 200 mm
Abkantung: 4 Stk.

Abdeckprofil:
Materialstärke: 0,7 mm
Zuschnitt: bis 500 mm
Abkantung: 6 Stk.

Lochblech: Rundlochung Ø 5 mm
Materialstärke: 0,7 mm
Zuschnitt: 150 mm
Abkantung: 1 Stk.,
Menge: 0,000 m

**01.08.32 First- /Gratausbildung unbelüftet (mit Holzprofilleiste)**
Liefern und Montieren von First- /Gratausbildungen unbelüftet mit Holzprofilleiste, die Scharen sind beidseitig aufzustellen und mit einer Rückkantung zu versehen, einschließlich einhängen der Gratabdeckung.

Zuschnitt: .... mm
Abkantung: .... Stk.
Materialdicke: 0,70 mm
Materialqualität: wie Hauptposition
Farbe: wie Hauptposition
Menge: 0,000 m

**01.08.33 Aufzahlung zur First- /Gratausbildung (gerundeter First)**
Aufzahlung für die Ausbildung eines gerundeten Firstes (in Segmenten).
Menge: 0,000 m

**01.08.34 PREFA Froschmaullukenhaube**
Liefern und Montieren von PREFA Froschmaullukenhauben für die Be- u. Entlüftung der Hinterlüftungsebene,
mit tiefgezogenem Oberteil und Perforierung. Einbau mittels Niet- bzw. Klebeverbindung, einschließlich ausschneiden der erforderlichen Öffnungen aus der Dacheindeckung und Schalung.

Materialdicke: 1,20 mm
Materialqualität: wie Hauptposition
Lüftungsquerschnitt: ca. 30 cm ²
Farbe: wie Hauptposition
Menge: 0,000 Stk

**01.08.35 PREFA Klebeeinfassung für Falzdächer**
Liefern und Montieren von PREFA Klebeeinfassungen für Rohrdurchführungen einschließlich ausschneiden der Öffnung aus der Schalung und einarbeiten mittels PREFA Spezialkleber in die Dacheindeckung. Die PREFA Verlegerichtlinien sind einzuhalten.

Dachneigung: 3° - 52°
Materialqualität: wie Hauptposition
Farbe: wie Hauptposition

Rohrdurchführungen:
50 mm bis 65 mm Ø
80 mm bis120 mm Ø
120 mm bis 170 mm Ø
170 mm bis 210 mm Ø
Menge: 0,000 Stk

**01.08.36 PREFA Entlüftungsrohr**
Liefern und Montieren von PREFA Entlüftungsrohre mit Abdeckhut einschließlich einbau in die Einfassungsplatte und abdichten der Rohrrosette. Die PREFA Verlegerichtlinien sind einzuhalten.

Gesamthöhe: 380 mm
Durchmesser: 100 mm Ø, 120 mm Ø
Materialdicke: 1,00 mm
Materialqualität: wie Hauptposition
Farbe: wie Hauptposition
Menge: 0,000 Stk

**01.08.37 PREFA Faltmanschette**
Liefern und Montieren von PREFA Faltmanschetten
aus dauerelastischen EPDM zur Einbindung von runden Dachdurchführungen im Unterdach. Die PREFA Verlegerichtlinien sind einzuhalten.

Durchmesser: 100 - 130 mm Ø
Menge: 0,000 Stk

**01.08.38 Kamin-, Entlüftungsschacht-, Lichtkuppel- oder Dachflächenfenstereinfassung**
Liefern und Montieren von Kamin-, Entlüftungsschacht-, Lichtkuppel- oder Dachflächenfenstereinfassungen aus PREFALZ Ergänzungsband, bestehend aus Seitenteilen, Brustblech und Nackenblech (hochgezogene Stehbleche ca. 200 mm) einschließlich Einbinden in die Längs- und Querfälze.
Bei Durchdringungen mit einer Breite > 1,0 m ist ein Gefällekeil (Sattel) im Nackenbereich herzustellen.

Materialdicke: 0,70 mm
Materialqualität: wie Hauptposition
Farbe: wie Hauptposition
Größe: .... x .... mm
Menge: 0,000 Stk

**01.08.39 Kamin-, Entlüftungsschacht-, Lichtkuppel- oder Dachflächenfenstereinfassung**
Liefern und Montieren von Kamin-, Entlüftungsschacht-, Lichtkuppel- oder Dachflächenfenstereinfassungen aus PREFALZ Ergänzungsband, bestehend aus Seitenteilen, Brustblech und Nackenblech (hochgezogene Stehbleche ca. 200 mm) einschließlich Einbinden in die Längs- und Querfälze.
Bei Durchdringungen mit einer Breite > 1,0 m ist ein Gefällekeil (Sattel) im Nackenbereich herzustellen.

Materialdicke: 0,70 mm
Materialqualität: wie Hauptposition
Farbe: wie Hauptposition
Menge: 0,000 m

**01.08.40 Kamin- und Entlüftungsschachtbekleidung**
Liefern und Montieren von Kamin- und
Entlüftungsschachtbekleidungen aus PREFALZ Ergänzungsband. Anfertigung der Bekleidungen in gefalzter Ausführung nach örtlichen Aufmaß bis zur Unterkante der Einmündung.

Farbe: wie Hauptposition
Materialqualität: wie Hauptposition
Materialstärke: 0,70 mm
Größe: .... x .... x .....mm
Menge: 0,000 Stk

**01.08.41 Kamin- und Entlüftungsschachtbekleidung**
Liefern und Montieren von Kamin- und
Entlüftungsschachtbekleidungen aus PREFALZ Ergänzungsband. Anfertigung der Bekleidungen in gefalzter Ausführung nach örtlichen Aufmaß bis zur Unterkante der Einmündung.

Farbe: wie Hauptposition
Materialqualität: wie Hauptposition
Materialstärke: 0,70 mm
Menge: 0,000 m²

**01.08.42 Kaminkopfabdeckung**
Liefern und Montieren von Kaminkopfabdeckungen aus PREFALZ Ergänzungsband,

Farbe: wie Hauptposition,
Materialqualität: wie Hauptposition,
Materialstärke: 0,70 mm,

Größe: ............ x ............ mm,

inkl. ausschneiden, aufbördeln und abdichten der Öffnungen.
Menge: 0,000 Stk

**01.08.43 PREFA Kaminhut**
Liefern und Montieren von PREFA Kaminhut einschließlich Kaminstreben und Niro-Schrauben.

Materialdicke: 2 mm
Material: Aluminium
Farbe: wie Hauptposition

Standard Größen: 700 x 700 mm, 800 x 800 mm, 1000 x 700 mm, 1100 x 800 mm, 1500 x 800 mm

Größe: .... x ....mm
Menge: 0,000 Stk

**01.08.44 Kitt-/Steckkittleiste**
Liefern und Montieren von Kittleisten, wahlweise Steckkittleisten aus PREFALZ Ergänzungsband einschließlich Befestigungsmaterial (wenn erforderlich Dübelbefestigung) sowie abdichten mit einer dauerelastischer Dichtungsmasse und einlegen von Distanzhaltern bei Vollwärmeschutz. Die Einzelstücke (max. 3000 mm) sind dehnungsgerecht zu verbinden.

Zuschnitt: .... mm
Abkantung: bis 6 Stk.
Materialdicke: 0,70 mm
Materialqualität: wie Hauptposition
Farbe: wie Hauptposition
Menge: 0,000 m

**01.08.45 Putz-/Steckputzleiste**
Liefern und Montieren von Putzleisten, wahlweise Steckputzleisten aus PREFALZ Ergänzungsband einschließlich Befestigungsmaterial (wenn erforderlich Dübelbefestigung). Die Einzelstücke (max. 3000 mm) sind dehnungsgerecht zu verbinden.

Zuschnitt: .... mm
Abkantung: bis 4 Stk.
Materialdicke: 0,70 mm
Materialqualität: wie Hauptposition
Farbe: wie Hauptposition
Menge: 0,000 m

**01.08.46 PREFA Dachlukendeckel**
Liefern und Montieren von PREFA Dachlukedeckel für Kalt- und Dachbodenräume, mit Doppelstegplatte, Beschläge und Holzrahmen. Einschließlich anarbeiten an die PREFA Dacheindeckung, ausschneiden der Durchstiegsöffnung aus der Vollschalung sowie befestigen des Holzrahmens. Die PREFA Verlegerichtlinien sind einzuhalten.

Dachlukendeckel:
Größe: 600 x 600 mm Nennmaß
Dachneigung: ab 12°, Dachneigungen unter 12° sind mit einem konischen Holzrahmen auszugleichen.
Holzrahmen:
Größe: 595 x 595 mm Innenmaß
Farbe: wie Hauptposition
Menge: 0,000 Stk

**01.08.47 PREFA Dachflächenfenstereinfassung für PREFALZ**
Liefern und Montieren von PREFA Dachflächenfenstereinfassungen einschließlich Anarbeiten an die PREFALZ Dacheindeckung. Die PREFA Verlegerichtlinien sind einzuhalten.

Fenster: mit Wärmedämmrahmen
Materialqualität: wie Hauptposition
Farbe: wie Hauptposition

Größe: ....
Standard Größen: 55x78-99, 66x98-140, 78x98-140, 78x160-180, 94x98-140, 94x160-180, 114x118-140, 114x160-180, 134x98-140, 134x160-180
Menge: 0,000 Stk

**01.08.48 Wandbekleidung**
Liefern und Montieren von Wandbekleidungen
(Gauben-, Giebel-, und Stirnseiten) einschließlich Anarbeiten an die PREFA Dacheindeckung und aller An- u. Abschlüsse, mit PREFALZ Winkelstehfalz.

Materialdicke: wie Hauptposition
Materialqualität: wie Hauptposition
Farbe: wie Hauptposition
Menge: 0,000 m²

**01.08.49 Attikaabdeckung aus PREFALZ Ergänzungsband**
Liefern und Montieren von Attikaabdeckungen aus PREFALZ Ergänzungsband, einschließlich beidseitiger Haftstreifen und Befestigungsmaterial. Die einzelnen Elemente sind  in Längen zu max. 3000 mm je nach Zuschnitt anzufertigen.

Zuschnitt: .... mm
Abkantung: .... Stk.
Materialdicke: 0,70 mm
Materialqualität: wie Hauptposition
Farbe: wie Hauptposition

Verbindungsarten: Stehfalz, Hakenfalz, Überschubleiste oder Unterlagswellblech.
Ausführung: ........
Menge: 0,000 m

**01.08.50 Attikaabdeckung inkl. Wandentlüftung aus PREFALZ Ergänzungsband**
Liefern und Montieren von Attikaabdeckungen aus PREFALZ Ergänzungsband, inkl. Wandlüfter einschließlich beidseitiger Haftstreifen und Befestigungsmaterial.
Die einzelnen Elemente sind in Längen zu max. 3000 mm je Zuschnitt anzufertigen.
Die Anschlüsse an Grate, Kehlen, Ortgänge, Wände ect. sind ebenfalls einzukalkulieren. Die Fälze der unteren Scharen sind am oberen Ende als Stiefelfalz (Bündnerfalz), einschließlich Rückkantung auszuführen.

Attikaabdeckung:
Zuschnitt: .... mm
Abkantung: .... Stk.
Materialdicke: 0,70 mm
Materialqualität: wie Hauptposition
Farbe: wie Hauptposition

Haftstreifen:
Materialstärke: mind. 1 mm
Zuschnitt: bis 200 mm
Abkantung: 2 Stk.

Lochblech: Rundlochung Ø 5 mm
Materialstärke: 0,7 mm
Zuschnitt: bis 150 mm
Abkantung: bis 2 Stk.

Verbindungsarten: Stehfalz, Hakenfalz, Überschubleiste oder Unterlagswellblech.
Ausführung: ........
Menge: 0,000

**01.08.51 Aufzahlung Attika gerundet (Segmente)**
Aufzahlung auf die Postion Attika für eine gerundete Ausführung in Segmenten.
Menge: 0,000 m

**01.08.52 Hochzugschutzblech aus PREFALZ Ergänzungsband**
Liefern und Montieren von Hochzugschutzblechen inkl. Befestigungsmaterial und aller Anschlüsse an Fassadenflächen und Attiken.
Befestigung indirekt mittels Haftstreifen oder direkt auf vorhandene Unterkonstruktion (über erforderlicher Hochzugshöhe).
Die Einzelstücke (max. 3000 mm) sind dehnungsgerecht zu verbinden.

Hochzugschutzblech:
Zuschnitt: .... mm
Abkantung: .... Stk.
Materialdicke: 0,70 mm
Materialqualität: wie Hauptposition
Farbe: wie Hauptposition
Menge: 0,000 m

**01.08.53 Winkelsaumabdeckung aus PREFALZ Ergänzungsband**
*** Bedarfsposition ohne GB
Liefern und Montieren von Winkelsaumabdeckungen aus PREFALZ Ergänzungsband, einschließlich Saumstreifen und Befestigungsmaterial. Die einzelnen Elemente sind in Längen zu max. 3000 mm je nach Zuschnitt anzufertigen.

Zuschnitt: .... mm
Abkantung: .... Stk
Materialdicke: 0,70 mm
Materialqualität: wie Hauptposition
Farbe: wie Hauptposition
Menge: 0,000 m

**01.08.54 Gesimsabdeckung aus PREFALZ Ergänzungsband**
*** Bedarfsposition ohne GB
Liefern und Montieren von Gesimsabdeckungen aus PREFALZ Ergänzungsband, einschließlich Saumstreifen und Befestigungsmaterial. Die einzelnen Elemente sind  in Längen zu max. 3000 mm je nach Zuschnitt anzufertigen.

Zuschnitt: .... mm
Abkantung: .... Stk
Materialstärke: 0,70 mm
Materialqualität: wie Hauptposition
Farbe: wie Hauptposition
Menge: 0,000 m

**01.08.55 PREFA Schneefangeinrichtung für PREFALZ, 1 Durchzug**
Liefern und Montieren von PREFA Schneefangeinrichtungen für PREFALZ Dacheindeckungen. Die Anzahl und Anordnung der Schneefänge erfolgt nach statischer Berechnung. Die PREFA Verlegerichtlinien sind einzuhalten.

Sailerklemme: einfach für einen Durchzug
Rohrdurchzug: 28 mm Ø
Verbindungsmuffe: 28 mm Ø innen, 100 mm lang

Material: Aluminium
Legierung: AlMgSi0,5
Farbe: wie Hauptposition
Menge: 0,000 m

**01.08.56 Aufzahlung Schneefangeinrichtung für Schrägfälze, 1 Durchzug**
Aufzahlung auf die Schneefangeinrichtung für eine schräge Ausbildung.

Sailerklemme: mit Langloch für Schrägfälze, 1 Durchzug
Rohrdurchzug: 28 mm Ø
Verbindungsmuffe: 28 mm Ø innen, 100 mm lang

Material: Aluminium
Legierung: AlMgSi0,5
Farbe: wie Hauptposition
Menge: 0,000 m

**01.08.57 PREFA Schneefangeinrichtung für PREFALZ, 2 Durchzüge**
Liefern und Montieren von PREFA Schneefangeinrichtungen für PREFALZ Dacheindeckungen. Die Anzahl und Anordnung der Schneefänge erfolgt nach statischer Berechnung. Die PREFA Verlegerichtlinien sind einzuhalten.

Sailerklemme: doppelt für zwei Durchzüge
Rohrdurchzug: 28 mm Ø
Verbindungsmuffe: 28 mm Ø innen, 100 mm lang

Material: Aluminium
Legierung: AlMgSi0,5
Farbe: wie Hauptposition
Menge: 0,000 m

**01.08.58 Aufzahlung Schneefangeinrichtung für PREFA Eisfänger**
Aufzahlung für PREFA Eisfänger für die Schneefangeinrichtung, 2 Stk./Schar.

Farbe: wie Hauptposition
Menge: 0,000 m

**01.08.59 PREFA Sicherheitsdachhaken EN 517B für Falzdächer**
Liefern und Montieren von PREFA Sicherheitsdachhaken SDH-INDUSTRY-31-PREFA als Absturzsicherung, geprüft nach EN 517 B, zulässig für zwei Personen, zum Aufklemmen auf den Doppelstehfalz. Die PREFA Verlegerichtlinien sind einzuhalten.

Die Anordnung und Auslegung der Sicherheitsdachhaken erfolgt nach den Richtlinien der Unfallverhütungsvorschrift des jeweiligen Landes, bzw. nach den gestellten Anforderungen des Gebäudes.

Material: Alu/Edelstahl
Farbe: Alu blank/Edelstahl
Menge: 0,000 Stk

**01.08.60 PREFA Laufsteganlage für PREFALZ Doppelstehfalzdächer**
Liefern und Montieren von PREFA Laufsteganlage, zum Aufklemmen auf den Doppelstehfalz, einschließlich Befestigungsmaterial. Die PREFA Verlegerichtlinien sind einzuhalten.

Laufstegstütze: 250 mm (Stützenabstand max. 900 mm), verstellbar für Dachneigungen von 5°-55°
Laufsteg: 250 x 600/800/1200 mm, mit Befestigungsmaterial und Verbinder für Laufstege.
Material: Stahl verzinkt, pulverbeschichtet
Farbe: wie Hauptposition
Menge: 0,000 m

**01.08.61 PREFA Laufstegstützen für PREFALZ (Dachtritte)**
Liefern und Montieren von PREFA Laufstegstützen als Dachtritte, zum Aufklemmen auf den Doppelstehfalz, einschließlich Befestigungsmaterial. Die PREFA Verlegerichtlinien sind einzuhalten.

Laufstegstütze: 2 Stk. 250 mm (Stützenabstand max. 900 mm), verstellbar für Dachneigungen von 5°-55°.
Laufsteg: 250 x 600/800 mm mit Befestigungsmaterial.
Material: Stahl verzinkt, pulverbeschichtet
Farbe: wie Hauptposition
Menge: 0,000 Stk

**01.08.62 Ausbildung eines Kegelspitzes**
Liefern und Montieren eines Kegelspitzes aus PREFALZ Ergänzungsband, einshcließlich Befestigungsmaterial,
und anarbeiten an die PREFA Dacheindeckung.

Radius: ....
Materialdicke: wie Hauptposition
Materialqualität: wie Hauptposition
Farbe: wie Hauptposition
Menge: 0,000 Stk

**01.08.63 PREFA Montagesystem PS.13**
Liefern und Montieren des PREFA Montagesystemes PS.13 auf vorhandener Unterkonstruktion. Das PS. 13 Montagesystem ist an die regionalen Wind- u. Schneelasten anzupassen.
Bei der Montage sind Unterlagsplatten entsprechend der Sparrenlage einzukalkulieren.

PREFA Montagesystem bestehend aus:

xxx Stk ... PREFA Solarhalter Vario/Fix (Sparren)
xxx Stk ... PREFA Solarhalter Vario/Fix (Schalung)
xxx Stk ... PREFA Solarhalter Sunny
xxx Stk ... PREFA Spezialklebeset
xxx Stk ... PREFA Solarhalter Sunny Spezial
xxx Stk ... PREFA Solarhalter inkl. Abdeckkappe

xxx Stk ... PREFA Profilschiene
xxx Stk ... PREFA Profilschienenverbinder
xxx Stk ... PREFA Profilschieneabdeckung
xxx Stk ... PREFA Kabelclip
xxx Stk ... PREFA Modulanbindung Mittelklemme 30-50mm
xxx Stk ... PREFA Modulanbindung Endklemme 30-50mm

xxx Stk ... PREFA Kreuzverbinder Sunny
xxx Stk ... PREFA Kruezverbinder Solarhalter

xxx Stk ... PREFA Kreuz/Erdungsklemme
xxx Stk ... PREFA Modulabsturzsicherung
xxx Stk ... PREFA Profilschienenanbindung
xxx Stk ... PREFA Solarluke

Die PREFA Verlegerichtlinien sowie die Verlegerichtlinien der Modulhersteller sind einzuhalten.
Menge: 0,000 psch

**01.08.64 PREFA Solarhalter Sunny**
Liefern und Montieren von PREFA Sunny Solarhaltern als Befestigungspunkt von Solaranlagen auf PREFA Dächern, einschließlich PREFA Spezialkleber zur Einbindung der Abdeckung. Wenn erforderlich, Einbau einer Unterlagsplatte.
Anzahl und Stützweiten laut statischer Berechnung.
Die PREFA Verlegerichtlinien sind einzuhalten.

Befestigungsschraube: STS M12 350mm, blank
Abdeckung:
Farbe: zinkgrau, pulverbeschichtet
Material: Aluminium 1,20 mm
Menge: 0,000 Stk

**01.08.65 PREFA Solarluke**
Liefern und Montieren von PREFA Solarluken zur fachgerechten Einführung von PV-Leitungen bei PREFA Dächern, einschließlich PREFA Spezialkleber zur Einbindung in die Dacheindeckung.

PREFA Solarluke:
inkl. Rohrmanschette und Montageschablone
Durchführungen: 2 x 10mm, 1 x 32-35mm
Innendurchmesser: 26,5mm
Außendurchmesser: 32,8mm
Farbe: Standard nach gültiger PREFA Farbkarte
Menge: 0,000 Stk

#### Unbenannt 01.09 PREFA Dachentwässerung

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**01.09.1 PREFA Vogelschutzgitter zur Be- u. Entlüftung**
Liefern und Montieren von PREFA Vogelschutzgitter
mit Rundlochung, zur Be- u. Entlüftung, Insekten und Vogelschutz der Belüftungsebene. Einschließlich Befestigungsmaterial.

Zuschnitt: 125 mm
Abkantung: nach Erfordernis
Länge: 2000 mm
Materialdicke: 0,70 mm
Material: Aluminium
Rundlochung: Ø 5 mm
Menge: 0,000 m

**01.09.2 PREFA Lochblech zur Be- u.Entlüftung**
Liefern und Montieren von PREFA Lochblech
mit Rundlochung, zur Be- u. Entlüftung, Insekten- und Vogelschutz der Belüftungsebene. Einschließlich Befestigungsmaterial.

Zuschnitt: .... mm
Materialdicke: 0,70 mm
Material: Aluminium
Abkantung: nach Erfordernis
Rundlochung: Ø 5 mm
Menge: 0,000 m

**01.09.3 PREFA Einlaufblech Standard**
Liefern und Montieren von PREFA Einlaufblechen werksmäßig zweifach vorgekantet, einschließlich Befestigungsmaterial, konisch gekantet dem Rinnengefälle angepasst.

Größe: 230 x 2000 mm
Materialdicke: 0,70 mm
Material: Aluminium
Legierung: AlMn1Mg0,5
Oberfläche: Zweischichteinbrennlackierung
Farbe: wie Hauptposition
Menge: 0,000 m

**01.09.4 Einlaufblech aus PREFA Ergänzungsband**
Liefern und Montieren von Einlaufblechen aus
PREFA Ergänzungsband, einschließlich Befestigungsmaterial, konisch gekantet dem Rinnengefälle angepasst.

Zuschnitt: .... mm,
Abkantung: .... Stk
Materialdicke: 0,70 mm
Material: Aluminium
Legierung: AlMn1Mg0,5
Oberfläche: Zweischichteinbrennlackierung
Farbe: wie Hauptposition
Menge: 0,000 m

**01.09.5 Unterdach-Traufenstreifen aus PREFA Ergänzungsband**
Liefern und Montieren von Unterdach-Traufenstreifen
aus PREFA Ergänzungsband zum Einbau als traufseitiger Abschluss des Unterdaches für belüftete Dachkonstruktionen. Einschließlich Befestigungsmaterial.

Zuschnitt: .... mm,
Abkantung: .... Stk
Materialdicke: 0,70 mm
Material: Aluminium
Legierung: AlMn1Mg0,5
Oberfläche: Zweischichteinbrennlackierung
Farbe: wie Hauptposition
Menge: 0,000 m

**01.09.6 PREFA Dachrinne, halbrund, 250mm**
Liefern und Montieren von PREFA Dachrinnen,
halbrund mit Außenwulst und Innenumbug, im Gefälle. Die Rinnenhaken auf jedem Sparren einlassen oder auf Traufbohle (min. 30 mm dick) montieren. Einschließlich PREFA Patentnieten und Dichtungs- oder Klebemittel. Die PREFA Verlegerichtlinien sind einzuhalten.

Materialdicke: 0,70 mm
Zuschnitt: 250 mm (8-teilig)
Standardlänge: 6000 mm
Material: Aluminium
Legierung: EN AW-5010
Oberfläche: Zweischichteinbrennlackierung P.10 oder Polyester
Außenseite: Schutzfolie
Farbe: ........
(Standard nach gültiger PREFA Farbkarte)

Rinnenhaken: Feder-Feder
Materialqualität: EN AW-6060
Oberfläche: pulverbeschichtet
Farbe: wie Rinne
Größe: 250/23 x 7

Bei dem Verwendungszweck von Kaltumformten Aluminiumblechen entsprechender Nutzung sind keine Wirkungsbeziehungen bzgl. Umwelt und Gesundheit bekannt.
Menge: 0,000 m

**01.09.7 PREFA Dachrinne, halbrund, 280mm**
Liefern und Montieren von PREFA Dachrinnen,
halbrund mit Außenwulst und Innenumbug, im Gefälle. Die Rinnenhaken auf jedem Sparren einlassen oder auf Traufbohle (min. 30 mm dick) montieren. Einschließlich PREFA Patentnieten und Dichtungs- oder Klebemittel. Die PREFA Verlegerichtlinien sind einzuhalten.

Materialdicke: 0,70 mm
Zuschnitt: 280 mm (7-teilig)
Standardlänge: 6000 mm
Material: Aluminium
Legierung: EN AW-5010
Oberfläche: Zweischichteinbrennlackierung P.10 oder Polyester
Außenseite: Schutzfolie
Farbe: ........
(Standard nach gültiger PREFA Farbkarte)

Rinnenhaken: Feder-Feder
Materialqualität: EN AW-6060
Oberfläche: pulverbeschichtet
Farbe: wie Rinne
Größe: 280/28 x 7

Bei dem Verwendungszweck von Kaltumformten Aluminiumblechen entsprechender Nutzung sind keine Wirkungsbeziehungen bzgl. Umwelt und Gesundheit bekannt.
Menge: 0,000 m

**01.09.8 PREFA Dachrinne, halbrund, 333mm**
Liefern und Montieren von PREFA Dachrinnen,
halbrund mit Außenwulst und Innenumbug, im Gefälle. Die Rinnenhaken auf jedem Sparren einlassen oder auf Traufbohle (min. 30 mm dick) montieren. Einschließlich PREFA Patentnieten und Dichtungs- oder Klebemittel. Die PREFA Verlegerichtlinien sind einzuhalten.

Materialdicke: 0,70 mm
Zuschnitt: 333 mm (6-teilig)
Standardlänge: 6000 mm
Material: Aluminium
Legierung: EN AW-5010
Oberfläche: Zweischichteinbrennlackierung P.10 oder Polyester
Außenseite: Schutzfolie
Farbe: ........
(Standard nach gültiger PREFA Farbkarte)

Rinnenhaken: Feder-Feder
Materialqualität: EN AW-6060
Oberfläche: pulverbeschichtet
Farbe: wie Rinne
Größe: 333/28 x 7

Rinnenhaken hochkant: Feder-Feder
Materialqualität: EN AW-6060
Oberfläche: pulverbeschichtet
Farbe: wie Rinne
Größe: 333/23 x 7

Bei dem Verwendungszweck von Kaltumformten Aluminiumblechen entsprechender Nutzung sind keine Wirkungsbeziehungen bzgl. Umwelt und Gesundheit bekannt.
Menge: 0,000 m

**01.09.9 PREFA Dachrinne, halbrund, 400mm**
Liefern und Montieren von PREFA Dachrinnen,
halbrund mit Außenwulst und Innenumbug, im Gefälle. Die Rinnenhaken auf jedem Sparren einlassen oder auf Traufbohle (min. 30 mm dick) montieren. Einschließlich PREFA Patentnieten und Dichtungs- oder Klebemittel. Die PREFA Verlegerichtlinien sind einzuhalten.

Materialdicke: 0,70 mm
Zuschnitt: 400 mm (5-teilig)
Standardlänge: 6000 mm
Material: Aluminium
Legierung: EN AW-5010
Oberfläche: Zweischichteinbrennlackierung P.10 oder Polyester
Außenseite: Schutzfolie
Farbe: ........
(Standard nach gültiger PREFA Farbkarte)

Rinnenhaken: Feder-Feder
Materialqualität: EN AW-6060
Oberfläche: pulverbeschichtet
Farbe: wie Rinne
Größe: 400/30 x 7

Bei dem Verwendungszweck von Kaltumformten Aluminiumblechen entsprechender Nutzung sind keine Wirkungsbeziehungen bzgl. Umwelt und Gesundheit bekannt.
Menge: 0,000 m

**01.09.10 PREFA Dachrinne, Kastenrinne, 250mm**
Liefern und Montieren von PREFA Kastenrinnen mit Außenwulst und Innenumbug, im Gefälle. Die Rinnenhaken auf jedem Sparren einlassen oder auf Traufbohle (min. 30 mm dick) montieren. Einschließlich PREFA Patentnieten und Dichtungs- oder Klebemittel. Die PREFA Verlegerichtlinien sind einzuhalten.

Materialdicke: 0,70 mm
Zuschnitt: 250 mm (8-teilig)
Standardlänge: 6000 mm
Material: Aluminium
Legierung: EN AW-5010
Oberfläche: Zweischichteinbrennlackierung P.10 oder Polyester
Außenseite: Schutzfolie
Farbe: ........
(Standard nach gültiger PREFA Farbkarte)

Rinnenhaken: Feder-Feder
Materialqualität: EN AW-6060
Oberfläche: pulverbeschichtet
Farbe: wie Rinne
Größe: 250/23 x 7

Bei dem Verwendungszweck von Kaltumformten Aluminiumblechen entsprechender Nutzung sind keine Wirkungsbeziehungen bzgl. Umwelt und Gesundheit bekannt.
Menge: 0,000 m

**01.09.11 PREFA Dachrinne, Kastenrinne, 333mm**
Liefern und Montieren von PREFA Kastenrinne mit Außenwulst und Innenumbug, im Gefälle. Die Rinnenhaken auf jedem Sparren einlassen oder auf Traufbohle (min. 30 mm dick) montieren. Einschließlich PREFA Patentnieten und Dichtungs- oder Klebemittel. Die PREFA Verlegerichtlinien sind einzuhalten.

Materialdicke: 0,70 mm
Zuschnitt: 333 mm (6-teilig)
Standardlänge: 6000 mm
Material: Aluminium
Legierung: EN AW-5010
Oberfläche: Zweischichteinbrennlackierung P.10 oder Polyester
Außenseite: Schutzfolie
Farbe: ........
(Standard nach gültiger PREFA Farbkarte)

Rinnenhaken: Feder-Feder
Materialqualität: EN AW-6060
Oberfläche: pulverbeschichtet
Farbe: wie Rinne
Größe: 333/28 x 7

Bei dem Verwendungszweck von Kaltumformten Aluminiumblechen entsprechender Nutzung sind keine Wirkungsbeziehungen bzgl. Umwelt und Gesundheit bekannt.
Menge: 0,000 m

**01.09.12 PREFA Dachrinne, Kastenrinne, 400mm**
Liefern und Montieren von PREFA Kastenrinne mit Außenwulst und Innenumbug, im Gefälle. Die Rinnenhaken auf jedem Sparren einlassen oder auf Traufbohle (min. 30 mm dick) montieren. Einschließlich PREFA Patentnieten und Dichtungs- oder Klebemittel. Die PREFA Verlegerichtlinien sind einzuhalten.

Materialdicke: 0,70 mm
Zuschnitt: 400 mm (5-teilig)
Standardlänge: 6000 mm
Material: Aluminium
Legierung: EN AW-5010
Oberfläche: Zweischichteinbrennlackierung P.10 oder Polyester
Außenseite: Schutzfolie
Farbe: ........
(Standard nach gültiger PREFA Farbkarte)

Rinnenhaken: Feder-Feder
Materialqualität: EN AW-6060
Oberfläche: pulverbeschichtet
Farbe: wie Rinne
Größe: 400/30 x 7

Bei dem Verwendungszweck von Kaltumformten Aluminiumblechen entsprechender Nutzung sind keine Wirkungsbeziehungen bzgl. Umwelt und Gesundheit bekannt.
Menge: 0,000 m

**01.09.13 PREFA Dachrinne, Kastenrinne, 500mm**
Liefern und Montieren von PREFA Kastenrinne mit Außenwulst und Innenumbug, im Gefälle. Die Rinnenhaken auf jedem Sparren einlassen oder auf Traufbohle (min. 30 mm dick) montieren. Einschließlich PREFA Patentnieten und Dichtungs- oder Klebemittel. Die PREFA Verlegerichtlinien sind einzuhalten.

Materialdicke: 0,70 mm
Zuschnitt: 400 mm (4-teilig)
Standardlänge: 6000 mm
Material: Aluminium
Legierung: EN AW-5010
Oberfläche: Zweischichteinbrennlackierung P.10 oder Polyester
Außenseite: Schutzfolie
Farbe: ........
(Standard nach gültiger PREFA Farbkarte)

Rinnenhaken: Feder-Feder
Materialqualität: EN AW-6060
Oberfläche: pulverbeschichtet
Farbe: wie Rinne
Größe: 500/35 x 7

Bei dem Verwendungszweck von Kaltumformten Aluminiumblechen entsprechender Nutzung sind keine Wirkungsbeziehungen bzgl. Umwelt und Gesundheit bekannt.
Menge: 0,000 m

**01.09.14 PREFA Saumrinne (Aufdachrinne)**
Liefern und Montieren von PREFA Saumrinnen
(Aufdachrinnen) mit Außenwulst, im Gefälle.
Die Rinnenhaken auf jedem Sparren montieren. Einschließlich PREFA Patentnieten und Dichtungs- oder Klebemittel. Die PREFA Verlegerichtlinien sind einzuhalten.

Mindestdachneigung: 20°
Materialdicke: 1,00 mm
Zuschnitt: 700 mm
Standardlänge: 6000 mm
Material: Aluminium
Legierung: EN AW-5010
Oberfläche: Zweischichteinbrennlackierung P.10 oder Polyester
Außenseite: Schutzfolie
Farbe: ........
(Standard nach gültiger PREFA Farbkarte)

Saumrinnenhaken:
Materialqualität: EN AW-6060
Farbe: wie Rinne
Größe: 28 x 7

Bei dem Verwendungszweck von Kaltumformten Aluminiumblechen entsprechender Nutzung sind keine Wirkungsbeziehungen bzgl. Umwelt und Gesundheit bekannt.
Menge: 0,000 m

**01.09.15 Saumblech aus PREFA Ergänzungsband**
Liefern und Montieren von Saumblechen
aus PREFA Ergänzungsband, einschließlich Saumstreifen und Befestigungsmaterial, Doppelstehfalzabstand max.1000 mm.

Materialdicke: 0,70 mm
Zuschnitt: bis 600 mm
Materialqualität: wie Hauptposition
Farbe: wie Hauptposition
Menge: 0,000 m

**01.09.16 PREFA Rinnenboden (gefalzt)**
Liefern und Montieren von PREFA Rinnenböden für Dachrinnen, zum Auffalzen, einschließlich Befestigungs - u. Dichtungsmaterial.

Materialqualität: wie Hauptposition
Materialdicke: wie Hauptposition
Farbe: wie Hauptposition
Menge: 0,000 Stk

**01.09.17 PREFA Saumrinnenboden**
Liefern und Montieren von PREFA Saumrinnenböden zum Auffalzen, einschließlich Befestigungs- u. Dichtungsmaterial.

Materialqualität: wie Hauptposition
Materialdicke: wie Hauptposition
Farbe: wie Hauptposition
Menge: 0,000 Stk

**01.09.18 PREFA Rinnen-Dila (Dehnungsausgleicher)**
Liefern und Montieren von PREFA Rinnen-Dila (Dehnungsausgleicher) Aluminium blank, einschließlich PREFA Patentnieten und Dichtungs- oder Klebemittel.

Dimension: wie Hauptposition
Abstand: max 12 m
Menge: 0,000 Stk

**01.09.19 PREFA Kastenrinnen-Dila (Dehnungsausgleicher)**
Liefern und Montieren von PREFA Kastenrinnen-Dila (Dehnungsausgleicher) Aluminium blank, einschließlich PREFA Patentnieten und Dichtungs- oder Klebemittel.

Dimension: wie Hauptposition
Abstand: max 12 m
Menge: 0,000 Stk

**01.09.20 PREFA Dila (Endlos Dehnungsausgleicher)**
Liefern und Montieren von PREFA Dila (Endlos Dehnungsausgleicher) Aluminium blank, einschließlich PREFA Patentnieten und Dichtungs- oder Klebemittel.

Zuschnitt: bis 700 mm
Abstand: Saumrinne 6 m, Dachrinne halbrund und Kastenrinne 12 m
Menge: 0,000 m

**01.09.21 Aufzahlung Saumrinnenwinkel**
Aufzahlung für das Herstellen eines Saumrinnenwinkels, einschließlich PREFA Patentnieten und Dichtungs- oder Klebemittel.
Winkel: ....°
Menge: 0,000

**01.09.22 PREFA Rinnenwinkel außen (Standard)**
Liefern und Montieren von PREFA Rinnenwinkel,
einschließlich PREFA Patentnieten und Dichtungs- oder Klebemittel.

Materialdicke: 0,70 mm
Größe: wie Hauptposition
Materialqualität: wie Hauptposition
Farbe: wie Hauptposition
Winkel: 90° außen
Menge: 0,000 Stk

**01.09.23 PREFA Rinnenwinkel innen (Standard)**
Liefern und Montieren von PREFA Rinnenwinkel, einschließlich PREFA Patentnieten und Dichtungs- oder Klebemittel.

Materialdicke: 0,70 mm
Größe: wie Hauptposition
Materialqualität: wie Hauptposition
Farbe: wie Hauptposition
Winkel: 90° innen
Menge: 0,000 Stk

**01.09.24 Sonderrinnenwinkel innen/außen**
Liefern und Montieren von PREFA Rinnenwinkel, einschließlich PREFA Patentnieten und Dichtungs- oder Klebemittel, geschweißt und nicht verschliffen.

Materialdicke: 0,70 mm
Größe: wie Hauptposition
Materialqualität: wie Hauptposition
Farbe: wie Hauptposition
Winkel: ....°
Menge: 0,000 Stk

**01.09.25 Aufzahlung auf Hauptposition für PREFA Überbügel**
Liefern und Montieren von PREFA Überbügeln,
zur zusätzlichen Rinnenhalterung bei
erhöhten Schnee- und Eislasten, einschließlich Befestigungsmaterial.

Größe: 25 x 4 x 427 mm, für Rinnen 250- 400 mm
Material: Aluminium
Farbe: wie Hauptpositon
Menge: 0,000 m

**01.09.26 PREFA Rinnenkessel**
Liefern und Montieren von PREFA Rinnenkessel
zur Entwässerung der Dachrinne.

Materialdicke: 0,70 mm
Materialqualität: wie Hauptposition
Farbe: wie Hauptposition
Standard Größen: 250 x 60 Ø, 250 x 80 Ø, 280 x 80 Ø, 280 x 100 Ø, 333 x 80 Ø, 333 x 100 Ø, 333 x 120 Ø, 400 x 120 Ø, 400 x 150 Ø
Größe: ....
Menge: 0,000 Stk

**01.09.27 PREFA Kastenrinnenkessel**
Liefern und Montieren von PREFA Kastenrinnenkessel
zur Entwässerung der Dachrinne.

Materialdicke: 0,70 mm
Materialqualität: wie Hauptposition
Farbe: wie Hauptposition
Standard Größen: 250 x 80 Ø, 333 x 100 Ø, 400 x 120 Ø, 500 x 120 Ø, 500 x 150 Ø
Größe: ....
Menge: 0,000 Stk

**01.09.28 PREFA Schrägstutzen**
Liefern und Montieren von PREFA Schrägstutzen zur Entwässerung der Dachrinne, beidseitig verwendbar.

Materialdicke: 0,70 mm
Materialqualität: wie Hauptposition
Farbe: wie Hauptposition
Standard Größen: 250 x 80 Ø, 280 x 80 Ø, 333 x 80 Ø, 280 x 100 Ø, 333 x 100 Ø, 333 x 120 Ø, 400 x 120 Ø
Größe: ....
Menge: 0,000 Stk

**01.09.29 PREFA Stutzen mit Klebeflansch**
Liefern und Montieren von PREFA Stutzen mit Klebeflansch zur Entwässerung der Dachrinne für ein 60 mm Ø Ablaufrohr.

Materialdicke: 0,70 mm
Materialqualität: wie Hauptposition
Farbe: wie Hauptposition
Größe: 60 mm Ø
Menge: 0,000 Stk

**01.09.30 PREFA Saumrinnenstutzen**
Liefern und Montieren von PREFA Saumrinnenstutzen
zur Entwässerung der Saumrinne. Bei Bedarf einschließlich Saumstutzen und umwickeln des Saumstutzens mit einer Trennlage zum Mauerwerk.

Materialdicke: 0,70 mm
Materialqualität: wie Hauptposition
Farbe: wie Hauptposition
Größe: 100 mm Ø
Menge: 0,000 Stk

**01.09.31 PREFA Wasserfangkasten**
Liefern und Montieren von PREFA Wasserfangkasten zur Entwässerung einer innenliegenden Rinne. Wulst auf 3 Seiten, Ablaufstutzen exzentrisch, Abstand zur Fassade 30 mm.

Kasten: 220/220/330mm
Materialdicke: 0,80 mm
Materialqualität: wie Hauptposition
Farbe: ........
(Standard nach gültiger Farbkarte)
Standard Größen: 80 mm Ø, 100 mm Ø, 120 mm Ø, 150 mm Ø
Größe: .... mm Ø
Menge: 0,000 Stk

**01.09.32 PREFA Wasserfangkasten rund**
Liefern und Montieren von PREFA Wasserfangkasten rund zur Entwässerung einer innenliegenden Rinne. Ablaufstutzen exzentrisch, Abstand zur Fassade 30 mm.

Gesamthöhe: 245 mm
Materialdicke: 0,80 mm
Materialqualität: wie Hauptposition
Farbe: ........
(Standard nach gültiger Farbkarte)
Größe: 100 mm Ø
Menge: 0,000 Stk

**01.09.33 PREFA Speiereinmündung**
Liefern und Montieren von PREFA Speiereinmündungen zur Entwässerung einer innenliegenden Rinne. Einschließlich EPDM Dichtung, 3° Neigung, passend für HT-Rohre NW 110 und NW 125.

Materialdicke: 1,2 mm
Material: Aluminium
Standard Größen: 100 mm Ø, 120 mm Ø
Gewählte Größe:.... mm Ø
Farbe: ........
(Standard nach gültiger Farbkarte)
Menge: 0,000 Stk

**01.09.34 PREFA Wasserablaufrohr, rund, 60mm Ø**
Liefern und Montieren von PREFA
Wasserablaufrohre, rund, geschweißt.

Materialdicke: 0,70 mm
Größe: 60 mm Ø
Länge: 3000 mm
Material: Aluminium
Legierung: EN AW-5010
Oberfläche: Zweischichteinbrennlackierung P.10 oder Polyester
Außenseite: Schutzfolie
Farbe: ........
(Standard nach gültiger Farbkarte)

Rohrschellen:
mit M 10 Gewinde und fixierter Mutter, ohne Dorn
Material: Aluminium, pulverbeschichtet
Farbe: Standard wie Rinne
Menge: 0,000 m

**01.09.35 PREFA Wasserablaufrohr, rund, 80mm Ø**
Liefern und Montieren von PREFA
Wasserablaufrohre, rund, mit Doppelfalz.

Materialdicke: 0,70 mm
Größe: 80 mm Ø
Länge: 3000 mm
Material: Aluminium
Legierung: EN AW-5010
Oberfläche: Zweischichteinbrennlackierung P.10 oder Polyester
Außenseite: Schutzfolie
Farbe: ........
(Standard nach gültiger Farbkarte)

Rohrschellen:
mit M 10 Gewinde und fixierter Mutter, ohne Dorn
Material: Aluminium, pulverbeschichtet
Farbe: Standard wie Rinne
Menge: 0,000 m

**01.09.36 PREFA Wasserablaufrohr, rund, 100mm Ø**
Liefern und Montieren von PREFA
Wasserablaufrohre, rund, mit Doppelfalz.

Materialdicke: 0,70 mm
Größe: 100 mm Ø
Länge: 3000 mm
Material: Aluminium
Legierung: EN AW-5010
Oberfläche: Zweischichteinbrennlackierung P.10 oder Polyester
Außenseite: Schutzfolie
Farbe: ........
(Standard nach gültiger Farbkarte)

Rohrschellen:
mit M 10 Gewinde und fixierter Mutter, ohne Dorn
Material: Aluminium, pulverbeschichtet
Farbe: Standard wie Rinne
Menge: 0,000 m

**01.09.37 PREFA Wasserablaufrohr, rund, 100mm Ø, 1,6mm dick**
Liefern und Montieren von PREFA Wasserablaufrohr, rund, 1,6 mm dick stranggepresst.

Materialdicke: 1,60 mm
Größe: 100 mm Ø
Länge: 1450 mm
Material: Aluminium stranggepresst
Oberfläche: pulverbeschichtet
Farbe: wie Hauptposition

Rohrschellen:
mit M 10 Gewinde und fixierter Mutter, ohne Dorn
Material: Aluminium, pulverbeschichtet
Farbe: Standard wie Rinne
Menge: 0,000 Stk

**01.09.38 PREFA Wasserablaufrohr, rund, 120mm Ø**
Liefern und Montieren von PREFA
Wasserablaufrohre, rund, mit Doppelfalz.

Materialdicke: 0,70 mm
Größe: 120 mm Ø
Länge: 3000 mm
Material: Aluminium
Legierung: EN AW-5010
Oberfläche: Zweischichteinbrennlackierung P.10 oder Polyester
Außenseite: Schutzfolie
Farbe: ........
(Standard nach gültiger Farbkarte)

Rohrschellen:
mit M 10 Gewinde und fixierter Mutter, ohne Dorn
Material: Aluminium, pulverbeschichtet
Farbe: Standard wie Rinne
Menge: 0,000 m

**01.09.39 PREFA Wasserablaufrohr, rund, 150mm Ø**
Liefern und Montieren von PREFA
Wasserablaufrohre, rund, mit Doppelfalz.

Materialdicke: 0,70 mm
Größe: 150 mm Ø
Länge: 3000 mm
Material: Aluminium
Legierung: EN AW-5010
Oberfläche: Zweischichteinbrennlackierung P.10 oder Polyester
Außenseite: Schutzfolie
Farbe: ........
(Standard nach gültiger Farbkarte)

Rohrschellen:
mit M 10 Gewinde und fixierter Mutter, ohne Dorn
Material: Aluminium, pulverbeschichtet
Farbe: Standard wie Rinne
Menge: 0,000 m

**01.09.40 PREFA Rohrschellendorn für WDVS**
Liefern und Montieren von Rohrschellendorn mit Rohrschellendübel Ø10mm für WDVS und Abdeckkappe,
für PREFA Rohrschellen und Halteklemmen.

PREFA Rohrschellendorn für WDVS Ø10
Größen: 140mm; 200mm; 330mm
Gewählte Größe: .... mm

PREFA Rohrschellendübel für WDVS
Dämmstärken: 50mm - 200mm
Einbautiefe mind. 70mm
Größen: Ø10x120mm ; Ø10x180mm; Ø10x280mm
Gewählte Größe: .... mm
Menge: 0,000 Stk

**01.09.41 PREFA Rohrschellenhalter für WDVS**
Liefern und Montieren von PREFA Rohrschellenhalter mit Dorn und Abdeckkappe, für PREFA Rohrschellen und Halteklemmen. Montage erfolgt vor dem Aufbringen der Wärmedämmung.
Dämmstärken: 100-180 mm,180-260 mm
Größe: .... mm
Menge: 0,000 Stk

**01.09.42 PREFA Rohrbogen 72°**
Liefern und Montieren von PREFA Rohrbögen.

Materialdicke: 0,70 mm
Materialqualität: wie Hauptposition
Farbe: wie Hauptposition
Winkel: 72°
Standard Größen: 60 Ø, 80 Ø, 100 Ø, 120 Ø, 150 Ø
Größe: .... Ø
Menge: 0,000 Stk

**01.09.43 PREFA Rohrbogen 85°**
Liefern und Montieren von PREFA Rohrbögen.

Materialdicke: 0,70 mm
Materialqualität: wie Hauptposition
Farbe: wie Hauptposition
Winkel: 85°
Standard Größen: 60 Ø, 80 Ø, 100 Ø, 120 Ø
Größe: .... Ø
Menge: 0,000 Stk

**01.09.44 PREFA Rohrbogen 40°**
Liefern und Montieren von PREFA Rohrbögen.

Materialdicke: 0,70 mm
Materialqualität: wie Hauptposition
Farbe: wie Hauptposition
Winkel: 40°
Standard Größen: 60 Ø, 80 Ø, 100 Ø, 120 Ø
Größe: .... Ø
Menge: 0,000 Stk

**01.09.45 PREFA Rohreinmündung**
Liefern und Montieren von PREFA Rohreinmündungen,
zum Anschluss von zwei Abläufen an das PREFA Ablaufrohr.

Materialdicke: 0,70 mm
Materialqualität: wie Hauptposition
Farbe: wie Hauptposition
Winkel-Abzweig: 72° (108°)
Standard Größen: 80 x 60 mm Ø, 80 x 80 mm Ø, 100 x 60 mm, Ø100 x 80 mm Ø, 100 x 100 mm Ø, 120 x 80 mm Ø, 120 x 100 mm Ø, 120 x 120 mm Ø
Größe: .... x .... mm Ø
Menge: 0,000 Stk

**01.09.46 PREFA Rohreinmündung konisch**
Liefern und Montieren von PREFA Rohreinmündungen konisch, zum Anschluss von zwei Abläufen an das PREFA Ablaufrohr.

Materialdicke: 0,70 mm
Materialqualität: wie Hauptposition
Farbe: wie Hauptposition
Winkel-Abzweig: 72° (108°)
Größe: 100 x 50-75 mm Ø
Menge: 0,000 Stk

**01.09.47 PREFA Regenklappe**
Liefern und Montieren von PREFA
Regenklappen mit integriertem Laubsieb,
als Auslauf für das PREFA Ablaufrohr.

Materialdicke: 0,80 mm
Materialqualität: wie Hauptposition
Farbe: wie Hauptposition
Länge: 420 mm
Verfügbare Größen: 80mm Ø, 100mm Ø, 120mm Ø
Größe: .... mm Ø
Menge: 0,000 Stk

**01.09.48 PREFA Wassersammler**
Liefern und Montieren von PREFA Wassersammler, einschließlich Schlauchstück 250mm lang, Rohrgewinde 19 mm Ø.

Materialdicke: 1,00 mm
Materialqualität: wie Hauptposition
Farbe: wie Hauptposition
Verfügbare Größen: 80mm Ø, 100mm Ø, 120mm Ø
Größe: .... mm Ø
Menge: 0,000 Stk

**01.09.49 PREFA Sockelknie, 80mm-150mm Ø**
Liefern und Montieren von PREFA Sockelknie, zum Ausgleichen von Fassadensprüngen.

Materialdicke: 0,70 mm
Materialqualität: wie Hauptposition
Farbe: wie Hauptposition
Standard Größen: 80mm Ø, 100mm Ø, 120mm Ø, 150mm Ø
Größe: .... mm Ø
Ausladung: 60 mm
Menge: 0,000 Stk

**01.09.50 PREFA Standrohr, 80 mm Ø**
Liefern und Montieren von PREFA Standrohre, rund, mit Reinigungsöffnung, einschließlich Standrohrschelle, Standrohrkappe und Dichtung.

Größe: 80 mm Ø
Länge: 1000 mm
Materialdicke: 2,2 mm
Materialqualität: Stahl, verzinkt
Oberfläche: pulverbeschichtet
Farbe: wie Hauptposition
Menge: 0,000 Stk

**01.09.51 PREFA Standrohr, 100 mm Ø**
Liefern und Montieren von PREFA Standrohre, rund, mit Reinigungsöffnung, einschließlich Standrohrschelle, Standrohrkappe und Dichtung.

Größe: 100 mm Ø
Länge: 1000 mm
Materialdicke: 2,2 mm
Materialqualität: Stahl, verzinkt
Oberfläche: pulverbeschichtet
Farbe: wie Hauptposition
Menge: 0,000 Stk

**01.09.52 PREFA Standrohr, 120 mm Ø**
Liefern und Montieren von PREFA Standrohre, rund, mit Reinigungsöffnung, einschließlich Standrohrschelle, Standrohrkappe und Dichtung.

Größe: 120 mm Ø
Länge: 1000 mm
Materialdicke: 2,2 mm
Materialqualität: Stahl, verzinkt
Oberfläche: pulverbeschichtet
Farbe: wie Hauptposition
Menge: 0,000 Stk

**01.09.53 PREFA Quadratrohr 100 mm**
Liefern und Montieren von PREFA
Quadratrohr (Wasserablaufrohr eckig), verdeckt befestigt mit PREFA Halteklemmen, M10 Gewinde, blank.

Bei Längen über 6 m ist die Ausdehnung der PREFA Quadratrohre zu berücksichtigen und eine Dehnungsmöglichkeit im Stoßbereich auszuführen.

Größe: 100 mm
Standardlänge: 3000 mm,1500 mm, 600 mm
Materialdicke: 1,6 mm
Material: Aluminium stranggepresst
Legierung: EN AW-6060 T66
Oberfläche: pulverbeschichtet
Farbe: ........
(Standard nach gültiger Farbkarte)
Menge: 0,000 m

**01.09.54 PREFA Quadratrohr 100 mm, mit Reinigungsöffnung**
Liefern und Montieren von PREFA
Quadratrohr (Wasserablaufrohr eckig) mit Reinigungsöffnung, verdeckt befestigt mit PREFA Halteklemmen, M10 Gewinde, blank.

Bei Längen über 6 m ist die Ausdehnung der PREFA Quadratrohre zu berücksichtigen und eine Dehnungsmöglichkeit im Stoßbereich auszuführen.

Größe: 100 mm
Standardlänge: 1500 mm
Materialdicke: 1,6 mm
Material: Aluminium stranggepresst
Legierung: EN AW-6060 T66
Oberfläche: pulverbeschichtet
Farbe: ........
(Standard nach gültiger Farbkarte)
Menge: 0,000 m

**01.09.55 PREFA Quadratrohrkessel**
Liefern und Montieren von PREFA Quadratrohrkessel
zur Entwässerung der Dachrinne.

Materialdicke: Kessel 1,5mm / Stutzen 1,6 mm
Material: Aluminium
Oberfläche: pulverbeschichtet
Farbe: wie Hauptposition
Standard Größen: 333/100 mm, 400/100 mm
Größe: .... /100 mm
Menge: 0,000 Stk

**01.09.56 PREFA Quadratrohr Wasserfangkasten**
Liefern und Montieren von PREFA Quadratrohr Wasserfangkasten zur Entwässerung einer innenliegenden Rinne. Wulst auf 3 Seiten, Ablaufstutzen exzentrisch, Abstand zur Fassade 45 mm.

Kasten: 220/220/330 mm
(Gesamthöhe 330 mm excl. Stutzen ca. 230 mm)
Materialdicke: 0,70 mm
Material: Aluminiuim
Größe: 100 mm
Farbe: ........
(Standard nach gültiger Farbkarte)
Menge: 0,000 Stk

**01.09.57 PREFA Quadratrohr Speiereinmündung**
Liefern und Montieren von PREFA Quadratrohr Speiereinmündungen zur Entwässerung einer innenliegenden Rinne. Einschließlich EPDM Dichtung, 3° Neigung, passend für HT-Rohre NW 110.

Materialdicke: 1,2 mm
Material: Aluminium
Größe: 100 mm
Farbe: ........
(Standard nach gültiger Farbkarte)
Menge: 0,000 Stk

**01.09.58 PREFA Quadratrohrbogen 72° kurz**
Liefern und Montieren von PREFA Quadratrohrbögen kurz.

Größe: 100 mm
Schenkellänge: 188 x 188 mm sichtbar
Materialdicke: 1,6 mm
Material: Aluminium stranggepresst
Legierung: EN AW-6060 T66
Oberfläche: pulverbeschichtet
Farbe: ........
(Standard nach gültiger Farbkarte)
Menge: 0,000 Stk

**01.09.59 PREFA Quadratrohrbogen 72° lang**
Liefern und Montieren von PREFA Quadratrohrbögen kurz.

Größe: 100 mm
Schenkellänge: 1000 x 188 mm sichtbar
Materialdicke: 1,6 mm
Material: Aluminium stranggepresst
Legierung: EN AW-6060 T66
Oberfläche: pulverbeschichtet
Farbe: ........
(Standard nach gültiger Farbkarte)
Menge: 0,000 Stk

**01.09.60 PREFA Quadratrohr Muffe**
Liefern und Montieren von PREFA Quadratrohrmuffe
Übergang von eckig auf rund.

Material: Aluminium
Materialdicke: 1,5 mm
Standard Größe: 100/100mm Ø (für KG NW 110 mm), 100/115mm Ø (für KG NW 125 mm)
Größe: 100/.... mm
Oberfläche: pulverbeschichtet
Farbe: ........
(Standard nach gültiger Farbkarte)
Menge: 0,000 Stk

**01.09.61 Aufzahlung Sonderfarbe (pulverbeschichtet)**
Aufzahlung für das Pulverbeschichten nach RAL, Länge max. 3000mm.

Farbe: RAL ........
Menge: 0,000 psch

**01.09.62 Sicherheitsrinne für innenliegende Rinne (EPDM)**
*** Bedarfsposition ohne GB
Liefern und Montieren von Sicherheitsrinnen für innenliegende Rinnen, aus einer Lage EPDM Dichtungsbahn, auf vorhandener Unterkonsturktion. Einschließlich auslegen der Sicherheitsrinne mit einer min. 3 mm dicken Strukturmatte (alle 3 Seiten).

Zuschnitt Sicherheitsrinne: .... mm
Menge: 0,000 m

**01.09.63 Innenliegende Rinne aus Edelstahl**
Liefern und Montieren von innenliegenden
Rinnen (Einlegerinne) aus Edelstahl auf vorhandener Unterkonstruktion, im Gefälle. Die Nähte sind kraftschlüssig zu löten, einschließlich der beidseitigen Einhängesaumstreifen.

Zuschnitt: .... mm
Abkantung: .... Stk.
Materialdicke: 0,5 mm
Materialqualität: Edelstahl mit lötbarer Oberfläche
Menge: 0,000 m

**01.09.64 Innenliegende Rinne aus PREFA Aluminiumband**
*** Bedarfsposition ohne GB
Liefern und Montieren von innenliegenden
Rinnen aus PREFA Aluminiumband auf vorhandener Unterkonstruktion, im Gefälle. Die Nähte sind verschweißt und nicht verschliffen, einschließlich der beidseitigen Einhängesaumstreifen.

Zuschnitt: .... mm
Abkantung: .... Stk.
Materialdicke: 1,20 mm
Material: Aluminium
Legierung: EN AW 3005
Menge: 0,000 m

**01.09.65 Rinnenstutzen für innenliegende Rinnen**
Liefern und Montieren von Rinnenstutzen für innenliegende Rinnen, einschließlich Stutzen für die Sicherheitsrinne und umwickeln des Stutzens mit einer Trennlage zum Mauerwerk.
Durchmesser: bis 150 mm Ø

Verbindungstechnik:
Edelstahl: Löten
Aluminium: Schweißen
Menge: 0,000 Stk

**01.09.66 Dila für innenliegende Rinnen (Dehnungsausgleicher)**
Liefern und Montieren von Dila (Dehnungsausgleicher) für innenliegende Rinnen.

Verbindungstechnik:
Aluminium: Schweißen
Edelstahl: Löten
Menge: 0,000 m

**01.09.67 Dimensionierung der innenliegenden Dachentwässerung**
Dimensionierung/Berechnung der innenliegenden Dachentwässerung gemäß ÖNORM EN 12056-3 und ÖNORM B 2501.
Menge: 0,000 psch

**01.09.68 Aufzahlung Notüberlauf für innenliegende Rinnen**
*** Bedarfsposition ohne GB
Liefern und Montieren von Notüberläufen für innenliegende Rinnen einschließlich anfertigen einer Grundplatte.

Zuschnitt: bis 333 mm
Abkantung: 4 Stk.

Verbindungstechnik:
Aluminium: Schweißen
Edelstahl: Löten
Menge: 0,000 Stk

#### Unbenannt 01.10 Regieleistungen

**01.10.1 Regiestunden Facharbeiter**
Menge: 0,000 h

**01.10.2 Regiestunden Helfer**
Menge: 0,000 h

### Titel 02 PREFA Fassadensysteme

#### Unbenannt 02.01 Unterkonstruktion Fassade

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**02.01.1 Objektstatik**
Liefern einer prüfbaren objektbezogenen Statik, ohne Prüf- und Genehmigungsgebühren.
Menge: 0,000 Psch

**02.01.2 PREFA Lochblech für hinterlüftete Fassaden**
Liefern und Montieren von PREFA Lochblechen mit Rundlochung, zur Be- u. Entlüftung, Insekten- und Vogelschutz der Belüftungsebene, einschließlich Befestigungsmaterial.

Zuschnitt: ..... mm
Abkantung: nach Erfordernis
Material: Aluminium
Legierung: EN AW 3005
Materialdicke: 0,70 mm
Rundlochung: Ø 5 mm
Menge: 0,000 m

**02.01.3 Fassadendämmplatte für vorgehängte hinterlüftete Fassaden**
Liefern und montieren von Fassadendämmplatten für hinterlüftete Fassaden, dicht gestoßen im Verband, aus Mineralfaser, wasserabweisend (hydrophob), auf vorhandener Metallunterkonstruktion. Einschließlich mechanischer Befestigung mittels geeigneter Dämmstoffhaltern und anarbeiten an Ecken, Fenster und Türstöcke.

Dicke: ........ mm
Abmessung: ........ mm
Wärmeleitfähigkeit: ........

Ohne Beschränkung der Gebäudehöhe.
Die Herstellerrichtlinien sind einzuhalten.
Angebotenes Fabrikat: ........
Menge: 0,000 m²

**02.01.4 Aufzahlung zu Fassadendämmplatten für Untersichtbekleidung**
Aufzahlung für die Untersichtbekleidung.
Menge: 0,000 m²

**02.01.5 Unterkonstruktion aus Aluminium**
Liefern und Montieren einer justierbaren Aluminium Unterkonstruktion für vorgehängte hinterlüftete Fassaden, flucht und lotrecht gemäß Ausführungsplan und den statischen Erfordernissen. Beim Achsabstand der Tragprofile sind die zulässigen Befestigungsabstände der PREFA Fassadenbekleidung zu berücksichtigen. Sämtliche Zuschnitte, Ausklinkungen, eventuell erforderliche Ergänzungskonstruktionen bei Außen- und Innenecken, Fenstersturz, Leibungen etc., sowie Befestigungsmaterialien sind im Einheitspreis einzurechnen.

Wandwinkelstützen aus Alu, Isolator,
L- Tragprofilen oder T-Tragprofilen aus Alu einschließlich Verankerungs- und Verbindungsmittel.
Ausrichtung der Tragprofile: vertikal/ horizontal
Angebotenes System: ........
Menge: 0,000 m²

**02.01.6 Unterkonstruktion aus Aluminium (zweilagig)**
Liefern und Montieren einer justierbaren Aluminium Unterkonstruktion für vorgehängte hinterlüftete Fassaden, flucht und lotrecht gemäß Ausführungsplan und den statischen Erfordernissen. Beim Achsabstand der Tragprofile sind die zulässigen Befestigungsabstände der PREFA Fassadenbekleidung zu berücksichtigen. Sämtliche Zuschnitte, Ausklinkungen, eventuell erforderliche Ergänzungskonstruktionen bei Außen- und Innenecken, Fenstersturz, Leibungen etc., sowie Befestigungsmaterialien sind im Einheitspreis einzurechnen.

Wandwinkelstützen, Isolator,
horizontalen L- oder T-Tragprofilen und vertikalen Hut- bzw. Z-Profilen einschließlich Verankerungs- und Verbindungsmittel.
Ausrichtung der Tragprofile: vertikal/ horizontal
Angebotenes System: .......
Menge: 0,000 m²

**02.01.7 Unterkonstruktion aus Holz/Aluminium**
Liefern und Montieren einer justierbaren Holz/Aluminium Unterkonstruktion für vorgehängte hinterlüftete Fassaden, flucht und lotrecht gemäß Ausführungsplan und den statischen Erfordernissen. Beim Achsabstand der Tragprofile sind die zulässigen Befestigungsabstände der PREFA Fassadenbekleidung zu berücksichtigen. Sämtliche Zuschnitte, Ausklinkungen, eventuell erforderliche Ergänzungskonstruktionen bei Außen- und Innenecken, Fenstersturz, Leibungen etc., sowie Befestigungsmaterialien sind im Einheitspreis einzurechnen.

Wandwinkelstützen aus Alu, Isolator,
keilverzinktes Holz, einschließlich Verankerungs- und Verbindungsmittel.
Angebotenes System: ........
Menge: 0,000 m²

**02.01.8 Unterkonstruktion aus Holz**
*** Bedarfsposition ohne GB
Liefern und Montieren einer Holz Unterkonstruktion für vorgehängte hinterlüftete Fassaden, flucht und lotrecht gemäß Ausführungsplan und den statischen Erfordernissen. Beim Achsabstand der Tragprofile sind die zulässigen Befestigungsabstände der PREFA Fassadenbekleidung zu berücksichtigen. Sämtliche Zuschnitte, Ausklinkungen, eventuell erforderliche Ergänzungskonstruktionen bei Außen- und Innenecken, Fenstersturz, Leibungen etc., sowie Befestigungsmaterialien sind im Einheitspreis einzurechnen.

Zwei Lagen (Lattung und Konterlattung) keilverzinktes Holz, Isolator, einschließlich Verankerungs- und Verbindungsmittel.
Angebotenes System: ........
Menge: 0,000 m²

**02.01.9 Aufzahlung zur Unterkonstruktion für Untersichtbekleidung**
Aufzahlung für die Untersichtbekleidung. Unterkonstruktionsabstand max. 500 mm, sowohl geklebt als auch mechanisch befestigt (Schraube/Niete). Das Verkleben von Untersichten unterliegt jedoch besonderer
Sorgfaltspflicht und ist in Abstimmung mit dem Klebstoffhersteller zu planen, zu validieren und auszuführen. Die Ausführung ist im Brandschutzkonzept zu berücksichtigen.
Menge: 0,000 m²

**02.01.10 Stahlwinkel im Bereich der Fensterstürze**
Liefern und Montieren von Stahlwinkel im Bereich der Fensterstürze einschließlich anarbeiten und Befestigungsmaterial.

Materialqualität: Stahl verzinkt
Materialstärke: 0,8 mm
Zuschnitt: bis 200 mm
Abkantung: bis 2 Stk.
Menge: 0,000 m

#### Unbenannt 02.02 PREFA Siding

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**02.02.1 Fassadenbekleidung mit PREFA Siding 138/0,7**
Liefern und Montieren einer rostfreien Aluminium Fassadenbekleidung mit PREFA Sidings einschließlich PREFA Befestigungsmaterial (verdeckt befestigt mittels Schraubverbindung, gemäß Ausführungsplan und den statischen Erfordernissen) geradlinig und fluchtgerecht auf vorhandener Unterkonstruktion.
Die PREFA Verlegerichtlinien sind einzuhalten.

Breite: 138 mm Baubreite
Länge: 500 - 6200 mm
Materialdicke: 0,7 mm
Gewicht: 3,2 kg/m²
Materialqualität: Aluminium (vollständig recycelbar)
Legierung: EN AW 3005 gemäß EN 573-3
Vorderseite: P.10 oder DG5000 Einbrennlackierung
Farbe: ........
(Standard nach gültiger PREFA Farbkarte)
Rückseite: Schutzlack
Oberfläche: glatt / stucco / liniert
Schattenfuge:  mit / ohne (b: 15 mm / t: 7 mm)
Verlegung: horizontal / vertikal / diagonal
Brandverhaltensklasse: A1 gemäß EN 13501-1
Umwelt-Produktdeklaration nach ISO 14025 und EN 15804: EPD-GDA-20130260-IBG1-DE
Referenz-Nutzungsdauer laut Umweltproduktdeklaration: ≥ 70 Jahre

Bei dem Verwendungszweck von Kaltumformten Aluminiumblechen entsprechender Nutzung sind keine Wirkungsbeziehungen bzgl. Umwelt und Gesundheit bekannt.
Menge: 0,000 m²

**02.02.2 Fassadenbekleidung mit PREFA Siding 200/1,0**
Liefern und Montieren einer rostfreien Aluminium Fassadenbekleidung mit PREFA Sidings einschließlich PREFA Befestigungsmaterial (verdeckt befestigt mittels Schraubverbindung, gemäß Ausführungsplan und den statischen Erfordernissen) geradlinig und fluchtgerecht auf vorhandener Unterkonstruktion.
Die PREFA Verlegerichtlinien sind einzuhalten.

Breite: 200 mm Baubreite
Länge: 500 - 6200 mm
Materialdicke: 1,0 mm
Gewicht: 4,0 kg/m²
Materialqualität: Aluminium (vollständig recycelbar)
Legierung: EN AW 3005 gemäß EN 573-3
Vorderseite: P.10 oder DG5000 Einbrennlackierung
Farbe: ........
(Standard nach gültiger PREFA Farbkarte)
Rückseite: Schutzlack
Oberfläche: glatt / stucco / liniert
Schattenfuge:  mit / ohne (b: 15 mm / t: 7 mm)
Verlegung: horizontal / vertikal / diagonal
Brandverhaltensklasse: A1 gemäß EN 13501-1
Umwelt-Produktdeklaration nach ISO 14025 und EN 15804: EPD-GDA-20130260-IBG1-DE
Referenz-Nutzungsdauer laut Umweltproduktdeklaration: ≥ 70 Jahre

Bei dem Verwendungszweck von Kaltumformten Aluminiumblechen entsprechender Nutzung sind keine Wirkungsbeziehungen bzgl. Umwelt und Gesundheit bekannt.
Menge: 0,000 m²

**02.02.3 Fassadenbekleidung mit PREFA Siding 300/1,2**
Liefern und Montieren einer rostfreien Aluminium Fassadenbekleidung mit PREFA Sidings einschließlich PREFA Befestigungsmaterial (verdeckt befestigt mittels Schraubverbindung, gemäß Ausführungsplan und den statischen Erfordernissen) geradlinig und fluchtgerecht auf vorhandener Unterkonstruktion.
Die PREFA Verlegerichtlinien sind einzuhalten.

Breite: 300 mm Baubreite
Länge: 500 - 6200 mm
Materialdicke: 1,2 mm
Gewicht: 4,2 kg/m²
Materialqualität: Aluminium (vollständig recycelbar)
Legierung: EN AW 3005 gemäß EN 573-3
Vorderseite: P.10 oder DG5000 Einbrennlackierung
Farbe: ........
(Standard nach gültiger PREFA Farbkarte)
Rückseite: Schutzlack
Oberfläche: glatt
Schattenfuge:  mit / ohne (b: 15 mm / t: 7 mm)
Verlegung: horizontal / vertikal / diagonal
Brandverhaltensklasse: A1 gemäß EN 13501-1
Umwelt-Produktdeklaration nach ISO 14025 und EN 15804: EPD-GDA-20130260-IBG1-DE
Referenz-Nutzungsdauer laut Umweltproduktdeklaration: ≥ 70 Jahre

Bei dem Verwendungszweck von Kaltumformten Aluminiumblechen entsprechender Nutzung sind keine Wirkungsbeziehungen bzgl. Umwelt und Gesundheit bekannt.
Menge: 0,000 m²

**02.02.4 Fassadenbekleidung mit PREFA Siding 400/1,2**
Liefern und Montieren einer rostfreien Aluminium Fassadenbekleidung mit PREFA Sidings einschließlich PREFA Befestigungsmaterial (verdeckt befestigt mittels Schraubverbindung und Sturmsicherungsclip, gemäß Ausführungsplan und den statischen Erfordernissen) geradlinig und fluchtgerecht auf vorhandener Unterkonstruktion.
Die PREFA Verlegerichtlinien sind einzuhalten.

Breite: 400 mm Baubreite
Länge: 500 - 6200 mm
Materialdicke: 1,2 mm
Gewicht: 4,0 kg/m²
Materialqualität: Aluminium (vollständig recycelbar)
Legierung: EN AW 3005 gemäß EN 573-3
Vorderseite: P.10 oder DG5000 Einbrennlackierung
Farbe: ........
(Standard nach gültiger PREFA Farbkarte)
Rückseite: Schutzlack
Oberfläche: glatt
Schattenfuge:  mit / ohne (b: 15 mm / t: 7 mm)
Verlegung: horizontal / vertikal / diagonal
Brandverhaltensklasse: A1 gemäß EN 13501-1
Umwelt-Produktdeklaration nach ISO 14025 und EN 15804: EPD-GDA-20130260-IBG1-DE
Referenz-Nutzungsdauer laut Umweltproduktdeklaration: ≥ 70 Jahre

Bei dem Verwendungszweck von Kaltumformten Aluminiumblechen entsprechender Nutzung sind keine Wirkungsbeziehungen bzgl. Umwelt und Gesundheit bekannt.
Menge: 0,000 m²

**02.02.5 Fassadenbekleidung mit PREFA Siding X**
Liefern und Montieren einer rostfreien Aluminium Fassadenbekleidung mit PREFA Sidings X in verschiedenen Baubreiten einschließlich PREFA Befestigungsmaterial (verdeckt befestigt mittels Schraubverbindung und ab einer Bautreite >200 mm mit Sturmsicherungsclip, gemäß Ausführungsplan und den statischen Erfordernissen) geradlinig und fluchtgerecht auf vorhandener Unterkonstruktion.
Die PREFA Verlegerichtlinien sind einzuhalten.

Breite: 200, 300, 400 mm Baubreite
Länge: 500 - 6200 mm
Materialdicke: 1,00 mm
Gewicht: 3,4 - 4,0 kg/m²
Materialqualität: Aluminium (vollständig recycelbar)
Legierung: EN AW 3005 gemäß EN 573-3
Vorderseite: P.10 oder DG5000 Einbrennlackierung
Farbe: ........
(Standard nach gültiger PREFA Farbkarte)
Rückseite: Schutzlack
Oberfläche: glatt
Schattenfuge:  mit / ohne (b: 15 mm / t: 7 mm)
Verlegung: horizontal / vertikal / diagonal
Brandverhaltensklasse: A1 gemäß EN 13501-1
Umwelt-Produktdeklaration nach ISO 14025 und EN 15804: EPD-GDA-20130260-IBG1-DE
Referenz-Nutzungsdauer laut Umweltproduktdeklaration: ≥ 70 Jahre

Bei dem Verwendungszweck von Kaltumformten Aluminiumblechen entsprechender Nutzung sind keine Wirkungsbeziehungen bzgl. Umwelt und Gesundheit bekannt.
Menge: 0,000 m²

**02.02.6 Unterer Anschluss der PREFA Sidings**
Liefern und Montieren des unteren Anschlusses, einschließlich Befestigungsmaterial und anarbeiten an die Fassadenbekleidung.

Materialdicke: wie Hauptposition
Materialqualität: wie Hauptposition
Farbe: wie Hauptposition

Abdeckstreifen:
Zuschnitt: .... mm
Abkantung: .... mm

Steckleiste:
Zuschnitt: 120 mm
Abkantung: 3 Stk.
Länge: 2000 mm
Menge: 0,000 m

**02.02.7 PREFA Wetterschenkel (Geschoßtrennprofil)**
Liefern und Montieren von PREFA Wetterschenkel (Geschoßtrennprofil) für den unteren Anschluss, Horizontaltrennung und oberer Fensterabschluss. Einschließlich Befestigungsmaterial, Stoßverbinder und anarbeiten an die Fassadenbekleidung.

Zuschnitt: 120 mm
Abkantung: 3 Stk.
Länge: 2500 mm
Materialdicke: wie Hauptposition
Materialqualität: wie Hauptposition
Farbe: wie Hauptposition
Menge: 0,000 m

**02.02.8 PREFA Taschenprofil**
Liefern und Montieren von PREFA Taschenprofilen
für den Wandanschluss und oberen Abschluss, einschließlich Befestigungs- u. Dichtungsmaterial sowie anarbeiten an die PREFA Fassadenbekleidung.

Zuschnitt: 150 mm
Abkantung: 3 Stk.
Länge: 2500 mm
Farbe: wie Hauptposition
Materialdicke: wie Hauptposition
Materialqualität: wie Hauptposition
Menge: 0,000 m

**02.02.9 PREFA Startprofil (Siding horizontal)**
Liefern und Montieren von PREFA Startprofilen
für den unteren Anschluss und Horizontaltrennung bei horizontaler Verlegung der PREFA Sidings. Einschließlich Befestigungsmaterial und anarbeiten an die PREFA Sidings.

Zuschnitt: 71 mm
Abkantung: 3 Stk.
Länge: 2000 mm
Materialdicke: wie Hauptposition
Materialqualität: wie Hauptposition
Farbe: wie Hauptposition
Menge: 0,000 m

**02.02.10 PREFA Startprofil (Siding vertikal)**
Liefern und Montieren von PREFA Startprofilen
für die Eckausbildung und seitlichen Wandanschlüsse bei vertikaler Verlegung der PREFA Sidings. Einschließlich Befestigungsmaterial und anarbeiten an die PREFA Sidings.

Zuschnitt: 71 mm
Abkantung: 3 Stk.
Länge: 2000 mm
Materialdicke: wie Hauptposition
Materialqualität: wie Hauptposition
Farbe: wie Hauptposition
Menge: 0,000 m

**02.02.11 PREFA Schnittlochblende (Siding vertikal)**
Liefern und Montieren von PREFA Schnittlochblenden
für den unteren Anschluss, Horizontaltrennungen
und oberer Fensterabschluss, einschließlich Befestigungsmaterial und anarbeiten an die PREFA Sidings.

Zuschnitt: 80 mm
Abkantung: 3 Stk.
Länge: 2500 mm
Materialdicke: wie Hauptposition
Materialqualität: wie Hauptposition
Farbe: wie Hauptposition
Menge: 0,000 m

**02.02.12 PREFA Fuge (vertikale Stöße)**
Liefern und Montieren von PREFA Fugen für die vertikalen Stöße der versetzten Sidingfassade.
Geeignet für Sidings 138 mm, 200 mm, 300 mm und 400 mm, mit oder ohne Schattenfuge, maximale Sidinglänge 2500mm.
Menge: 0,000 Stk

**02.02.13 Vertikaltrennung für PREFA Sidings (Stoßblech)**
Liefern und Montieren einer Vertikaltrennung aufgestellt mit PREFA Stoßblech, bei horizontaler Verlegung der PREFA Sidings. Einschließlich Befestigungsmaterial und anarbeiten an die PREFA Sidings.

Zuschnitt: 150 mm
Abkantung: 5 Stk.
Materialdicke: wie Hauptposition
Materialqualität: wie Hauptposition
Farbe: wie Hauptposition
Menge: 0,000 m

**02.02.14 Vertikaltrennung für PREFA Sidings (Unterlagsblech)**
Liefern und Montieren einer Vertikaltrennung mit Unterlagsblech, bei horizontaler Verlegung der PREFA Sidings. Einschließlich Befestigungsmaterial und anarbeiten an die PREFA Sidings.

Zuschnitt: 120 mm
Abkantung: 2 Stk.
Materialdicke: wie Hauptposition
Materialqualität: wie Hauptposition
Farbe: wie Hauptposition
Menge: 0,000 m

**02.02.15 Vertikaltrennung für PREFA Sidings (Abdeckleiste)**
Liefern und Montieren einer Vertikaltrennung mit Abdeckleiste, bei horizontaler Verlegung der PREFA Sidings. Einschließlich Befestigungsmaterial und anarbeiten an die PREFA Sidings.

Materialdicke: wie Hauptposition
Materialqualität: wie Hauptposition
Farbe: wie Hauptposition

Abdeckleiste:
Zuschnitt: 100 mm
Abkantung: 2 Stk.

Taschenprofil: 2 Stk./Stoß
Zuschnitt: 150 mm
Abkantung: 3 Stk.
Menge: 0,000 m

**02.02.16 Eckausbildung Außen -u. Innenecken PREFA Sidings (1 Teilig)**
Liefern und Montieren von Außen - u. Innenecken 1-Teilig, einschließlich Befestigungsmaterial und anarbeiten and die PREFA Fassadenbekleidung.

Gesamtzuschnitt: bis 200 mm
Abkantung: bis 5 Stk.
Länge: 2500 mm
Materialdicke: wie Hauptposition
Materialqualität: wie Hauptposition
Farbe: wie Hauptposition
Menge: 0,000 m

**02.02.17 Eckausbildung Außen- u. Innenecken PREFA Sidings (2 Teilig)**
Liefern und Montieren von Außen - u. Innenecken 2-Teilig, einschließlich Befestigungsmaterial und anarbeiten and die PREFA Fassadenbekleidung.

Gesamtzuschnitt: bis 250 mm
Abkantung: bis 8 Stk.
Länge: 2000 mm
Materialdicke: wie Hauptposition
Materialqualität: wie Hauptposition
Farbe: wie Hauptposition
Menge: 0,000 m

**02.02.18 Eckausbildung Außen- u. Innenecken PREFA Sidings (3 Teilig)**
Liefern und Montieren von Außen - u. Innenecken 3-Teilig, einschließlich Befestigungsmaterial und anarbeiten and die PREFA Fassadenbekleidung.

Gesamtzuschnitt: bis 450 mm
Abkantung: bis 9 Stk.
Materialdicke: wie Hauptposition
Materialqualität: wie Hauptposition
Farbe: wie Hauptposition
Menge: 0,000 m

**02.02.19 Eckausbildung mit PREFA Ecksiding (Siding horizontal)**
Liefern und Montieren von Eckausbildungen mit PREFA Ecksidings (Außenecke) bei horizontaler Verlegung, einschließlich Befestigungsmaterial und anarbeiten an die PREFA Sidings.

Materialdicke: wie Hauptposition
Materialqualität: wie Hauptposition
Farbe: wie Hauptposition
500mm beidseitige Schenkellänge (Innenmaß)
Menge: 0,000 m

**02.02.20 Eckausbildung mit PREFA Siding (innen, Siding vertikal)**
Liefern und Montieren von Eckausbildungen mit PREFA Sidings bei vertikaler Verlegung, einschließlich Startprofil, Befestigungsmaterial und anarbeiten an die PREFA Sidings.
Menge: 0,000 m

**02.02.21 Fenster-/Türanschluss horizontal (Sturz) aus PREFA Ergänzungsband**
Liefern und Montieren von Fenster-/Türanschlüssen horizontal (Sturz) aus PREFA Ergänzungsband. Einschließlich Befestigungs- und Abdichtungsmaterial sowie anarbeiten an die PREFA Fassadenbekleidung und Fensterleibung. Es ist darauf zu achten, dass die Wärmedämmung an den Stock gut angearbeitet ist.

Sturz:
Zuschnitt: .... mm
Abkantung: .... Stk.
Materialdicke: wie Hauptposition
Materialqualität: wie Hauptposition
Farbe: wie Hauptposition

Steckleiste:
Zuschnitt: 120 mm
Abkantung: 3 Stk.
Länge: 2000 mm
Menge: 0,000 m

**02.02.22 Fenster-/Türanschluss vertikal (Leibung) aus PREFA Ergänzungsband**
Liefern und Montieren von Fenster-/Türanschlüssen vertikal (Leibung) aus PREFA Ergänzungsband. Einschließlich Befestigungs- und Abdichtungsmaterial sowie anarbeiten an die PREFA Fassadenbekleidung, Fensterbank und Sturz. Es ist darauf zu achten, dass die Wärmedämmung an den Stock gut angearbeitet ist.

Leibung:
Zuschnitt: .... mm
Abkantung: .... Stk.
Materialdicke: wie Hauptposition
Materialqualität: wie Hauptposition
Farbe: wie Hauptposition

Steckleiste:
Zuschnitt: 120 mm
Abkantung: 3 Stk.
Länge: 2000 mm
Menge: 0,000 m

**02.02.23 Fensterbänke aus PREFA Ergänzungsband**
Liefern und Montieren von Fensterbänke aus PREFA Ergänzungsband, einschließlich Befestigungsmaterial und herstellen der seitlichen Anschlüsse.

Fensterbank:
Zuschnitt: .... mm
Abkantung: 3 Stk.
Materialdicke: wie Hauptposition

Haltewinkel:
Zuschnitt: .... mm
Abkantung: 1 Stk
Materialdicke: 1,00 mm
Menge: 0,000 m

**02.02.24 Attikaabdeckung aus PREFA Ergänzungsband**
Liefern und Montieren von Attikaabdeckungen aus PREFA Ergänzungsband, einschließlich beidseitiger Haftstreifen und Befestigungsmaterial. Die einzelnen Elemente sind in Längen zu max. 3000 mm je nach Zuschnitt anzufertigen.
Verbindungsarten: Stehfalz, Hakenfalz, Überschubleiste oder Unterlagswellblech.

Zuschnitt: .... mm
Abkantung: 4 Stk.
Materialqualität: Aluminium
Legierung: AlMn1Mg0,5, H41
Materialstärke: 1,00 mm
Farbe: wie Hauptposition
Menge: 0,000 m

**02.02.25 Herstellen von Durchdringungen**
Herstellen von Durchdringung für Tragprofile (z.B. Werbetafeln, Lüftungen, etc.) in die PREFA Fassadenbekleidung, einschließlich Stütz.- bzw. Hilfskonstruktionen, Befestigungs- und Abdichtungsmaterial sowie anarbeiten an die PREFA Fassadenbekleidung.

Öffnungsgröße: .... x .... mm
Menge: 0,000 Stk

**02.02.26 Hinterlegen der PREFA Sidings im Sockelbereich**
Liefern und Montieren von Holzplatten zur Hinterlegung der PREFA Sidings im Sockelbereich, einschließlich Befestigungsmaterial. Die Breite ist abhängig von Sidingbaubreite.

Materialstärke: 20 mm
Länge: ........... mm
Menge: 0,000 m

**02.02.27 PREFA Lochblech für hinterlüftete Fassaden**
Liefern und Montieren von PREFA Lochblechen mit Rundlochung, zur Be- u. Entlüftung, Insekten- und Vogelschutz der Belüftungsebene, einschließlich Befestigungsmaterial.

Zuschnitt: ..... mm
Abkantung: nach Erfordernis
Material: Aluminium
Legierung: EN AW 3005
Materialdicke: 0,70 mm
Rundlochung: Ø 5 mm
Menge: 0,000 m

#### Unbenannt 02.03 PREFA Aluminium Verbundplatte

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**02.03.1 Fassadenbekleidung mit PREFA Aluminium Verbundplatten FR**
Liefern und Montieren einer rostfreien Aluminium Fassadenbekleidung mit PREFA Aluminium Verbundplatten FR, mittels Nietverbindung/Schraubverbindung, gemäß Ausführungsplan und den statischen Erfordernissen, geradlinig und fluchtgerecht auf vorhandener Unterkonstruktion. Einschließlich PREFA Befestigungsmaterial.
Die Herstellerrichtlinien sowie die PREFA Verlegerichtlinien sind einzuhalten.

Baubreite: .......mm (1500 mm Standard)
Länge: ......mm (4010mm Standard)
Allseitiges Besäumen (5mm je Seite) berücksichtigen
Materialdicke: 4mm
Gewicht: 7,5 kg/m²
Materialqualität: Aluminium-Verbundplatte mit FR Kern
Reynobond® FR
Vorderseite: Duragloss 5000 Einbrennlackierung
Farbe: .......
(Farbe nach PREFA Farbkarte, mengenabhängig)
Rückseite: Schutzlack
Oberflächenstruktur: glatt mit Schutzfolie
Brandklassifizierung: B-s1-d0 gemäß EN 13501-1
Umwelt-Produktdeklaration nach ISO 14025 und EN 15804: EPD-GDA-20130261-IBG1-DE
Referenz-Nutzungsdauer laut Umweltproduktdeklaration: ≥ 70 Jahre
Bei dem Verwendungszweck von Aluminium Verbundplatten entsprechender Nutzung sind keine Wirkungsbeziehungen bzgl. Umwelt und Gesundheit bekannt.
Menge: 0,000 m²

**02.03.2 Fassadenbekleidung mit PREFA Aluminium Verbundplatten A2**
Liefern und Montieren einer rostfreien Aluminium Fassadenbekleidung mit PREFA Aluminium Verbundplatten A2, mittels Nietverbindung/Schraubverbindung, gemäß Ausführungsplan und den statischen Erfordernissen, geradlinig und fluchtgerecht auf vorhandener Unterkonstruktion. Einschließlich PREFA Befestigungsmaterial.
Die Herstellerrichtlinien sowie die PREFA Verlegerichtlinien sind einzuhalten.

Baubreite: .......mm (1500 mm Standard)
Länge: ......mm (4010mm Standard)
Allseitiges Besäumen (5mm je Seite) berücksichtigen
Materialdicke: 4mm
Gewicht: 8,2 kg/m²
Materialqualität: Aluminium-Verbundplatte mit A2 Kern
Reynobond® A2
Vorderseite: Duragloss 5000 Einbrennlackierung
Farbe: .......
(Farbe nach PREFA Farbkarte, mengenabhängig)
Rückseite: Schutzlack
Oberflächenstruktur: glatt mit Schutzfolie
Brandklassifizierung: A2-s1-d0 gemäß EN 13501-1
Umwelt-Produktdeklaration nach ISO 14025 und EN 15804: EPD-GDA-20130261-IBG1-DE
Referenz-Nutzungsdauer laut Umweltproduktdeklaration: ≥ 70 Jahre
Bei dem Verwendungszweck von Aluminium Verbundplatten entsprechender Nutzung sind keine Wirkungsbeziehungen bzgl. Umwelt und Gesundheit bekannt.
Menge: 0,000 m²

**02.03.3 Fassadenbekleidung mit PREFA Aluminium Verbundplatten FR GEKLEBT**
Liefern und Montieren einer rostfreien Aluminium Fassadenbekleidung mit PREFA Aluminium Verbundplatten FR, mittels Klebeverbindung, gemäß Ausführungsplan und den statischen Erfordernissen, geradlinig und fluchtgerecht auf vorhandener Unterkonstruktion. Einschließlich Befestigungsmaterial, Reiniger und Montageband. Unterkonstruktionsabstand: max. 500mm
Die Herstellerrichtlinien sowie die PREFA Verlegerichtlinien sind einzuhalten.

Baubreite: .......mm (1500 mm Standard)
Länge: ......mm (4010mm Standard, geklebt max. 3000 mm)
Allseitiges Besäumen (5mm je Seite) berücksichtigen
Materialdicke: 4mm
Gewicht: 7,5 kg/m²
Materialqualität: Aluminium-Verbundplatte mit FR Kern
Reynobond® FR
Vorderseite: Duragloss 5000 Einbrennlackierung
Farbe: .......
(Farbe nach PREFA Farbkarte, mengenabhängig)
Rückseite: Schutzlack
Oberflächenstruktur: glatt mit Schutzfolie
Brandklassifizierung: B-s1-d0 gemäß EN 13501-1
Umwelt-Produktdeklaration nach ISO 14025 und EN 15804: EPD-GDA-20130261-IBG1-DE
Referenz-Nutzungsdauer laut Umweltproduktdeklaration: ≥ 70 Jahre
Bei dem Verwendungszweck von Aluminium Verbundplatten entsprechender Nutzung sind keine Wirkungsbeziehungen bzgl. Umwelt und Gesundheit bekannt.
Menge: 0,000 m²

**02.03.4 Fassadenbekleidung mit Kassetten aus PREFA Aluminium Verbundplatten FR**
Liefern und Montieren einer rostfreien Aluminium Fassadenbekleidung mit allseitig gekanteten Kassetten aus PREFA Aluminium Verbundplatten FR (System KH35/SZ20), einschließlich Befestigungsmaterial.
An der oberen bzw. an der unteren Abkantung werden horizontale Aluminiumprofile mittels Nietverbindung vormontiert. Je nach statischer Anforderung werden vertikale Aussteifungsprofile auf die Plattenrückseite geklebt.
Die Ausrichtung und Montage der Platten erfolgt im Nut- und Federprinzip mittels Kassettenclips auf vorhandener Aluminiumunterkonstruktion.
Die Herstellerrichtlinien sowie die PREFA Verlegerichtlinien sind einzuhalten.

Sichtfläche Kassette:
Breite: ........ mm
Länge: ........ mm
Allseitiges Besäumen: 5 mm je Seite
Materialdicke: 4mm
Materialqualität: Aluminium-Verbundplatte mit FR Kern
Reynobond® FR
Vorderseite: Duragloss 5000 Einbrennlackierung
Farbe: .......
(Farbe nach PREFA Farbkarte, mengenabhängig)
Rückseite: Schutzlack
Oberflächenstruktur: glatt mit Schutzfolie
Brandklassifizierung: B-s1-d0 gemäß EN 13501-1
Umwelt-Produktdeklaration nach ISO 14025 und EN 15804: EPD-GDA-20130261-IBG1-DE
Referenz-Nutzungsdauer laut Umweltproduktdeklaration: ≥ 70 Jahre
Bei dem Verwendungszweck von Aluminium Verbundplatten entsprechender Nutzung sind keine Wirkungsbeziehungen bzgl. Umwelt und Gesundheit bekannt.
Menge: 0,000 m²

**02.03.5 Fassadenbekleidung mit Kassetten aus PREFA Aluminium Verbundplatten A2**
Liefern und Montieren einer rostfreien Aluminium Fassadenbekleidung mit allseitig gekanteten Kassetten aus PREFA Aluminium Verbundplatten A2 (System KH35/SZ20), einschließlich Befestigungsmaterial.
An der oberen bzw. an der unteren Abkantung werden horizontale Aluminiumprofile mittels Nietverbindung vormontiert. Je nach statischer Anforderung werden vertikale Aussteifungsprofile auf die Plattenrückseite geklebt.
Die Ausrichtung und Montage der Platten erfolgt im Nut- und Federprinzip mittels Kassettenclips auf vorhandener Aluminiumunterkonstruktion.
Die Herstellerrichtlinien sowie die PREFA Verlegerichtlinien sind einzuhalten.

Sichtfläche Kassette:
Breite: ........ mm
Länge: ........ mm
Allseitiges Besäumen: 5 mm je Seite
Materialdicke: 4mm
Materialqualität: Aluminium-Verbundplatte mit A2 Kern
Reynobond® A2
Vorderseite: Duragloss 5000 Einbrennlackierung
Farbe: .......
(Farbe nach PREFA Farbkarte, mengenabhängig)
Rückseite: Schutzlack
Oberflächenstruktur: glatt mit Schutzfolie
Brandklassifizierung: A2-s1-d0 gemäß EN 13501-1
Umwelt-Produktdeklaration nach ISO 14025 und EN 15804: EPD-GDA-20130261-IBG1-DE
Referenz-Nutzungsdauer laut Umweltproduktdeklaration: ≥ 70 Jahre
Bei dem Verwendungszweck von Aluminium Verbundplatten entsprechender Nutzung sind keine Wirkungsbeziehungen bzgl. Umwelt und Gesundheit bekannt.
Menge: 0,000 m²

**02.03.6 Aufzahlung zur Hauptposition für Untersichtbekleidung**
Aufzahlung für die Untersichtbekleidung.
Menge: 0,000 m²

**02.03.7 Aufzahlung zur Hauptposition für Spritzlackierung nach RAL**
Aufzahlung für die Spritzlackierung der PREFA Aluminium Verbundplatten mit Nasslack, einschließlich reinigen der Flächen.

Farbe: RAL ........
(nach Wahl des Auftraggebers)
Menge: 0,000 m²

**02.03.8 Aufzahlung zur Hauptposition für Schrägschnitte**
Aufzahlung für Schrägschnitte der PREFA Aluminium Verbundplatten.
Menge: 0,000 m

**02.03.9 Aufzahlung zur Hauptposition für Rundschnitte**
Aufzahlung für Rundschnitte der PREFA Aluminium Verbundplatten.
Menge: 0,000 m

**02.03.10 Aufzahlung zur Hauptposition für Wandanschluss vertikal/horizontal**
Aufzahlung für horizontale und vertikale Wandanschlüsse, nach Erfordernis gefräst und gekantet, einschließlich Aluminium Wandwinkel, Befestigungs- und Abdichtungsmaterial sowie anarbeiten.
Menge: 0,000 m

**02.03.11 Aufzahlung zur Hauptposition für Innen- u. Außenecken**
Aufzahlung für Innen- u. Außenecken, nach Erfordernis gefräst und gekantet, einschließlich Befestigungsmaterial und anarbeiten an die Fassadenbekleidung.
Menge: 0,000 m

**02.03.12 Aufzahlung zur Hauptposition für Perforierung**
Aufzahlung für eine Perforierung der Aluminium Verbundplatte mittels fräsen gemäß Planungsdetail. Der Abstand zwischen den Ausnehmungen sowie der Abstand vom Außenrand beträgt min. 50mm. Die benötigten Befestigungspunkte sind zu berücksichtigen. Die PREFA Verlegerichtlinien sind einzuhalten.
Menge: 0,000 m²

**02.03.13 Aufzahlung zur Hauptposition für Runden**
Aufzahlung für das Runden der Aluminium Verbundplatte gemäß Planungsdetail. Kleinstmöglicher Radius: 160 mm, max. Breite 2000 mm.
Menge: 0,000 m²

**02.03.14 Aufzahlung zur Hauptposition für unteren Anschluss**
Liefern und Montieren des unteren Anschlusses der PREFA Aluminium Verbundplatte einschließlich Befestigungsmaterial und anarbeiten an die PREFA Fassadenbekleidung.

Farbe: wie Hauptposition,
Materialstärke: wie Hauptposition,
Materialqualität: wie Hauptposition,

bestehend aus:

Steckleiste:
Zuschnitt: 120 mm
Abkantung: 3 Stk.
Länge: 2000 mm

Abdeckstreifen:
Zuschnitt: ........ mm
Abkantung: ........ mm
Menge: 0,000 m

**02.03.15 PREFA Fugenhinterlegung Horizontal**
*** EP-Aufgliederung gefordert
Liefern und Montieren von PREFA Fugenhinterlegung für die horizontalen Stöße der PREFA Aluminium Verbundplatte.

Länge: bis 3000 mm
Breite der Fuge: 8 - 10 mm
Materialdicke: 0,5 mm
Material: Aluminium
Legierung:  EN - AW 3005 H 46
  EN - AW 3003 H 46
Farbe: ........
(Farbe lt. PREFA Farbkarte)
Menge: 0,000 m

**02.03.16 PREFA Fugenhinterlegung Vertikal**
*** EP-Aufgliederung gefordert
Liefern und Montieren von PREFA Fugenhinterlegung für die vertikalen Stöße der PREFA Aluminium Verbundplatte.

Länge: bis 3000 mm
Breite der Fuge: 8 - 10 mm
Materialdicke: 0,5 mm
Material: Aluminium
Legierung:  EN - AW 3005 H 46
  EN - AW 3003 H 46
Farbe: ........
(Farbe lt. PREFA Farbkarte)
Menge: 0,000 m

**02.03.17 PREFA F-/U-Profil für Verbundplatte**
*** EP-Aufgliederung gefordert
Liefern und Montieren von pulverbeschichteten PREFA F-Profilen oder U-Profilen für horizontale und vertikale Wandanschlüsse der PREFA Aluminium Verbundplatte.

Länge: 3000 mm
Material: Aluminium
Farbe: wie Hauptposition
Menge: 0,000 m

**02.03.18 Fenster-/ Türanschluss horizontal (Sturz) aus PREFA Aluminium Verbundplatte**
Liefern und Montieren von Fenster-/Türanschlüssen horizontal (Sturz) aus PREFA Aluminium Verbundplatten nach Erfordernis gefräst und gekantet. Am Stock mittels Aluminiumwinkel oder direkt befestigen, einschließlich Stütz- bzw. Hilfskonstruktion, Befestigungs- und Abdichtungsmaterial sowie anarbeiten an die PREFA Fassadenbekleidung und Leibung. Es ist darauf zu achten, dass die Wärmedämmung an den Stock gut angearbeitet ist.

Sturz:
Zuschnitt: .... mm
Abkantung: .... Stk.
Materialdicke: wie Hauptposition
Materialqualität: wie Hauptposition
Farbe: wie Hauptposition
Menge: 0,000 m

**02.03.19 Fenster-/ Türanschluss vertikal (Leibung) aus PREFA Aluminium Verbundplatte**
Liefern und Montieren von Fenster-/Türanschlüssen vertikal (Leibung) aus PREFA Aluminium Verbundplatten nach Erfordernis gefräst und gekantet. Am Stock mittels Aluminiumwinkel oder direkt befestigen, einschließlich Stütz- bzw. Hilfskonstruktion, Befestigungs- und Abdichtungsmaterial sowie anarbeiten an die PREFA Fassadenbekleidung, Fensterbank und Sturz. Es ist darauf zu achten, dass die Wärmedämmung an den Stock gut angearbeitet ist.

Leibung:
Zuschnitt: .... mm
Abkantung: .... Stk.
Materialdicke: wie Hauptposition
Materialqualität: wie Hauptposition
Farbe: wie Hauptposition
Menge: 0,000 m

**02.03.20 Fenster-/Türanschluss horizontal (Sturz) aus PREFA Ergänzungsband**
Liefern und Montieren von Fenster-/Türanschlüssen horizontal (Sturz) aus PREFA Ergänzungsband. Einschließlich Befestigungs- und Abdichtungsmaterial sowie anarbeiten an die PREFA Fassadenbekleidung und Fensterleibung. Es ist darauf zu achten, dass die Wärmedämmung an den Stock gut angearbeitet ist.

Sturzblech:
Zuschnitt: .... mm
Abkantung: .... Stk.
Materialdicke: 1,00 mm
Materialqualität: Aluminium
Legierung: EN AW 3005
Farbe: wie Hauptposition

Steckleiste:
Zuschnitt: 120 mm
Abkantung: 3 Stk.
Länge: 2000 mm
Menge: 0,000 m

**02.03.21 Fenster-/Türanschluss vertikal (Leibung) aus PREFA Ergänzungsband**
Liefern und Montieren von Fenster-/Türanschlüssen vertikal (Leibung) aus PREFA Ergänzungsband. Einschließlich Befestigungs- und Abdichtungsmaterial sowie anarbeiten an die PREFA Fassadenbekleidung, Fensterbank und Sturz. Es ist darauf zu achten, dass die Wärmedämmung an den Stock gut angearbeitet ist.

Leibungsblech:
Zuschnitt: .... mm
Abkantung: .... Stk.
Materialdicke: 1,00 mm
Materialqualität: Aluminium
Legierung: EN AW 3005
Farbe: wie Hauptposition

Steckleiste:
Zuschnitt: 120 mm
Abkantung: 3 Stk.
Länge: 2000 mm
Menge: 0,000 m

**02.03.22 Fensterbänke aus PREFA Aluminium Verbundplatte**
Liefern und Montieren von Fensterbänke aus PREFA Alumnium Verbundplatte, einschließlich fräsen und kanten, Befestigungsmaterial und herstellen der seitlichen Anschlüsse.

Fensterbank:
Zuschnitt: .... mm
Abkantung: 3 Stk.
Materialdicke: 4 mm
Materialdicke: wie Hauptposition
Materialqualität: wie Hauptposition
Farbe: wie Hauptposition

Haltewinkel:
Zuschnitt: .... mm
Abkantung: 1 Stk
Materialdicke: 1,00 mm
Menge: 0,000 m

**02.03.23 Fensterbänke aus PREFA Ergänzungsband**
Liefern und Montieren von Fensterbänke aus PREFA Ergänzungsband, einschließlich Befestigungsmaterial und herstellen der seitlichen Anschlüsse.

Fensterbank:
Zuschnitt: .... mm
Abkantung: 3 Stk.
Materialdicke: 1,00 mm
Materialqualität: Aluminium
Legierung: EN AW 3005
Farbe: wie Hauptposition

Haltewinkel:
Zuschnitt: .... mm
Abkantung: 1 Stk
Materialdicke: 1,00 mm
Menge: 0,000 m

**02.03.24 Attikaabdeckung aus PREFA Aluminium Verbundplatte**
Liefern und Montieren von Attikaabdeckungen aus PREFA Aluminium Verbundplatte, nach Erfordernis gefräst und gekantet, einschließlich beidseitiger Haftstreifen. Stoßausbildung mit PREFA Design Welle 5 oder 9 mm. Die Länge der Attikateile ist nach dem Fugenbild der Fassade auszurichten.

Zuschnitt: .... mm
Abkantung: .... Stk
Materialdicke: 4 mm
Materialqualität: Aluminium-Verbundplatte mit FR Kern
Reynobond® FR
Oberfläche: Duragloss 5000, Schichtdicke: 25 µm
Oberflächenstruktur: glatt, mit Schutzfolie
Rückseite: Schutzlack
Farbe: wie Hauptposition
Menge: 0,000 m

**02.03.25 Attikaabdeckung aus PREFA Aluminium Verbundplatte (bündig)**
Liefern und Montieren von Attikaabdeckungen aus PREFA Aluminium Verbundplatte, gefräst und gekantet laut Planungsdetail auf vorhandener Unterkonstruktion. Eine dichte Einbindung der Unterkonstruktionsstütze/ Unterkonstruktionsprofil in der Abdichtungsebene muss gegeben sein. Stoßausbildung mit Design Welle 5 oder 9 mm. Die Länge der Attikateile ist nach dem Fugenbild der Fassade auszurichten.

Zuschnitt: .... mm
Abkantung: .... Stk
Materialdicke: 4 mm
Materialqualität: Aluminium-Verbundplatte mit FR Kern
Reynobond® FR
Oberfläche: Duragloss 5000, Schichtdicke: 25 µm
Oberflächenstruktur: glatt, mit Schutzfolie
Rückseite: Schutzlack
Farbe: wie Hauptposition
Menge: 0,000 m

**02.03.26 Attikaabdeckung aus PREFA Ergänzungsband**
Liefern und Montieren von Attikaabdeckungen aus PREFA Ergänzungsband, einschließlich beidseitiger Haftstreifen und Befestigungsmaterial. Die einzelnen Elemente sind in Längen zu max. 3000 mm je nach Zuschnitt anzufertigen.
Verbindungsarten: Stehfalz, Hakenfalz, Überschubleiste oder Unterlagswellblech.

Zuschnitt: .... mm
Abkantung: 4 Stk.
Materialdicke: 1,00 mm
Material: Aluminium
Legierung: EN AW 3005
Menge: 0,000 m

**02.03.27 Attikaabdeckung aus PREFA Ergänzungsband (bündig)**
Liefern und Montieren von Attikaabdeckungen aus PREFA Ergänzungsband, die Fassadenbekleidung mit der Aluminium Verbundplatte ist bündig über die Attika raufzuziehen, gefräst und gekantet laut Planungsdetail. Einschließlich beidseitiger Haftstreifen und Befestigungsmaterial. Die einzelnen Elemente sind in Längen zu max. 3000 mm je nach Zuschnitt anzufertigen.
Verbindungsarten: Stehfalz, Hakenfalz, Überschubleiste oder Unterlagswellblech.

Zuschnitt: .... mm
Abkantung: 4 Stk.
Materialdicke: 1,00 mm
Material: Aluminium
Legierung: EN AW 3005
Menge: 0,000 m

**02.03.28 Herstellen von Durchdringungen**
Herstellen von Durchdringung für Tragprofile (z.B. Werbetafeln, Lüftungen, etc.) in die PREFA Fassadenbekleidung, einschließlich Stütz.- bzw. Hilfskonstruktionen, Befestigungs- und Abdichtungsmaterial sowie anarbeiten an die PREFA Fassadenbekleidung.

Öffnungsgröße: .... x .... mm
Menge: 0,000 Stk

**02.03.29 PREFA Lochblech für hinterlüftete Fassaden**
Liefern und Montieren von PREFA Lochblechen mit Rundlochung, zur Be- u. Entlüftung, Insekten- und Vogelschutz der Belüftungsebene, einschließlich Befestigungsmaterial.

Zuschnitt: ..... mm
Abkantung: nach Erfordernis
Material: Aluminium
Legierung: EN AW 3005
Materialdicke: 0,70 mm
Rundlochung: Ø 5 mm
Menge: 0,000 m

#### Unbenannt 02.04 PREFA Wandraute 20 x 20

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**02.04.1 Fassadenbekleidung mit PREFA Wandraute 20x20**
Liefern und Montieren einer rostfreien Aluminium Fassadenbekleidung mit PREFA Wandrauten 20x20, einschließlich PREFA Befestigungsmaterial (verdeckte Befestigung mittels Rillennägel, 25 Stk./m²) auf Vollschalung, mind. 24 mm dick.
Die PREFA Verlegerichtlinien sind einzuhalten.

Größe: 200 x 200 mm in verlegter Fläche (25 Stk./m²)
Materialdicke: 0,70 mm
Gewicht: 2,8 kg/m²
Material: Aluminium (vollständig recycelbar)
Legierung: EN AW 3005 gemäß EN 573-3
Vorderseite: P.10 Einbrennlackierung
Farbe: ........
(Standard nach gültiger PREFA Farbkarte)
Rückseite: Schutzlack
Oberfläche: stucco oder glatt
Brandverhaltensklasse: A1 gemäß EN 13501-1
Umwelt-Produktdeklaration nach ISO 14025 und EN 15804: EPD-GDA-20130260-IBG1-DE
Referenz-Nutzungsdauer laut Umweltproduktdeklaration: ≥ 70 Jahre
Bei dem Verwendungszweck von Kaltumformten Aluminiumblechen entsprechender Nutzung sind keine Wirkungsbeziehungen bzgl. Umwelt und Gesundheit bekannt.
Menge: 0,000 m²

**02.04.2 Aufzahlung zur Hauptposition, Startplatten für PREFA Wandraute 20x20**
Liefern und Montieren von Startplatten für die
PREFA Wandrauten für die Traufenausbildung und allen traufseitigen Anschlüssen (z.B. Fenster, Türen etc.) 3,2 Stk./m, einschließlich PREFA Befestigungsmaterial.
Menge: 0,000 m

**02.04.3 PREFA Saumstreifen (Traufenstreifen)**
Liefern und Montieren von PREFA Saumstreifen,

Größe: 1800 x 158 mm
Materialstärke: 1,0 mm
Materialqualität: Aluminium

inkl. Befestigungsmaterial, Einbau laut PREFA Verlegeanleitung fachgerecht und sturmsicher.
Menge: 0,000 m

**02.04.4 Unterer Anschluss der PREFA Wandraute**
Liefern und Montieren des unteren Anschlusses, einschließlich Befestigungsmaterial und anarbeiten an die Fassadenbekleidung.

Materialdicke: wie Hauptposition
Materialqualität: wie Hauptposition
Farbe: wie Hauptposition

Abdeckstreifen:
Zuschnitt: .... mm
Abkantung: .... mm

Steckleiste:
Zuschnitt: 120 mm
Abkantung: 3 Stk.
Länge: 2000 mm
Menge: 0,000 m

**02.04.5 Taschenprofil gekantet**
Liefern und Montieren von Taschenprofilen gekantet
für den Wandanschluss und oberen Abschluss, einschließlich Befestigungs- u. Dichtungsmaterial sowie anarbeiten an die PREFA Fassadenbekleidung.

Zuschnitt: bis 150 mm
Abkantung: 3 Stk.
Farbe: wie Hauptposition
Materialdicke: wie Hauptposition
Materialqualität: wie Hauptposition
Menge: 0,000 m

**02.04.6 PREFA Wetterschenkel (Geschoßtrennprofil)**
Liefern und Montieren von PREFA Wetterschenkel (Geschoßtrennprofil) für den unteren Anschluss, Horizontaltrennung und oberer Fensterabschluss. Einschließlich Befestigungsmaterial, Stoßverbinder und anarbeiten an die Fassadenbekleidung.

Zuschnitt: 120 mm
Abkantung: 3 Stk.
Länge: 2500 mm
Materialdicke: wie Hauptposition
Materialqualität: wie Hauptposition
Farbe: wie Hauptposition
Menge: 0,000 m

**02.04.7 Eckausbildung Außen- u. Innenecken (2 Teilig)**
Liefern und Montieren von Außen - u. Innenecken 2-Teilig, einschließlich Befestigungsmaterial und anarbeiten an die PREFA Fassadenbekleidung.

Gesamtzuschnitt: bis 250 mm
Abkantung: bis 8 Stk.
Länge: 2000 mm
Materialdicke: wie Hauptposition
Materialqualität: wie Hauptposition
Farbe: wie Hauptposition
Menge: 0,000 m

**02.04.8 Eckausbildung Außen- u. Innenecken (3 Teilig)**
Liefern und Montieren von Außen - u. Innenecken 3-Teilig, einschließlich Befestigungsmaterial und anarbeiten and die PREFA Fassadenbekleidung.

Gesamtzuschnitt: bis 450 mm
Abkantung: bis 9 Stk.
Materialdicke: wie Hauptposition
Materialqualität: wie Hauptposition
Farbe: wie Hauptposition
Menge: 0,000 m

**02.04.9 Fenster-/Türanschluss horizontal (Sturz) aus PREFA Ergänzungsband**
Liefern und Montieren von Fenster-/Türanschlüssen horizontal (Sturz) aus PREFA Ergänzungsband. Einschließlich Befestigungs- und Abdichtungsmaterial sowie anarbeiten an die PREFA Fassadenbekleidung und Fensterleibung. Es ist darauf zu achten, dass die Wärmedämmung an den Stock gut angearbeitet ist.

Sturz:
Zuschnitt: .... mm
Abkantung: .... Stk.
Materialdicke: wie Hauptposition
Materialqualität: wie Hauptposition
Farbe: wie Hauptposition

Steckleiste:
Zuschnitt: 120 mm
Abkantung: 3 Stk.
Länge: 2000 mm
Menge: 0,000 m

**02.04.10 Fenster-/Türanschluss vertikal (Leibung) aus PREFA Ergänzungsband**
Liefern und Montieren von Fenster-/Türanschlüssen vertikal (Leibung) aus PREFA Ergänzungsband. Einschließlich Befestigungs- und Abdichtungsmaterial sowie anarbeiten an die PREFA Fassadenbekleidung, Fensterbank und Sturz. Es ist darauf zu achten, dass die Wärmedämmung an den Stock gut angearbeitet ist.

Leibung:
Zuschnitt: .... mm
Abkantung: .... Stk.
Materialdicke: wie Hauptposition
Materialqualität: wie Hauptposition
Farbe: wie Hauptposition

Steckleiste:
Zuschnitt: 120 mm
Abkantung: 3 Stk.
Länge: 2000 mm
Menge: 0,000 m

**02.04.11 Fensterbänke aus PREFA Ergänzungsband**
Liefern und Montieren von Fensterbänke aus PREFA Ergänzungsband, einschließlich Befestigungsmaterial und herstellen der seitlichen Anschlüsse.

Fensterbank:
Zuschnitt: .... mm
Abkantung: 3 Stk.
Materialdicke: wie Hauptposition

Haltewinkel:
Zuschnitt: .... mm
Abkantung: 1 Stk
Materialdicke: 1,00 mm
Menge: 0,000 m

**02.04.12 Attikaabdeckung aus PREFA Ergänzungsband**
Liefern und Montieren von Attikaabdeckungen aus PREFA Ergänzungsband, einschließlich beidseitiger Haftstreifen und Befestigungsmaterial. Die einzelnen Elemente sind in Längen zu max. 3000 mm je nach Zuschnitt anzufertigen.
Verbindungsarten: Stehfalz, Hakenfalz, Überschubleiste oder Unterlagswellblech.

Zuschnitt: .... mm
Abkantung: 4 Stk.
Materialqualität: Aluminium
Legierung: AlMn1Mg0,5, H41
Materialstärke: 1,00 mm
Farbe: wie Hauptposition
Menge: 0,000 m

**02.04.13 Herstellen von Durchdringungen**
Herstellen von Durchdringung für Tragprofile (z.B. Werbetafeln, Lüftungen, etc.) in die PREFA Fassadenbekleidung, einschließlich Stütz.- bzw. Hilfskonstruktionen, Befestigungs- und Abdichtungsmaterial sowie anarbeiten an die PREFA Fassadenbekleidung.

Öffnungsgröße: .... x .... mm
Menge: 0,000 Stk

**02.04.14 PREFA Lochblech für hinterlüftete Fassaden**
Liefern und Montieren von PREFA Lochblechen mit Rundlochung, zur Be- u. Entlüftung, Insekten- und Vogelschutz der Belüftungsebene, einschließlich Befestigungsmaterial.

Zuschnitt: ..... mm
Abkantung: nach Erfordernis
Material: Aluminium
Legierung: EN AW 3005
Materialdicke: 0,70 mm
Rundlochung: Ø 5 mm
Menge: 0,000 m

#### Unbenannt 02.05 PREFA Wandraute 29 x 29

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**02.05.1 Fassadenbekleidung mit PREFA Wandraute 29x29**
Liefern und Montieren einer rostfreien Aluminium Fassadenbekleidung mit PREFA Wandrauten 29x29, einschließlich PREFA Befestigungsmaterial (verdeckte Befestigung mittels Wandrautenhaft 29x29 und Rillennägel, 12 Stk./m²) auf Vollschalung, mind. 24 mm dick.
Die PREFA Verlegerichtlinien sind einzuhalten.

Größe: 290 x 290 mm in verlegter Fläche (12 Stk./m²)
Materialdicke: 0,70 mm
Gewicht: 2,6 kg/m²
Material: Aluminium (vollständig recycelbar)
Legierung: EN AW 3005 gemäß EN 573-3
Vorderseite: P.10 Einbrennlackierung
Farbe: ........
(Standard nach gültiger PREFA Farbkarte)
Rückseite: Schutzlack
Oberfläche: stucco oder glatt
Brandverhaltensklasse: A1 gemäß EN 13501-1
Umwelt-Produktdeklaration nach ISO 14025 und EN 15804: EPD-GDA-20130260-IBG1-DE
Referenz-Nutzungsdauer laut Umweltproduktdeklaration: ≥ 70 Jahre
Bei dem Verwendungszweck von Kaltumformten Aluminiumblechen entsprechender Nutzung sind keine Wirkungsbeziehungen bzgl. Umwelt und Gesundheit bekannt.
Menge: 0,000 m²

**02.05.2 Aufzahlung auf Hauptposition, Startplatten für PREFA Wandraute 29x29**
Liefern und Montieren von Startplatten für die
PREFA Wandrauten für die Traufenausbildung und allen traufseitigen Anschlüssen (z.B. Fenster, Türen etc.) 2,2 Stk./m, einschließlich PREFA Befestigungsmaterial.
Menge: 0,000 m

**02.05.3 Aufzahlung auf Hauptposition, Endplatten für PREFA Wandraute 29x29**
Liefern und Montieren von Endplatten für die
PREFA Wandrauten für alle oberen Anschlüsse (z.B. Fenster etc.) 2,2 Stk./m, einschließlich PREFA Befestigungsmaterial.
Menge: 0,000 m

**02.05.4 PREFA Saumstreifen (Traufstreifen)**
Liefern und Montieren von PREFA Saumstreifen (mit Markierung), einschließlich Befestigungsmaterial und anarbeiten an die PREFA Fassadenbekleidung. Die PREFA Verlegerichtlinien sind einzuhalten.

Größe: 1800 x 158 mm
Materialdicke: 1,0 mm
Materialqualität: Aluminium
Menge: 0,000 m

**02.05.5 Unterer Anschluss der PREFA Wandraute**
Liefern und Montieren des unteren Anschlusses, einschließlich Befestigungsmaterial und anarbeiten an die Fassadenbekleidung.

Materialdicke: wie Hauptposition
Materialqualität: wie Hauptposition
Farbe: wie Hauptposition

Abdeckstreifen:
Zuschnitt: .... mm
Abkantung: .... mm

Steckleiste:
Zuschnitt: 120 mm
Abkantung: 3 Stk.
Länge: 2000 mm
Menge: 0,000 m

**02.05.6 Taschenprofil gekantet**
Liefern und Montieren von Taschenprofilen gekantet
für den Wandanschluss und oberen Abschluss, einschließlich Befestigungs- u. Dichtungsmaterial sowie anarbeiten an die PREFA Fassadenbekleidung.

Zuschnitt: bis 150 mm
Abkantung: 3 Stk.
Farbe: wie Hauptposition
Materialdicke: wie Hauptposition
Materialqualität: wie Hauptposition
Menge: 0,000 m

**02.05.7 PREFA Wetterschenkel (Geschoßtrennprofil)**
Liefern und Montieren von PREFA Wetterschenkel (Geschoßtrennprofil) für den unteren Anschluss, Horizontaltrennung und oberer Fensterabschluss. Einschließlich Befestigungsmaterial, Stoßverbinder und anarbeiten an die Fassadenbekleidung.

Zuschnitt: 120 mm
Abkantung: 3 Stk.
Länge: 2500 mm
Materialdicke: wie Hauptposition
Materialqualität: wie Hauptposition
Farbe: wie Hauptposition
Menge: 0,000 m

**02.05.8 Eckausbildung Außen- u. Innenecken (2 Teilig)**
Liefern und Montieren von Außen - u. Innenecken 2-Teilig, einschließlich Befestigungsmaterial und anarbeiten and die PREFA Fassadenbekleidung.

Gesamtzuschnitt: bis 250 mm
Abkantung: bis 8 Stk.
Länge: 2000 mm
Materialdicke: wie Hauptposition
Materialqualität: wie Hauptposition
Farbe: wie Hauptposition
Menge: 0,000 m

**02.05.9 Eckausbildung Außen- u. Innenecken (3 Teilig)**
Liefern und Montieren von Außen - u. Innenecken 3-Teilig, einschließlich Befestigungsmaterial und anarbeiten and die PREFA Fassadenbekleidung.

Gesamtzuschnitt: bis 450 mm
Abkantung: bis 9 Stk.
Materialdicke: wie Hauptposition
Materialqualität: wie Hauptposition
Farbe: wie Hauptposition
Menge: 0,000 m

**02.05.10 Fenster-/Türanschluss horizontal (Sturz) aus PREFA Ergänzungsband**
Liefern und Montieren von Fenster-/Türanschlüssen horizontal (Sturz) aus PREFA Ergänzungsband. Einschließlich Befestigungs- und Abdichtungsmaterial sowie anarbeiten an die PREFA Fassadenbekleidung und Fensterleibung. Es ist darauf zu achten, dass die Wärmedämmung an den Stock gut angearbeitet ist.

Sturz:
Zuschnitt: .... mm
Abkantung: .... Stk.
Materialdicke: wie Hauptposition
Materialqualität: wie Hauptposition
Farbe: wie Hauptposition

Steckleiste:
Zuschnitt: 120 mm
Abkantung: 3 Stk.
Länge: 2000 mm
Menge: 0,000 m

**02.05.11 Fenster-/Türanschluss vertikal (Leibung) aus PREFA Ergänzungsband**
Liefern und Montieren von Fenster-/Türanschlüssen vertikal (Leibung) aus PREFA Ergänzungsband. Einschließlich Befestigungs- und Abdichtungsmaterial sowie anarbeiten an die PREFA Fassadenbekleidung, Fensterbank und Sturz. Es ist darauf zu achten, dass die Wärmedämmung an den Stock gut angearbeitet ist.

Leibung:
Zuschnitt: .... mm
Abkantung: .... Stk.
Materialdicke: wie Hauptposition
Materialqualität: wie Hauptposition
Farbe: wie Hauptposition

Steckleiste:
Zuschnitt: 120 mm
Abkantung: 3 Stk.
Länge: 2000 mm
Menge: 0,000 m

**02.05.12 Fensterbänke aus PREFA Ergänzungsband**
Liefern und Montieren von Fensterbänke aus PREFA Ergänzungsband, einschließlich Befestigungsmaterial und herstellen der seitlichen Anschlüsse.

Fensterbank:
Zuschnitt: .... mm
Abkantung: 3 Stk.
Materialdicke: wie Hauptposition

Haltewinkel:
Zuschnitt: .... mm
Abkantung: 1 Stk
Materialdicke: 1,00 mm
Menge: 0,000 m

**02.05.13 Attikaabdeckung aus PREFA Ergänzungsband**
Liefern und Montieren von Attikaabdeckungen aus PREFA Ergänzungsband, einschließlich beidseitiger Haftstreifen und Befestigungsmaterial. Die einzelnen Elemente sind in Längen zu max. 3000 mm je nach Zuschnitt anzufertigen.
Verbindungsarten: Stehfalz, Hakenfalz, Überschubleiste oder Unterlagswellblech.

Zuschnitt: .... mm
Abkantung: 4 Stk.
Materialqualität: Aluminium
Legierung: AlMn1Mg0,5, H41
Materialstärke: 1,00 mm
Farbe: wie Hauptposition
Menge: 0,000 m

**02.05.14 Herstellen von Durchdringungen**
Herstellen von Durchdringung für Tragprofile (z.B. Werbetafeln, Lüftungen, etc.) in die PREFA Fassadenbekleidung, einschließlich Stütz.- bzw. Hilfskonstruktionen, Befestigungs- und Abdichtungsmaterial sowie anarbeiten an die PREFA Fassadenbekleidung.

Öffnungsgröße: .... x .... mm
Menge: 0,000 Stk

**02.05.15 PREFA Lochblech für hinterlüftete Fassaden**
Liefern und Montieren von PREFA Lochblechen mit Rundlochung, zur Be- u. Entlüftung, Insekten- und Vogelschutz der Belüftungsebene, einschließlich Befestigungsmaterial.

Zuschnitt: ..... mm
Abkantung: nach Erfordernis
Material: Aluminium
Legierung: EN AW 3005
Materialdicke: 0,70 mm
Rundlochung: Ø 5 mm
Menge: 0,000 m

#### Unbenannt 02.06 PREFA Wandraute 44 x 44

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**02.06.1 Fassadenbekleidung mit PREFA Wandraute 44x44**
Liefern und Montieren einer rostfreien Aluminium Fassadenbekleidung mit PREFA Wandrauten 44x44, einschließlich PREFA Befestigungsmaterial (verdeckte Befestigung mittels Rillennägel, 4 Stk./Wandraute) auf Vollschalung, mind. 24 mm dick.
Die PREFA Verlegerichtlinien sind einzuhalten.

Größe: 437 x 437 mm in verlegter Fläche
(5,24 Stk./m²)
Materialdicke: 0,70 mm
Gewicht: 2,6 kg/m²
Material: Aluminium (vollständig recycelbar)
Legierung: EN AW 3005 gemäß EN 573-3
Vorderseite: P.10 Einbrennlackierung
Farbe: ........
(Standard nach gültiger PREFA Farbkarte)
Rückseite: Schutzlack
Oberfläche: stucco oder glatt
Brandverhaltensklasse: A1 gemäß EN 13501-1
Umwelt-Produktdeklaration nach ISO 14025 und EN 15804: EPD-GDA-20130260-IBG1-DE
Referenz-Nutzungsdauer laut Umweltproduktdeklaration: ≥ 70 Jahre
Bei dem Verwendungszweck von Kaltumformten Aluminiumblechen entsprechender Nutzung sind keine Wirkungsbeziehungen bzgl. Umwelt und Gesundheit bekannt.
Menge: 0,000 m²

**02.06.2 Zulage zur Hauptposition, Startplatten für PREFA Wandraute 44x44**
Liefern und Montieren von Startplatten für
PREFA Wandraute 44 x 44, für die Traufenausbildung und allen traufseitigen Anschlüssen (z.B. Fenster.), 1,48 Stk./m, einschließlich PREFA Befestigungsmaterial
(1 Stk. Rillennagel/Wandraute). Die PREFA Verlegerichtlinien sind einzuhalten.
Menge: 0,000 m

**02.06.3 Zulage zur Hauptposition, Endplatten für PREFA Wandraute 44x44**
Liefern und Montieren von Endplatten für
PREFA Wandrauten 44 x 44, für die Firstausbildung und allen firstseitigen Anschlüssen (z.B. oberer Abschluss, Fenster etc.) 1,48 Stk./m einschließlich PREFA Befestigungsmaterial (1 Stk. Rillennägel/ Wandraute). Die PREFA Verlegerichtlinien sind einzuhalten.
Menge: 0,000 m

**02.06.4 PREFA Saumstreifen (Traufstreifen)**
Liefern und Montieren von PREFA Saumstreifen (mit Markierung), einschließlich Befestigungsmaterial und anarbeiten an die PREFA Fassadenbekleidung. Die PREFA Verlegerichtlinien sind einzuhalten.

Größe: 1800 x 158 mm
Materialdicke: 1,0 mm
Materialqualität: Aluminium
Menge: 0,000 m

**02.06.5 Unterer Anschluss der PREFA Wandraute**
Liefern und Montieren des unteren Anschlusses, einschließlich Befestigungsmaterial und anarbeiten an die Fassadenbekleidung.

Materialdicke: wie Hauptposition
Materialqualität: wie Hauptposition
Farbe: wie Hauptposition

Abdeckstreifen:
Zuschnitt: .... mm
Abkantung: .... mm

Steckleiste:
Zuschnitt: 120 mm
Abkantung: 3 Stk.
Länge: 2000 mm
Menge: 0,000 m

**02.06.6 Taschenprofil gekantet**
Liefern und Montieren von Taschenprofilen gekantet
für den Wandanschluss und oberen Abschluss, einschließlich Befestigungs- u. Dichtungsmaterial sowie anarbeiten an die PREFA Fassadenbekleidung.

Zuschnitt: bis 150 mm
Abkantung: 3 Stk.
Farbe: wie Hauptposition
Materialdicke: wie Hauptposition
Materialqualität: wie Hauptposition
Menge: 0,000 m

**02.06.7 PREFA Wetterschenkel (Geschoßtrennprofil)**
Liefern und Montieren von PREFA Wetterschenkel (Geschoßtrennprofil) für den unteren Anschluss, Horizontaltrennung und oberer Fensterabschluss. Einschließlich Befestigungsmaterial, Stoßverbinder und anarbeiten an die Fassadenbekleidung.

Zuschnitt: 120 mm
Abkantung: 3 Stk.
Länge: 2500 mm
Materialdicke: wie Hauptposition
Materialqualität: wie Hauptposition
Farbe: wie Hauptposition
Menge: 0,000 m

**02.06.8 Eckausbildung Außen- u. Innenecken (2 Teilig)**
Liefern und Montieren von Außen - u. Innenecken 2-Teilig, einschließlich Befestigungsmaterial und anarbeiten and die PREFA Fassadenbekleidung.

Gesamtzuschnitt: bis 250 mm
Abkantung: bis 8 Stk.
Länge: 2000 mm
Materialdicke: wie Hauptposition
Materialqualität: wie Hauptposition
Farbe: wie Hauptposition
Menge: 0,000 m

**02.06.9 Eckausbildung Außen- u. Innenecken (3 Teilig)**
Liefern und Montieren von Außen - u. Innenecken 3-Teilig, einschließlich Befestigungsmaterial und anarbeiten and die PREFA Fassadenbekleidung.

Gesamtzuschnitt: bis 450 mm
Abkantung: bis 9 Stk.
Materialdicke: wie Hauptposition
Materialqualität: wie Hauptposition
Farbe: wie Hauptposition
Menge: 0,000 m

**02.06.10 Fenster-/Türanschluss horizontal (Sturz) aus PREFA Ergänzungsband**
Liefern und Montieren von Fenster-/Türanschlüssen horizontal (Sturz) aus PREFA Ergänzungsband. Einschließlich Befestigungs- und Abdichtungsmaterial sowie anarbeiten an die PREFA Fassadenbekleidung und Fensterleibung. Es ist darauf zu achten, dass die Wärmedämmung an den Stock gut angearbeitet ist.

Sturz:
Zuschnitt: .... mm
Abkantung: .... Stk.
Materialdicke: wie Hauptposition
Materialqualität: wie Hauptposition
Farbe: wie Hauptposition

Steckleiste:
Zuschnitt: 120 mm
Abkantung: 3 Stk.
Länge: 2000 mm
Menge: 0,000 m

**02.06.11 Fenster-/Türanschluss vertikal (Leibung) aus PREFA Ergänzungsband**
Liefern und Montieren von Fenster-/Türanschlüssen vertikal (Leibung) aus PREFA Ergänzungsband. Einschließlich Befestigungs- und Abdichtungsmaterial sowie anarbeiten an die PREFA Fassadenbekleidung, Fensterbank und Sturz. Es ist darauf zu achten, dass die Wärmedämmung an den Stock gut angearbeitet ist.

Leibung:
Zuschnitt: .... mm
Abkantung: .... Stk.
Materialdicke: wie Hauptposition
Materialqualität: wie Hauptposition
Farbe: wie Hauptposition

Steckleiste:
Zuschnitt: 120 mm
Abkantung: 3 Stk.
Länge: 2000 mm
Menge: 0,000 m

**02.06.12 Fensterbänke aus PREFA Ergänzungsband**
Liefern und Montieren von Fensterbänke aus PREFA Ergänzungsband, einschließlich Befestigungsmaterial und herstellen der seitlichen Anschlüsse.

Fensterbank:
Zuschnitt: .... mm
Abkantung: 3 Stk.
Materialdicke: wie Hauptposition

Haltewinkel:
Zuschnitt: .... mm
Abkantung: 1 Stk
Materialdicke: 1,00 mm
Menge: 0,000 m

**02.06.13 Attikaabdeckung aus PREFA Ergänzungsband**
Liefern und Montieren von Attikaabdeckungen aus PREFA Ergänzungsband, einschließlich beidseitiger Haftstreifen und Befestigungsmaterial. Die einzelnen Elemente sind in Längen zu max. 3000 mm je nach Zuschnitt anzufertigen.
Verbindungsarten: Stehfalz, Hakenfalz, Überschubleiste oder Unterlagswellblech.

Zuschnitt: .... mm
Abkantung: 4 Stk.
Materialqualität: Aluminium
Legierung: AlMn1Mg0,5, H41
Materialstärke: 1,00 mm
Farbe: wie Hauptposition
Menge: 0,000 m

**02.06.14 Herstellen von Durchdringungen**
Herstellen von Durchdringung für Tragprofile (z.B. Werbetafeln, Lüftungen, etc.) in die PREFA Fassadenbekleidung, einschließlich Stütz.- bzw. Hilfskonstruktionen, Befestigungs- und Abdichtungsmaterial sowie anarbeiten an die PREFA Fassadenbekleidung.

Öffnungsgröße: .... x .... mm
Menge: 0,000 Stk

**02.06.15 PREFA Lochblech für hinterlüftete Fassaden**
Liefern und Montieren von PREFA Lochblechen mit Rundlochung, zur Be- u. Entlüftung, Insekten- und Vogelschutz der Belüftungsebene, einschließlich Befestigungsmaterial.

Zuschnitt: ..... mm
Abkantung: nach Erfordernis
Material: Aluminium
Legierung: EN AW 3005
Materialdicke: 0,70 mm
Rundlochung: Ø 5 mm
Menge: 0,000 m

#### Unbenannt 02.07 PREFA Wandschindel

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**02.07.1 Fassadenbekleidung mit PREFA Wandschindel**
Liefern und Montieren einer rostfreien Aluminium Fassadenbekleidung mit PREFA Wandschindeln, einschließlich PREFA Befestigungsmaterial (verdeckte Befestigung mittels Patenthafte und Rillennägel, 10 Stk./m²) auf Vollschalung, mind. 24 mm dick.
Die PREFA Verlegerichtlinien sind einzuhalten.

Verlegung: 1/3 Teilung
Größe: 420 x 240 mm in verlegter Fläche (10 Stk./m²)
Materialdicke: 0,70 mm
Gewicht: 2,5 kg/m²
Material: Aluminium (vollständig recycelbar)
Legierung: EN AW 3005 gemäß EN 573-3
Vorderseite: P.10 Einbrennlackierung
Farbe: ........
(Standard nach gültiger PREFA Farbkarte)
Rückseite: Schutzlack
Oberfläche: stucco oder glatt
Brandverhaltensklasse: A1 gemäß EN 13501-1
Umwelt-Produktdeklaration nach ISO 14025 und EN 15804: EPD-GDA-20130260-IBG1-DE
Referenz-Nutzungsdauer laut Umweltproduktdeklaration: ≥ 70 Jahre
Bei dem Verwendungszweck von Kaltumformten Aluminiumblechen entsprechender Nutzung sind keine Wirkungsbeziehungen bzgl. Umwelt und Gesundheit bekannt.
Menge: 0,000 m²

**02.07.2 Fassadenbekleidung mit PREFA Wandschindel XL**
Liefern und Montieren einer rostfreien Aluminium Fassadenbekleidung mit PREFA Wandschindeln XL, einschließlich PREFA Befestigungsmaterial (verdeckte Befestigung mittels Patenthafte und Rillennägel, 5 Stk./m²) auf Vollschalung, mind. 24 mm dick.
Die PREFA Verlegerichtlinien sind einzuhalten.

Verlegung: Stoßversatz mind. 100 mm
Größe: 840 x 240 mm in verlegter Fläche (5 Stk./m²)
Materialdicke: 0,70 mm
Gewicht: 2,4 kg/m²
Material: Aluminium (vollständig recycelbar)
Legierung: EN AW 3005 gemäß EN 573-3
Vorderseite: P.10 Einbrennlackierung
Farbe: ........
(Standard nach gültiger PREFA Farbkarte)
Rückseite: Schutzlack
Oberfläche: stucco oder glatt
Brandverhaltensklasse: A1 gemäß EN 13501-1
Umwelt-Produktdeklaration nach ISO 14025 und EN 15804: EPD-GDA-20130260-IBG1-DE
Referenz-Nutzungsdauer laut Umweltproduktdeklaration: ≥ 70 Jahre
Bei dem Verwendungszweck von Kaltumformten Aluminiumblechen entsprechender Nutzung sind keine Wirkungsbeziehungen bzgl. Umwelt und Gesundheit bekannt.
Menge: 0,000 m²

**02.07.3 PREFA Saumstreifen (Traufstreifen)**
Liefern und Montieren von PREFA Saumstreifen (mit Markierung), einschließlich Befestigungsmaterial und anarbeiten an die PREFA Fassadenbekleidung. Die PREFA Verlegerichtlinien sind einzuhalten.

Größe: 1800 x 158 mm
Materialdicke: 1,0 mm
Materialqualität: Aluminium
Menge: 0,000 m

**02.07.4 Unterer Anschluss der PREFA Wandschindel**
Liefern und Montieren des unteren Anschlusses, einschließlich Befestigungsmaterial und anarbeiten an die Fassadenbekleidung.

Materialdicke: wie Hauptposition
Materialqualität: wie Hauptposition
Farbe: wie Hauptposition

Abdeckstreifen:
Zuschnitt: .... mm
Abkantung: .... mm

Steckleiste:
Zuschnitt: 120 mm
Abkantung: 3 Stk.
Länge: 2000 mm
Menge: 0,000 m

**02.07.5 Taschenprofil gekantet**
Liefern und Montieren von Taschenprofilen gekantet
für den Wandanschluss und oberen Abschluss, einschließlich Befestigungs- u. Dichtungsmaterial sowie anarbeiten an die PREFA Fassadenbekleidung.

Zuschnitt: bis 150 mm
Abkantung: 3 Stk.
Farbe: wie Hauptposition
Materialdicke: wie Hauptposition
Materialqualität: wie Hauptposition
Menge: 0,000 m

**02.07.6 PREFA Wetterschenkel (Geschoßtrennprofil)**
Liefern und Montieren von PREFA Wetterschenkel (Geschoßtrennprofil) für den unteren Anschluss, Horizontaltrennung und oberer Fensterabschluss. Einschließlich Befestigungsmaterial, Stoßverbinder und anarbeiten an die Fassadenbekleidung.

Zuschnitt: 120 mm
Abkantung: 3 Stk.
Länge: 2500 mm
Materialdicke: wie Hauptposition
Materialqualität: wie Hauptposition
Farbe: wie Hauptposition
Menge: 0,000 m

**02.07.7 Eckausbildung Außen- u. Innenecken (2 Teilig)**
Liefern und Montieren von Außen - u. Innenecken 2-Teilig, einschließlich Befestigungsmaterial und anarbeiten and die PREFA Fassadenbekleidung.

Gesamtzuschnitt: bis 250 mm
Abkantung: bis 8 Stk.
Länge: 2000 mm
Materialdicke: wie Hauptposition
Materialqualität: wie Hauptposition
Farbe: wie Hauptposition
Menge: 0,000 m

**02.07.8 Eckausbildung Außen- u. Innenecken (3 Teilig)**
Liefern und Montieren von Außen - u. Innenecken 3-Teilig, einschließlich Befestigungsmaterial und anarbeiten and die PREFA Fassadenbekleidung.

Gesamtzuschnitt: bis 450 mm
Abkantung: bis 9 Stk.
Materialdicke: wie Hauptposition
Materialqualität: wie Hauptposition
Farbe: wie Hauptposition
Menge: 0,000 m

**02.07.9 Fenster-/Türanschluss horizontal (Sturz) aus PREFA Ergänzungsband**
Liefern und Montieren von Fenster-/Türanschlüssen horizontal (Sturz) aus PREFA Ergänzungsband. Einschließlich Befestigungs- und Abdichtungsmaterial sowie anarbeiten an die PREFA Fassadenbekleidung und Fensterleibung. Es ist darauf zu achten, dass die Wärmedämmung an den Stock gut angearbeitet ist.

Sturz:
Zuschnitt: .... mm
Abkantung: .... Stk.
Materialdicke: wie Hauptposition
Materialqualität: wie Hauptposition
Farbe: wie Hauptposition

Steckleiste:
Zuschnitt: 120 mm
Abkantung: 3 Stk.
Länge: 2000 mm
Menge: 0,000 m

**02.07.10 Fenster-/Türanschluss vertikal (Leibung) aus PREFA Ergänzungsband**
Liefern und Montieren von Fenster-/Türanschlüssen vertikal (Leibung) aus PREFA Ergänzungsband. Einschließlich Befestigungs- und Abdichtungsmaterial sowie anarbeiten an die PREFA Fassadenbekleidung, Fensterbank und Sturz. Es ist darauf zu achten, dass die Wärmedämmung an den Stock gut angearbeitet ist.

Leibung:
Zuschnitt: .... mm
Abkantung: .... Stk.
Materialdicke: wie Hauptposition
Materialqualität: wie Hauptposition
Farbe: wie Hauptposition

Steckleiste:
Zuschnitt: 120 mm
Abkantung: 3 Stk.
Länge: 2000 mm
Menge: 0,000 m

**02.07.11 Fensterbänke aus PREFA Ergänzungsband**
Liefern und Montieren von Fensterbänke aus PREFA Ergänzungsband, einschließlich Befestigungsmaterial und herstellen der seitlichen Anschlüsse.

Fensterbank:
Zuschnitt: .... mm
Abkantung: 3 Stk.
Materialdicke: wie Hauptposition

Haltewinkel:
Zuschnitt: .... mm
Abkantung: 1 Stk
Materialdicke: 1,00 mm
Menge: 0,000 m

**02.07.12 Attikaabdeckung aus PREFA Ergänzungsband**
Liefern und Montieren von Attikaabdeckungen aus PREFA Ergänzungsband, einschließlich beidseitiger Haftstreifen und Befestigungsmaterial. Die einzelnen Elemente sind in Längen zu max. 3000 mm je nach Zuschnitt anzufertigen.
Verbindungsarten: Stehfalz, Hakenfalz, Überschubleiste oder Unterlagswellblech.

Zuschnitt: .... mm
Abkantung: 4 Stk.
Materialqualität: Aluminium
Legierung: AlMn1Mg0,5, H41
Materialstärke: 1,00 mm
Farbe: wie Hauptposition
Menge: 0,000 m

**02.07.13 Herstellen von Durchdringungen**
Herstellen von Durchdringung für Tragprofile (z.B. Werbetafeln, Lüftungen, etc.) in die PREFA Fassadenbekleidung, einschließlich Stütz.- bzw. Hilfskonstruktionen, Befestigungs- und Abdichtungsmaterial sowie anarbeiten an die PREFA Fassadenbekleidung.

Öffnungsgröße: .... x .... mm
Menge: 0,000 Stk

**02.07.14 PREFA Lochblech für hinterlüftete Fassaden**
Liefern und Montieren von PREFA Lochblechen mit Rundlochung, zur Be- u. Entlüftung, Insekten- und Vogelschutz der Belüftungsebene, einschließlich Befestigungsmaterial.

Zuschnitt: ..... mm
Abkantung: nach Erfordernis
Material: Aluminium
Legierung: EN AW 3005
Materialdicke: 0,70 mm
Rundlochung: Ø 5 mm
Menge: 0,000 m

#### Unbenannt 02.08 PREFA Fassadenpaneel FX.12

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**02.08.1 Fassadenbekleidung mit PREFA FX.12**
Liefern und Montieren einer rostfreien Aluminium Fassadenbekleidung mit PREFA Fassadenpaneel FX.12, einschließlich PREFA Befestigungsmaterial (verdeckte Befestigung mittels Rillennägel direkt befestigt, 4 Stk./Wandraute) auf Vollschalung oder Sparschalung, mind. 24 mm dick.
Die PREFA Verlegerichtlinien sind einzuhalten.

Verlegung: von rechts nach links, Versatz der Stöße mind. 220 mm
Größe: 1400 x 420mm (1,7 Stk/m²), 700 x 420mm (3,4 Stk/m²) in verlegter Fläche
Materialdicke: 0,70 mm
Gewicht: 2,5 kg/m²
Material: Aluminium (vollständig recycelbar)
Legierung: EN AW 3005 oder EN AW 3105 gemäß EN 573-3
Vorderseite: P.10 oder DG5000 Einbrennlackierung
Farbe: ........
(Standard nach gültiger PREFA Farbkarte)
Rückseite: Schutzlack
Oberfläche: glatt
Brandverhaltensklasse: A1 gemäß EN 13501-1
Umwelt-Produktdeklaration nach ISO 14025 und EN 15804: EPD-GDA-20130260-IBG1-DE
Referenz-Nutzungsdauer laut Umweltproduktdeklaration: ≥ 70 Jahre
Bei dem Verwendungszweck von Kaltumformten Aluminiumblechen entsprechender Nutzung sind keine Wirkungsbeziehungen bzgl. Umwelt und Gesundheit bekannt.
Menge: 0,000 m²

**02.08.2 PREFA Saumstreifen (Traufstreifen)**
Liefern und Montieren von PREFA Saumstreifen (mit Markierung), einschließlich Befestigungsmaterial und anarbeiten an die PREFA Fassadenbekleidung. Die PREFA Verlegerichtlinien sind einzuhalten.

Größe: 1800 x 158 mm
Materialdicke: 1,0 mm
Materialqualität: Aluminium
Menge: 0,000 m

**02.08.3 Unterer Anschluss der PREFA FX.12 Fassade**
Liefern und Montieren des unteren Anschlusses, einschließlich Befestigungsmaterial und anarbeiten an die Fassadenbekleidung.

Materialdicke: wie Hauptposition
Materialqualität: wie Hauptposition
Farbe: wie Hauptposition

Abdeckstreifen:
Zuschnitt: .... mm
Abkantung: .... mm

Steckleiste:
Zuschnitt: 120 mm
Abkantung: 3 Stk.
Länge: 2000 mm
Menge: 0,000 m

**02.08.4 Taschenprofil gekantet**
Liefern und Montieren von Taschenprofilen gekantet
für den Wandanschluss und oberen Abschluss, einschließlich Befestigungs- u. Dichtungsmaterial sowie anarbeiten an die PREFA Fassadenbekleidung.

Zuschnitt: bis 150 mm
Abkantung: 3 Stk.
Farbe: wie Hauptposition
Materialdicke: wie Hauptposition
Materialqualität: wie Hauptposition
Menge: 0,000 m

**02.08.5 PREFA Wetterschenkel (Geschoßtrennprofil)**
Liefern und Montieren von PREFA Wetterschenkel (Geschoßtrennprofil) für den unteren Anschluss, Horizontaltrennung und oberer Fensterabschluss. Einschließlich Befestigungsmaterial, Stoßverbinder und anarbeiten an die Fassadenbekleidung.

Zuschnitt: 120 mm
Abkantung: 3 Stk.
Länge: 2500 mm
Materialdicke: wie Hauptposition
Materialqualität: wie Hauptposition
Farbe: wie Hauptposition
Menge: 0,000 m

**02.08.6 Eckausbildung Außen- u. Innenecken (2 Teilig)**
Liefern und Montieren von Außen - u. Innenecken 2-Teilig, einschließlich Befestigungsmaterial und anarbeiten and die PREFA Fassadenbekleidung.

Gesamtzuschnitt: bis 250 mm
Abkantung: bis 8 Stk.
Länge: 2000 mm
Materialdicke: wie Hauptposition
Materialqualität: wie Hauptposition
Farbe: wie Hauptposition
Menge: 0,000 m

**02.08.7 Eckausbildung Außen- u. Innenecken (3 Teilig)**
Liefern und Montieren von Außen - u. Innenecken 3-Teilig, einschließlich Befestigungsmaterial und anarbeiten and die PREFA Fassadenbekleidung.

Gesamtzuschnitt: bis 450 mm
Abkantung: bis 9 Stk.
Materialdicke: wie Hauptposition
Materialqualität: wie Hauptposition
Farbe: wie Hauptposition
Menge: 0,000 m

**02.08.8 Fenster-/Türanschluss horizontal (Sturz) aus PREFA Ergänzungsband**
Liefern und Montieren von Fenster-/Türanschlüssen horizontal (Sturz) aus PREFA Ergänzungsband. Einschließlich Befestigungs- und Abdichtungsmaterial sowie anarbeiten an die PREFA Fassadenbekleidung und Fensterleibung. Es ist darauf zu achten, dass die Wärmedämmung an den Stock gut angearbeitet ist.

Sturz:
Zuschnitt: .... mm
Abkantung: .... Stk.
Materialdicke: wie Hauptposition
Materialqualität: wie Hauptposition
Farbe: wie Hauptposition

Steckleiste:
Zuschnitt: 120 mm
Abkantung: 3 Stk.
Länge: 2000 mm
Menge: 0,000 m

**02.08.9 Fenster-/Türanschluss vertikal (Leibung) aus PREFA Ergänzungsband**
Liefern und Montieren von Fenster-/Türanschlüssen vertikal (Leibung) aus PREFA Ergänzungsband. Einschließlich Befestigungs- und Abdichtungsmaterial sowie anarbeiten an die PREFA Fassadenbekleidung, Fensterbank und Sturz. Es ist darauf zu achten, dass die Wärmedämmung an den Stock gut angearbeitet ist.

Leibung:
Zuschnitt: .... mm
Abkantung: .... Stk.
Materialdicke: wie Hauptposition
Materialqualität: wie Hauptposition
Farbe: wie Hauptposition

Steckleiste:
Zuschnitt: 120 mm
Abkantung: 3 Stk.
Länge: 2000 mm
Menge: 0,000 m

**02.08.10 Fensterbänke aus PREFA Ergänzungsband**
Liefern und Montieren von Fensterbänke aus PREFA Ergänzungsband, einschließlich Befestigungsmaterial und herstellen der seitlichen Anschlüsse.

Fensterbank:
Zuschnitt: .... mm
Abkantung: 3 Stk.
Materialdicke: wie Hauptposition

Haltewinkel:
Zuschnitt: .... mm
Abkantung: 1 Stk
Materialdicke: 1,00 mm
Menge: 0,000 m

**02.08.11 Attikaabdeckung aus PREFA Ergänzungsband**
Liefern und Montieren von Attikaabdeckungen aus PREFA Ergänzungsband, einschließlich beidseitiger Haftstreifen und Befestigungsmaterial. Die einzelnen Elemente sind in Längen zu max. 3000 mm je nach Zuschnitt anzufertigen.
Verbindungsarten: Stehfalz, Hakenfalz, Überschubleiste oder Unterlagswellblech.

Zuschnitt: .... mm
Abkantung: 4 Stk.
Materialqualität: Aluminium
Legierung: AlMn1Mg0,5, H41
Materialstärke: 1,00 mm
Farbe: wie Hauptposition
Menge: 0,000 m

**02.08.12 Herstellen von Durchdringungen**
Herstellen von Durchdringung für Tragprofile (z.B. Werbetafeln, Lüftungen, etc.) in die PREFA Fassadenbekleidung, einschließlich Stütz.- bzw. Hilfskonstruktionen, Befestigungs- und Abdichtungsmaterial sowie anarbeiten an die PREFA Fassadenbekleidung.

Öffnungsgröße: .... x .... mm
Menge: 0,000 Stk

**02.08.13 PREFA Lochblech für hinterlüftete Fassaden**
Liefern und Montieren von PREFA Lochblechen mit Rundlochung, zur Be- u. Entlüftung, Insekten- und Vogelschutz der Belüftungsebene, einschließlich Befestigungsmaterial.

Zuschnitt: ..... mm
Abkantung: nach Erfordernis
Material: Aluminium
Legierung: EN AW 3005
Materialdicke: 0,70 mm
Rundlochung: Ø 5 mm
Menge: 0,000 m

#### Unbenannt 02.09 PREFALZ Winkelstehfalz

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**02.09.1 Fassadenbekleidung mit PREFALZ Farbaluminiumband**
Liefern und Montieren einer rostfreien Aluminium Fassadenbekleidung aus PREFALZ Farbaluminiumband, einschließlich PREFA Befestigungsmaterial (verdeckte Befestigung mittels Winkel-Festhafte bzw. Winkel-Schiebehafte und Niro Rillennägel) auf Vollschalung, mind. 24 mm dick. Die Art und die Anzahl der Befestigung richtet sich nach den Objektanforderungen und der statischen Berechnung.
Die Falzaufbüge sind konisch herzustellen, dass am unteren Auflagebereich der Bahnen ein Dehnungsspalt verbleibt.
Die PREFA Verlegerichtlinien sind einzuhalten.

Winkelstehfalz:
Bandbreite: 500 mm
Achsmaß: 430 mm
Scharbreite: 420 mm

Verlegung: horizontal/vertikal
Materialdicke: 0,70 mm
Gewicht: 2,3 kg/m²
Material: Aluminium (vollständig recycelbar)
Legierung: EN AW 3005 gemäß EN 573-3
Falzqualität: H41
Vorderseite: P.10 oder PP 99 Einbrennlackierung
Farbe: ........
(Standard nach gültiger PREFA Farbkarte)
Rückseite: Schutzlack
Oberfläche: stucco oder glatt
Brandverhaltensklasse: A1 gemäß EN 13501-1
Umwelt-Produktdeklaration nach ISO 14025 und EN 15804: EPD-GDA-20130260-IBG1-DE
Referenz-Nutzungsdauer laut Umweltproduktdeklaration: ≥ 70 Jahre
Bei dem Verwendungszweck von Kaltumformten Aluminiumblechen entsprechender Nutzung sind keine Wirkungsbeziehungen bzgl. Umwelt und Gesundheit bekannt.
Menge: 0,000 m²

**02.09.2 Saumstreifen aus PREFA Ergänzungsband**
Liefern und Montieren von Saumstreifen aus
PREFA Ergänzungsband einschließlich Befestigungsmaterial.

Materialdicke: mind. 1,0 mm
Zuschnitt: bis 333 mm
Abkantung: bis 5 Stk.
Farbe: wie Hauptposition
Materialqualität: wie Hauptposition
Menge: 0,000 m

**02.09.3 Aufzahlung auf Hauptposition für Falzverbindungen**
Aufzahlung für die Herstellung von Falzverbindungen an Traufen.
Menge: 0,000 m

**02.09.4 Unterer Anschluss der PREFALZ Winkelstehfalzfassade**
Liefern und Montieren des unteren Anschlusses, einschließlich Befestigungsmaterial und anarbeiten an die Fassadenbekleidung.

Materialdicke: wie Hauptposition
Materialqualität: wie Hauptposition
Farbe: wie Hauptposition

Abdeckstreifen:
Zuschnitt: .... mm
Abkantung: .... mm

Steckleiste:
Zuschnitt: 120 mm
Abkantung: 3 Stk.
Länge: 2000 mm
Menge: 0,000 m

**02.09.5 Taschenprofil gekantet**
Liefern und Montieren von Taschenprofilen gekantet
für den Wandanschluss und oberen Abschluss, einschließlich Befestigungs- u. Dichtungsmaterial sowie anarbeiten an die PREFA Fassadenbekleidung.

Zuschnitt: bis 150 mm
Abkantung: 3 Stk.
Farbe: wie Hauptposition
Materialdicke: wie Hauptposition
Materialqualität: wie Hauptposition
Menge: 0,000 m

**02.09.6 Eckausbildung Außen -u. Innenecken PREFA Winkelstehfalz (1 Teilig)**
Liefern und Montieren von Außen - u. Innenecken 1-Teilig, einschließlich Befestigungsmaterial und anarbeiten and die PREFA Fassadenbekleidung.

Gesamtzuschnitt: bis 333 mm
Abkantung: bis 9 Stk.
Materialdicke: wie Hauptposition
Materialqualität: wie Hauptposition
Farbe: wie Hauptposition
Menge: 0,000 m

**02.09.7 Fenster-/Türanschluss horizontal (Sturz) aus PREFA Ergänzungsband**
Liefern und Montieren von Fenster-/Türanschlüssen horizontal (Sturz) aus PREFA Ergänzungsband. Einschließlich Befestigungs- und Abdichtungsmaterial sowie anarbeiten an die PREFA Fassadenbekleidung und Fensterleibung. Es ist darauf zu achten, dass die Wärmedämmung an den Stock gut angearbeitet ist.

Sturz:
Zuschnitt: .... mm
Abkantung: .... Stk.
Materialdicke: wie Hauptposition
Materialqualität: wie Hauptposition
Farbe: wie Hauptposition

Steckleiste:
Zuschnitt: 120 mm
Abkantung: 3 Stk.
Länge: 2000 mm
Menge: 0,000 m

**02.09.8 Fenster-/Türanschluss vertikal (Leibung) aus PREFA Ergänzungsband**
Liefern und Montieren von Fenster-/Türanschlüssen vertikal (Leibung) aus PREFA Ergänzungsband. Einschließlich Befestigungs- und Abdichtungsmaterial sowie anarbeiten an die PREFA Fassadenbekleidung, Fensterbank und Sturz. Es ist darauf zu achten, dass die Wärmedämmung an den Stock gut angearbeitet ist.

Leibung:
Zuschnitt: .... mm
Abkantung: .... Stk.
Materialdicke: wie Hauptposition
Materialqualität: wie Hauptposition
Farbe: wie Hauptposition

Steckleiste:
Zuschnitt: 120 mm
Abkantung: 3 Stk.
Länge: 2000 mm
Menge: 0,000 m

**02.09.9 Fensterbänke aus PREFA Ergänzungsband**
Liefern und Montieren von Fensterbänke aus PREFA Ergänzungsband, einschließlich Befestigungsmaterial und herstellen der seitlichen Anschlüsse.

Fensterbank:
Zuschnitt: .... mm
Abkantung: 3 Stk.
Materialdicke: wie Hauptposition

Haltewinkel:
Zuschnitt: .... mm
Abkantung: 1 Stk
Materialdicke: 1,00 mm
Menge: 0,000 m

**02.09.10 Attikaabdeckung aus PREFA Ergänzungsband**
Liefern und Montieren von Attikaabdeckungen aus PREFA Ergänzungsband, einschließlich beidseitiger Haftstreifen und Befestigungsmaterial. Die einzelnen Elemente sind in Längen zu max. 3000 mm je nach Zuschnitt anzufertigen.
Verbindungsarten: Stehfalz, Hakenfalz, Überschubleiste oder Unterlagswellblech.

Zuschnitt: .... mm
Abkantung: 4 Stk.
Materialqualität: Aluminium
Legierung: AlMn1Mg0,5, H41
Materialstärke: 1,00 mm
Farbe: wie Hauptposition
Menge: 0,000 m

**02.09.11 Herstellen von Durchdringungen**
Herstellen von Durchdringung für Tragprofile (z.B. Werbetafeln, Lüftungen, etc.) in die PREFA Fassadenbekleidung, einschließlich Stütz.- bzw. Hilfskonstruktionen, Befestigungs- und Abdichtungsmaterial sowie anarbeiten an die PREFA Fassadenbekleidung.

Öffnungsgröße: .... x .... mm
Menge: 0,000 Stk

**02.09.12 PREFA Lochblech für hinterlüftete Fassaden**
Liefern und Montieren von PREFA Lochblechen mit Rundlochung, zur Be- u. Entlüftung, Insekten- und Vogelschutz der Belüftungsebene, einschließlich Befestigungsmaterial.

Zuschnitt: ..... mm
Abkantung: nach Erfordernis
Material: Aluminium
Legierung: EN AW 3005
Materialdicke: 0,70 mm
Rundlochung: Ø 5 mm
Menge: 0,000 m

#### Unbenannt 02.10 PREFA Profilwelle

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**02.10.1 Fassadenbekleidung mit PREFA Profilwelle 10/47/2,0**
Liefern und Montieren einer rostfreien Aluminium Fassadenbekleidung mit PREFA Profilwelle 10/47/2,00 in Sinusform, gemäß Ausführungsplan und den statischen Erfordernissen, geradlinig und fluchtgerecht auf vorhandener Unterkonstruktion. Einschließlich PREFA Befestigungsmaterial (verdeckte Befestigung mittels PREFA Gleithafte auf vorhandener Unterkonstruktion)
Die PREFA Verlegerichtlinien sind einzuhalten.

Verlegung: horizontal / vertikal / diagonal
Baubreite: 140 mm
Profilhöhe: 10 mm
Profilabstand: 47 mm
Länge: 500 - 6200 mm (pulverbeschichtet max. 3000mm)
Materialdicke: 2,00 mm
Gewicht: 6,6 kg/m²
Material: Aluminium (vollständig recycelbar)
Legierung: EN AW 6060 T66
Vorder- und Rückseite: Pulverbeschichtung / blank / eloxiert A6 CO
Farbe: ........
(nach RAL)
Brandverhaltensklasse: A1 gemäß EN 13501-1
Menge: 0,000 m²

**02.10.2 PREFA Startprofil für Profilwelle 10/47/2,0**
Liefern und Montieren von stranggepressten
Startprofilen für den unteren Anschluss und
Horizontaltrennung bei horizontaler Verlegung der PREFA Profilwelle. Einschließlich Befestigungsmaterial und anarbeiten an die PREFA Fassadenbekleidung.

Sichtfläche: 10 mm
Länge: 3000 mm
Farbe/Oberfläche: wie Hauptposition
Materialdicke: wie Hauptposition
Materialqualität: wie Hauptpositon
Menge: 0,000 m

**02.10.3 PREFA Abschlussprofil für Profilwelle 10/47/2,0**
Liefern und Montieren von stranggepressten
Abschlussprofilen für den oberen Anschluss und unterer Fensterabschluss bei horizontaler Verlegung der PREFA Profilwelle. Einschließlich Befestigungsmaterial und anarbeiten an die PREFA Fassadenbekleidung.

Sichtfläche: 40 mm
Länge: 3000 mm
Farbe/Oberfläche: wie Hauptposition
Materialdicke: wie Hauptposition
Materialqualität: wie Hauptposition
Menge: 0,000 m

**02.10.4 PREFA Außenecke für Profilwelle**
Liefern und Montieren von PREFA Außenecken stranggepresst für Profilwelle, einschließlich Befestigungsmaterial und anarbeiten and die PREFA Fassadenbekleidung.

Außenecke:50/50/2,00mm (Sichtfläche 33/33/2,00mm)
Materialqualität: wie Hauptposition
Farbe: wie Hauptposition
Menge: 0,000 m

**02.10.5 Eckausbildung Außen -u. Innenecken PREFA Profilwelle (1 Teilig)**
Liefern und Montieren von Außen - u. Innenecken 1-Teilig, einschließlich Befestigungsmaterial und anarbeiten and die PREFA Fassadenbekleidung.

Gesamtzuschnitt: bis 200 mm
Abkantung: bis 5 Stk.
Materialdicke: wie Hauptposition
Materialqualität: wie Hauptposition
Farbe: wie Hauptposition
Menge: 0,000 m

**02.10.6 Eckausbildung Außen- u. Innenecken PREFA Profilwelle (2 Teilig)**
Liefern und Montieren von Außen - u. Innenecken 2-Teilig, einschließlich Befestigungsmaterial und anarbeiten and die PREFA Fassadenbekleidung.

Gesamtzuschnitt: bis 250 mm
Abkantung: bis 8 Stk.
Materialdicke: wie Hauptposition
Materialqualität: wie Hauptposition
Farbe: wie Hauptposition
Menge: 0,000 m

**02.10.7 Eckausbildung Außen- u. Innenecken PREFA Profilwelle (3 Teilig)**
Liefern und Montieren von Außen - u. Innenecken 3-Teilig, einschließlich Befestigungsmaterial und anarbeiten and die PREFA Fassadenbekleidung.

Gesamtzuschnitt: bis 450 mm
Abkantung: bis 9 Stk.
Materialdicke: wie Hauptposition
Materialqualität: wie Hauptposition
Farbe: wie Hauptposition
Menge: 0,000 m

**02.10.8 PREFA Wetterschenkel (Geschoßtrennprofil)**
Liefern und Montieren von PREFA Wetterschenkel (Geschoßtrennprofil) für den unteren Anschluss, Horizontaltrennung und oberer Fensterabschluss, inkl. Stoßverbinder,

Farbe: wie Hauptposition,
Materialqualität: Aluminium, Legierung AlM1Mg0,5
Materialstärke:.................... mm,

Wetterschenkel:
Zuschnitt: 120 mm,
Abkantung: 3 Stk.,
Länge: 2500 mm,

Stoßverbinder:
Material: Aluminium dessiniert,
Farbe: anthrazit,
Länge: 150 mm,

inkl. erforderlichem Befestigungsmaterial und fachgerechtes anarbeiten an die PREFA Profilwelle.
Menge: 0,000 m

**02.10.9 PREFA Taschenprofil für Profilwelle 10/47/2,0**
Liefern und Montieren von Taschenprofilen gekantet
für den Wandanschluss und oberen Abschluss, einschließlich Befestigungs- u. Dichtungsmaterial sowie anarbeiten an die PREFA Fassadenbekleidung.

Zuschnitt: bis 135 mm
Abkantung: 3 Stk.
Länge: 2500mm
Farbe: wie Hauptposition
Material: Aluminium
Legierung: AlMn1Mg0,5
Materialstärke: 1,00 mm
Menge: 0,000 m

**02.10.10 Unterer Anschluss der PREFA Profilwelle**
Liefern und Montieren des unteren Anschlusses, einschließlich Befestigungsmaterial und anarbeiten an die Fassadenbekleidung.

Materialdicke: 1,00 mm
Material: Aluminium
Legierung: AlMn1Mg0,5
Farbe: wie Hauptposition

Abdeckstreifen:
Zuschnitt: .... mm
Abkantung: .... mm

Steckleiste:
Zuschnitt: 120 mm
Abkantung: 3 Stk.
Länge: 2000 mm
Menge: 0,000 m

**02.10.11 Fenster-/Türanschluss horizontal (Sturz) aus PREFA Ergänzungsband**
Liefern und Montieren von Fenster-/Türanschlüssen horizontal (Sturz) aus PREFA Ergänzungsband. Einschließlich Befestigungs- und Abdichtungsmaterial sowie anarbeiten an die PREFA Fassadenbekleidung und Fensterleibung. Es ist darauf zu achten, dass die Wärmedämmung an den Stock gut angearbeitet ist.

Sturzblech:
Zuschnitt: .... mm
Abkantung: .... Stk.
Materialdicke: 1,00 mm
Material: Aluminium
Legierung: AlMn1Mg0,5
Farbe: wie Hauptposition

Steckleiste:
Zuschnitt: 120 mm
Abkantung: 3 Stk.
Länge: 2000 mm
Menge: 0,000 m

**02.10.12 Fenster-/Türanschluss vertikal (Leibung) aus PREFA Ergänzungsband**
Liefern und Montieren von Fenster-/Türanschlüssen vertikal (Leibung) aus PREFA Ergänzungsband. Einschließlich Befestigungs- und Abdichtungsmaterial sowie anarbeiten an die PREFA Fassadenbekleidung, Fensterbank und Sturz. Es ist darauf zu achten, dass die Wärmedämmung an den Stock gut angearbeitet ist.

Leibungsblech:
Zuschnitt: .... mm
Abkantung: .... Stk.
Materialdicke: 1,00 mm
Material: Aluminium
Legierung: AlMn1Mg0,5
Farbe: wie Hauptposition

Steckleiste:
Zuschnitt: 120 mm
Abkantung: 3 Stk.
Länge: 2000 mm
Menge: 0,000 m

**02.10.13 Fensterbänke aus PREFA Ergänzungsband**
Liefern und Montieren von Fensterbänke aus PREFA Ergänzungsband, einschließlich Befestigungsmaterial und herstellen der seitlichen Anschlüsse.

Fensterbank:
Zuschnitt: .... mm
Abkantung: 3 Stk.
Material: Aluminium
Legierung: AlMn1Mg0,5
Materialdicke: 1,00 mm
Farbe: wie Hauptposition

Haltewinkel:
Zuschnitt: .... mm
Abkantung: 1 Stk
Materialdicke: 1,00 mm
Menge: 0,000 m

**02.10.14 Vertikaltrennung für PREFA Profilwelle (Stoßblech)**
Liefern und Montieren einer Vertikaltrennung aufgestellt mit PREFA Stoßblech, bei horizontaler Verlegung der PREFA Profilwelle. Einschließlich Befestigungsmaterial und anarbeiten an die PREFA Sidings.

Zuschnitt: 150 mm
Abkantung: 5 Stk.
Material: Aluminium
Legierung: AlMn1Mg0,5
Materialdicke: 1,00 mm
Farbe: wie Hauptposition
Menge: 0,000 m

**02.10.15 Vertikaltrennung für PREFA Profilwelle (Abdeckleiste)**
Liefern und Montieren einer Vertikaltrennung mit Abdeckleiste, bei horizontaler Verlegung der PREFA Profilwelle. Einschließlich Befestigungsmaterial und anarbeiten an die PREFA Sidings.

Material: Aluminium
Legierung: AlMn1Mg0,5
Materialdicke: 1,00 mm
Farbe: wie Hauptposition

Abdeckleiste:
Zuschnitt: 100 mm
Abkantung: 2 Stk.

Taschenprofil: 2 Stk./Stoß
Zuschnitt: 150 mm
Abkantung: 3 Stk.
Menge: 0,000 m

**02.10.16 Attikaabdeckung aus PREFA Ergänzungsband**
Liefern und Montieren von Attikaabdeckungen aus PREFA Ergänzungsband, einschließlich beidseitiger Haftstreifen und Befestigungsmaterial. Die einzelnen Elemente sind in Längen zu max. 3000 mm je nach Zuschnitt anzufertigen.
Verbindungsarten: Stehfalz, Hakenfalz, Überschubleiste oder Unterlagswellblech.

Zuschnitt: .... mm
Abkantung: 4 Stk.
Material: Aluminium
Legierung: AlMn1Mg0,5
Materialstärke: 1,00 mm
Farbe: wie Hauptposition
Menge: 0,000 m

**02.10.17 Herstellen von Durchdringungen**
Herstellen von Durchdringung für Tragprofile (z.B. Werbetafeln, Lüftungen, etc.) in die PREFA Fassadenbekleidung, einschließlich Stütz.- bzw. Hilfskonstruktionen, Befestigungs- und Abdichtungsmaterial sowie anarbeiten an die PREFA Fassadenbekleidung.

Öffnungsgröße: .... x .... mm
Menge: 0,000 Stk

**02.10.18 PREFA Lochblech für hinterlüftete Fassaden**
Liefern und Montieren von PREFA Lochblechen mit Rundlochung, zur Be- u. Entlüftung, Insekten- und Vogelschutz der Belüftungsebene, einschließlich Befestigungsmaterial.

Zuschnitt: ..... mm
Abkantung: nach Erfordernis
Material: Aluminium
Legierung: EN AW 3005
Materialdicke: 0,70 mm
Rundlochung: Ø 5 mm
Menge: 0,000 m

#### Unbenannt 02.11 PREFA Zackenprofil

*Hinweis: ALLGEMEINE VORBEMERKUNGEN*
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

**02.11.1 Fassadenbekleidung mit PREFA Zackenprofil 22/40/2,0**
Liefern und Montieren einer rostfreien Aluminium Fassadenbekleidung mit PREFA Zackenprofil 22/40/2,0, gemäß Ausführungsplan und den statischen Erfordernissen, geradlinig und fluchtgerecht auf vorhandener Unterkonstruktion. Einschließlich PREFA Befestigungsmaterial (verdeckte Befestigung mittels PREFA Gleithafte auf vorhandener Unterkonstruktion)
Die PREFA Verlegerichtlinien sind einzuhalten.

Verlegung: horizontal / vertikal / diagonal
Baubreite: 200 mm
Profilhöhe: 20 mm
Profilabstand: 40 mm
Länge: 500 - 6200 mm (pulverbeschichtet max. 3000mm)
Materialdicke: 2,00 mm
Gewicht: 7,5 kg/m²
Material: Aluminium (vollständig recycelbar)
Legierung: EN AW 6060 T66 gemäß
Vorder- und Rückseite: Pulverbeschichtung / blank / eloxiert A6 CO
Farbe: ........
(nach RAL)
Brandverhaltensklasse: A1 gemäß EN 13501-1
Menge: 0,000 m²

**02.11.2 PREFA Startprofil für Zackenprofil 22/40/2,0**
Liefern und Montieren von stranggepressten
Startprofilen für den unteren Anschluss und
Horizontaltrennung bei horizontal Verlegung des PREFA Zackenprofiles. Einschließlich Befestigungsmaterial und anarbeiten an die PREFA Fassadenbekleidung.

Sichtfläche: 12 mm
Länge: 3000 mm
Farbe/Oberfläche: wie Hauptposition
Materialdicke: wie Hauptposition
Materialqualität: wie Hauptpositon
Menge: 0,000 m

**02.11.3 PREFA Abschlussprofil für Zackenprofil 22/40/2,0**
Liefern und Montieren von stranggepressten
Abschlussprofilen für den oberen Anschluss und unteren Fensterabschluss bei horizontaler Verlegung der PREFA Profilwelle. Einschließlich Befestigungsmaterial und anarbeiten an die PREFA Fassadenbekleidung.

Sichtfläche: 40 mm
Länge: 3000 mm
Farbe/Oberfläche: wie Hauptposition
Materialdicke: wie Hauptposition
Materialqualität: wie Hauptposition
Menge: 0,000 m

**02.11.4 Eckausbildung Außen -u. Innenecken PREFA Zackenprofil (1 Teilig)**
Liefern und Montieren von Außen - u. Innenecken 1-Teilig, einschließlich Befestigungsmaterial und anarbeiten and die PREFA Fassadenbekleidung.

Gesamtzuschnitt: bis 200 mm
Abkantung: bis 5 Stk.
Materialdicke: wie Hauptposition
Materialqualität: wie Hauptposition
Farbe: wie Hauptposition
Menge: 0,000 m

**02.11.5 Eckausbildung Außen- u. Innenecken PREFA Zackenprofil (2 Teilig)**
Liefern und Montieren von Außen - u. Innenecken 2-Teilig, einschließlich Befestigungsmaterial und anarbeiten and die PREFA Fassadenbekleidung.

Gesamtzuschnitt: bis 250 mm
Abkantung: bis 8 Stk.
Materialdicke: wie Hauptposition
Materialqualität: wie Hauptposition
Farbe: wie Hauptposition
Menge: 0,000 m

**02.11.6 Eckausbildung Außen- u. Innenecken PREFA Zackenprofil (3 Teilig)**
Liefern und Montieren von Außen - u. Innenecken 3-Teilig, einschließlich Befestigungsmaterial und anarbeiten and die PREFA Fassadenbekleidung.

Gesamtzuschnitt: bis 450 mm
Abkantung: bis 9 Stk.
Materialdicke: wie Hauptposition
Materialqualität: wie Hauptposition
Farbe: wie Hauptposition
Menge: 0,000 m

**02.11.7 PREFA Wetterschenkel (Geschoßtrennprofil)**
Liefern und Montieren von PREFA Wetterschenkel (Geschoßtrennprofil) für den unteren Anschluss, Horizontaltrennung und oberer Fensterabschluss, inkl. Stoßverbinder,

Farbe: wie Hauptposition,
Materialqualität: Aluminium, Legierung AlM1Mg0,5
Materialstärke:.................... mm,

Wetterschenkel:
Zuschnitt: 120 mm,
Abkantung: 3 Stk.,
Länge: 2500 mm,

Stoßverbinder:
Material: Aluminium dessiniert,
Farbe: anthrazit,
Länge: 150 mm,

inkl. erforderlichem Befestigungsmaterial und fachgerechtes anarbeiten an das PREFA Zackenprofil.
Menge: 0,000 m

**02.11.8 PREFA Taschenprofil für Zackenprofil 22/40/2,0**
Liefern und Montieren von Taschenprofilen gekantet
für den Wandanschluss und oberen Abschluss, einschließlich Befestigungs- u. Dichtungsmaterial sowie anarbeiten an die PREFA Fassadenbekleidung.

Zuschnitt: bis 135 mm
Abkantung: 3 Stk.
Länge: 2500mm
Farbe: wie Hauptposition
Material: Aluminium
Legierung: AlMn1Mg0,5
Materialstärke: 1,00 mm
Menge: 0,000 m

**02.11.9 Unterer Anschluss des PREFA Zackenprofiles**
Liefern und Montieren des unteren Anschlusses, einschließlich Befestigungsmaterial und anarbeiten an die Fassadenbekleidung.

Materialdicke: 1,00 mm
Material: Aluminium
Legierung: AlMn1Mg0,5
Farbe: wie Hauptposition

Abdeckstreifen:
Zuschnitt: .... mm
Abkantung: .... mm

Steckleiste:
Zuschnitt: 120 mm
Abkantung: 3 Stk.
Länge: 2000 mm
Menge: 0,000 m

**02.11.10 Fenster-/Türanschluss horizontal (Sturz) aus PREFA Ergänzungsband**
Liefern und Montieren von Fenster-/Türanschlüssen horizontal (Sturz) aus PREFA Ergänzungsband. Einschließlich Befestigungs- und Abdichtungsmaterial sowie anarbeiten an die PREFA Fassadenbekleidung und Fensterleibung. Es ist darauf zu achten, dass die Wärmedämmung an den Stock gut angearbeitet ist.

Sturzblech:
Zuschnitt: .... mm
Abkantung: .... Stk.
Materialdicke: 1,00 mm
Material: Aluminium
Legierung: AlMn1Mg0,5
Farbe: wie Hauptposition

Steckleiste:
Zuschnitt: 120 mm
Abkantung: 3 Stk.
Länge: 2000 mm
Menge: 0,000 m

**02.11.11 Fenster-/Türanschluss vertikal (Leibung) aus PREFA Ergänzungsband**
Liefern und Montieren von Fenster-/Türanschlüssen vertikal (Leibung) aus PREFA Ergänzungsband. Einschließlich Befestigungs- und Abdichtungsmaterial sowie anarbeiten an die PREFA Fassadenbekleidung, Fensterbank und Sturz. Es ist darauf zu achten, dass die Wärmedämmung an den Stock gut angearbeitet ist.

Leibungsblech:
Zuschnitt: .... mm
Abkantung: .... Stk.
Materialdicke: 1,00 mm
Material: Aluminium
Legierung: AlMn1Mg0,5
Farbe: wie Hauptposition

Steckleiste:
Zuschnitt: 120 mm
Abkantung: 3 Stk.
Länge: 2000 mm
Menge: 0,000 m

**02.11.12 Fensterbänke aus PREFA Ergänzungsband**
Liefern und Montieren von Fensterbänke aus PREFA Ergänzungsband, einschließlich Befestigungsmaterial und herstellen der seitlichen Anschlüsse.

Fensterbank:
Zuschnitt: .... mm
Abkantung: 3 Stk.
Material: Aluminium
Legierung: AlMn1Mg0,5
Materialstärke: 1,00 mm
Farbe: wie Hauptposition

Haltewinkel:
Zuschnitt: .... mm
Abkantung: 1 Stk
Materialdicke: 1,00 mm
Menge: 0,000 m

**02.11.13 Vertikaltrennung für PREFA Profilwelle (Stoßblech)**
Liefern und Montieren einer Vertikaltrennung aufgestellt mit PREFA Stoßblech, bei horizontaler Verlegung der PREFA Profilwelle. Einschließlich Befestigungsmaterial und anarbeiten an die PREFA Sidings.

Zuschnitt: 150 mm
Abkantung: 5 Stk.
Material: Aluminium
Legierung: AlMn1Mg0,5
Materialdicke: 1,00 mm
Farbe: wie Hauptposition
Menge: 0,000 m

**02.11.14 Vertikaltrennung für PREFA Profilwelle (Abdeckleiste)**
Liefern und Montieren einer Vertikaltrennung mit Abdeckleiste, bei horizontaler Verlegung der PREFA Profilwelle. Einschließlich Befestigungsmaterial und anarbeiten an die PREFA Sidings.

Material: Aluminium
Legierung: AlMn1Mg0,5
Materialdicke: 1,00 mm
Farbe: wie Hauptposition

Abdeckleiste:
Zuschnitt: 100 mm
Abkantung: 2 Stk.

Taschenprofil: 2 Stk./Stoß
Zuschnitt: 150 mm
Abkantung: 3 Stk.
Menge: 0,000 m

**02.11.15 Attikaabdeckung aus PREFA Ergänzungsband**
Liefern und Montieren von Attikaabdeckungen aus PREFA Ergänzungsband, einschließlich beidseitiger Haftstreifen und Befestigungsmaterial. Die einzelnen Elemente sind in Längen zu max. 3000 mm je nach Zuschnitt anzufertigen.
Verbindungsarten: Stehfalz, Hakenfalz, Überschubleiste oder Unterlagswellblech.

Zuschnitt: .... mm
Abkantung: 4 Stk.
Material: Aluminium
Legierung: AlMn1Mg0,5
Materialstärke: 1,00 mm
Farbe: wie Hauptposition
Menge: 0,000 m

**02.11.16 Herstellen von Durchdringungen**
Herstellen von Durchdringung für Tragprofile (z.B. Werbetafeln, Lüftungen, etc.) in die PREFA Fassadenbekleidung, einschließlich Stütz.- bzw. Hilfskonstruktionen, Befestigungs- und Abdichtungsmaterial sowie anarbeiten an die PREFA Fassadenbekleidung.

Öffnungsgröße: .... x .... mm
Menge: 0,000 Stk

**02.11.17 PREFA Lochblech für hinterlüftete Fassaden**
Liefern und Montieren von PREFA Lochblechen mit Rundlochung, zur Be- u. Entlüftung, Insekten- und Vogelschutz der Belüftungsebene, einschließlich Befestigungsmaterial.

Zuschnitt: ..... mm
Abkantung: nach Erfordernis
Material: Aluminium
Legierung: EN AW 3005
Materialdicke: 0,70 mm
Rundlochung: Ø 5 mm
Menge: 0,000 m

#### Unbenannt 02.12 Regieleistungen

**02.12.1 Regiestunden Facharbeiter**
Menge: 0,000 h

**02.12.2 Regiestunden Helfer**
Menge: 0,000 h

USt %: 20,00
